# Access PLCA Merzbrück TGA
Angebotsaufforderung (GAEB DA XML 3.3, DA83)
Projekt: 9623
Währung: EUR
Eröffnung: 21.10.2026 12:00:00
Ende der Zuschlagsfrist: 02.12.2026
Ausführungsbeginn: 04.01.2027
Ausführungsende: 26.11.2027
Auftraggeber: Access e.V., Intzestr. 5, 52072 Aachen
Ausführungsort: Neubau PLCA, Forschungsflughafen Merzbrück
Erstellt mit: BUILDUP, BUILDUP v30.0.0.0, 21.09.2026

## Vorgaben für die Ausführung
Angaben zur Baustelle gem. ATV DIN 18380
1. Hauptwindrichtung
Hauptwindrichtung für die Stadt Würselen (Merzbrück) ist Südwest bis West.
2. Ausbildung von Baugruben
Keine relevanten Informationen.
3. Bebauung der Umgebung
Die Bebauung kann dem Lageplan bzw. den frei verfügbaren Karten entnommen werden.
4. Art der Abdichtung von Bauwerken und Bauwerksteilen, z.B. Wannenausbildung von Kellern
Keine relevanten Informationen.
5. Aufbau der Fußboden- und Dachkonstruktion, Dämmung und Abdichtung
Aufbau des Dachs von außen nach innen: extensive Dachbegrünung min. 10cm Substrat, Abdichtung FPO ´harte Bedachung´, Dämmung PIR FA i.M. 26cm, Dampfsperre,  Stahlbetondecke/Trapezblech (Halle C + D)
Aufbau der Zwischendecke von oben nach unten in den Büroräumen: Fußbodenbelag, Estrich, Trennfolie, Trittschalldämmung, Ausgleichsdämmung, Abdichtung, Stahlbeton.
Bodenaufbau Hallen: geflipperte Bodenplatte, Trennschicht PE Folie, bewehrte Sauberkeitsschicht, Dämmung Schaumglas
6. Art und Umfang der Schutzmaßnahmen entsprechend der VDE-Bestimmungen
Keine besonderen Maßnahmen.
7. Art, Lage, Maße und Ausbildung sowie Termine des Auf- und Abbauens von bauseitigen Gerüsten
Keine relevanten Informationen.
8. Art und Lage der für Ablaufstellen zur Verfügung stehenden Entwässerungsstellen
Keine relevanten Informationen.
Angaben zur Ausführung gem. ATV DIN 18380
Anzahl, Art, Lage, Maße, Stoffe und Ausbildung der herzustellenden Anlagen
Ist der nachfolgenden Anlagenbeschreibung und der nachfolgenden Leistungsbeschreibungen in den Positionen zu entnehmen.
2. Umfang der vom Auftragnehmer vorzunehmenden Installation der anlageninternen elektrischen Leitungen einschließlich Auflegen auf die Klemmen
Die elektrischen Installationen werden durch die Gewerke Elektrotechnik und Gebäudeauomation durchgeführt.
Die Rohrbegleitheizung ist Teil der Wärmeerzeugungsanlagen bis zur definierten Schnittstelle. Die Stromversorgung inkl. Auflegen der Klemmen erfolgt auch hier durch das Gewerk Elektrotechnik.
3. Art und Bedarfe, z. B. thermischer Energiebedarf, anderer, nicht zur vertraglichen Leistung gehörender Komponenten
Insbesondere müssen auch die RLT-Geräte mit Heizleistung versorgt werden. Die Beschreibung der Schnittstelle ist im Positionstext erhalten.
4. Geforderte Druckstufen für Anlagenteile
Ist den Positionstexten zu entnehmen.
5. Beibringen von Genehmigungen, Prüfungen und Abnahmen, z. B. Behälter-prüfungen nach der Betriebssicherheitsverordnung (BetrSichV)
Ist den Positionstexten zu entnehmen.
6. Zerstörungsfreie Prüfungen bei Hochdruckleitungen und schwer zugänglichen Leitungen
Ist den Positionstexten zu entnehmen.
7. Anzahl, Art und Maße von Mustern und Musterkonstruktionen. Ort der Anbringung
Bemusterungserfordernis gem. Einzelpositionen.
Es sind nur normgerechte fabrikneue und aus gängigen, laufenden Herstellungsprogrammen stammende und hinsichtlich der Ersatzteilbeschaffung und Wartung keine Schwierigkeiten  bereitende Bauelemente zu verwenden.
8. Art und Umfang von Leistungen für den Winterbau
Eine möglicherweise notwendige Winterbaubeheizung wird durch das Gewerk Baustelleneinrichtung und Baulogistik bereitgestellt.
Sollte sich die Bauzeit in die Wintermonate verlängern bzw. in den Wintermonaten befinden, so sind die Anlagen und Anlagenteile gegen Frost zu schützen.
9. Schutz von Bau- und Anlagenteilen, Einrichtungsgegenständen und dergleichen
Im Allgemeinen gilt der ATV DIN 18380 Abs. 4.1.7 beschriebene Schutz von Bau- und Anlagenteilen bzw. Einrichtungsgegenständen und dergleichen.
Zum Schutz der gefährdeten Anlagenteile auf der Baustelle ist vom Auftragnehmer eine Schutzummantelung während und nach beendeter Montage anzubringen, die erst unmittelbar vor Inbetriebnahme vom Auftragnehmer abzunehmen und fachgerecht zu entsorgen ist. Offene Anlagenteile sind bei jeglicher Montageunterbrechung durch geeignete Maßnahmen zu verschließen.
Vorkehrungen gegen das Eindringen von Fremdteilen (Schmutz etc.) sind zu treffen. Die Anlagen sind vor dem Eindringen Unbefugter zu sichern.
Die empfindlichen Anlagenteile (Regelventile, Ventilatoren, Gitter, elastische Verbindungsstücke, Schaltschränke, Filter etc.) sind so verpackt anzuliefern, dass sie während der Lagerung auf der Baustelle weder beschädigt noch beschmutzt werden können.
Für bauseitig auszuführende Fertiganstriche sind nach Anlagenteilen aufgeschlüsselte Mengenangaben zu machen. Das verwendete Grundiermittel ist zu benennen.
Vor dem Verschließen von Decken und Verdecken von Leistungen hat der Auftragnehmer den Auftraggeber zu verständigen und entsprechende Sichtkontrollen zu vereinbaren und zu protokollieren.
10. Minderung der Wärmeleistung der Raumheizflächen durch Heizkörperverkleidungen oder sonstige Maßnahmen
Es sind keine Heizkörperverkleidungen vorgesehen.
Auch hinsichtlich der anderen Raumheizflächen und der eingesetzten Heizkörper ist kein Faktor für die Minderleistung angesetzt.
11. Besondere Anforderungen an Wand- und Deckendurchführungen
Zur Einhaltung des Brandschutzes notwendige Komponenten müssen gem. den Positionstexten vorgesehen werden.
Die Rohrdämmung muss auch innerhalb von Wand- und Deckendurchführungen durchgezogen werden, sofern kein Brandschutz beachtet werden muss (dann entsprechend o.g. Positionen). Die Anarbeitung an die Wand- bzw. Deckendurchführungen erfolgt durch die Gewerke Rohbau bzw. Ausbau.
12. Anforderungen an den Brand-, Schall-, Wärme-, Feuchte- und Strahlenschutz, Energieeffizienz sowie an die Luftdichtheit der Gebäudehülle, Art und Umfang erforderlicher Leistungen
Ist den Positionstexten zu entnehmen.
13. Anforderungen an die auf den Rohfußboden zu verlegenden Leitungen
Ist den Positionstexten zu entnehmen.
14. Art und Umfang von Leistungen zur Schaffung von Zonen mit unterschiedlichen raumklimatischen Anforderungen
Ist den Positionstexten zu entnehmen.
15. Anforderungen an die Wärmedämmung der auf dem Rohfußboden verlegten Leitungen
Ist den Positionstexten zu entnehmen.
0.2.16 Besondere physikalische und chemische Beanspruchungen, denen Stoffe und Bauteile nach dem Einbau ausgesetzt sind
Keine Relevanz.
17. Art und Umfang von Korrosionsschutzmaßnahmen (siehe Abschnitte 2.1 und 3.1.1) und Maßnahmen zur Vermeidung von Steinbildung (siehe Abschnitt 3.1.1)
Rohrleitungssysteme und Armaturen im Außenbereich müssen gegen äußere Korrosion durch Tauwasser und/ oder Niederschlag und ähnliche äußere Einflüsse durch geeignete Maßnahmen geschützt werden. Diese Rohrleitungen sind in den Positionstexten separat entsprechend beschrieben.
18. Art und Umfang der Kennzeichnung von Rohrleitungen
Die gesamte Heizungsanlage ist fachgerecht und dauerhaft zu kennzeichnen.
Die Rohrleitungen sind auf der Dämmung mit farblich eindeutigen Kennzeichnungen für Vorlauf und Rücklauf zu versehen. Hierzu sind rote bzw. blaue Pfeile sowie die entsprechende Beschriftung „Vorlauf“ bzw. „Rücklauf“ anzubringen.
Sämtliche Armaturen in der Heizzentrale erhalten eine dauerhafte Beschilderung mit Angabe der jeweiligen Ventilnummer. Darüber hinaus sind alle Großkomponenten sowie sämtliche Strangabgänge am Verteiler mit Schildern zu kennzeichnen. Diese enthalten mindestens die jeweilige Nummer, die Bezeichnung sowie die Leistung.
Weiterhin sind Kennzeichnungen für die Einstellwerte des hydraulischen Abgleichs sowie für alle Regelventile vorzusehen.
Die detaillierten Anforderungen, Ausführungsarten und Einzelumfänge der Beschilderung sind in gesonderten Positionen beschrieben; dieser Vortext dient ausschließlich der allgemeinen zusammenfassenden Beschreibung.
19. Art und Umfang von Provisorien, z. B. vorübergehende Versorgung durch eine transportable Heizzentrale, Bereitstellung von Brennstoff, Bedienungspersonal
keine Maßnahmen notwendig.
20. Vorgezogenes oder nachträgliches Herstellen von Teilen der Leistung. Zeitpunkte der — gegebenenfalls stufenweisen — Fertigstellung und Inbetriebnahme
Es ist ein Probebetrieb zu berücksichtigen gem. separater Beschreibung und im Positionstext zu bepreisen.
21. Schnittstellen zu anderen Gewerken
Die Heizungs- und Kälteanlagen haben Schnittstellen zu folgenden Gewerken:
- Sanitärtechnik:
  Nachspeiseanlage zur kontrollierten Wassernachspeisung. Die Schnittstelle ist dabei der Rohrtrenner, der dem Gewerk Heizung/Kälte zugeordnet ist. Abflüsse werden in der Heizungs- und Kältezentrale in ausreichender Menge eingesetzt.
- Lüftungstechnik:
  Anschluss des Heizungs- und Kältesytems an die Lufterhitzer bzw. Luftkühler in den RLT-Zentralgeräten, Schnittstelle ist der Flansch/ Gewindeübergang am Register.
  Luftmengen und Zulufttemperaturen fließen in die Heiz- und Kühllastberechnung mit ein.Kühldecken des Gewerks Kältetechnik sind teilweise mit Luftauslasskästen ausgestattet. Das Gewerk Lüftungstechnik bindet an den durch das Gewerk Kältebau gelieferten und montierten Luftauslasskasten an.
- Trockenbau:
  In Räumen mit Metallrasterdecken wird das gesamte Deckensystem durch das Gewerk Kältetechnik hergestellt, incl. des Randfrieses in Trockenbauweise bis zu den raumumschließenden Wänden.
- Stahlbau:
  Durch das Gewerk Stahlbau werden Stahl-Unterkonstruktionen für die Aufstellung von Wärmepumpen, Kältemaschinen und Rückkühlern auf dem Dach errichtet. Die Heizungs- und Kälteleitungen müssen an der Stahl-UK befestigt werden, sodass eine frühzeitige Abstimmung durch den Auftragnehmer notwendig ist.
- Elektrotechnik:
  Einige elektrischen Komponenten dieses Leistungsverzeichnisses werden durch das Gewerk Elektrotechnik mit entsprechendem Strom versorgt (sofern sie nicht durch das Gewerk GA mit Strom versorgt werden). Die Kabel werden durch das Gewerk Elektrotechnik verlegt und auf die Anlagen der Heizungstechnik aufgelegt.
- Gebäudeautomation:
  siehe folgender Abschnitt.

Die Koordination der Schnittstellen mit den o.g. Fremdgewerken inkl. der Protokollierung der Ergebnisse sowie die Übernahme der Schnittstelle in die Montageplanung gehört zum Leistungsumfang des AN.

22. Angaben zur Gebäudeautomation, z. B. Schnittstellen, Schnittstellendefinition
Alle Regelventile und Messstellen (Temperatur, Druck, o.ä.) werden durch das Gewerk Gebäudeautomation beschafft und dem Gewerk Heizungstechnik/Kältetechnik zum Einbau beigestellt.
Alle Raumregelungen sowie auch alle zentralen Regelungen erfolgen durch das Gewerk Gebäudeautomation.
Die im Außenbereich zum Einsatz kommende elektrische Rohrbegleitheizung verfügt über einen eigenen Regler. Die GA greift lediglich Betriebs- und Störmeldung ab. Ebenso wird bei der Druckhaltestation verfahren.
Standard-Thermostatköpfe werden durch das Gewerk Heizungstechnik beschafft und eingebaut.

23. Art und Umfang von Leistungen zur gewerkeübergreifenden Inbetriebnahme
Ist den Positionstexten zu entnehmen.

24. Durchführung von Funktionsmessungen
Ist den Positionstexten zu entnehmen.

25. Art und Umfang der bereit zu stellenden und zu übergebenden Unterlagen vor der Montage bzw. zur Bestandsdokumentation (WuM-Planung)
Ist den Positionstexten zu entnehmen.
Der Umfang der Ausführungsplanung kann unter Punkt 28. eingesehen werden.
Im Rahmen der Montageplanung müssen alle Grundriss- und Schemapläne sowie die Detailschnitt- und Zentralenpläne auf die Qualität einer Werk- und Montageplanung angehoben werden, entsprechend ATV DIN 18380.
Die Fristen zur Übergabe und die Prüflauffristen der Werk- und Montageplanung sind im Gesamtterminplan zu sehen und einzuhalten.
Die Werk- und Montageplanung erfolgt auf Grundlage der Ausführungsplanung.
Zur Werk- und Montageplanung gehört nicht eine Neuberechnung der Anlagen; die vorgelegte Berechnung der Ausführungsplanung ist aber zu prüfen und fortzuführen und in die Bestandsdokumentation zu überführen.
Sämtliche Befestigungen der Trassen sind im Zuge der Montageplanung zu erstellen und darzustellen. Werk- und Montagepläne müssen für die Arbeit auf der Baustelle alle für die ausführenden Handwerker notwendigen Angaben wie Festpunkte, Leitungsabschnitte, Befestigungen, Bauteile, Einbauorte von Installationsgeräten, Revisionsöffnungen und Schnittstellen enthalten, sodass es für die Montage keine weitere Abstimmung zwischen den Gewerken bedarf und der Auftraggeber über alle geplanten Montagearbeiten informiert ist. Wurden Arbeiten ausgeführt, die nicht im Zuge der Montageplanungsfreigabe dargestellt und geprüft wurden, kann ein kostenloser Rückbau durch den Auftraggeber angeordnet werden. Der dadurch entstandene Schaden ist durch den AN zu tragen.
Umfang der Montageplanung ist weiter:
- Prüfung:
  Prüfung der Berechnungen aus der Ausführungsplanung und Dimensionierung gemäß DIN 18380, Abschn. 3.1.3 ff.
- Schnittstellen:
  Angaben für die zur Montage vorgesehenen Einbauteile, z.B. Strombedarf und Vorgaben zur Absicherung (siehe zusätzliche Hinweise unten), Gewichte der Einbauteile, Fundamentangaben, relevante Befestigungsteile, Abdichtungen zum Gebäude, Angaben zu ggf. Datenpunkten
- Schemata:
  Vervollständigen der Funktions-, Regel- und Strangschemata für die Montage.
- Installationspläne der Etagen und relevanten Schemen.
- Zeichnungen:
  Darstellung aller Anlagen mit allen Einbauteilen, die zur Montage der Anlage erforderlich sind. Hierbei ist der Platzbedarf für Reparaturen und Instandhaltung zu berücksichtigen. Erstellen der Montageplanung auf Basis der Ausführungsplanung sowie Ergänzung um die für die Montage relevanten Angaben, insbesondere auch Werkstattzeichnungen für Komponenten.
- Angaben zur Umsetzung brandschutztechnischer Maßnahmen (Darstellung und Kennzeichnung)
- Grundrisse im Maßstab 1:50 bis 1:10
- Dimensionen der Trassen mit Angaben der relevanten Abständen.
- soweit für die Montage erforderlich: Bemaßung aller Rohre, Komponenten, Ventile etc. zum Baukörper
- Angaben zum Schutz von Rohren
- Angaben über Trassenführungen
- Liefergrenzen und Übergabepunkte zu angrenzenden und fremden Leistungen.
- Hinweise für die Werkstatt, Angaben für die Vorfertigung
- Raumdaten (z.B. Heizlast, Raumtemperatur)
- eindeutige Darstellung von Schnittstellen einander tangierender Gewerke und weiteren Projekten
- Schnitte und Details
  Sofern für die Montage erforderlich, sind Schnitte und Details im erforderlichen Maßstab anzufertigen
Kennzeichnung und Bemaßung von Inspektions- und Wartungsöffnungen für technische Komponenten, die eine Zugänglichkeit erfordern.
Bei den angrenzenden Gewerken ist die Zugänglichkeit dieser Bauteile durch geeignete Maßnahmen (z.B. Öffnungen, Klappen) zu gewährleisten.
- Anlagenbeschreibungen
  Die vom Bauherren/Planer übernommenen Anlagenbeschreibungen sind um bauspezifische und betriebliche Angaben, die Auswirkungen auf die Montage und Inbetriebnahme haben, zu ergänzen.
Baustelleneinrichtung, Baulogistik
Es sind Angaben zu machen über z.B. Baustelleneinrichtungen, Lagerflächen, Transportwege und Liefertermine, die eine Koordination der Baulogistik ermöglichen.
Beistellen von Klemmenplänen und elektrischer Leistungsdaten in Tabellenform
Gem. DIN 18380 sind u.a. Stromlaufpläne sowie die Stromaufnahme und gegebenenfalls der Anlaufstrom der elektrischen Bauteile zu benennen. Für alle elektrischen Geräte muss der Auftragnehmer dem Auftraggeber mindestens folgende Angaben liefern:
Spannung, Scheinleistung, Cos(phi), Betriebsstrom, Anlaufstrom.
Zum Auflegen/Anschließen der bauseits verlegten Elektroleitungen (Spannungs- und Steuerleitungen) müssen die Klemmenbelegungen an das Gewerk ELT (Spannungsversorgung) und MSR (Steuerleitungen) bereit gestellt werden.
Die erforderlichen Elektroleitungen (Art und Typ) sind im Rahmen der Montageplanung dem Gewerk Elektro und MSR in Form von entsprechenden Tabellen anzugeben (-> Beistellung aller Anschluss- und Klemmenpläne sowie Stromlaufpläne).
Rechtzeitig vor dem Auflegearbeiten sind die bauseits verlegten Leitungen auf Vollständigkeit und Qualität zu prüfen.
Die Auflege- und Anschlussarbeiten sind mit dem Gewerk Elektro bzw. MSR zu koordinieren.
26. Art, Verfahren und Umfang des Spülens von Leitungen
Ist den Positionstexten zu entnehmen.
27. Angebot eines Instandhaltungs- bzw. Wartungsvertrages
Ist den Positionstexten zu entnehmen.
28. Art und Umfang der dem Auftragnehmer für die Beurteilung und Ausführung der Anlage zu liefernden Planungsunterlagen und Berechnungen
Die Dokumentation der Ausführungsplanung im Gewerk Heizungstechnik umfasst:
- Grundrisspläne
- Funktions- und Strangschemata
- ein Detailschnitteplan insb. Heiz- und Kältezentrale
- Heizlastberechnung nach DIN EN 12831-1
- Kühllastberechnung nach VDI 2078
- Kälte- und Wärmebilanz
- Auslegung von Wärme- und Kälteerzeugern
- Auslegung von Komponenten und der Heiz- und Kühlsysteme
- Rohrnetzberechnung
Weitere, gewerkeübergreifende Pläne wie die Schlitz- und Durchbruchsplanung sind ebenso Teil der Ausführungsplanung.
29. Möglichkeiten zur Aufnahme von Kräften hängender Bauteile und Apparate
Ist den beigefügten Planunterlagen zu entnehmen.
30. Art und Umfang von Zustandsprüfungen vorhandener Rohrleitungen und Anlagenteile
Nicht relevant.
31. Beschaffenheit des Füllwassers
Ist den Positionstexten zu entnehmen.
32. Bauteilfertigung nach Ausführungsplan oder nach örtlichem Aufmaß
Bauteilfertigung nach örtlichem Aufmaß.
33. Art, Beschaffenheit und Festigkeit des Untergrundes, z.B. Stahl, Beton, verputztes oder unverputztes Mauerwerk, Holz
Ist den beigefügten Planunterlagen zu entnehmen.
34. Anzahl, Art, Maße und Ausbildung von Abschlüssen und Anschlüssen an angrenzende Bauteile, z. B. luftdichte Anschlüsse
Ist den beigefügten Planunterlagen zu entnehmen.
35. Art, Lage, Maße und Ausbildung von Bewegungs-, Bauwerks- und Bauteilfugen
Ist den beigefügten Planunterlagen zu entnehmen.
36. Anzahl, Art, Lage und Maße von herzustellenden oder zu schließenden Aussparungen
Ist den Positionstexten zu entnehmen.
37. Anzahl, Art, Lage, Maße und Massen von Installations- und Einbauteilen
Ist den Positionstexten zu entnehmen.
38. Gestaltung und Einteilung von Flächen sowie Raster- und Fugenausbildung
Ist den beigefügten Planunterlagen zu entnehmen.
39. Anzahl, Art, Lage, Maße und Beschaffenheit von geneigten, gebogenen oder andersartig geformten Flächen
Ist den beigefügten Planunterlagen zu entnehmen.

Befestigungskonstruktionen
Standard-Rohrbefestigungen sind gem. DIN 18380 in die Einheitspreise der Rohrleitungen mit einzukalkulieren, dazu zählen insbesondere auch Profilstahlkonstuktionen in folgender Mindestqualität:
Galvanisch verzinkte Montageschiene, mit Innenverzahnung, Stahl 1.0350, verzinkt nach DIN 10142, einschl. Befestigungsmaterial, Untergrundanbindung, Schrauben, Dübel, Anker, Muttern, Unterlegscheiben, Schnellanbindung, Halteklammern, Hutmuttern und Schienenendkappen.
Alle Halterungen sind so herzustellen, dass sowohl die auftretenden Gewichtskräfte als auch die auftretenden Schubkräfte aus den Medienleitungen sicher aufgenommen werden können.
Alle Halterungen sind so herzustellen, dass die Anforderungen der DIN 4109 "Schallschutz im Hochbau" erfüllt werden.
Alle Halterungen sind so herzustellen, dass Verletzungen vermieden werden. Insbesondere sind dazu Schienenendkappen anzubringen und Hutmuttern zu nutzen. Zur Befestigung der Haltungskonstruktionen am Bauwerk
sind ausschließlich bauaufsichtlich zugelassene Anker und Dübel zu verwenden, die die entsprechende Tragfähigkeit für die auftretenden Lasten aufweisen. Die Eignung der verwendeten Anker und Dübel ist nachzuweisen.
Die Bauleitung behält sich die Durchführung von Dübelauszugsproben vor.
Befestigungskonstruktionen im Außenbereich werden aufgrund des Korrosionsschutzes gesondert vergütet.
In notwendigen Fluren sind ausschließlich geprüfte und zugelassene Befestigungssysteme zu verwenden, die der MLAR entsprechen.

## Anlagenbeschreibung Heizungstechnik
WÄRMEVERSORGUNGSANLAGEN
Die geplante Wärmeversorgungsanlagen für den Neubau des PLCA dienen der Haltung der geforderten Mindestraumtemperaturen bei der Auslegungs-Außentemperatur des Gebäudestandortes sowie zur thermodynamischen Behandlung der Zu- bzw. Außenluft der zentralen raumlufttechnischen Anlagen.
Der Standort Würselen-Merzbrück wird im Rahmen der Heizlastnorm DIN EN 12831-1 an den Normstandort Aachen angelehnt und wird mit folgender Auslegungs-Außenluft-Kondition zugrunde gelegt:
Winter  -8,8 °C, 90 % rel. Feuchte
Die Heizlastberechnung nach DIN EN 12831-1 liegt den Berechnungsunterlagen bei. Für die Heizlastberechnung wurden aktuell keine zusätzlichen Reservelasten berücksichtigt. Somit werden zur Berechnung keine Aufheizleistungen betrachtet oder berücksichtigt.
Die zugrunde gelegten Innenraumtemperaturen entsprechen den in der Vorplanung mit dem Bauherrn getroffenen Abstimmungen:

| Raumtyp/ Bereich | Innenraumtemperatur |
| --- | --- |
| Umkleiden / Duschen | 24 °C |
| WCs | 21 °C |
| Büro, Besprechung, Kommunikationsbereiche, Foyer, Küche | 20 °C |
| Treppenhäuser, sonstige Nebenräume der Gebäudeteile A und B | 18 °C |
| Gebäude B laborähnliche Räume | 21 °C |
| Gebäude C | 18 °C |
| Gebäude D | 18 °C |
| Gebäude D Ausnahmen: / D.0.055, D.0.040, D.0.060, D.0.035 | 21 °C |

In Elektro- und Technikräumen mit wärmeabgebenden Maschinen bzw. Schaltschränken, in Schächten und Aufzugsräumen wird keine Beheizung vorgesehen. Eine raumweise Aufstellung ist im Berechnungsdokument: „Heiz- und Kühlsysteme_LP5“ enthalten.
Wärmeerzeugungsanlagen
Gemäß Wärmebilanz ergibt sich die folgende benötigte Erzeugerleistung:
Wärmeerzeugung, gesamt:  400 kW
Systemtemperatur:  40 / 30 °C
Zur Deckung des Wärmebedarfes wird vorrangig die Prozessabwärme aus der Halle C verwendet, die bis zu 37 °C warm ist. Die Aufheizung auf die Soll-Vorlauftemperatur von 40 °C erfolgt dann über eine reversible Wärmepumpe. Sollte bei sehr kalten Außentemperaturen fast keine Prozessabwärme zur Verfügung stehen, wird die Aufrechterhaltung der Soll-Vorlauftemperatur mit einem elektrischen Heizstab gewährleistet. Zur Zwischenspeicherung und Aufheizung ist ein Pufferspeicher mit einem Auffangvolumen von 3.000 l geplant.
Die Wärmebilanz und die Ermittlung des Wärmebedarfs für Heizsysteme sind mit der Liste „Heiz- und Kühlsysteme“ und dem Dokument „Kälte- und Wärmebilanz“ Bestandteil der Dokumentation.
Aufstellung der Wärmepumpe und Komponenten
Die Wärmepumpe ist in Außenaufstellung auf dem Dach des Gebäudes D geplant. Dabei soll eine Stahlbau-Unterkonstruktion vorgesehen werden, um die Maschine vom Dach erhöht und vom Dach abgesetzt zu platzieren und das Stahlbau-Skelett der Unterkonstruktion zu nutzen, um die Rohrleitungsanbindungen in Richtung Gebäudeeinführung zu verziehen.
Die übrigen Komponenten wie Pumpen, Verteiler und Pufferspeicher sind in der Heizungs- und Kältezentrale im Erdgeschoss der Halle des Gebäudes C angeordnet.
Wärmeverteilnetze
Zur Verteilung der Wärme in die Gebäudeteile werden innerhalb der Zentrale verschiedene Verteiler-Strangabgänge aufgebaut. Folgende Strangaufteilung ist zur weiteren Planung vorgesehen:

| Strang | Temperaturniveau | Leistung |
| --- | --- | --- |
| Statisch, Verwaltung A+B, / Fußbodenheizung, HK | 40 / 30 °C | 47 kW |
| Dynamisch, Halle C+D Umluftheizer | 40 / 30 °C | 140 kW |
| Dynamisch, RLT-Geräte Erhitzer Umluftheizer Gebäude B | 40 / 30 °C | 203 kW |
| Reserve | 40 / 30 °C | 10 KW |

Für Umwälzpumpen wird keine Redundanz vorgesehen.
Die Rohrnetze werden entsprechend der VDI 2073 dimensioniert und hydraulisch abgeglichen. Es wird eine geschlossene Zweirohranlage errichtet. Die Sicherheitseinrichtungen werden entsprechend der DIN EN 12828 vorgesehen.
Das Heizwassernetz wird mit einer automatischen Nachspeisungs-, Druckhaltungs- und Entgasungseinrichtung ausgestattet. Die Wassernachspeisung erfolgt über einen Anschluss an das Trink- bzw. Betriebswassernetz. Vor der Einspeisung wird das Wasser durch ein Enthärtungsgerät aufbereitet. Die Heizwasserqualität entspricht den Vorgaben der VDI 2035.
Alle Rohrleitungen werden gemäß GEG gedämmt. Die DIN 4140 wird beachtet. Rohrdurchführungen durch Wände und Decken mit brandschutztechnischen Anforderungen werden entsprechend der Leitungsanlagenrichtlinie (LAR) und nach Zulassung brandschutztechnisch abgeschottet.
Raumheizflächen
Die Raumheizflächen dienen der Übertragung der Wärmeleistung zur Beheizung der Räume:
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
Im Bereich der Verwaltung A+B werden die Systeme zur Beheizung und zur Kühlung der entsprechenden Räume getrennt vorgesehen. Die Beheizung erfolgt „von unten“ und die Kühlung wird „von oben“ geplant. Somit bewegen sich die aktiven Flächensysteme in ihrem jeweils optimalen Wirkungsbereich.
Räume, die gemäß des Berechnungsergebnisses der Heizlastberechnung unter Berücksichtigung der Be- und Entlüftung eine Raumheizlast < 100 W aufweisen, werden ohne Raumheizflächen ausgeführt.

Funktionsbeschreibung Raumheizsysteme
Fußbodenheizung
Jeder beheizte Raum hat eine Sollwertvorgabe der Rauminnentemperatur durch die Gebäudeautomatisation (GA). Der Istwert der Rauminnentemperatur wird durch die GA über einen Raumtemperaturfühler erfasst und über Regelventile der Heizkreise am Heizkreisverteiler zur stetigen Regelung der Raumtemperatur verwendet.
Umluftheizer
Jeder beheizte Raum hat eine Sollwertvorgabe der Rauminnentemperatur durch die Gebäudeautomatisation (GA). Der Istwert der Rauminnentemperatur wird durch die GA über einen Raumtemperaturfühler erfasst und zur Steuerung der Ventilatordrehzahl (0-10V) verwendet. Ohne Heizbedarf wird der Ventilator ausgeschaltet.
Heizwände
Die Regelung der Heizwände erfolgt über selbstregelnde Thermostatventile.

## Anlagenbeschreibung Kältetechnik
Anlagenbeschreibung Kältetechnik

KÄLTEANLAGEN

Grundsätzlich dienen Kälte- bzw. Kühlanlagen in der Gebäudetechnik der Haltung von definierten Innenraumtemperaturen, Kühlung der mechanisch eingebrachten Zuluft bzw. der Sicherung des Komforts in der Kühlperiode sowie auch der Kühlung von Räumen aufgrund technischer Notwendigkeiten.
Die Sicherstellung einer Kälteversorgung ergibt sich jedoch im Besonderen aus der Nutzeranforderung der Kühlwasserversorgung der zur Anwendung kommenden Anlagen, Produktionstechnik und Maschinen.
Die luft- und wasserseitigen Kältelasten durch Anlagen und Maschinen wurden aufgrund der Anlagenliste des Bauherrn ermittelt. Zusätzlich werden in der Kühllastberechnung nach VDI 2078 auch äußere Kühllasten berücksichtigt.
Die Wärmeabgabe der Maschinen wurde in der LPH5 raumweise mit dem Bauherrn abgestimmt. So konnten die in der bisherigen Planung angesetzten Kühllasten erheblich reduziert werden.
Die Kühllastberechnung wurde mit den aktualisierten internen Lasten neu gerechnet und bildet die Grundlage für die Auslegung der kältetechnischen Anlagen.
Der Standort Würselen-Merzbrück wird im Rahmen der VDI an den Referenzstandort Aachen angelehnt und wird mit folgender Auslegungs-Außenluft-Kondition zugrunde gelegt:
Sommer  +32,0 °C, 44 % rel. Feuchte

Kälteerzeugungsanlagen

Die Kälte-Erzeugungsanlagen wurden zwecks ihrer bestmöglichen Eignung hinsichtlich
- dem Bedarf für die erforderlichen Kaltwasser-Temperaturniveaus und
- dem minimalen und maximalen Kältebedarf im Sommer und Winter
ausgewählt und für folgende Leistungen ausgelegt:
Kaltwasser 25 / 37 °C:  1.400 kW (erzeugt durch adiabaten Rückkühler)
Kaltwasser 6 / 12° C:  860 kW (410kW durch WP, 450kW durch KM)
Folgende Erzeugungsanlagen sind geplant:
Adiabater Rückkühler
Der adiabate Rückkühler wird im Außenbereich auf dem Hallendach C aufgestellt und über Rohrleitungen mit der Technikzentrale in Halle D verbunden. Ein Pufferspeicher mit einem Auffangvolumen von 7.500 l dient zur Zwischenspeicherung, bevor der Verteiler versorgt wird.
Sommerbetrieb
Da der adiabate Rückkühler bis ca. 22 °C Außentemperatur mit freier Kühlung (Energieeinsatz nur für die Ventilatoren) und zwischen 22 °C und 32 °C Außentemperatur zusätzlich mit Trink- bzw. Betriebswasser für den adiabaten Betrieb die energetisch günstigste Form der Erzeugung des Kaltwassers 25 / 37°C ist, wird der Rückkühler zur Deckung des gesamten Energiebedarfes für dieses Temperaturniveau ausgelegt.
Winterbetrieb
Der Kühlwasserbedarf von 25 / 37°C entsteht hauptsächlich für die Prozesskühlung und ist im Sommer ebenso hoch, wie im Winter. Deshalb wurde der Betrieb des Rückkühlers auch für den Winterbetrieb vorgesehen, auch wenn der Kreislauf aufgrund von Einfriergefahr des Rückkühlers nun mit Glykolzusatz betrieben werden muss und durch die Systemtrennung über einen Wärmetauscher ca. 2 °C an Spreizung verlorengehen. Im Winter kann der Rückkühler 100 % mit freier Kühlung arbeiten.
Kältemaschine, luftgekühlt 6 / 12 °C
Die luftgekühlte Kältemaschine wird im Außenbereich auf dem Hallendach D aufgestellt und über Rohrleitungen in die Technikzentrale verbunden. Das Trägermedium verzichtet bewusst auf den Einsatz (anteilig) von Glykol, weshalb die Rohrleitungen mit einer Begleitheizung auszustatten sind, um die Gefahr vor Einfrieren zu vermeiden.
Zwischen Kältemaschine und Verteilung wird ein Pufferspeicher mit einem Gesamtvolumen von 7.500 l eingesetzt, um ein übermäßiges Takten der Maschine zu vermeiden. Die Kälteerzeugung wird nicht redundant geplant. Bei Ausfall der Maschine steht somit maximal das Puffervolumen zeitlich begrenzt zur Verfügung.
Sommerbetrieb
Im Sommerbetrieb besteht der maximale Kältebedarf des Temperaturniveaus 6 / 12 °C. Die Kältemaschine kann mit 750 kW den Hauptteil des Bedarfes decken, soll aber nachrangig der im folgenden beschriebenen Wärmepumpe betrieben werden. In den Zeiten des minimalen Bedarfes ist der Betrieb der Kältemaschine nicht erforderlich.
Winterbetrieb
Im Winterbetrieb kann die Kältemaschine den gesamten Bedarf an Kühlwasser erzeugen.
Wärmepumpe 6 / 12 °C
Die reversible Wärmepumpe wird im Außenbereich auf dem Hallendach D (siehe Erläuterung KG 420) aufgestellt und über Rohrleitungen in die Technikzentrale verbunden. Das Trägermedium verzichtet bewusst auf den Einsatz (anteilig) von Glykol, weshalb die Rohrleitungen mit einer Begleitheizung auszustatten sind, um die Gefahr vor Einfrieren zu vermeiden.
Zwischen Wärmepumpe und Verteilung wird ein Pufferspeicher mit einem Gesamtvolumen von 7.500 l eingesetzt, um ein übermäßiges Takten der Maschine zu vermeiden. Die Kälteerzeugung wird nicht redundant geplant. Bei Ausfall der Maschine steht somit maximal das Puffervolumen zeitlich begrenzt zur Verfügung.
Sommerbetrieb
Im Sommerbetrieb besteht der maximale Kältebedarf des Temperaturniveaus 6 / 12 °C. Die Wärmepumpe wird auf Kühlen umgeschaltet und erzeugt nun ca. 400 kW Kaltwasser mit 6 / 12 °C. Sie soll vorrangig der Kältemaschine betrieben werden und kann ca. 1/3 des maximalen Bedarfes und den geschätzten minimalen Bedarf vollständig decken.
Winterbetrieb
Im Winterbetrieb dient die Wärmepumpe ausschließlich der Wärmeerzeugung.
KÄLTEVERTEILUNG
Zur Verteilung der Kälte in die Gebäudeteile und Kühlwasserbereiche werden innerhalb der Zentrale verschiedene Verteiler-Strangabgänge aufgebaut. Folgende Strangaufteilung ist vorgesehen:
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
Für Umwälzpumpen wird keine Redundanz vorgesehen.
Die Rohrnetze werden entsprechend der VDI 2073 dimensioniert und hydraulisch abgeglichen. Es wird eine geschlossene Zweirohranlage errichtet. Die Sicherheitseinrichtungen werden entsprechend der DIN EN 12828 und in Anlehnung vorgesehen.
Das Kaltwassernetz wird mit einer automatischen Nachspeisungs-, Druckhaltungs- und Entgasungseinrichtung ausgestattet. Die Wassernachspeisung erfolgt über einen Anschluss an das Trink- bzw. Betriebswassernetz. Vor der Einspeisung wird das Wasser durch ein Enthärtungsgerät aufbereitet. Die Heizwasserqualität entspricht den Vorgaben der VDI 2035.
Alle Rohrleitungen werden gemäß GEG gedämmt. Die DIN 4140 wird beachtet. Rohrdurchführungen durch Wände und Decken mit brandschutztechnischen Anforderungen werden entsprechend der Leitungsanlagenrichtlinie (LAR) und nach Zulassung brandschutztechnisch abgeschottet.
Funktionsbeschreibung Raumkühlsysteme
Kühldecke
Jeder gekühlte Raum hat eine Sollwertvorgabe der Rauminnentemperatur durch die Gebäudeautomatisation (GA). Der Istwert der Rauminnentemperatur wird durch die GA über einen Raumtemperaturfühler erfasst und über Regelventile in der Raumzuleitung zur stetigen Regelung der Raumtemperatur verwendet.
Umluftkühler
Jeder gekühlte Raum hat eine Sollwertvorgabe der Rauminnentemperatur durch die Gebäudeautomatisation (GA). Der Istwert der Rauminnentemperatur wird durch die GA über einen Raumtemperaturfühler erfasst und zur Steuerung der Ventilatordrehzahl (0-10V) verwendet. Ohne Kühlbedarf wird der Ventilator ausgeschaltet.
Bei Umluftkühlern mit 2-Leiter-Anschluss erfolgt durch die GA über Dreiwegeventile im Vor- und Rücklauf die Umschaltung zwischen Heiz- und Kühlbetrieb.
Notkühlung
Die Anlage zur Notkühlung wird für folgende Bedarfsangaben des Bauherrn ausgelegt:
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
Die Vorhaltung der Notkühlwassermenge soll für 60 Minuten ausgelegt werden. Daraus wurde ein Speichervolumen von 30.500 l ermittelt, der zur Aufstellung in der Halle neben der Heizungs- und Kältezentrale vorgesehen ist.
Dabei ist für die Anlage #44 Gießschleuder folgender Bedarf über 60 Minuten berücksichtigt:
0-1 min:  200 l/min
2-5 min:  80 l/min
5-10 min:  50 l/min
> 10 min:  30 l/min
Zur Regelung des Volumenstromes ist ein USV gepuffertes Regelventil vorgesehen. Alle vier Anschlüsse erhalten ein Magnetventil, welches stromlos öffnet.
Die Pumpe wird für einen Förderdruck von 6 bar ausgelegt, sodass an allen Verbrauchern mind. 5 bar Druck anliegt. Die Förderpumpe ist für einen Volumenstrom von 34,5 m³/h dimensioniert, da sie alle max. Volumenströme gleichzeitig fördern können muss. Sie ist USV gepuffert und notstromversorgt für 60 min.
Die Notkälteversorgung ist ein Kühlkreislaufsystem, d. h. der Rücklauf ist druckbehaftet.

## 042 Wärmeversorgungs- und Kälteanlagen
Datum: 17.09.2026

### 42 Wärmeversorgungs- und Kälteanlagen

#### 42.1 DGNB Zertifizierung

*Hinweis: DGNB Zertifizierung*
DGNB Zertifizierung

Für das Projekt Neubau PLCA im Aero-Park in Würselen wird eine Zertifizierung nach den Vorgaben der Deutschen Gesellschaft für Nachhaltiges Bauen (DGNB) in dem Nutzungsprofil Neubau Produktionsstätten in der DGNB Version 2023 angestrebt.

ENV 1.2 – Risiken für die lokale Umwelt
Aus der DGNB-Zertifizierung ergeben sich Anforderungen an die Auswahl der einzubauenden Materialien, zur Minimierung des Risikos für die lokale Umwelt. Bestimmte Stoffe, Bauprodukte und Zubereitungen stellen eine Gefahr für Boden, Luft, Grund- und Oberflächenwasser sowie für Mensch, Flora und Fauna dar. Dies betrifft deren gesamten Lebenszyklus - von der Herstellung, der Verarbeitung auf der Baustelle, der Nutzung im (Gebäude-) Bestand sowie ihrer Beseitigung (Rückbau, Recycling, Deponierung). Die lokalen Risiken werden stoff- und produktbezogen bewertet. Die Anforderungen der DGNB sind in Stufen unterteilt und in einer Kriterienmatrix zusammengefasst (siehe Kriterienkatalog). Im vorliegenden Fall ist ein Nachweis der DGNB-Qualitätsstufe 4 gemäß der DGNB Kriterienmatrix für alle Materialien und Produkte sowie zugehörige Hilfsstoffe, wie Kleber, Grundierungen, Beschichtungen, etc. erforderlich.
Im DGNB Zertifizierungssystem werden risikoreiche Material- und Stoffgruppen einzeln und produktbezogen abgefragt und bewertet. Berücksichtigt werden derzeit unter anderem folgende Stoffgruppen (als Produkte oder als Bestandteil von Rezepturen):
•  Halogenierte und teilhalogenierte Kältemittel
•  Halogenierte und teilhalogenierte Treibmittel
•  Schwermetalle
•  Stoffe, die unter die Biozid-Verordnung (528/2012/EG) fallen
•  Stoffe, die unter die POP-Verordnung (850/2004/EG) fallen
•  Gefahrstoffe gemäß CLP-Verordnung (1272/2008/EG)
•  Organische Lösungsmittel und Weichmacher
•  Besonders besorgniserregende Stoffe (SVHC nach REACH (1907/2006/EG)).
Als besonders besorgniserregend werden Chemikalien/Stoffe eingestuft, die besonders gefährlich im Sinne der folgenden toxischen Endpunkte sind:
•  krebserregend, erbgutverändernd und fortpflanzungsgefährdend (CMR)
•  persistent, bioakkumulierend und toxisch (PBT)
•  sehr persistent und sehr bioakkumulierend (vPvB) sowie
•  ähnlich besorgniserregend (z. B. endokrine Disruptoren).
Darüber hinaus sind Anforderungen an die nachfolgend aufgeführten Materialien, Werkstoffe, Produkte, die fertig auf die Baustelle geliefert werden, zu beachten, nachzuweisen und zu dokumentieren.
•  Werkseitige Beschichtungen für Fenster, Fassadenbauteile, Türen, Zargen, Heizkörper, Systemtrennwände, Deckensysteme, Kälterohre: Gemäß dem Schutzziel (Vermeidung von VOC-Emissionen in die Umwelt) gilt als Nachweis die Einhaltung der Produktgrenzwerte der Kriterienmatrix. Die Einhaltung des Schutzziels kann alternativ durch den Beschichter / Betreiber von Abluftnachbehandlungsanlagen auch durch Nachweis der gesetzlichen Grenzwerte nach Verordnung 2010/75/EU anhand von aktuellen, behördlich akzeptierten Überwachungsprotokollen erfolgen.
•  Bauseitige Beschichtung: Gemäß dem Schutzziel (Vermeidung von VOC-Emissionen in die Umwelt) gilt als Nachweis nur die Einhaltung der Produktgrenzwerte der Kriterienmatrix.
•  Kunstschaum-Dämmstoffe hinsichtlich halogenierter Treibmittel
•  Aluminium und Edelstahlbauteile hinsichtlich der Behandlung mit Cr-(VI)-Verbindungen
•  Kältemittel in Kühlanlagen
•  Fenster, Fußbodenbeläge und Wandbekleidungen aus Kunststoffen hinsichtlich Blei, Cadmium- und Zinnstabilisatoren
•  Kunststoffe, Dämmstoffe, funktionale Beschichtungen, Dichtstoffe, Gummiprodukte u. a. hinsichtlich
•  besonders besorgniserregender Stoffe (SVHCs nach REACH-VO)
•  Bodenbeläge in Bezug auf Risikostoffe und Emissionen
•  Tragende Bauteile aus Holz wie Brettschichtholzbinder, Pfosten/ Riegel eines Tragwerkes und
•  Fensterrahmen hinsichtlich biozider Wirkstoffe (chemischer Holzschutz nach DIN 68 800).
•  Werkseitige Beschichtungen auf tragenden und nichttragenden Bauelementen des Holzbaues wie Lacke, Lasuren, Öle und Wachse hinsichtlich VOC.
•  Werkseitige Beschichtungen auf Holz und Holzwerkstoffen wie Fassaden- und Akustikelemente, Türen, Verkleidungen an Decke & Wand, Parkett, Treppen und Fensterbänke hinsichtlich VOC. Die Einhaltung des Schutzziels kann alternativ durch den Beschichter / Betreiber von Abluftnachbehandlungsanlagen auch durch Nachweis der gesetzlichen Grenzwerte nach Verordnung 2010/75/EU anhand von aktuellen, behördlich akzeptierten Überwachungsprotokollen erfolgen.
•  Holz, Holzprodukte, Holzwerkstoffe sind aus nachhaltiger Forstwirtschaft zu beziehen. Nachweise müssen über PEFC, FSC oder gleichwertige Zertifikate erfolgen
Die Materialanforderungen sind den Ergänzungen zu den Leistungsverzeichnissen (ZTV) zu entnehmen.

ENV 1.3 – Verantwortungsbewusste Ressourcengewinnung
Zusätzlich gilt, dass die Einhaltung von Mindestanforderungen Voraussetzung für eine Bewertung von Produkten im Gebäude oder auf dessen Außenanlagen sein soll. Es gilt grundsätzlich, dass nur Bauprodukte der Kostengruppen KG 300 und KG 500 der DIN 276 positiv bewertet werden können, deren sämtlichen (100% Masseanteil) Primär- und Sekundärrohstoffe
•  frei von Kinder- und Zwangsarbeit gewonnen, abgebaut oder hergestellt wurden und
•  bei denen ein illegaler Rohstoffabbau /-herstellung ausgeschlossen werden kann.
Der Masseanteil kann auf 95% reduziert werden, wenn ausgeschlossen werden kann, dass die Rohstoffe Zinn, Tantal, Gold und Wolfram aus Konflikt- oder Hochrisikogebieten im Produkt enthalten sind oder wenn diese im Produkt eingesetzten Rohstoffe aus Recyclingmaterial bestehen. Weitere Hinweise liefert die am 8. Juni 2017 in Kraft getretene EU-Verordnung zur „Festlegung von Pflichten zur Erfüllung der Sorgfaltspflichten in der Lieferkette von Zinn, Tantal, Wolfram, deren Erzen und Gold aus Konflikt- und Hochrisikogebieten“. Die Mindestanforderungen müssen für Bauprodukte, deren Primärrohstoffe in Ländern der EU gewonnen und deren Sekundärrohstoffe in Ländern der EU produziert wurden, nicht nachgewiesen werden, da diese durch die europäische Gesetzgebung als ausreichend geregelt angesehen wird. Als Nachweis hierfür ist für die Qualitätsstufe 1.1 eine entsprechende Zusicherung des Herstellers über die Einhaltung der Mindestanforderungen notwendig. Für die Qualitätsstufen 1.2 und 1.3 ist die lückenlose Einhaltung der Mindestanforderungen durch die standardgebende Organisation im Rahmen der Produktzertifizierung sicher zu stellen. Für den Indikator 2 „Sekundärrohstoffe“ ist der Nachweis für die Einhaltung der Mindestanforderung ab der letzten Nachnutzung lückenlos über eine Herstellererklärung oder ein Zertifikat zu erbringen.
Es ist angestrebt, dass die herstellenden Unternehmen Kenntnisse über die Herkunft, die Gewinnung und die Verarbeitungsprozesse der im Produkt eingesetzten Roh- und Werkstoffe haben und dazu beitragen, dass sich entlang der Wertschöpfungsprozesse die Transparenz über ökologische und soziale Aspekte erhöht und sich durch eine aktive Einflussnahme der Marktteilnehmer die ökologischen und sozialen Standards der Gewinnung und der Produktion verbessern.
Zusätzlich liegt ein Nachweis vor, dass das herstellende Unternehmen/die herstellenden Unternehmen für das Produkt auf unternehmerischer Ebene die Verantwortung für eine verantwortungsbewusste und transparente Ressourcengewinnung und –verarbeitung trägt/tragen und diese angemessen, zum Beispiel über CSR-Berichte, die die Verantwortung für die Lieferkette darstellt/darstellen und die Inhaltsstoffe der Produkte angemessen dokumentiert/dokumentieren und kommuniziert/kommunizieren.
Unter Verantwortung auf unternehmerischer Ebene wird verstanden, dass der / die Hersteller eine (Mit-)Verantwortung für die Einhaltung ökologischer und sozialer Standards bei der Gewinnung und Verarbeitung der von ihm/ ihnen genutzten Roh- und Werkstoffe übernimmt /übernehmen und sich zur Übernahme unternehmerischer Sorgfaltspflichten entsprechend der OECD-Leitsätze für multinationale Unternehmen oder anderer gleichwertiger Leitlinien verpflichtet /verpflichten.
Folgende Grundsätze und Prozesse sind mindestens im Unternehmensleitbild des Herstellers / der Hersteller der in Baustoffen, Produkten, Bauteilen eingesetzten Roh- und Werkstoffe verankert:
•  Verhinderung von Korruption und Bestechung
•  Verhinderung von negativen ökologischen und sozialen Auswirkungen im Umgang mit Roh-, Werk- oder Sekundärstoffen (z. B. Konfliktmineralien), die der/die Hersteller im Rahmen der Produktion verwenden
•  Verhinderung von Verstößen gegen Menschenrechte

Zusätzlich hat der Hersteller die Herkunft der in den Produkten eingesetzten Primärrohstoffe zu dokumentieren, alle Verarbeitungsschritte zu benennen und die Orte (Länder und Regionen) der Verarbeitungsschritte kenntlich zu machen. Es ist als Nachweis eine Rohstoffliste mit Herkunftsnachweisen und eine Beschreibung der Verarbeitungsschritte mit den Orten in Form einer Herstellererklärung vorzulegen.
Dieser Nachweis ist zur Erreichung der vollen Punktzahl in Indikator ENV1.3 Ind. 1.1 gemäß QS1.1 für vier verschiedene Produkte von vier verschiedenen Herstellern zu erbringen. Hierfür ist die Überschreitung einer Signifikanzgrenze notwendig.  Die Materialkosten des Produkts müssen mindestens einen Anteil von 0,5 % an den Gesamtkosten für die KG300 und 500 (gem. DIN 276) haben.
Für Produkte, die eine Bewertung gemäß Qualitätsstufe 1.2 oder 1.3 erhalten, gilt ebenfalls die Einhaltung der Mindestanforderungen. Zusätzlich verfügt das verwendete Bauteil / Produkt über ein Zertifikat eines von der DGNB anerkannten Standards (Synonyme im Rahmen dieses Kriteriums „Zertifizierungssystem“ / „Label“), der über gesetzliche Regelungen zu Umweltschutz und Arbeitssicherheit hinaus geht und über den Standard mindestens die Einhaltung bestimmter formeller (= systemischer) und inhaltlicher Anforderungen auf Produktebene zusichert. Eine Liste der anerkannten Labels ist auf der Website der DGNB zu finden.
Idealerweise sollen die Anforderungen gemäß QS1.2 oder QS1.3 für die nachfolgenden Werkstoffgruppen erfüllt werden.
•  Holz- und Holzwerkstoffe
•  Naturstein
•  Beton
•  Metalle
•  Glas
Als Mindestanforderung für die Zertifizierung in der Version 2023 müssen ≥ 50 % (Masse) der Holzwerkstoffe aus zertifizierter nachhaltiger Forstwirtschaft stammen (FSC-/PEFC-/Holz-von-Hier Label).

DGNB-Nachweisunterlagen
Der Nachweis der einzusetzenden Bauprodukte und Materialien kann über folgende Dokumente erfolgen.
•  Technische Informationen
•  Sicherheitsdatenblätter (SDB)
•  Umweltproduktdeklarationen der Typen I und III und Herstellererklärungen zu Inhaltsstoffen und Rezepturbestandteilen
•  Herstellererklärung
•  SVHC-Erklärung der Hersteller von Erzeugnissen.

Die Dokumentation der aufgeführten Werkstoffe, Produkte und Elemente muss mindestens folgende Angaben enthalten. Eine Excel-basierte Übersichtstabelle zur Abstimmung zwischen dem Auditor und dem ausführenden Unternehmen wird zur Verfügung gestellt. Diese enthält mindestens Angaben zu:
•  Bauprodukt
•  Hersteller
•  Mengen- /Flächenangaben
•  Beschreibung der einzelnen Schichten
•  Nachweisdokument (TM, SDB, EPD, Herstellererklärung, …)
•  Rohstoffliste mit Herkunftsnachweis für die relevanten Materialgruppen

Zusätzlich:

•  Separate Bestätigung über die Einhaltung der Taxonomie-Anforderungen: Anforderungen in den Zeilen 47 und 48 in der Qualitätsstufe 4 (max. 0,006 mg Formaldehydemissionen / m³)

Prüfung und Freigabe
Die Prüfung und Freigabe der einzusetzenden Bauprodukte durch den Auditor (Dipl.-Ing. Pejman Peyvandi, PPeyvandi@schuessler-plan.de) ist vor Einbau erforderlich. Dazu ist ein Soll-/Ist-Vergleich nebst Freigabeliste und Baustellenprotokolle der Materialkontrollen sowie Mängelanzeige / Mängelfreimeldung entsprechend Anlage 5 (siehe Kriterienkatalog Gebäude Neubau V23 bei Fehlanwendungen) einzureichen.

*Hinweis: DGNB_Allgemeine_Vorbemerkungen_Baustelle_PRO2.1*
DGNB-Zertifizierung
Allgemeine Vorbemerkungen
- Umweltschutz Baustelle PRO2.1 -

Ziel ist die Minimierung der negativen Auswirkungen auf die Umwelt und die menschliche Gesundheit durch Lärm, Staub, Schmutz und Abfall.
Die Einhaltung der u.s. Vorgaben wird in regelmäßigen Abständen vom AG (Bauleitung) kontrolliert und dokumentiert und sollte vom AN unterstützt werden. Der AN schult seine Mitarbeitenden und eventuelle Nachunternehmer bezüglich der folgenden Vorgaben und dokumentiert dies. Die vollständigen Konzepte sind den Ausschreibungsunterlagen beige-fügt.
Lärmarme Baustelle
Grundsätzlich ist die Baustelle so zu planen, einzurichten und zu betreiben, dass der Bau-lärm den allgemeinen Geräuschpegel der Umgebung nicht überschreitet bzw. dieser mit geeigneten Maßnahmen reduziert wird. Es ist auf lärmmindernde Arbeitstechniken zu ach-ten.
Die verwendeten Maschinen müssen dem aktuellen technischen Standard entsprechen und sollten nach Möglichkeit die Vorgaben nach RAL-UZ53 (Blauer Engel) einhalten. Es ist eine Liste der eingesetzten Baumaschinen mit Nachweis des Schallleistungspegels LWA zu führen (siehe Anlage 2) und vor Einsatz entsprechend mit der Bauleitung abzustimmen.
Besonders lärmintensive Arbeiten sind vom AN vorab anzuzeigen und mit der Bauleitung und/oder SiGeKo abzustimmen.
Die Schutzzeiten gemäß des Bundes-Immissionsschutzgesetzes (BImSchG § 47) sind einzuhalten. Ist ein Einsatz außerhalb der Schutzzeiten unvermeidbar, ist eine Ausnahme-genehmigung einzuholen und entsprechend zu dokumentieren. Die Nachbarschaft ist dar-über in Kenntnis zu setzen.
Staubarme Baustelle
Alle verwendeten Geräte und Maschinen müssen mit einer wirksamen und modernen Ab-saugmechanik ausgestattet sein.
Der Staub ist umgehend an der Entstehungsstelle mit einem saugenden Verfahren oder idealerweise mit einem Feucht-/Nassverfahren zu beseitigen, sodass keine Ablagerungen entstehen. Wenn es technisch möglich ist, ist die Ausbreitung des Staubs in nicht betroffe-ne Bereiche zu unterbinden.
Bei der Auswahl der Materialien sind vorzugsweise staubarme Materialen zu wählen, zum Beispiel Granulate oder fertige Mischungen statt pulvriger Stoffe.
Es ist eine Liste der eingesetzten staubarmen Baumaschinen und Geräte gemäß BG-Bau zu führen (siehe Anlage 3) und entsprechend vor Einsatz mit der Bauleitung abzustimmen.
Besonders staubintensive Arbeiten sind vom AN vorab anzuzeigen und mit der Bauleitung und/oder SiGeKo abzustimmen.
 
Boden- und Grundwasserschutz auf der Baustelle
Boden und Grundwasser sind vor Verunreinigung durch Baustoffe, Betriebsmittel etc. zu bewahren.
Stoffe mit H-Sätzen sollen vermieden werden und keinesfalls in Kontakt mit dem Boden kommen. Sollte die Verwendung solcher Stoffe unumgänglich sein, ist die Bauleitung zu informieren. Der Einsatz ist zu überwachen, jede Verunreinigung des Bodens ist der Baulei-tung zu melden und fachgerecht zu sanieren. Auch die Lagerung umweltschädlicher Bau-stoffe ist zu beachten und mit der Bauleitung und/oder SiGeKo abzustimmen.
Alle Maschinen sind regelmäßig auf schädliche Umweltwirkungen zu überprüfen (Ölaustritt u.ä.) und es ist ggf. umgehend Abhilfe zu schaffen.
Zudem sollte der Boden vor starken mechanischen Einflüssen geschützt werden. Verdich-tungen und Vermischungen von Bodenschichten sollten vermieden werden, zum Beispiel durch die Bewegung schwerer Geräte auf befestigtem Untergrund.
Abfallarme Baustelle
Es sind die gesetzlichen Vorschriften des Kreislaufwirtschaftsgesetzes (KrWG) einzuhal-ten.
Abfall sollte grundsätzlich vermieden oder weiterverwertet werden. Ist dies nicht möglich, sind die Abfälle fachgerecht zu entsorgen nach mineralischen Abfällen, Wertstoffen, ge-mischten Bauabfällen und Problemabfälle.
Durch eine sortenreine Trennung wird eine spätere Recyclingfähigkeit ermöglicht. Misch- und Problemabfälle sollten entsprechend vermieden werden.
Umweltfreundliche Verpackungen bzw. geringe Verpackungsanteile sind bei der Wahl der Baustoffe zu bevorzugen (z.B. Großgebinde, verpackungslose Anlieferung, recyclebare Verpackungen, …).
Abfälle müssen direkt, spätestens beim täglichen Verlassen der Baustelle beseitigt werden.

*Hinweis: DGMB_Allgemeine_Vorbemerkungen_ENV1.2+ENV1.3*
DGNB-Zertifizierung
Allgemeine Vorbemerkungen

DGNB-Zertifizierung
ENV 1.2 – Risiken für die lokale Umwelt
Für das Projekt „Neubau PLCA, Aeropark Merzbrück“ wird eine Zertifizierung nach den Vorgaben der Deutschen Gesellschaft für Nachhaltiges Bauen (DGNB) in dem Nutzungs-profil Mix in der DGNB Version 2023 angestrebt.
Hieraus ergeben sich Anforderungen an die Auswahl der einzubauenden Materialien, zur Minimierung des Risikos für die lokale Umwelt. Bestimmte Stoffe, Bauprodukte und Zube-reitungen stellen eine Gefahr für Boden, Luft, Grund- und Oberflächenwasser sowie für Mensch, Flora und Fauna dar. Dies betrifft deren gesamten Lebenszyklus - von der Her-stellung, der Verarbeitung auf der Baustelle, der Nutzung im (Gebäude-) Bestand sowie ihrer Beseitigung (Rückbau, Recycling, Deponierung). Die lokalen Risiken werden stoff- und produktbezogen bewertet. Die Anforderungen der DGNB sind in Stufen unterteilt und in einer Kriterienmatrix zusammengefasst (siehe Kriterienkatalog). Im vorliegenden Fall ist ein Nachweis der
DGNB-Qualitätsstufe 4
gemäß der DGNB Kriterienmatrix für alle Materialien und Produkte sowie zugehörige Hilfs-stoffe, wie Kleber, Grundierungen, Beschichtungen, etc. erforderlich.
Im DGNB Zertifizierungssystem werden risikoreiche Material- und Stoffgruppen einzeln und produktbezogen abgefragt und bewertet. Berücksichtigt werden derzeit unter anderem fol-gende Stoffgruppen (als Produkte oder als Bestandteil von Rezepturen):
•  Halogenierte und teilhalogenierte Kältemittel
•  Halogenierte und teilhalogenierte Treibmittel
•  Schwermetalle
•  Stoffe, die unter die Biozid-Verordnung (528/2012/EG) fallen
•  Stoffe, die unter die POP-Verordnung (850/2004/EG) fallen
•  Gefahrstoffe gemäß CLP-Verordnung (1272/2008/EG)
•  Organische Lösungsmittel und Weichmacher
•  Besonders besorgniserregende Stoffe (SVHC nach REACH (1907/2006/EG))

Als besonders besorgniserregend werden Chemikalien/Stoffe eingestuft, die besonders gefährlich im Sinne der folgenden toxischen Endpunkte sind:
•  krebserregend, erbgutverändernd und fortpflanzungsgefährdend (CMR)
•  persistent, bioakkumulierend und toxisch (PBT)
•  sehr persistent und sehr bioakkumulierend (vPvB) sowie
•  ähnlich besorgniserregend (z. B. endokrine Disruptoren)
Darüber hinaus sind Anforderungen an die nachfolgend aufgeführten Materialien, Werkstof-fe, Produkte, die fertig auf die Baustelle geliefert werden, zu beachten, nachzuweisen und zu dokumentieren.
•  Werkseitige Beschichtungen für Fenster, Fassadenbauteile, Türen, Zargen, Heiz-körper, Systemtrennwände, Deckensysteme, Kälterohre: Gemäß dem Schutzziel (Vermeidung von VOC-Emissionen in die Umwelt) gilt als Nachweis die Einhaltung der Produktgrenzwerte der Kriterienmatrix. Die Einhaltung des Schutzziels kann al-ternativ durch den Beschichter / Betreiber von Abluftnachbehandlungsanlagen auch durch Nachweis der gesetzlichen Grenzwerte nach Verordnung 2010/75/EU an-hand von aktuellen, behördlich akzeptierten Überwachungsprotokollen erfolgen.
•  Bauseitige Beschichtung: Gemäß dem Schutzziel (Vermeidung von VOC-Emissionen in die Umwelt) gilt als Nachweis nur die Einhaltung der Produktgrenz-werte der Kriterienmatrix.
•  Kunstschaum-Dämmstoffe hinsichtlich halogenierter Treibmittel
•  Aluminium und Edelstahlbauteile hinsichtlich der Behandlung mit Cr-(VI)-Verbindungen
•  Kältemittel in Kühlanlagen
•  Fenster, Fußbodenbeläge und Wandbekleidungen aus Kunststoffen hinsichtlich Blei, Cadmium- und Zinnstabilisatoren
•  Kunststoffe, Dämmstoffe, funktionale Beschichtungen, Dichtstoffe, Gummiprodukte u. a. hinsichtlich
•  besonders besorgniserregender Stoffe (SVHCs nach REACH-VO)
•  Bodenbeläge in Bezug auf Risikostoffe und Emissionen
•  Tragende Bauteile aus Holz wie Brettschichtholzbinder, Pfosten/ Riegel eines Tragwerkes und
•  Fensterrahmen hinsichtlich biozider Wirkstoffe (chemischer Holzschutz nach DIN 68 800).
•  Werkseitige Beschichtungen auf tragenden und nichttragenden Bauelementen des Holzbaues wie Lacke, Lasuren, Öle und Wachse hinsichtlich VOC.
•  Werkseitige Beschichtungen auf Holz und Holzwerkstoffen wie Fassaden- und Akustikelemente, Türen, Verkleidungen an Decke & Wand, Parkett, Treppen und Fensterbänke hinsichtlich VOC. Die Einhaltung des Schutzziels kann alternativ durch den Beschichter / Betreiber von Abluftnachbehandlungsanlagen auch durch Nachweis der gesetzlichen Grenzwerte nach Verordnung 2010/75/EU anhand von aktuellen, behördlich akzeptierten Überwachungsprotokollen erfolgen.
•  Holz, Holzprodukte, Holzwerkstoffe sind aus nachhaltiger Forstwirtschaft zu bezie-hen. Nachweise müssen über PEFC, FSC oder gleichwertige Zertifikate erfolgen

 
ENV 1.3 – Verantwortungsbewusste Ressourcengewinnung
Zusätzlich gilt, dass die Einhaltung von Mindestanforderungen Voraussetzung für eine Be-wertung von Produkten im Gebäude oder auf dessen Außenanlagen sein soll. Es gilt grundsätzlich, dass nur Bauprodukte der Kostengruppen KG 300 und KG 500 der DIN 276 positiv bewertet werden können, deren sämtlichen (100% Masseanteil) Primär- und Sekun-därrohstoffe
•  frei von Kinder- und Zwangsarbeit gewonnen, abgebaut oder hergestellt wurden und
•  bei denen ein illegaler Rohstoffabbau /-herstellung ausgeschlossen werden kann.
Der Masseanteil kann auf 95% reduziert werden, wenn ausgeschlossen werden kann, dass die Rohstoffe Zinn, Tantal, Gold und Wolfram aus Konflikt- oder Hochrisikogebieten im Produkt enthalten sind oder wenn diese im Produkt eingesetzten Rohstoffe aus Recycling-material bestehen. Weitere Hinweise liefert die am 8. Juni 2017 in Kraft getretene EU-Verordnung zur „Festlegung von Pflichten zur Erfüllung der Sorgfaltspflichten in der Liefer-kette von Zinn, Tantal, Wolfram, deren Erzen und Gold aus Konflikt- und Hochrisikogebie-ten“. Die Mindestanforderungen müssen für Bauprodukte, deren Primärrohstoffe in Ländern der EU gewonnen und deren Sekundärrohstoffe in Ländern der EU produziert wurden, nicht nachgewiesen werden, da diese durch die europäische Gesetzgebung als ausreichend geregelt angesehen wird. Als Nachweis hierfür ist für die Qualitätsstufe 1.1 eine entspre-chende Zusicherung des Herstellers über die Einhaltung der Mindestanforderungen not-wendig. Für die Qualitätsstufen 1.2 und 1.3 ist die lückenlose Einhaltung der Mindestanfor-derungen durch die standardgebende Organisation im Rahmen der Produktzertifizierung sicher zu stellen. Für den Indikator 2 „Sekundärrohstoffe“ ist der Nachweis für die Einhal-tung der Mindestanforderung ab der letzten Nachnutzung lückenlos über eine Herstellerer-klärung oder ein Zertifikat zu erbringen.
Es ist angestrebt, dass die herstellenden Unternehmen Kenntnisse über die Herkunft, die Gewinnung und die Verarbeitungsprozesse der im Produkt eingesetzten Roh- und Werk-stoffe haben und dazu beitragen, dass sich entlang der Wertschöpfungsprozesse die Transparenz über ökologische und soziale Aspekte erhöht und sich durch eine aktive Ein-flussnahme der Marktteilnehmer die ökologischen und sozialen Standards der Gewinnung und der Produktion verbessern.
Zusätzlich liegt ein Nachweis vor, dass das herstellende Unternehmen/die herstellenden Unternehmen für das Produkt auf unternehmerischer Ebene die Verantwortung für eine verantwortungsbewusste und transparente Ressourcengewinnung und –verarbeitung trägt/tragen und diese angemessen, zum Beispiel über CSR-Berichte, die die Verantwor-tung für die Lieferkette darstellt/darstellen und die Inhaltsstoffe der Produkte angemessen dokumentiert/dokumentieren und kommuniziert/kommunizieren.
Unter Verantwortung auf unternehmerischer Ebene wird verstanden, dass der / die Herstel-ler eine (Mit-)Verantwortung für die Einhaltung ökologischer und sozialer Standards bei der Gewinnung und Verarbeitung der von ihm/ ihnen genutzten Roh- und Werkstoffe übernimmt /übernehmen und sich zur Übernahme unternehmerischer Sorgfaltspflichten entsprechend der OECD-Leitsätze für multinationale Unternehmen oder anderer gleichwertiger Leitlinien verpflichtet /verpflichten.
Folgende Grundsätze und Prozesse sind mindestens im Unternehmensleitbild des Herstel-lers / der Hersteller der in Baustoffen, Produkten, Bauteilen eingesetzten Roh- und Werk-stoffe verankert:
•  Verhinderung von Korruption und Bestechung
•  Verhinderung von negativen ökologischen und sozialen Auswirkungen im Umgang mit Roh-, Werk- oder Sekundärstoffen (z. B. Konfliktmineralien), die der/die Herstel-ler im Rahmen der Produktion verwenden
•  Verhinderung von Verstößen gegen Menschenrechte

Zusätzlich hat der Hersteller die Herkunft der in den Produkten eingesetzten Primärrohstof-fe zu dokumentieren, alle Verarbeitungsschritte zu benennen und die Orte (Länder und Re-gionen) der Verarbeitungsschritte kenntlich zu machen. Es ist als Nachweis eine Rohstoff-liste mit Herkunftsnachweisen und eine Beschreibung der Verarbeitungsschritte mit den Orten in Form einer Herstellererklärung vorzulegen.
Dieser Nachweis ist zur Erreichung der vollen Punktzahl in Indikator ENV1.3 Ind. 1.1 ge-mäß QS1.1 für vier verschiedene Produkte von vier verschiedenen Herstellern zu erbrin-gen. Hierfür ist die Überschreitung einer Signifikanzgrenze notwendig.  Die Materialkosten des Produkts müssen mindestens einen Anteil von 0,5 % an den Gesamtkosten für die KG300 und 500 (gem. DIN 276) haben.
Für Produkte, die eine Bewertung gemäß Qualitätsstufe 1.2 oder 1.3 erhalten, gilt ebenfalls die Einhaltung der Mindestanforderungen. Zusätzlich verfügt das verwendete Bauteil / Pro-dukt über ein Zertifikat eines von der DGNB anerkannten Standards (Synonyme im Rah-men dieses Kriteriums „Zertifizierungssystem“ / „Label“), der über gesetzliche Regelungen zu Umweltschutz und Arbeitssicherheit hinaus geht und über den Standard mindestens die Einhaltung bestimmter formeller (= systemischer) und inhaltlicher Anforderungen auf Pro-duktebene zusichert. Eine Liste der anerkannten Labels ist auf der Website der DGNB zu finden.
Idealerweise sollen die Anforderungen gemäß QS1.2 oder QS1.3 für die nachfolgenden Werkstoffgruppen erfüllt werden.
•  Holz- und Holzwerkstoffe
•  Naturstein
•  Beton
•  Metalle
•  Glas
Als Mindestanforderung für die Zertifizierung in der Version 2023 müssen ≥ 50 % (Masse) der Holzwerkstoffe aus zertifizierter nachhaltiger Forstwirtschaft stammen (FSC-/PEFC-/Holz-von-Hier Label).

 
DGNB-Nachweisunterlagen
Der Nachweis der einzusetzenden Bauprodukte und Materialien kann über folgende Doku-mente erfolgen.
•  Technische Informationen
•  Sicherheitsdatenblätter (SDB)
•  Nachhaltigkeitsdatenblätter
•  Umweltproduktdeklarationen der Typen I und III und Herstellererklärungen zu In-haltsstoffen und Rezepturbestandteilen
•  Herstellererklärung
•  SVHC-Erklärung der Hersteller von Erzeugnissen.

Die Dokumentation der aufgeführten Werkstoffe, Produkte und Elemente muss mindestens folgende Angaben enthalten. Eine Excel-basierte Übersichtstabelle zur Abstimmung zwi-schen dem Auditor bzw. zuständigen Bauökologen und ausführendem Unternehmen wird zur Verfügung gestellt.
•  Bauprodukt
•  Hersteller
•  Mengen- /Flächenangaben
•  Beschreibung der einzelnen Schichten
•  Nachweisdokument (TM, SDB, EPD, Herstellererklärung, …)
•  Rohstoffliste mit Herkunftsnachweis für die relevanten Materialgruppen

Zusätzlich:

•  Separate Bestätigung über die Einhaltung der Taxonomie-Anforderungen: Anforde-rungen in den Zeilen 47 und 48 in der Qualitätsstufe 4 (max. 0,006 mg Formaldehy-demissionen / m³)

Prüfung und Freigabe
Die Prüfung und Freigabe der einzusetzenden Bauprodukte durch den Auditor bzw. zu-ständigen Bauökologen ist vor Einbau erforderlich. Dazu Soll-/Ist-Vergleich nebst Freigabe-liste und Baustellenprotokolle der Materialkontrollen sowie Mängelanzeige / Mängelfreimel-dung entsprechend Anlage 5 (siehe DGNB-Kriterienkatalog bei Fehlanwendungen).

*Hinweis: ZTV TGA: Wärmeversorgungsanlagen*
| Nr. | Baustoff/Produkt | Anforderung an | Nachweis |
| --- | --- | --- | --- |
| 19 | Nicht-tragende Metallbauteile (Korrosionsschutz- und Effektbeschichtungen) | VOC | Wasserverdünnbare Produkte / < 140 g/l / Metalliceffektlacke nur wasserverdünnbare Produkte |
| 40 | Kunstschaumdämmstoffe für Gebäude und Haustechnik (z.B. PS, XPS, PUR, Kautschuk, PE) | Halogenierte Treibmittel | Kein Einsatz von halogenierten Treibmitteln / QNG: EPS/ XPS-Platten: HBCD ≤ 0,10 % / PUR/ PIR-Platten: TCEP ≤ 0,10 % / Phenolharzschaumplatten und gespritzter UF-Dämmschaum: Einhaltung AgBB-Schema |
| 42 | Flammenhemmende Bauprodukte (Brandschutz, Verklebungen/Abdichtungen, PU-Montagekleber, Brandschutzcoatings Kabel) | Chlorparaffine Polybromierte Biphenyle (PBB) und Diphenylether (PBDE) und SVHC | Chlorparaffine < 0,1 % / SVHC ≤ 0,1 % / QNG: TCEP, PBB, PBDE ≤ 0,1 % / Lösemittelfrei oder GISCODE PU10, PU 20, PU40 (ALT) bzw. / PU50 (ALT) |
| 43 | Flammenhemmende Bauprodukte (Dämmstoffe der Haustechnik) | a) Chlorparaffine (vgl. Definition), Polybromierte Biphenyle (PBB) und Diphenylether (PBDE) und SVHC / b) Antimontrioxid | a) Chlorparaffine (SCCPs + MCCPs + LCCPs) < 0,1 % und PBB< 0,1 % und PBDE< 0,1 % und SVHC < 0,1 % / b) Antimontrioxid < 0,1 % |
| 44 | Erzeugnisse aus Kunststoffen PVC (Wand-/Deckenbekleidung, Kabelummantelung, Kunststofffenster, Lichtkuppeln) | SVHC (Weichmacher) | SVHC ≤ 0,1 % / QNG: keine Zinn-, Cadmium- und Bleistabilisatoren / Wandbekleidungen und -beschichtungen: Einhaltung AgBB-Schema |
| QNG: 2.4 | Verlege- und Dämmplatten unter Bodenbelägen zum Zwecke des Wärme- und Trittschallschutzes | VOC | Einhaltung AgBB-Schema / Gummi/Kautschuk: PAK ≤ 50,0 mg/kg, BaP ≤ 5,0 mg/kg und krebserzeugende Nitrosamine ≤ 0,011 mg/kg oder ≤ 0,0002 mg/m3 |

*Hinweis: ZTV TGA: Kälteanlagen*
| Nr. | Baustoff/Produkt | Anforderung an | Nachweis |
| --- | --- | --- | --- |
| 19 | Nicht-tragende Metallbauteile (Korrosionsschutz- und Effektbeschichtungen) | VOC | Wasserverdünnbare Produkte / < 140 g/l / Metalliceffektlacke nur wasserverdünnbare Produkte |
| 37 | Kühlanlagen/TGA/Splitgeräte (Kältemittel) | Halogenierte Kältemittel | Frei von teilhalogenierten/halogenierten Kältemitteln / QNG: Natürliche Kältemittel oder Zukunftssicher bis 2030 nach AMEV Kälte 2017 Tab. 4 und 3 |
| 40 | Kunstschaumdämmstoffe für Gebäude und Haustechnik (z.B. PS, XPS, PUR, Kautschuk, PE) | Halogenierte Treibmittel | Kein Einsatz von halogenierten Treibmitteln / QNG: EPS/ XPS-Platten: HBCD ≤ 0,10 % / PUR/ PIR-Platten: TCEP ≤ 0,10 % / Phenolharzschaumplatten und gespritzter UF-Dämmschaum: Einhaltung AgBB-Schema |
| 42 | Flammenhemmende Bauprodukte (Brandschutz, Verklebungen/Abdichtungen, PU-Montagekleber, Brandschutzcoatings Kabel) | Chlorparaffine Polybromierte Biphenyle (PBB) und Diphenylether (PBDE) und SVHC | Chlorparaffine < 0,1 % / SVHC ≤ 0,1 % / QNG: TCEP, PBB, PBDE ≤ 0,1 % / Lösemittelfrei oder GISCODE PU10, PU 20, PU40 (ALT) bzw. / PU50 (ALT) |
| 43 | Flammenhemmende Bauprodukte (Dämmstoffe der Haustechnik) | a) Chlorparaffine (vgl. Definition), Polybromierte Biphenyle (PBB) und Diphenylether (PBDE) und SVHC / b) Antimontrioxid | a) Chlorparaffine (SCCPs + MCCPs + LCCPs) < 0,1 % und PBB< 0,1 % und PBDE< 0,1 % und SVHC < 0,1 % / b) Antimontrioxid < 0,1 % |
| 44 | Erzeugnisse aus Kunststoffen PVC (Wand-/Deckenbekleidung, Kabelummantelung, Kunststofffenster, Lichtkuppeln) | SVHC (Weichmacher) | SVHC ≤ 0,1 % / QNG: keine Zinn-, Cadmium- und Bleistabilisatoren / Wandbekleidungen und -beschichtungen: Einhaltung AgBB-Schema |

#### 42.2 Wärmeerzeugungsanlagen

**42.2.10 Luft-Wasser-Wärmepumpe, umschaltbar**
Luft-Wasser-Wärmepumpe, umschaltbar
Umschaltbare  Luft-Wasser-Wärmepumpe zum kühlen und heizen, für Außenaufstellung mit Axialventilatoren, mit Spiralverdichter in hermetischer Ausführung. Anschlußfertig werkseitig auf einem Grundrahmen zusammengebaut, verdrahtet und verrohrt, für Betrieb mit A2L-Kältemittel R454B und EUROVENT-Zertifizierung.
bestehend aus:
VERDICHTER
Hermetischer Spiralverdichter mit sauggasgekühltem Motor für Nenndrehzahl 2950 U/min. Durch patentierte Kammerabdichtungen ergeben sich deutlich geringere Reibungsverluste. Der Verdichter ist unempfindlich gegenüber gelegentlichen Flüssigkeitsschlägen. Schmiersystem mit integrierter Zentrifugal-Ölpumpe, Öl-Einfüllventil und Schauglas. Bauartbedingtes, äußerst geringes Vibrationsniveau. Der Motor ist durch interne Thermo-Schutzschalter und durch Überstromsicherungen geschützt. Durch integriertes Überströmventil ist der Verdichter auch vor falscher Drehrichtung geschützt.
KÄLTEMITTEL-WASSER-WÄRMETAUSCHER
Plattenwärmetauscher für direkte Verdampfung, bestehend aus profilgeprägten Edelstahlplatten mit hartgelöteten Verbindungen. Der Verdampfer ist diffusionsdicht durch ein halogenfreies, geschlossenzelliges Isoliermaterial auf Vinyl-Basis in geeigneter Stärke komplett isoliert. Frostschutz (optional) durch elektrische Verdampfer-Begleitheizung oder durch Einschalten der Kaltwasserpumpe bei tiefen Außentemperaturen (Aktivierung bei einer Außentemperatur von <3°C). Maschinen mit zwei Kältekreisen besitzen einen Verdampfer mit zwei Kältekreisläufen und einem Wasserkreislauf. Zulässige Betriebsüberdrücke kältemittelseitig 45 bar, wasserseitig 10 bar.
Isolierte Rohrleitungen führen vom Verdampfer zu den Victaulic-Geräteanschlüssen.
Alle Verdampfer werden gemäß PED getestet und gestempelt.
KÄLTEMITTEL-LUFT-WÄRMETAUSCHER
Verflüssigungsregister zur Kältemittelkondensation oder im Wärmepumpenbetrieb als Verdampferregister mittels Luft, als Lamellenrohrelement mit durchgehend verlaufenden Aluminium-Lamellen. Die Lamellen werden mit einer hydrophilen Beschichtung überzogen, um das Ablaufen des Tauwassers im Betrieb und auch während des Abtauprozesses zu verbessern. Die nahtlosen Kupferrohre sind durch mechanisches Aufweiten fest mit den Lamellen verbunden. Der Kältemittelunterkühler, zur Verbesserung der Leistungszahl, ist integraler Bestandteil für jeden Kältekreislauf.  Zulässige Betriebsüberdrücke kältemittelseitig 45 bar.
VENTILATOREN
Die direkt angetriebenen, geräuscharmen Axialventilatoren für niedrige Umfangsgeschwindigkeiten blasen nach oben aus.
Sie sind mit Ausblas-Schutzgitter versehen, von einem mit einem Dreiphasen-Wechselstommotor angetrieben, statisch und dynamisch ausgewuchtet. Die Ventilatormotore sind mit dauergeschmierten Kugellagern und externem Überlastungsschutz ausgestattet
Geräte in Standardausführung können bei Umgebungstemperaturen zwischen -10 und 46° C betrieben werden.
Die Ventilatoren sind Klasse F, IP55.
Alle Geräte mit optionaler Winterstarteinrichtung sind mit EC-Lüfter ausgestattet.

KÄLTEMITTELKREISLAUF
Kältemittelverbindungsleitungen aus Kupfer, mit allen erforderliche Einbauteilen: Hochdrucktransmitter, Niederdrucktransmitter, Filtertrockner, Niederdruckentlastungsventil, hochdruckseitiger Druckbegrenzer und Sicherheitsdruckbegrenzer, Meßanschlüße und elektronische Expansionsventile. Bei jedem Kältemittelkreis sind Spiralverdichter parallel mit einem passiven Ölmanagementsystem verbunden. Das System sorgt in den Verdichtern für einen korrekten Ölstand und verfügt über keinerlei bewegliche Teile.
Kältekreislauf im Werk einer Druck- und Dichtigkeitsprüfung unterzogen, getrocknet, evakuiert und mit Kältemittel- und Ölbetriebsfüllung versehen.
SCHALTSCHRANK
Fabrikverdrahteter Schalt- und Regelschrank, wobei die Bedienung des Reglers ohne öffnen der Schaltschranktür erfolgen kann. Hierzu ist in der Schaltschranktür eine Bedienungsklappe vorhanden. Der Schaltschrank beinhaltet alle für den automatischen Betrieb der Maschine erforderlichen Komponenten, wie Schütze zum Start der Verdichtermotore, Überstromschutzeinrichtungen als Schmelzsicherungen oder magnetothermischen Überstromauslösern für jeden Verdichter. Auch die Schütze und Überstromschutzeinrichtungen für die Ventilatoren sind standardmäßiger Bestandteil des Schaltschrankes. Ist die luftgekühlte Maschine mit einem integrierten Hydraulikmodul ausgestattet, sind im Schaltschrank auch die Schaltschütze und Überstromsicherheitseinrichtung für die Pumpe oder auch die Doppelpumpe standardmäßig enthalten. Die Schaltschrankausführung ist wetterfest in Schutzklasse IP 54 und entsprechend den europäischen Normen IEC ausgeführt.
Ein deutlich sichtbarer, abschließbarer Hauptschalter mit Ein/Aus-Anzeige ist außen am Schaltschrank angebracht. Zur Versorgung der Regelung ist ein Steuertrafo (400V/120V/24V) enthalten. Eine zusätzliche 230V-Einspeißung ist deshalb nicht mehr erforderlich.
GERÄTESTEUERUNG
Das mikroprozessorgesteuerte Regel- und Steuermodul ist werkseitig eingebaut und geprüft. Das Steuersystem wird über einen Transformator mit Spannung versorgt. Es regelt das zu- und abschalten der Verdichter entsprechend der gewünschten Kaltwasseraustrittstemperatur.
Die Gerätesteuerung arbeitet mit einem Adaptive Control-Mikroprozessor, der ein Abschalten der Kühlmaschine bei außergewöhnlichen Betriebsbedingungen verhindert, deren Folge eine zu niedrige Kältemitteltemperatur im Verdampfer, eine zu hohe Verflüssigungstemperatur und eine Motorüberlastung sind. Nur wenn die unnormale Betriebsbedingung länger andauert und der Sicherheitsgrenzwert erreicht ist, wird die Maschine abgeschaltet.  Die Steuerung der Maschine beinhaltet eine Schutzabschaltung, die bei folgenden Störungsursachen eine manuelle Rückstellung erfordert:
- Verdampfungstemperatur und -druck zu niedrig
- Verflüssigungsdruck zu hoch
- Kritische Fühlerwerte oder Feststellung von Störungen im Kältemittelkreislauf
- Motorstromüberlastung
- Kommunikationsverlust zwischen Modulen
- Störungen der Spannungsversorgung: Phasenverlust, Phasenungleichheit oder Phasenumkehr
- Externe und lokale Not-Ausschaltung
- Starter-Übergangsstörung.

Die Steuerung beinhaltet auch eine Schutzabschaltung der Maschine mit automatischer Rückstellung nach Behebung folgender Störungsursachen:
- Momentaner Stromausfall.
- Über-/Unterspannung.
- Zu geringer Kalt- oder Kühlwasserdurchfluss.
Bei Erfassung einer Störung werden mehr als 100 Diagnoseprüfungen durchgeführt und angezeigt. Angezeigt werden die Störung, die Art der erforderlichen Rückstellung, Datum und Uhrzeit der Diagnose, der Betriebsmodus zum Zeitpunkt des Fehlerauftretens und ein Hilfe-Hinweis. Ein Diagnoseprotokoll zeigt die letzten 20 Fehlerdiagnosen mit Zeit und Datum ihres Auftretens an. Alarme und Diagnosen werden in chronologischer Reihenfolge mit einem Farb-/Symbolcode angezeigt: rotes Achteck für sofortige Abschaltung, gelbes Dreieck für normale Abschaltung und blauer Kreis für Warnmeldungen.
Bedienung über berührungsempfindliches Farb-Display
mit einer Auflösung von 800 x 480 Pixel, bei einem sichtbaren Bereich von 154 mm x 92 mm.
Werkseitig ist es über der Tür des Schaltschranks montiert.
Merkmale:
- UV-beständiger Touchscreen
- Betriebstemperatur -40 bis 70 °C
- mit Schutzklassifikation IP56
- Emissionen: EN55011 (Klasse B)
- Störsicherheit: EN61000 (Industriell)
- Unterstützung von 15 Sprachen
Die Schnittstelle bietet vom Hauptbildschirm einen Zugriff auf:
- Status der Kühlmaschine mit mindestens den folgenden Funktionen: Kühlmaschinenstatus-Schaltfläche (laufender Betrieb), Alarmanzeiger-Schaltfläche, Schaltfläche für manuelle Eingriffe, Wasseraustrittszieltemperatur des Verdampfers, Temperatursollwert, Auto-/Stopp-Schaltflächen.
- Hauptanzeigebereich / Startansicht mit mindestens den folgenden Funktionen für den Zugriff auf: Betriebsstatus des Verdichters und Öldifferenzdruck, Eintritts-/Austrittstemperatur und Flussstatus des Verflüssigers, Eintritts-/Austrittstemperatur des Verdampfers, aktueller Sollwert und Flussstatus. Durchschnittswert (%) des Motors innerhalb des zulässigen Strombereichs, individuelle Berichte und Kühlmaschinen-Tag.
- Hauptmenübereich mit Schnellzugriff auf mindestens folgende Untermenüs: Alarmmeldungen, Berichte, Grafiken, Einstellungen, Bildschirmsprachenauswahl.
Verdampfer-, Verflüssiger- und Verdichterstatus, Bediener- und Service-Einstellungen, Service-Tests und Diagnosen. Alle Meldungen und Diagnosen werden im Klartext angezeigt. Die Statusberichte umfassen folgende Daten:
- Wasser- und Lufttemperatur
- Kältemittelstände und -temperaturen
- Öldruck
- Strömungswächter-Status
- EXV-Position
- Drucksteuerungsbefehl
- Anläufe und Betriebszeiten der Verdichter
- Nennstrom, Stromstärke und Spannung
Alle notwendigen Einstellungen und Sollwerte werden über die Bedienerschnittstelle eingegeben.  Die Steuersignale können aus mehreren Quellen gleichzeitig und in beliebiger Kombination empfangen werden, wobei die Priorität der Signalquellen programmierbar ist.
Die Signalquelle mit Vorrang bestimmt die aktiven Sollwerte des Steuer- und Regelmoduls.
Digitale Eingänge:
- Ein-/Ausschaltung der Wasserkühlmaschine
- Not-Aus-Taster
- Verriegelung Kaltwasserpumpe/Strömungswächter
- Kontakt für Eisspeicherladung (Option)
Folgende Bus-Schnittstellen zur Kommunikation mit einem Gebäudeautomationssystem (GAS) sind im Regler standardmäßig enthalten und einstellbar:
- BacNet MSTP
- BacNet IP
- Modbus RTU
- Modbus TCP
Weitere Möglichkeiten zur Einbindung der Kältemaschine in Gebäudeleitsysteme:
- externe Kaltwassersollwertverstellung über 2-10V oder 4-20mA Signal (Option)
- externe Strombegrenzung über 2-10V oder 4-20mA Signal (Option)
- LonTalk LCI-C (optionale Schnittstelle)
Digitale Ausgänge:
- Anforderung Kaltwasserpumpe
Digitale Meldungen:
Folgende Meldungen können über 4 programmierbare Relais ausgegeben werden.
- Sammelstörung Kältemaschine die manuellen zurückgesetzt werden muss
- Sammelstörung Kältemaschine die sich automatisch zurücksetzen
- alle Sammelstörung Kältemaschine
- Maschinenbegrenzungsbetrieb (Maschine begrenzt sich um nicht auf Störung zu gehen)
- Betriebsmeldung Kältemaschine
- Volllast Betriebsmeldung
Alle Fühler und Regelorgane wie Expansionsventil, Drucktransmitter und Regelplatinen sind über eine Busleitung verkabelt.
SONSTIGES:
Alle vorgenannten Komponenten auf einem gemeinsamen Grundrahmen montiert. Kranösen zum Transport sind entsprechend der Schwerpunktlage vorhanden.
Bei den Baugrößen 080 bis 190 sind Geräteabdeckungen und Metalloberflächen weiß (RAL 9002) und der Grundrahmen schwarz (bzw. dunkles Anthrazit) lackiert.
QUALITÄTSSICHERUNG:
Die Kühlmaschine wird gemäß einem nach den Standards ISO 9001 und 14001 zertifizierten Qualitätssicherungs- und Umweltschutzverfahren konstruiert und gefertigt.
Die Kühlmaschine wird nach dem Standard EN14511 getestet und verfügt damit über eine Eurovent-Zertifizierung.
Die Fertigung entspricht den folgenden europäischen Richtlinien:
- Druckgeräte-Richtlinie (PED) 97/23/EG
- Maschinenrichtlinie (MD) 2006/42/EG
- Niederspannungsrichtlinie 2006/95/EG
- Richtlinie zur elektromagnetischen Verträglichkeit (EMV) 2004/108/EG
- Sicherheitsnorm für elektrische Maschinen EN 60204-1
- Elektromagnetische Emissions- und Störsicherheitsnorm EN 61800-3 Kategorie C3
ENTHALTENES ZUBEHÖR:
- Heat-Ausführung,
die einen besonders hohen Wirkungsgrad ermöglicht, durch Verwendung groß dimensionierter Wärmeübertrager. Die Wirtschaftlichkeit ist insbesondere dann gegeben, wenn die Maschine für Ganzjahresbetrieb eingesetzt werden soll.
- Schallschutz-Ausführung
bestehend aus einem vorgeformten Schallschutzgehäuse um jeden Kompressor
- Verdampferbegleitheizung zum Schutz gegen Einfrieren des Verdampfers bis Außentemparaturen von 18°C.
- Wasserfilter, bestehend aus Behälter und Edelstahlsieb  (Maschenweite ca. 1mm), mit austauschbarem Filter durch die Inspektionsöffnung (lose beigelegt).
- Der Energiezähler ist fertig verbaut im Schaltschrank und überträgt die Daten in den Geräteregler. Dort können sie angezeigt oder über die zur Verfügung stehenden Bus-Schnittstellen abgerufen werden.
- Kommunikationsmodul 1A14 für externe Sollwertverstellung der Maschinenregelung
Externer Kaltwasser-Sollwert:
Die externe Einstellung des Kaltwassertemperatur-Sollwertes kann über ein 2-10 V  DC oder ein 4-20 mA Eingangssignal erfolgen.
Externer Strombegrenzungs-Sollwert:
Die externe Begrenzung der Stromaufnahme kann über ein
2-10 V DC oder ein 4-20mA Eingangssignal erfolgen.
- Bus-Kommunikationsschnittstelle:
Kommunikationsschnittstelle zwischen der Wasserkühlmaschine und einem Gebäudeautomationssystem.
Folgende Protokolle sind möglich:
BACnet MSTP oder IP, Modbus RTU oder TCP, Web User Interface über USB

- Kommunikationsmodul / Relaiskarte 1A10, die über 4, potentialfrei ausgeführte, Wechselkontakte Betriebs- und Zustandsmeldungen weitergibt.
Es bestehen folgende Möglichkeiten der Belegung:
  - Störungen mit manuellem Reset
  - Störungen mit automatischem Reset
  - Störungen mit manuellem und automatischem Reset
  - Informelle Warnungen
  - Begrenzungszustand
  - Verdichter-Betriebsanzeige
  - Maximale Leistung erreicht
- Schwingungsdämpfungselemente.
Diese speziell für körperschallsensible Anwendungen entwickelten Dämpfungselemente sind so konstruiert, dass sie abgestimmt sind auf die niedrigste Erregerfrequenz der Maschine und die maximale Punktbelastung. Sie sind bauseits zwischen in den Aufnahmebohrungen der Maschine und der  Stahlkonstruktion zu platzieren. Sie haben einen Wirkungsgrad von mindestens 95 %
- Victaulic Rohrkupplung mit Anschweißstutzen für bauseitige Schweißflansche, incl. Dichtungen;
lose beigelegt für Verdampfer.
- Paddelströmungswächter für Rohrleitungseinbau (T-Stück oder Müffe) in den Kaltwasserkreislauf, einstellbare Durchflussmenge, Kunststoffgehäuse IP 67.
Montage und Verkabelung in den Kaltwassersatz
- Berührungsschutz IP20 im Schaltschrank. Dieser dient als Berührungsschutz gegen unbeabsichtigten Kontakt mit Spannung führenden Bauteilen. Dies wird für den Betreiber schon durch die Türverriegelung des Hauptschalters sichergestellt. Bei Service- und Kontrollarbeiten durch Fachpersonal kann es erforderlich sein den Schaltschrank zu öffnen, ohne dass die Netzspannung unterbrochen ist
- Über- und Unterspannungsüberwachung, als zusätzliche Schutzeinrichtung gegen Maschinenschäden.
Zusätzlich ist eine Phasenumkehrschutz integriert.
- Kältetechnische Inbetriebnahme, Überprüfen und Einstellen der elektronischen Regel-, Schalt- und Sicherheitseinrichtungen, Sichtkontrolle aller kältemittelführenden Bauteile, Probelauf aller Leistungsstufen, Beurteilung der Luft- und Wasservolumenströme in Auswertung der gemessenen Betriebsdaten, Protokollierung der Messdaten am Aufstellungsort durch Hersteller Fachpersonal, Einweisung des Bedienungspersonals und Übergabe der Kälteanlage inkl. Übergabeprotokoll.

TECHNISCHE DATEN:
Cooling
Umgebungstemperatur:  32,0 Grad Celsius
Verdampfer-Eintrittstemperatur:  12,0 Grad Celsius
Verdampfer-Austrittstemperatur:  6,0 Grad Celsius
Flüssigkeit:  Wasser
erforderliche Kälteleistung:  410 kW
max. Leistungsaufnahme:  134,27 kW
min. Effizienz:  3,08 EER (kW/kW)
min. Netto-Effizienz:  3,18 EER (kW/kW)
Verdampfer-Druckabfall:  19,9 kPa
Evap min flow:  9,9 l/s
Evap max flow:  44,6 l/s
Heating
Umgebungstemperatur:  -8,8,0 Grad Celsius
Verdampfer-Eintrittstemperatur:  33,0 Grad Celsius
Verdampfer-Austrittstemperatur:  40,0 Grad Celsius
Flüssigkeit:  Wasser
erforderliche Wärmeleistung:  288 kW
max. Leistungsaufnahme:  111,4 kW
min. Effizienz:  2,59 EER (kW/kW)
min. Netto-Effizienz:  2,67 EER (kW/kW)
Verdampfer-Druckabfall:  7,8 kPa
Evap min flow:  9,9 l/s
Evap max flow:  44,6 l/s
Accustic data
max. Schallleistung (A gewertet):  90 dB(A)
max. Schalldruck in 10m:  58 dB(A)
Kältemittel:  R454B
Anzahl Ventilatoren:  8 (EC)
Luftmenge Kondensator:  45,53 m³/s
Elektrische Daten
Versorgungsspannung:  400/50/3
Anlaufstrom Maschine:  649,00 A
Max. Stromaufnahme:  335,00 A
Gesamt Verdichter-Leistungsaufnahme: 201,00 kW
Dimensionen und Gewicht
Länge:  5082 mm
Breite:  2200 mm
Höhe:  2530 mm
Transportgewicht:  3867 kg
Betriebsgewicht:  4041 kg
Die Wärmepumpe steht frei auf der Dachfläche auf einer bauseitigen Stahlkonstruktion. Die Stahlkonstruktion ist auf die genannten Abmessungen und Gewichte abgestimmt. Unter den beiden Außenlängsseiten liegen jeweils Stahlträger. Der Abstand der Lastpunkte auf die Breite der Wärmepumpe bezogen, beträgt 2105mm. In Längsrichtung können die Lastpunkte variieren.

gewähltes Fabrikat: '....................'

gewählter Typ: '....................'
Menge: 1,000 St

**42.2.20 Ölprotektor**
Ölprotektor

Kälte- und Klimaaußengeräte, die ölgeschmierte Kompressoren enthalten, verfügen über einen mit Kältemittel gefüllten Kältekreislauf. Im Kältekreislauf herrschen Kältemitteldrücke bis zu 40 bar. Bei einer Leckage strömt mit dem Kältemittel das Öl aus und würde eine Grundwasserverseuchung verursachen. Eine normale Auffangwanne würde bei Regen überlaufen und das Wasser-Ölgemisch ins Erdreich gelangen lassen.

Der Ölprotektor ist ein geprüftes Auffangsystem für darauf aufgestellte Kälte- und Klimaanlagen und verhindert entsprechend den rechtlichen Anforderungen, dass in den Ölprotektor gelaufene Öle, Wassergefährdungsklasse eins bis drei (WGK1-WGK3), bei Regen ausgespült werden. Im Ölprotektor befindliche Öle werden durch einen integrierten Ölabscheider zurückgehalten und erfüllt somit die Anforderungen des Gesetzgebers.
Der Ölprotektor ist ebenso für andere Maschinen und Geräte, die mit Öl gefüllt sind und außen aufgestellt werden, geeignet.

Das patentierte System des Ölprotektors arbeitet mit einem Ölabscheider mit Rückspülkammer. Durch diese Rückspülkammer wird verhindert, dass Ölreste bei einer ausgetrockneten Wanne bis zum Auslauf vordringen können. Bei einsetzenden Regen füllt sich die Rückspülkammer dreimal schneller als der Rest der Wanne und spült sich in Richtung Auffangwanne frei. Der Abfluss ist so dimensioniert das der stärkst mögliche Dauerregen (lt. Deutschen Wetterdienst) sicher abgeführt wird. Die Spaltmaße innerhalb des Ölabscheiders sind so dimensioniert das eine optimale Ölabscheidung bei maximaler Durchflussmenge erreicht wird. Die gelaserte Kantenglättung garantiert zusätzlich den maximalen Abscheidegrad.

Die dazu gehörenden Aufnahmen / Füße verbinden das Klimaaußengerät o.ä. mit dem Ölprotektor und dem Befestigungssystem für Wandmontage oder Bodenaufstellung. Die variablen Abmessungen und die große Anzahl von Standardgrößen erlauben die Installation von Verflüssigungssätzen und Maschinen vieler namhafter Hersteller und ermöglichen die Installation auf handelsüblichen Aufstellbalken, Schwingungsdämpfern und Wandkonsolen. Für die Standardgrößen (CUW-1 bis CUW-10) sind die Füße im Lieferumfang enthalten. Für Sondermaße werden bei Bedarf optional Aufstellsockel angeboten.

Der Ölprotektor ist ein Sicherheitssystem aus Edelstahl 1.4301 mit der Materialstärke von 1,5 mm. Gefertigt wird nach EN ISO 9445 und wird vom Hersteller bei Bedarf bestätigt (EN10204 Werksprüfzeugnis). Zum Schutz vor Korrosion wird der Protektor abschließend vollflächig gebeizt.

Mit dem Ölprotektor werden die Anforderungen nach § 62g ff. des WHG (Wasserhaushaltsgesetz) und der AwSV (Anlagenverordnung) erfüllt.

Abmessung (LxBxH):  5350 x 2400 x 50 mm
Wannenfläche:  12,96 m²
großer Ölabscheider:  1 Stück
Ölauffangvolumen:  60,91 Liter
Leergewicht:  164,52 kg
Betriebsgewicht:  358,92 kg
Schlüsselnummer:  15254

Achtung: Die Außenabmessungen sind exat einzuhalten, da die bauseitige Stahlunterkonstruktion darauf abgestimmt ist.

Zubehör:
-  1 Stück Heizungsansteuerung HTH-03 10-50 E2156
-  4 Stück GUS Heizkabel für innenliegende  Beheizung  Spannung: 230 Volt
  Nenntemperatur: 80 Grad C
  Außendurchmesser: 5 mm
  Heizkabellänge: 8 m
  Heizleistung: 240 Watt, entspricht 200 Watt auf  1,25m²
  Leistung: 30 Watt/m
  Zuleitung: 3 m
  Verlegeabstand: max. 16 cm
  Schutzklasse: IPX7

6 Stk. Sockelpodest
Abmessungen (LxBxH):150 x 150 x 60  mm
Tragfähigkeit abgestimmt auf die Punktlasten der Auflagepunkte der vorbeschriebenen Wärmepumpe
Werkstoff: Edelstahl 1.4301
Materialstärke: 4,0 mm
Verarbeitung: Schweißungen nach DIN EN ISO 9606-1

Optional können die Sockelpodeste mit Gewindebohrungen und passenden Schrauben geplant und angeboten werden.

ACHTUNG: Die Anzahl und Art der Sockelpodeste ist auf die angebotenen Schwingungsdämpfer bzw. Aufsetzpunkte anzupassen.

Die Achse der Sockelpodeste muss 100mm vom seitlichenRand entfernt sein, damit der Lastpunkt über dem bauseitigen Stahlträger liegt (auf die Breite bezogen Achsabstand 2200mm)

Der Ölprotektor ist abzustimmen auf vorbeschriebene Wärmepumpe.

Techn. Dokumentation umfasst die Installationsanweisung mit techn. Daten, Wartungshinweisen, Inbetriebnahmeinformationen sowie Angaben über die elektrische Ausrüstung, Ersatzteile und Kundendienst.

gewähltes Fabrikat: '....................'

gewählter Typ: '....................'
Menge: 1,000 St

**42.2.30 Übergeordnete Maschinenregelung**
Übergeordnete Maschinenregelung

für vorgenannte Wärmepumpe und den im Titel 012 beschriebenen Kaltwassererzeuger. .

Vorbemerkungen
Ausgeschrieben wird eine DDC Automationsebene SC+  für insgesamt 2 Wärmepumpen / Kältemaschinen.

Bei dem Bauvorhaben ist ein Kaltwasser-, sowie ein Warmwassernetz geplant, deren Erzeugerseiten durch die unten beschriebene Steuerung geregelt werden sollen.
Das Kaltwassernetz wird von einer luftgekühlten Wasserkühlmaschine versorgt.
Für das Warmwassernetz ist eine Luft-Wasser-Wärmepumpe vorgesehen. Diese ist umschaltbar und soll bei hohen Außentemperaturen das Kaltwassernetz unterstützen insofern kein Heizbedarf vorliegt.
Der Warmwasserspeicher wird neben der Wärmepumpe von einer bauseitigen Wärmerückgewinnung aus einem separaten Netz versorgt. Als Spitzenlastversorgung ist ein elektrischer Heizstab vorgesehen, welcher bei Bedarf durch die Steuerung bei der bauseitigen Gebäudeautomation angefordert wird.

Die Wasserkühlmaschine und die Wärmepumpe kommunizieren per Schnittstelle mit der Automationsstation. Diese steuert, regelt und überwacht die leistungsabhänge Regelung der Maschinen einschl. des Kaltwasservolumenstromes und Warmwasservolumenstromes. Die notwendigen Feldgeräte, werden hier aufgeschaltet und geregelt.

Die Regelung übernimmt neben der bedarfsabhängigen Zu- und Abschaltung der Wärmepumpen und Kältemaschinen, auch die Speicherregelung des Warmwasserspeichers, sowie des Kaltwasserspeichers. Die Messwerte der Feldgeräte, Sensoren, sowie der Wärmepumpe und Kältemaschine werden von der Automationsebene ausgewertet und für eine Regelung an den optimalen Betriebspunkten berücksichtigt.
Die Motorklappen mit Stellungsrückmeldung und die Regelventile für die Warm- Kaltwassertemperatur werden über die Trane DDC komplett geregelt bzw. gesteuert.
Für die wichtigen Feldgeräte wie Klappen, Ventile und Pumpen ist eine Notbedienebene im Schaltschrank vorzusehen über diese kann von Automatik- auf Handbetrieb umgeschaltet werden.
Eine lokale Bedienung des Systems erfolgt über ein in der Schaltschranktür eingebautes Touch Screen Display. Durch einen speziellen modularen Aufbau vom Regelungskonzept ist die Verfügbarkeit der Kältemaschine und Wärmepumpen auf hohen Niveau zu gewährleisten.

Verbraucherkreise sind kalt-, wie auch warmwasserseitig durch die bauseitige Gebäudeautomation zu regeln.

Eine Aufschaltung auf eine GLT per Bacnet IP ist zu berücksichtigen.

Allgemeine Qualitätsbeschreibung
Das Regelsystem ist ein robustes und bedienerfreundliches, frei programmierbares, auf Mikroprozessor-Basis arbeitendes, elektronisches Steuer- und Regelsystem in Modulbauweise mit einer oder mehreren speicherprogrammierbaren Steuerungen.

Es umfasst im Wesentlichen folgende Ausstattung:
Fertig auf Klemmen verdrahteter MSR-Schaltschrank, Anzeige und Bedienungstableau als
Touch-Screen-Display, bedienerfreundlich in der Schaltschranktür angeordnet, mit einem Eingabefeld zum Lesen, Ändern und Quittieren von Betriebsinformationen.
Sensoren zum Erfassen von Kaltwasser Ein- und Austrittstemperaturen, Kühlwasser Ein- und Austrittstemperaturen, der Warmwasser Ein- und Austritttemperaturen, der Umgebungstemperatur, Verflüssigungs- und Verdampfungsdruck sowie weiterer zur Regelung des Systems erforderlicher Werte.
Frei programmierbares Regelmodul Tracer SC mit integriertem Mikroprozessor zum Anschluss der Kältemaschinen über Busleitung sowie DDC-Regler mit Erweiterungsmodulen für die angeschlossenen Messwert Geber und Sensoren sowie für alle anderen anzuschließenden Feldgeräte, wie Pumpen, Ventile oder Klappen.

Standardmäßig verfügbar sind folgende Funktionen:
Regelung der Kaltwassereintrittstemperatur durch einen patentierten PID-Algorithmus, der in Abhängigkeit von der Kaltwasseraustrittstemperatur und der Kaltwassereintrittstemperatur und dem gewählten Sollwerten die Leistungsanpassung vornimmt und die Kältemaschinen zu- und abschaltet.
•  Zuschaltung von Kältemaschinen bei Überschreiten des Temperatursollwertes oder durch  Volumenstrom
•  Abschalten von Kältemaschinen bei Lastverringerung (Delta T zwischen System Vorlauf und Rücklauf oder Volumenstrom)
•  Verschiedene Arten der Folgesteuerung mit Normalmaschinen, Grundlastmaschine, Spitzenlastmaschine und/oder Swing-Kältemaschine für Zwischenstufen
•  Sequenzsteuerung der Kältemaschinen zum Laufzeitausgleich (Wechsel des Führungsgerätes, z.B. täglich oder wöchentlich)
•  Alarmumschaltung zwischen Kältemaschinen
•  Wiederanlauf nach Stromausfall
•  Zeitplansteuerung
•  Sollwertverschiebung in Abhängigkeit der Außentemperatur o. ä.
•  Kühlturmoptimierung und/oder Umschaltung auf Freie Kühlung außentemperaturabhängig/außenfeuchteabhängig,
•  Eisspeicherbetrieb
•  Pumpensteuerung für Kühl- und Kaltwasserpumpen
•  Ventilsteuerung für stetig regelnde Drei- und Zwei-Wege-Ventile
•  Steuerung von Klappen
•  Einbindung von Freuquenzumrichtern in das Regelsystem

Die Vorteile für den Kunden sind:
Die geregelten Wärme- und Kälteerzeugungsanlagen haben eine im Sinne des Energieverbrauchs optimale Fahrweise, weil die Applikation sicherstellt, dass
die Kältemaschinen und Wärmepumpen in einem bzgl. Wirkungsgrad optimalen oberen Teillastbereich fahren (durch gezieltes Zu- und Abschalten von Kältemaschinen / Wärmepumpen) sowie durch definierte Totzeiten ein „Takten“ der Kältemaschinen / Wärmepumpen verhindern. Damit wird entsprechend Energieverbrauch eingespart.

Integration in andere Leittechniken
Eine Integration des Systems ist durch die standardmäßig zur Verfügung stehende BACnet-Schnittstelle  jederzeit problemlos möglich. Zusätzlich stehen verschiedene Gateways zur Umsetzung in andere Protokolle zur Verfügung (z. Bsp. LON, Profibus, Profinet, Modbus etc.).

DDC-Komponenten

1 St.  Gebäude-Automations-Einheit

Die System Steuerung funktioniert als zentraler Koordinator für alle individuellen Geräte-Gruppen an einem Tracer Gebäude-Automationssystem.
Das Web-basierende Interface der Tracer Systemsteuerung bietet einen leichten und einfachen Weg für Gebäudebetreiber für den Zugriff auf Ihr Gebäude-Automationssystem. Zugang ist von jedem Personal Computer möglich, der die Systemanforderungen erfüllt, sogar von entfernten Aufstellungsorten.
Das Nutzer Interface sieht für einen Gebäudebetreiber die Möglichkeit vor zu konfigurieren, zu überwachen und System Prozesse auf höchster Ebene der Steuerung zu modifizieren.
Befehle, die mit dieser Steuerebene in Verbindung stehen, können Steuerfunktionen automatischer System Ebenen und einiger Geräte-Steuerfunktionsebenen übersteuern.
Die Systemsteuerung kommuniziert mit allen Gerätesteuerungen und funktioniert als zentraler Koordinator für alle individuellen Gerätebefehle. Sie sammelt Daten von Gerätesteuerungen, Ablaufplänen und koordiniert Betriebsabläufe von Ausrüstungen, beobachtet abnormale Situationen und führt andere verschiedene Gebäude-Management und System-Ebenen
Funktionen aus.
Die System Steuerung ist für automatische Funktion konzipiert, ohne Eingriff von Befehlen der Bediener Interface Steuerebene.
Die System Steuerung kommuniziert eigenständig unter Verwendung standardisierter Kommunikationsprotokolle und kommuniziert mit:

BACnet Geräten. Diese unterstützen:
Kommunikationen, basierend auf dem BACnet ASHRAE/ANSI 135 Standard
ENV-1805-1/ENV-13321-1
10BASE-T/100BASE-TX, geeignet für Ethernet (ISO/IEC 8802-3) oder Transmission Control Protocol/Internet Protocol (TCP/IP) kompatibles Netzwerk.

Modbus Geräten. Diese unterstützen:
Kommunikation auf Grundlage des Branchenstandards Modbus RTU über EIA/TIA 485 (2-polig)
Kommunikation auf Grundlage des Branchenstandards Modbus TCP über 10BASE-T/100BASE-TX TCP/IP-kompatibles Netzwerk

Das Kaltwassererzeugungs-Management wird über eine vorgefertigte Anwendung der Steuerung überwacht.
Die Wasserkühlanlagen Steuerung (CPC) koordiniert Wasserkühlmaschinen und liefert die Steuerung des Warmwasser- und Kaltwassersystems.
Die CPC optimiert den Energieverbrauch durch Abschaltung von den Wärmepumpen und Kältemaschinen, wenn die Anforderung für die Kühllast oder Heizlast sinkt.
Zusätzlich passt die CPC die Anzahl der Wasserkühlmaschinen der Gebäudelast an und gleicht Betriebszeiten und Beanspruchung der Wärmepumpen und Wasserkühlmaschinen durch Anwendung verschiedener Rotationsmaßnahmen aus.

1 St. Touch-Screen-Display TD7

Bedien-Display min. 7“ für Schaltschranktür- Montage. Das Display dient zur Anzeige von
Informationen der an das DDC-Regelungssystem angeschlossenen Geräteregler,
Sensoren und Aktoren sowie deren Informationen und zugehörigen Daten. Anzeige der letzten
Alarme und definierten Schalt- bzw. Regelvorgänge in einem Ereignis-Log. Änderung von Sollwerten
und Schaltbefehlen, Übersteuerung von Programmabläufen. Der Zugriff auf die verschiedenen Bedienebenen ist bei Bedarf durch Passwort geschützt.

Leistungsmerkmale:

7-Zoll-WVGA-Touchscreen mit Farbdarstellung
Ermöglicht eine einfache Navigation für die Betrachtung von Daten und Änderung der Betriebsfunktionen.

Displayeinstellung
Festlegung der Anzeige von Datum und Uhrzeit, Einheiten (SI, IP), Helligkeit, Datenformat und Zeitabschaltung der Hintergrundbeleuchtung.

Durch Symbole unterscheidbare Alarmkategorien
Einfache und schnelle Unterscheidung des Schweregrads von Alarmen dank unterschiedlicher Farbsymbole.

Drei anpassbare Berichte
Auswahl von bis zu 36 Datenelementen pro Bericht (maximal 3 anpassbare Berichte).
Integrierter Bericht über Konfiguration

Alle konfigurierten Einstellungen werden in einem einzigen Bericht angezeigt.
Punktübersteuerung mit Zeitbegrenzung
Einrichtung von Punktübersteuerung, die zu bestimmten Zeitpunkten aufgehoben wird.

Optionale Benutzersicherheit
Einrichtung von Sicherheitsfunktionen für die Übersteuerung/Freigabe von Punkten, Freigabe aller Übersteuerungen, Bearbeitung von angepassten Berichten sowie Datum und Uhrzeit.

Mehrere Montageoptionen
Montage in einem Metallgehäuse von Trane, einer VESA-Halterung (75 mm x 75 mm) oder an einer Position in bis zu 100 m Entfernung möglich.

Sprachoptionen
24 integrierte Sprachen werden unterstützt und sind für alle TD7-Displays auswählbar.

Technische Daten:

Stromaufnahme:  24 VAC +/- 15 %, 50 oder 60 Hz
Lagerungstemperatur:  55 °C bis 95 °C Feuchtigkeit: 5 % bis 100 % (kondensierend)
Betriebstemperatur:  Temperatur: 40 °C bis 70 °C Feuchtigkeit: 5 % bis 100 % (kondens.)
Montagegewicht:  Die Montagefläche muss für eine Last von 0,737 kg geeignet sein Montagetyp:  VESA (75 mm x 75 mm)
Schutzart (Gehäuse):  IP56 (Schutz vor Staub und Strahlwasser)

Konformität mit behördlichen Richtlinien und Vorschriften

•  UL916 PAZX, Open Energy Management Equipment
•  UL94-5V, Entflammbarkeit
•  FCC CFR Titel 47, Teil 15.109: Grenze Klasse A, (30 MHz4 GHz)
•  CE-EMV-Richtlinie 2004/108/EG
•  CE-EMV-Richtlinie 2004/108/EG

3 St.  DDC-Mehrzweckregler

Der DDC-Regler mit Kommunikationsmöglichkeiten über BACnet MSTP zum System  zur Schaltschrankmontage auf Hutschienensystem (kompakte bauweise). Typische Einsatzbereich sind das Regeln oder Steuern von Lüftungsgeräten, Pumpen, Kühltürmen, etc..
Der Regler verfügt über die folgenden Ein- und Ausgänge:
2 Stk  universelle Eingänge
5 Stk. analoge Eingänge
2 Stk. analoge Ausgänge
3 Stk. binäre Eingänge
9 Stk. binäre Ausgänge

Die 2 Universaleingänge können jeweils separat für einen von vier Eingangstypen (Binär, Thermistor, 0...20 mA oder 0...10 VDC) belegt werden. Für Thermistor-Eingänge werden Widerstands-Temperaturfühler (10 kOhm bei 25°C) verwendet.
Die 5 Analogeingänge werden für Thermistor-Eingänge verwendet.
Die 2 Analogausgänge können jeweils einzeln für ein Ausgangssignal von 0...10V oder /4...20mA konfiguriert werden.
Für die 3 binären Eingänge stellt der Regler 24VAC bereit, die zur Signalverarbeitung benötigt werden.

Die 9 binäre Ausgänge sind potentialbehaftet (24V AC). Für Anwendungen mit potentialfreien Kontakten ist ein Relais erforderlich. Die Leistungsaufnahme der an Binärausgängen angeschlossenen Relais darf max. 12 VA oder 0,5 A bei 24 V (AC) betragen.

Technische Daten
Eingangsspannung:  24 VAC, 50 Hz
Gehäuseabmessungen:  102 x 143 x 55 mm (H x B x T)
Gewicht:  370 Gramm
Montageart:  Schaltschrankeinbau / Hutschienenmontage
Gehäusematerial:  Kunststoff
Eingänge:  2 x universelle Eingänge
  5 x analoge Eingänge
  2 x analoge Ausgänge
  3 x binäre Eingänge
Ausgänge:  9 x binäre Ausgänge
Kommunikation:  1 x Schnittstelle BACnet MSTP
  1 x Schnittstelle IMC Bus für Verbindung zu Erweiterungsmodulen
Umgebungsbedingungen:  -55..+95°C / 5..95 % r.F (nicht kondensierend)

2 St.  Erweiterungsmodul für DDC-Mehrzweckregler

Das Erweiterungsmodul ist eine Erweiterungfür den Regler. Jedes Modul verfügt über die folgenden Ein- und Ausgänge:
16 Stk universelle Eingänge
8 Stk. universelle Ein- und Ausgänge
8 Stk. binäre Ausgänge

Die 16 Universaleingänge können jeweils separat für einen von vier Eingangstypen (Binär, Thermistor, 0...20 mA oder 0...10 VDC) belegt werden. Für Thermistor-Eingänge werden Widerstands-Temperaturfühler (10 kOhm bei 25°C) verwendet.
Die weiteren 8 Universaleingänge bzw. Ausgänge können jeweils separat für einen von vier Eingangstypen (Binär, Thermistor, 0...20 mA oder 0...10 VDC) belegt werden. Für Thermistor-Eingänge werden Widerstands-Temperaturfühler (10 kOhm bei 25°C) verwendet.
Oder die Ausgänge können jeweils einzeln für ein Ausgangssignal von 0...10V oder /4...20mA konfiguriert werden
Die 8 binäre Ausgänge sind potentialbehaftet (24V AC). Für Anwendungen mit potentialfreien Kontakten ist ein Relais erforderlich. Die Leistungsaufnahme der an Binärausgängen angeschlossenen Relais darf max. 12 VA oder 0,5 A bei 24 V (AC) betragen.

Technische Daten
Eingangsspannung:  24 VAC, 50 Hz
Gehäuseabmessungen:  102 x 216 x 55 mm (H x B x T)
Gewicht:  600 Gramm
Montageart:  Schaltschrankeinbau / Hutschienenmontage
Gehäusematerial:  Kunststoff
Eingänge:  16 x universelle Eingänge
Ausgänge:  8 x binäre Ausgänge
  8 x universelle Ein- und Ausgänge
Kommunikation:  1 x Schnittstelle BACnet MSTP
  1 x Schnittstelle IMC Bus für Verbindung zu Erweiterungsmodulen
Umgebungsbedingungen:  -55..+95°C / 5..95 % r.F (nicht kondensierend)

2 Stk.  Erweiterungsmodul für  DDC-Mehrzweckregler

Das Erweiterungsmodul  ist eine Erweiterung für den Regler. Bis zu fünf Erweiterungsmodule können mit einem Reglerverbunden werden. Jedes Modul verfügt über die folgenden Ein- und Ausgänge:
4 Stk.  universelle Eingänge oder Ausgänge Kombinierbar

Die 4 Universaleingänge / Ausgänge können jeweils separat für einen von vier Eingangstypen (Binär, Thermistor, 0...20 mA oder 0...10 VDC) belegt werden. Für Thermistor-Eingänge werden Widerstands-Temperaturfühler (10 kOhm bei 25°C) verwendet.
Oder die Ausgänge können jeweils einzeln für ein Ausgangssignal von 0...10V oder /4...20mA konfiguriert werden

Das Modul kommuniziert über den IMC-Bus mit dem Regler.

Technische Daten
Eingangsspannung:  24 VAC, 50 Hz
Gehäuseabmessungen:  102 x 54 x 55 mm (H x B x T)
Gewicht:  600 Gramm
Montageart:  Schaltschrankeinbau / Hutschienenmontage
Gehäusematerial:  Kunststoff
Eingänge:  4 x universelle Eingänge
Ausgänge:  4 x universelle Ausgänge

Kommunikation:  1 x Schnittstelle IMC Bus für Verbindung zu Trane Reglern
Umgebungsbedingungen:  -55..+95°C / 5..95 % r.F (nicht kondensierend)

Sensoren und Feldgeräte, Lieferung ohne Montage

16 St. Temperaturfühler für Regelung Kälteanlage

Widerstandsfühler Type 12 in Tauchhülse zur Messung von Wassertemperaturen. Fühlerelement in Aluminiumstab, Anschlussdose aus schlagfestem Kunststoff (ABS), IP65, temperaturbeständig bis +70°C. Deckel verlustsicher über Nylonband mit Anschlussdose verbunden, großzügiger Zugang zu den Klemmen in der Anschlussdose.

NTC Thermistor:  10 kOhm @ 25°C
Messbereich:  -50°C bis +150°C
Messgenauigkeit:  ± 0,2°C
Höhe Fühlergehäuse:  57 mm
Fühlergehäuse:  93 mm
Fühlerlänge:  100 / 150 / 200 / 300mm
Tauchhülse mit ½” Aussengewinde aus Messing wird mitgeliefert.

Typ: Trane-AKF-NTC10k

1 St. Außentemperaturfühler

Außentemperaturfühler mit einem NTC10K- Messelement in einem Kunststoffgehäuse mit
UV- beständiger Abdeckung.

Durchflusssensoren
2 St. Ultraschall Durchflusssensoren zur Innenmontage in DN100 / IP54 / 0 -10V / 0  24l/s

Hinweis: Für eine Montage der Armaturen im Außenbereich ist zwingend eine Einhausung vorzusehen!

Vorgaben für Regelventile (durch Gewerk Gebäudeautomation beigestellt)

2 St. 3-Wege Regelventil als Mischventil mit stetigem Stellantrieb 24VAC / Stellsignal 0  10V /
  Rückmeldung 0  10V für die Wärmepumpe
1 St. 3-Wege Regelventil als Mischventil mit stetigem Stellantrieb 24VAC / Stellsignal 0  10V /
  Rückmeldung 0  10V für die Kältemaschine

Vorgaben für Elektronische Absperrklappen (durch Gewerk Gebäudeautomation beigestellt)

4 St. Motorklappe mit Auf/ZU Stellantrieb 230V und Rückmeldung Offen/Geschlossen über
  Endlagenschalter

Schaltschrank

1 St. DDC- Schaltschrank für Kälteerzeugung mit Leistungsbaugruppen

Schaltschrank zur Sicherstellung des automatischen Betriebes der Kälte- und Klimatechnik.
Komplett auf Klemmen verdrahtet nach EN 60204 und UVV/VBG 4. Er entspricht den EMV-Richtlinien, ist komplett aufgebaut und verdrahtet, einschl. Ingenieurleistungen, mit allem erforderlichen Zubehör, Kleinteilen und den nachfolgend beschriebenen Einbaugeräten zu versehen und betriebsfertig zu liefern.
Sämtliche VDE-Vorschriften und Bestimmungen sowie die DIN-Normen VDE 0100, 0101, 0105, 0660, 0800 müssen beachtet und eingehalten werden.

Für Innen Montage in Stahlblech Farbe RAL 7035 Schutzart IP54
mit Leistungsteile, (ca. 1000x1800x400mm BxHxT zzgl. 200 Sockel) mit folgenden Bauteilen:

1 St. Hauptschalter 3-polig /
1 St. Phasenkotrolle per Meldeleute inklusive Absicherung
1 St. Überspannungsschutz 400V
1 St. Steuertrafo 400/24VAC ca. 400 VA inklusive Primärabsicherung
1 St. Spannungsversorgung 24VDC
8 St. Sekundärabsicherungen für Steuerspannung 24VAC schmelzsicherungsfrei
1 St. Resettaster mit Meldeleuchte für Sammelstörmeldung
1 St. Schaltschranksteckdose mit Absicherung und FI-Schutzschalter
1 St. Schaltschrankbeleuchtung LED
1 St. Schaltschrankbelüftung
2 St. Handebene mit Rückmeldung im Schaltschrank zur Freigabe der WP/KM
1 St. Handebene mit Rückmeldung im Schaltschrank zur Anforderung Heizstab
4 St. Handebene mit Rückmeldung im Schaltschrank zur Steuerung der Motorklappen mit
  Rückmeldung Offen/Geschlossen
3 St. Motorsteuerung Pumpen Direktanlauf (FU).
  Steuerung Lastseitig 400V bis 5,5 kW mit Handebene im Schaltschrank
3 St. Stetiger Ausgang 0  10 V für ein 3 Wege Ventil mit Handebene im Schaltschrank
2 St. Spannungsabgang und Aufschalten von analogen Messsignalen von den 2 St.
  Volumenstromzähler
2 St. Spannungsabgang 230V 16A Reserve

1 St. Einbau der angebotenen DDC Geräte
  Komplett auf Reihenklemmen verdrahtet
  Bedienerdisplay wird in der Schaltschranktür montiert

Einbau und Verdrahtung folgender DDC-Geräte im Schaltschrank:
1x Tracer SC
1x 7 Zoll Touch Display (Einbau in Schaltschranktür)
3x SYMBIO500 Regler
2x Erweiterungsmodul XM90
2x Erweiterungsmodul XM30
1x Satz BACnet MSTP Endwiderstände
1x Netzwerk Switch 5 Port

Eine entsprechende Anzahl von Koppelrelais ist vorzusehen

Komplett auf Reihenklemmen verdrahtet
Inklusive Erstellung der Schaltpläne

Lieferung des Schaltschrankes, Transport bis zur Verwendungsstelle, Einbringung, Verkabelungs- und Anschlussarbeiten, entsprechender Blitzschutz ist bei der Verkabelung zu berücksichtigen!

1 psch. Inbetriebnahme Schaltschrank
bestehend aus:
- Prüfen der angeschlossenen Antriebe (Pumpen, Ventilatoren, Ventile etc.) auf richtige Drehrichtung
- Funktionsprüfung der elektromechanischen Schalt- und Steuerungsabläufe
- Funktionsprüfung aller elektromechanischen Sicherheitseinrichtungen
- Funktionsprüfung mit Datenpunkttest 1:1

Dienstleistungen

1 psch.  Programmierung und Parametrierung

einschließlich aller notwendigen Dienstleistungen für eine funktionsfähige Anlage wie
- Technische Klärung
- Projektierung,
- Test der Funktionen
- Dokumentation
Der Leistungsumfang beinhaltet die Bearbeitung von physikalischen und kommunikativen Eingabe-, Ausgabe- und Verarbeitungsunktionen entsprechend der Funktionsbeschreibung für die Regelung der Kälteanlage und Wärmepumpen.

1 psch.  Inbetriebnahme Automationsstation

Bestehend aus:
- Anwenderprogramme prüfen
- Einstellung der Parameter entsprechend der Funktionsbeschreibung und des Regel- und Steuerungsverhaltens
- Einstellung der Feldgeräte
- Funktionstest der angeschlossenen Feldgeräte und Informationspunkte in der Automationsstation
- Erstellen eines Messprotokolls der Soll- und Istwerte
- Abnahme und Übergabe des zu liefernden Systems durch stichprobenartigen Funktionsnachweis sowie durch entsprechende Systemprotokolle
- Überprüfung der Anschlüsse auf gerätespezifische Anforderungen
- Überprüfung der pneumatischen Anschlüsse auf gerätespezifische Anforderungen (soweit im Lieferumfang enthalten)
- Überprüfung der einzelnen MSR-Geräte auf bestimmungsgemäße Funktionen wie
z.B. Stellrichtung bei Klappen und Ventilen, Schaltrichtung von Reglern und Sicherheitsbegrenzern
- Überprüfung der Funktion aller zu den betriebstechnischen Anlagen gehörenden MSR-Einrichtungen untereinander sowie Einstellung von Grundparametern
- Überprüfen der Kabelverbindungen zwischen den Übergabeklemmleisten der Gewerkeschränke und den DDC-Unterstationen mit einem 1:1 Datenpunkttest.

1 psch.  Dokumentationsunterlagen DDC-Automationsstation

Dokumentationsunterlagen für den Leistungsumfang in deutscher Sprache:

DDC-Automationsstation / Hardware / Software / Protokolle auf Datenträger gemäß Trane Standard

Bacnet IP Kommunikation zu GLS:

1 Psch.  Kommunikation zur GLT im Protokoll BACnet IP

Datenaustausch zwischen der ausgeschriebenen Automation für das Kältemanagement und einem Gebäude-Leit-System (GLS) im Protokoll BACnet IP (Standard).
Die auszutauschenden Daten von den Kältemaschinen und Datenpunkte (analoge bzw. binäre Ein- und Ausgänge) aus der Kältezentrale, werden nach Kundenspezifikation festgelegt, konfiguriert und programmiert. Die Möglichkeit des Austausches einer größeren Anzahl von Datenpunkten ist mit dem Gerätehersteller und der bauseitigen GLS zu prüfen. Der Datenaustausch ist mit der Gegenseite abzustimmen.
Ein Anlagenkennzeichnungsschlüssel ist berücksichtigt. Vorgaben erfolgen durch die GA.

Stückzahl max. 120 DP

Berechnung der „Wärmeleistung“ über eine Volumenstrommessung

Ermitteln der aktuellen Kälteleistung oder Wärmeleistung durch eine Auswerteeinheit, diese wird im DDC Schaltschank montiert. Für die Berechnung der Kälteleistung werden die Messwerte der Volumenstrommessung (wird bauseits gestellt)  und der Temperatursensoren der Kältemaschinen verwendet. Die Datenpunkte werden über die Bacnet IP Schnittstelle bereitgestellt.
Ist die Kältemaschinen mit der „Option Elektrische Leitungsmessung“ ausgestattet kann über die Auswerteeinheit auch der aktuelle Wirkungsgrad der Kältemaschinen errechnet werden und als Datenpunkt bereitgestellt werden.
Eine Trenddatenaufzeichnung ist mit der Auswerteeinheit möglich.
Die Datenpunkte werde über die Bacnet IP Schnittstelle bereitgestellt.
Folgende Datenpunkte können bereitgestellt werden:
Aktuelle  Wärmeleistung  der WP
Aktueller KaWa  / WaWa Volumenstrom der WP
Aktuelle Elektrische Leistungsaufnahme der WP (Option)
Aktueller Wirkungsgrad der WP (Option)

Die Messgenauigkeit liegt bei ca. 4 - 6%.

Erweiterung des Schaltschrankes mit DDC Modulen
Programmierung der Funktion im Controller
IBN der Leistungsmessung

gewähltes Fabrikat: '....................'

gewählter Typ: '....................'
Menge: 1,000 St

#### 42.3 Pumpen, Verteiler, Apparate Heizung

*Hinweis: Pumpen, Verteiler, Apparate*

*Hinweis: Pumpen*

**42.3.10 Heizungspumpe HP1**
Heizungspumpe HP1

Inlinepumpe mit hoher Energieeffizienz mit EC-Motor
der Effizienzklasse IE5 gemäß IEC 60034-30-2,
hydraulischem Mindesteffizienzindex MEI = 0,4 und
elektronischer Leistungsanpassung in Trockenläufer-
Bauart. Die Pumpe ist ausgeführt als einstufige
Niederdruckkreiselpumpe mit Flanschanschluss und
Gleitringdichtung. DiePumpe ist vorrangig
für die Förderung von Heizungswasser (nach VDI 2035),
Kaltwasser und Wasser-Glykol-Gemischen ohne abrasive
Stoffe in Heizungs-, Klima- und Kühlsystemen
konzipiert.

Konstruktion:
- Einstufige Niederdruck-Kreiselpumpe mit ungeteilter
Welle in Blockbauweise
- Spiralgehäuse in Inline-Bauart (Saug- und
Druckstutzen mit gleichen Flanschen in einer Linie)
- Flansche PN 16 - nach EN 1092-2
- Druckmessanschlüsse (R 1/8) für angebauten
Differenzdruckgeber (Ausführung ...-R1 ohne
Differenzdruckgeber)
- Pumpengehäuse und Laterne/Motorflansch serienmäßig
mit Kataphoresebeschichtung
- Gleitringdichtung für die Wasserförderung bis Tmax.
= +120°C. Bis T ¾ +40°C ist eine Glykolbeimischung von
20% bis 40% Volumenanteil zulässig. Bei Wasser-Glykol-
Gemischen mit Anteilen Glykol >40% bis max. 50%
Volumenanteil und einer Medientemperatur von > + 40°C
bis max. +120°C oder anderen von Wasser abweichenden
Medien ist eine alternative Gleitringdichtung
vorzusehen. Bei Verwendung von Wasser-Glykol-Gemischen
wird generell der Einsatz einer S1 Variante mit
entsprechender Gleitringdichtung empfohlen.
- Anschlussspannungen:
- 3~440 V +-10% 50/60 Hz; 3~400 V +-10% 50/60 Hz;
3~380 V -5 % +10 % 50/60 Hz
- Variante M-: 1~220 V ... 240 V (+-10%), 50/60 Hz
- Erfüllung der Elektromagnetischen Verträglichkeit
ohne zusätzliche Maßnahmen
- Störaussendung für Wohnbereich gemäß EN 61800-3:2018
- Störfestigkeit für Industriebereich gemäß EN61800-
3:2018

Regelarten:
- Variabler Differenzdruck (dp-v)
- Konstanter Differenzdruck (dp-c)
- Konstante Drehzahl (n-const.)
- Benutzerdefinierte PID-Regelung

Funktionen:
- Betriebsarten Doppelpumpe: Haupt-/Reservebetrieb,
wirkungsgradoptimierter Additionsbetrieb für dp-c und
dp-v
- Integrierter Motorvollschutz

Anzeige im "Home-Screen" des graphischen Displays:
- Aktuell eingestellte Regelungsart
- Aktueller Sollwert
- Aktueller Istwert
- Aktueller Volumenstrom (nur bei angeschlossenem
Differenzdrucksensor)
- Aktuelle Leistungsaufnahme

Ausführung:
- 1 analoger Eingang : 0 ... 10 V, 2 ... 10 V, 0 ...
20 mA, 4 ... 20 mA nur für Sensorwert von
Differenzdrucksensor
- 1 analoger Eingang : 0 ... 10 V, 2 ... 10 V, 0 ...
20 mA, 4 ... 20 mA nur für externen Sollwertgeber
- 1 digitaler Eingang (Ext. AUS)
- 2 Melderelais für Betriebs- und Störmeldungen
- Steckplatz für CIF-Module mit Schnittstellen
für Gebäudeautomation GA (Optionales Zubehör: CIF-
Module Ethernet, Modbus RTU, BACnet MS/TP, LON, PLR,
CAN)
- Automatischer Notbetrieb bei besonderen Zuständen
(Pumpendrehzahl definierbar) z.B. bei Ausfall der
Buskommunikation oder von Sensorwerten
- Drehbares graphisches Farb-Display (2 Zoll) mit
Bedienung über Ein-Knopf-Handbedienebene
- Kabelbrucherkennung bei analogem Signal (in
Verbindung mit 2 ... 10V oder 4 ... 20mA)
- Serienmäßige Kondensatablaufbohrungen im
Motorgehäuse (bei Auslieferung verschlossen)
- Entlüftungsventil an der Laterne

Pumpe ist mit folgendem Zubehör zu liefern:
- 3 Konsolen mit Befestigungsmaterial für Fundamentaufbau

- Zur Anbindung an die Gebäudeautomation:
- CIF-Modul Ethernet Multiprotocol (Modbus TCP,
BACnet/ IP)
- Differenzdruckgeber DDG 2 ... 10V
- Differenzdruckgeber DDG 4 ... 20mA

Betriebsdaten
Fördermedium: Wasser 100 %
Medientemperatur: 30.00 °C
Angefragter Volumenstrom: 24.90 m3/h
Angefragte Förderhöhe: 12.00 m
Min. Medientemperatur: -20 °C
Max. Medientemperatur: 120 °C
Min. Umgebungstemperatur: 0 °C
Max. Umgebungstemperatur: 50 °C
Maximaler Betriebsdruck: 16 bar
Mindesteffizienzindex (MEI): = 0.4

Motordaten
Motor-Effizienzklasse: IE5
Störaussendung: EN 61800-3
Störfestigkeit: EN 61800-3
Netzanschluss: 3~400V/50 Hz
Motornennleistung: 1.5 kW
Drehzahl max.: 2600 1/min
Nennstrom: 2.6 A
Isolationsklasse: F
Schutzart Motor: IP55
Motorschutz: KLF integriert

Werkstoffe
Pumpengehäuse: 5.1301/EN-GJL-250
Laufrad: PPE/PS-GF30
Welle: 1.4021
Wellendichtung: AQ1EGG
Laterne: 5.1301, EN-GJL-250 KTL-beschichtet

Einbaumaße
Saugseitiger Rohranschluss: DN 40, PN 16
Druckseitiger Rohranschluss: DN 40, PN 16
Baulänge: 320 mm
Gewicht netto ca.: 32 kg

Mit Betriebsanleitung und Konformitätserklärung.

gewähltes Fabrikat: '....................'

gewählter Typ: '............................'
Menge: 1,000 St

**42.3.20 Heizungspumpe HP2**
Heizungspumpe HP2

Premium Smart-Pumpe
Hocheffizienz-Inline Nassläuferpumpe mit EC-Motor und
elektronischer Leistungsanpassung. Einsetzbar für
Heizungswasser, Kaltwasser und Wasser-Glykol-Gemische.
Energieeffizienzindex (EEI) je nach Pumpentyp zwischen
¾ 0,17 und ¾ 0,19.

Regelarten:
- Permanente, automatische Leistungsanpassung an den
Anlagenbedarf ohne Sollwertvorgabe Dynamic Adapt
plus (Werkseinstellung). Bis zu 20 % Energieeinsparung
gegenüber der Regelungsart dp-v.
- Konstante Temperatur (T-const.)
- Konstante Differenztemperatur (dT-const.)
- Bedarfsgerechte Volumenstromoptimierung der
Zubringerpumpe durch Vernetzung und Kommunikation mit
mehreren Pumpen (Multi-Flow Adaptation).
- Konstanter Volumenstrom (Q-const.)
- Differenzdruckregelung dp-c an einem entfernten
Punkt im Rohrnetz (Schlechtpunktregelung)
- Konstanter Differenzdruck (dp-c)
- Variabler Differenzdruck (dp-v) mit der Option der
nominellen Betriebspunkteingabe
- Konstante Drehzahl (n-const.)
- Benutzerdefinierte PID-Regelung

Funktionen:
- Wärmemengenerfassung
- Kältemengenerfassung
- Automatische Abschaltung der Pumpe bei Null-
Durchfluss-Erkennung (No-Flow Stop)
- Umschaltung zwischen Heiz- und Kühlbetrieb
(automatisch, extern oder manuell)
- Einstellbare Volumenstrombegrenzung durch Q-Limit-
Funktion (Qmin. und Qmax.)
- Betriebsarten Doppelpumpen: Wirkungsgradoptimierter
Additionsbetrieb für dp-c und dp-v, Haupt-
/Reservebetrieb
- Speichern und wiederherstellen der konfigurierten
Pumpeneinstellungen (3 Wiederherstellungspunkte)
- Störmeldungs-/Warnmeldungsanzeige in Klartext
inklusive Abhilfeempfehlung
- Entlüftungsfunktion zur automatischen Entlüftung des
Rotorraums
- Automatische Nachtabsenkung
- Automatische Deblockierfunktion und integrierter
Motorvollschutz
- Trockenlauferkennung

Anzeige:
- Regelungsart
- Sollwert
- Volumenstrom
- Temperatur
- Leistungsaufnahme
- Elektrischer Verbrauch
- Aktive Einflüsse (z.B. STOP, No-Flow Stop)

Ausführung:
- 2 konfigurierbare analoge Eingänge : 0-10 V, 2-10 V,
0-20 mA, 4-20 mA und handelsüblicher Pt1000;
Spannungsversorgung mit +24 V DC
- 2 konfigurierbare digitale Eingänge (Ext. OFF, Ext.
Min, Ext. Max, Heizen/Kühlen, Manuelle Übersteuerung
(Gebäudeautomation abgekoppelt), Bediensperre
(Tastensperre und Fernbedienungs-Konfigurationsschutz))
- 2 konfigurierbare Melderelais für Betriebs- und
Störmeldungen
- Steckplatz für CIF-Module mit Schnittstellen
für Gebäudeautomation GA (Optionales Zubehör: CIF-
Module Modbus RTU, Modbus TCP, BACnet MS/TP, BACnet
IP, LON, PLR, CANopen)
- Temperaturfühler integriert
- Automatischer Notbetrieb bei besonderen Zuständen
(Pumpendrehzahl definierbar) z.B. bei Ausfall der
Buskommunikation oder von Sensorwerten
- Graphisches Farb-Display (4,3 Zoll) mit Bedienung
über Ein-Knopf-Handbedienebene
- Auslesen und Einstellen von Betriebsdaten sowie z.B.
Erstellen eines Inbetriebnahmeprotokolls über
Bluetooth-Schnittstelle (ohne weiteres Zubehör)
mittels Assistant App
- Doppelpumpenmanagement integriert (Doppelpumpen sind
fertig verdrahtet), bei Verwendung von 2 Einzelpumpen
als Doppelpumpeneinheit
- Kabelbrucherkennung bei analogem Signal (in
Verbindung mit 2-10 V oder 4-20 mA)
- Außenaufstellung mit Wetterschutz gemäß Einbau- und
Betriebsanleitung möglich
- Datum und Uhrzeit voreingestellt
- Wärmedämmschale für Heizungsanwendungen
- 5 Jahre Gewährleistung

Lieferumfang
- Pumpe
- Optimierter Connector für alle Baugrößen gleich
- 2x Kabelverschraubung M16 x 1,5
- Unterlegscheiben für Flanschschrauben M12 und M16
(bei Anschlussnennweiten DN 32 bis DN 65)
- 2x Dichtungen bei Gewindeanschluss
- Wärmedämmschale
- Einbau- und Betriebsanleitung (digital)

Zusätzlich mit folgendem Zubehör:
- Kälteisolierung ClimaForm zur Vermeidung von
Kondensatbildung
- CIF-Modul: Modbus  BACnet IP
- Pt1000 (AA) Sensor zum Einbau in Tauchhülse
- Differenzdrucksensor

Betriebsdaten
Fördermedium: Wasser 100 %
Medientemperatur: 40.00 °C
Angefragter Volumenstrom: 11.60 m3/h
Angefragte Förderhöhe: 10.50 m
Min. Medientemperatur: -10 °C
Max. Medientemperatur: 110 °C
Min. Umgebungstemperatur: -10 °C
Max. Umgebungstemperatur: 40 °C
Maximaler Betriebsdruck: 10 bar
Mindestzulaufhöhe bei 50°C: 5 m
Mindestzulaufhöhe bei 95°C: 12 m
Mindestzulaufhöhe bei 110°C: 18 m

Motordaten
Energieeffizienzindex (EEI): ¾ 0.17
Netzanschluss: 1~230 V +-10 %%, 50 Hz
Strom (min): 2.8 A
Strom (max): 2.8 A
Motornennleistung: 0.537 kW
Drehzahl min.: 650 1/min
Drehzahl max.: 3850 1/min
Leistungsaufnahme: 0.64 kW
Leistungsaufnahme: 640 W
Störaussendung: EN 61800-3;2004+A1;2012 / Wohnbereich
(C1)
Störfestigkeit: EN 61800-3;2004+A1;2012 /
Industriebereich (C2)
Elektromagnetische Verträglichkeit:
Isolationsklasse: F
Schutzart: IPX4D
Kabelverschraubung: 5 x M16x1.5
Schalldruckpegel:

Werkstoffe
Pumpengehäuse: 5.1301/EN-GJL-250
Laufrad: PPS-GF40
Welle: 1.4028, DLC-beschichtet
Lager: Kohle, antimonimprägniert

Einbaumaße
Saugseitiger Rohranschluss: DN 40, PN 6/10
Druckseitiger Rohranschluss: DN 40, PN 6/10
Baulänge: 250 mm
Gewicht netto ca.: 16.4 kg

gewähltes Fabrikat: '....................'

gewählter Typ: '....................'
Menge: 1,000 St

**42.3.30 Heizungspumpe HP3**
Heizungspumpe HP3

wie zuvor beschrieben, jedoch:

Betriebsdaten
Fördermedium: Wasser 100 %
Medientemperatur: 20.00 °C
Angefragter Volumenstrom: 10.50 m3/h
Angefragte Förderhöhe: 10.90 m
Min. Medientemperatur: -10 °C
Max. Medientemperatur: 110 °C
Min. Umgebungstemperatur: -10 °C
Max. Umgebungstemperatur: 40 °C
Maximaler Betriebsdruck: 10 bar
Mindestzulaufhöhe bei 50°C: 5 m
Mindestzulaufhöhe bei 95°C: 12 m
Mindestzulaufhöhe bei 110°C: 18 m

Motordaten
Energieeffizienzindex (EEI): ¾ 0.17
Netzanschluss: 1~230 V +-10 %%, 50 Hz
Strom (min): 2.8 A
Strom (max): 2.8 A
Motornennleistung: 0.537 kW
Drehzahl min.: 650 1/min
Drehzahl max.: 3850 1/min
Leistungsaufnahme: 0.64 kW
Leistungsaufnahme: 640 W

Einbaumaße
Saugseitiger Rohranschluss: DN 40, PN 6/10
Druckseitiger Rohranschluss: DN 40, PN 6/10
Baulänge: 250 mm
Gewicht netto ca.: 16.4 kg

gewähltes Fabrikat: '....................'

gewählter Typ: '....................'
Menge: 1,000 St

**42.3.40 Heizungspumpe HP4**
Heizungspumpe HP4

wie zuvor beschrieben, jedoch:

Betriebsdaten
Fördermedium: Wasser 100 %
Medientemperatur: 40.00 °C
Angefragter Volumenstrom: 18.60 m3/h
Angefragte Förderhöhe: 11.80 m
Min. Medientemperatur: -10 °C
Max. Medientemperatur: 110 °C
Min. Umgebungstemperatur: -10 °C
Max. Umgebungstemperatur: 40 °C
Maximaler Betriebsdruck: 10 bar
Mindestzulaufhöhe bei 50°C: 7 m
Mindestzulaufhöhe bei 95°C: 15 m
Mindestzulaufhöhe bei 110°C: 23 m

Motordaten
Energieeffizienzindex (EEI): ¾ 0.17
Netzanschluss: 1~230 V +-10 %%, 50 Hz
Strom (min): 6.52 A
Strom (max): 6.52 A
Motornennleistung: 1.272 kW
Drehzahl min.: 500 1/min
Drehzahl max.: 3200 1/min
Leistungsaufnahme: 1.48 kW
Leistungsaufnahme: 1480 W

Einbaumaße
Saugseitiger Rohranschluss: DN 50, PN 6/10
Druckseitiger Rohranschluss: DN 50, PN 6/10
Baulänge: 340 mm
Gewicht netto ca.: 29.1 kg

gewähltes Fabrikat: '....................'

gewählter Typ: '....................'
Menge: 1,000 St

*Hinweis: Verteiler, Apparate*

**42.3.50 Heizungs-Pufferspeicher**
Heizungs-Pufferspeicher

stehender Speicher mit Klöpperböden DIN 28011 aus Stahl P265GH - DIN EN 10028-2 und S235JRG2 - DIN EN 100025. Mit insgesamt 8 Anschlüssen für Ladung und Entnahme mit Einströmrohren, sowie Muffen für Thermometer, Thermostat, Entlüftung und Entleerung.
Speicher innen roh, Außen grundiert. Gebaut nach dem Merkblatt AD2000, geprüft nach Druckgeräterichtlinien 97/23/EG. Einschl. erstellen einer Fertigungszeichnung zur Genehmigung und einer Betriebsanweisung mit Abnahmebescheinigung.

Wärmedämmung aus 100 mm Polyestervlies, schwerentflammbar, toxikologisch unbedenklich, Außenhaut aus Polystyrol, Farbe silbergrau. Mit Blechmantel.

Dieser Pufferspeicher ist neben den Heizkreisanschlüssen mit einem Flanschanschluss zur Integration eines elektrischen Heizstabs vorzusehen DN150, 120 kW.

Inhalt:  3.000 Liter
Durchmesser:  1.400 mm
Höhe:  2.280 mm
Max. Druck:  4 bar
Max. Temp.:  110 °C
Gewicht:  590 kg
Anschlüsse:  PN10

gewähltes Fabrikat: '....................'

gewählter Typ: '....................'
Menge: 1,000 St

**42.3.60 Elektro-Flanschheizkörper**
Elektro-Flanschheizkörper

zum Einsetzen in vorbeschriebenen Heizungs-Pufferspeicher

Elektro-Flanschheizkörper einsetzbar gemäß DGR (2014/68/EU) bis Kategorie I
mit eingeschweißten Heizkörpern
für Einbaulage horizontal in einen Pufferspeicher

Beheiztes Medium Heizungswasser nach VDI2035
Nennleistung 120 kW
Nennspannung 400 Volt 3ph
Nennstrom 173,2 Ampere 3ph
Auslegungsdruck 4 bar
Betriebstemperatur 40 °C
Auslegungstemperatur 110 °C
Tauchlänge 1250 mm
Rohrplatte DN 150 PN 16 nach EN 1092-1

Material:
Rohrplatte Stahl
Heizfläche Edelstahl
Kühlstrecke Edelstahl
Anschlussgehäuse Stahl, pulverbeschichtet

Abmessungen:
Tauchlänge 1250 mm
Längentoleranz 0 .. -50 mm
davon unbeheizt ab Rohrplatte 150 mm
Hüllkreis des Bündels 155,3 mm
Länge über alles ca. 1570 mm
beheizte Oberfläche ca. 2 m²
Gewicht ca. 60 kg
Größe Anschlussgehäuse ca. 300 x 300 x 120 mm

Elektrische Daten:
Aufteilung Schaltstufen 3 x 40  kW
Nennstrom 3 x 57,7 Ampere 3ph
Leistungstoleranz entsprechend VDE
Oberflächenbelastung ca. 6,3 W/cm²
Schutzart Anschlussgehäuse IP 54

Temperaturregelung/Temperaturüberwachung: Temperaturwächter, Einstellbereich 20 .. 150 °C Temperaturbegrenzer, eingestellt auf 110 °C Übertemperaturschutz Anschlussgehäuse

Temperaturbegrenzer und Übertemperaturschutz Anschlussgehäuse sind nicht direkt schaltend verdrahtet. Schaltschütze sind in der Anlage (Schaltschrank) vorzusehen.

Dokumentation;
heatsystems Betriebs- und Wartungsanleitung 1-fach in deutscher Ausführung

gewähltes Fabrikat: '....................'

gewählter Typ: '....................'
Menge: 1,000 St

**42.3.70 Heizungsverteiler**
Heizungsverteiler

Als kombinierter Vor- und Rücklaufverteiler, bestehend aus thermisch getrennter Vor- und Rücklaufkammer, übereinander angeordnet, aus Stahlblech-C-Profilen geschweißt. Der Verteiler ist werkseitig druckgeprüft und grundiert.

Abgangsstutzen Vor- und Rücklauf nebeneinander, als Gewindestutzen oder Rohrstutzen aus Stahlrohr, mit Vorschweißflanschen nach DIN, PN 10.

Die Flansche sind auf gleiche Spindelhöhe, für Armaturen entspr. Baulängenreihen F4 DIN 3202, sowie dem Fabrikat der Armaturen und der Dämmdicke des Verteilers, abgestimmt.

Die Gewindestutzen sind auf gleiche Spindelhöhe, für Muffenschieber nach DIN 3843, abgestimmt.

Einschl. Entleerungsmuffen ½" und Anschlussmuffen ½" für Differenzdruck-Manometer jeweils im Vor- und Rücklaufkammer.

Oberflächenschutz:
Sandgestrahlt gem. DIN 55928T4, Normeinheitsgrad SA 2,
5, Grundbeschichtung aus 2-fachem Zinkphosphatanstrich
je 20  µm, Farbtöne rotbraun/grau. Beschichtungssystem
gem. AGI Q 151.

TECHNISCHE DATEN
Doppelkammerabmessung:  280/320 mm
Stutzenabstand:  variabel
Länge des Grundkörpers:  5030  mm
Gesamtlänge:  5537 mm
Max. Medium-Durchsatz:  53,8 m³/h
Ausgewählter Volumenstrom:  35,3 m³/h
Ausgewählte Leistung:  410 kW bei 10K Spreizung
Anzahl der Verteilerabgänge:  10 Stück
Flanschstutzen:  2 Stück DN 100
  4 Stück DN 80
  4 Stück DN 65
1 x Schlammfang DN125 mit Muffe 1", unten

Zubehör
- Isolierung
Wärmedämmung bestehend aus 2 Halbschalen mit Endstücken und Ausschnitten für alle Stutzen, mit 60 mm PUR-Schaum im verz. Stahl-Blechmantel.
(Die Dämmstärke gemäß GEG).
- 4 Stück Standkonsolen kurz incl. Schalldämmung Galvanisch verzinkte Standkonsole inkl. Schalldämmung. Bestehend aus einer Bodenplatte mit Standrohr und Kopfplatte mit Führungsrohr. Die Verbindungsschrauben sind inklusive. Die Standkonsole ist stufenlos höhenverstellbar und ermöglicht so auch den Ausgleich von Bodenunebenheiten. Gewährleistet einen sicheren und festen Stand der Verteiler.Höhenverstellbar von 270-340 mm. Maße der Fußplatte: 200x200 mm
- 1 Stück Anschlussbox mit einseitig vordefinierten Anschlüssen 2x1", inkl. Kappenventilen, zur direkten Anbindung der Druckhaltung und Sprühroh-Entgasung, . Doppelrohranschluss 2" zur direkten Anbindung an den Verteiler, unter Einhaltung des Mindestabstandes von 500 mm. Inklusive in der Zuleitung integriertem Schlamm- und Magnetitabscheider zum Schutz der Komponenten zur Druckhaltung- und Entgasung. als Armatur für die Entfernung von Partikeln bis zu einer Größe von 5,0 Mikrometer aus dem Flüssigkeitsstrom mit speziell hierfür gestaltetem Einsatz und einem Hochenergie-Dauermagneten. Zusätzliche Muffen zur Entlüftung/Entleerung der Anschlussbox.
- 11 Stück Bezeichnungsschilder
Das Bezeichnungsschild wird mit Schrauben auf die Fertigisolierung des Verteilers geschraubt. Die Beschriftung ist mit Standard-Textleisten ca. 100 x 10 mm. Das Beschriftungsfeld ist mit einer steckbaren Klarsichtkappe gegen Fremdeinwirkungen geschützt. Schildmaß: ca.110 x 25 mm.

Inkl.. Entleerungs- bzw. Ablaufrinne Edelstahl passend zum Verteiler mit Ablaufsieb und Standkonsole.

gewähltes Fabrikat/Typ '..................../..................'
Menge: 1,000 St

**42.3.80 M-Bus-Wärmemengenzähler DN100; 35m³/h**
M-Bus-Wärmemengenzähler DN100; 35m³/h

Technische Daten:
Druckverlust:  < 0,1 bar
Max. Durchfluss:  35 m³/h
Min. Durchfluss:  5 m³/h
Nennweite:  DN100

mit folgenden Eigenschaften:

- Geeignet für beliebigen Einbau
- Für Heißwasser bis 105° C
- Bau Abmessungen nach DIN ISO 4064, DN 50-200
- Betriebsdruck bis 10 bar
- Woltman-Zähler
- Mit Ringsaphir-Hartmetall-Lagerung für hohe Standfestigkeit
- Volltrockenläufer-Ausführung mit Magnetkupplung
- Nur Flügelrad arbeitet im Nassbereich
- Rollenzählwerk staub- und wasserdicht evakuiert
- Kein Beschlagen der Glasscheibe
- Kontaktgeber wasserdicht vergossen
- Optimierte plombierbare Abschirmhaube gegen magnetische Beeinflussung
- Temperaturfühler: Typ: Pt500
- Durchmesser: 6,0 mm
- Temperaturbereich: 5 … 150 °C
- Kabellänge: 2,5 m

- Netzmodul AC 230 V
- M-Bus-Kommunikationsmodul
Auslesbare Daten: Seriennummer, Energiewert, Stichtagswert, Volumen, Durchfluss, Wärmeleistung, Vor- und Rücklauftemperatur, Temperaturdifferenz

Keine Ein- und Auslaufstrecken erforderlich.

2 Stk. Tauchhülse (G 1/2 B x G 1/4),
Einbaulänge 150 mm,
Edelstahl mit Flachdichtung (G 1/2), Kupfer

Verlängerung Kabel PT500 auf 10 m

gewähltes Fabrikat: '....................'

gewählter Typ: '....................'
Menge: 1,000 St

**42.3.90 M-Bus-Wärmemengenzähler DN80, 18m³/h**
M-Bus-Wärmemengenzähler DN80, 18m³/h

wie zuvor beschrieben, jedoch:

Technische Daten:
Druckverlust:  < 0,1 bar
Max. Durchfluss:  18 m³/h
Min. Durchfluss:  2,5 m³/h
Nennweite:  DN80
Menge: 1,000 St

**42.3.100 M-Bus-Wärmemengenzähler DN65, 12m³/h**
M-Bus-Wärmemengenzähler DN65, 12m³/h

wie zuvor beschrieben, jedoch:

Technische Daten:
Druckverlust:  < 0,1 bar
Max. Durchfluss:  12 m³/h
Min. Durchfluss:  2,5 m³/h
Nennweite:  DN65
Menge: 1,000 St

**42.3.110 M-Bus-Wärmemengenzähler DN50, 5m³/h**
M-Bus-Wärmemengenzähler DN50, 5m³/h

wie zuvor beschrieben, jedoch:

Technische Daten:
Druckverlust:  < 0,1 bar
Max. Durchfluss:  5 m³/h
Min. Durchfluss:  1,5 m³/h
Nennweite:  DN50
Menge: 1,000 St

*Hinweis: DRUCKHALTUNG UND SPRÜHROHRENTGASUNG*

**42.3.120 Membrandruckausdehnungsgefäß**
Membrandruckausdehnungsgefäß

Membran-Druckausdehnungsgefäß für geschlossene Heiz- und Kühlwassersysteme. Gefäße sind konstruiert und gefertigt nach DIN EN 13831. Zulassung gemäß Richtlinie für Druckgeräte 2014/68/EU.
 Langlebige Epoxidharzbeschichtung
 Nicht tauschbare Halbmembran nach DIN EN 13831
 Stehend
 Mit Gewindeanschlüssen
 Max. zulässige Systemtemperatur 120 °C
 Max. zulässige Betriebstemperatur 70 °C

Nennvolumen  :  500 Liter
Nutzvolumen max:  :  450 Liter
zul. Vorlauft. Vers.-Anlage  :  120 °C
zul. Betriebst. Membrane  :  70 °C
zul. Betriebsüberdruck  :  6 bar
Gasvordruck werksseitig  :  1,5 bar
Gasvordruck einzustellen  :  2,0 bar
Durchmesser  :  740 mm
Höhe  :  1313 mm
Gewicht  :  52 kg
Systemanschluss  :  R 1"
Farbe  :  grau

Incl. dem folgenden Zubehör:

- Kappenventil,für Membran-Druckausdehnungsgefäße in geschlossenen Heizungs- und Kühlwasseranlagen. Mit einer gegen unbeabsichtigtes Schließen gesicherten Absperrung u. einer Entleerung, gemäß DIN EN 12828, TÜV-geprüft.

- 1 Stück Sicherheitsventil zur Druckabsicherung von Wärmeerzeugern, Kennbuchstabe D/G/ H und gemäß den Anforderungen TRD 721, EN 12828, SWKI HE301-01.
  Anschluss Eintritt:  DN25/PN16
  Anschluss Austritt:  DN40/PN16
  Ansprechdruck: 4,5 bar
- 1 Stück Maximaldruckbegrenzer bauteilgeprüft nach VD TÜV Merkblatt Druck 100/1, für Anlagen nach DIN EN 12828
Menge: 1,000 St

**42.3.130 Schnellkupplung SUR 1 x 1**
Schnellkupplung

Für Membrandruckausdehnungsgefäße in geschlossenen Heizungs- und Kühlwasseranlagen. Mit einer gegen unbeabsichtigtes schließen gesicherten Absperrung und einer Entleerung, gemäß DIN EN 12828, TÜV-geprüft.

Anschluss:  1"
zul. Betriebsdruck.  PN 10
zul. Temperatur:  120°C
Menge: 1,000 St

**42.3.140 Vakuum-Sprührohrentgasung**
Vakuum-Sprührohrentgasung

zur System- und Nachspeisewasserentgasung in geschlossenen Heizwasser- und Kühlkreisläufen, als vollautomatische Multifunktionseinheit mit "auto start"-Funktion und selbsttätigem hydraulischen Abgleich des Entgasungsprozesses sowie Steuerung und Überwachung der Nachspeisefunktion.
Geeignet für die Medien Wasser und Wasser/Glykolgemisch bis zu einem Mischungsverhältnis von 50/50%. Funktionseinheit bestehend aus Hydraulikteil und Control Touch Steuerungs- und Bedieneinheit. Beides ist ergonomisch und wartungsfreundlich in ein modulares bodenstehendes Rahmensystem aus EV 1 eloxierten Aluminiumpräzisionsprofilen eingebunden mit CE Kennzeichen.Im Hydraulikteil erfolgt die Entgasung mittels einer Edelstahl-Kreiselpumpe in Verbindung mit in einem vertikal angeordneten Edelstahl-Vakuum-Sprührohr. Dieses ist mit Vakuumsprühdüse, Peilrohrentgasung und Druck-/Niveauüberwachung ausgerüstet.Die Control Touch Bedieneinheit mit TFT Farb-Display inkl. Kommunikationselektronik ist in einem als Tableau gestalteten robusten Kunststoffgehäuse integriert und direkt an der Steuerung horizontal ausgerichtet montiert. Eine optionale separate und vertikale Wandmontage in max. drei Meter Entfernung zur Leistungselekronik ist möglich.

Kommunikationselektronik bestehend aus:
 4,3" resistivem Farb-Touchdisplay zur Programmierung, Betriebsdokumentation
und Überwachung sowie Bereitstellung von Hilfetexten für sämtliche Funktionen
 zwei Schnittstellen RS485 als Daten- bzw. Kommunikationsschnittstellen
 serielle TTL-Schnittstelle mit zwei Anschlussklemmen zum Anschluss von 2 IO-
Platinen
 potenzialfreier Ausgang zur Weiterleitung der Sammelmeldung
 zwei galvanisch getrennte analoge Ausgänge z.B. für Systemdruck
 Eingang zur Auswertung von Kontaktwasserzählern
 Steckplatz für ein Kompakt-Busmodul, eine SD-Karte z.B. zur Datenauslesung,
Softwareaktualisierung usw.
 Eingang zur Nachspeise-Funktionsanforderung über externes Signal

Die Leistungselektronik ist in einem eigenen Kunststoffschaltschrank direkt unterhalb der Bedieneinheit montiert. Die Spannungsversorgung erfolgt über einen Hauptschalter.

 Im Einzelnen bestehend aus:
 Hauptschalter an Gehäuseaußenseite
 Pumpensteuerung
 Kabelmanagement für externe Anschlüsse
 Montageplatz für optionale Module

Steuereinheit komplett verrohrt und anschlussfertig nach VDE-Vorschriften verdrahtet. Systemanschlüsse mittels integrierten Absperrungen.
Control Touch ist eine vollautomatische und frei parametrierbare Mikroprozessorsteuerung mit Touch Bedienung, Echtzeituhr, differenzierendem Fehler- und Parameterspeicher, kombinierte grafische und klartextliche Darstellung von Systemdruck und allen relevanten Betriebs- und Störmeldungen mit Funktionsschema. Signalisierung des aktiven Betriebsmodus, Sammelstörmeldung, Minimalfüllniveau sowie der Funktion von Pumpe und Nachspeiseventil.Vakuum-Sprührohrentgasung des Inhalts-, Füll- und Nachspeisewassers in selbstoptimierendem Betrieb mit Zyklen für Dauer-, Intervall- und Nachspeiseentgasung.

Kontrollierte Nachspeisung über betriebssicheren Zweiwegemotorkugelhahn. Die Ansteuerung erfolgt über eine integrierte Systemdruckauswertung oder ein externes 230 V Signal (z.B. einer Druck-haltestation), mit automatischer Unterbrechung und Störmeldung bei Überschreitung der Laufzeit und/oder der Zyklenanzahl. . Auswertemöglichkeit eines Kontaktwasserzählers inkl. optional möglicher Kapazitätsüberwachung von Ionentauschern in der Nachspeiseleitung. Dokumentation und Kontrolle des Gesamtsystems bezüglich o.g. Parameter.

Technische Daten
Max. elektr. Nennleistung  1,10 kW
Max. Schalldruckpegel  55 dB(A)
Max. Anlagenvolumen  220 m³
Max. Anlagenvolumen Glykol  50 m³
Max. zul. Betriebstemperatur  90 °C
Mindestzulaufdruck Nachspeisung  0,10 bar
Elektr. Nennstrom  5,00 A
Anschluss Druckseite  G 1"
Anschluss Abströmseite  G 1/2"
Anschluss Nachspeisung  G 1/2"
Ausscheidegrad gelöste Gase  bis 90 %
Max. Teilvolumenstrom Netz  0,550 m³/h
Max. Volumenstrom Nachspeisung  0,550 m³/h
Max. Höhe  1150 mm
Breite  653 mm
Tiefe  486 mm
Gewicht  38,80 kg

Daten der angeschlossenen Versorgungsanlage
Wasserinhalt  9532 L
Wärmeerzeuger  SV 3,5 bar
Mindestbetriebsdruck  2,0 bar
Enddruck der Druckhaltung  3,0 bar
Mindestzulaufdruck Nachsp.  1,0 bar

gewähltes Fabrikat: '....................'

gewählter Typ: '....................'

Zubehör:
1 Stück Füllarmatur
Kombinationsarmatur zur direkten Verbindung von Nachspeiseeinrichtungen für Heiz- und Kühlwassersysteme mit Trinkwassernetzen.
Bestehend aus:
- Armaturabsperrkugelhähnen
- Systemtrenner nach DIN 1988/T4 mit integriertem Schmutzfäger
- Wasserzähler
- Montagebügel zur Wandmontage

Die Inbetriebnahme erfolgt zusammen mit dem Geräte-Lieferanten sowie den Gewerken MSR und Elektro, einschl. Abstimmung und Koordination.
Menge: 1,000 St

#### 42.4 Armaturen und Zubehör Heizung

*Hinweis: Kugelhahn*

**42.4.10 Kugelhahn DN 15**
Kugelhahn DN 15

Heizungs-Kugelhahn mit Entleerung
Gehäuse und Kugel aus korrosionsbeständigem, entzinkungsfreiem Rotguß.
Gehäuse rohrförmig für durchlaufende Wärmedämmung. Kugel mit glattem Durchgang.
Wartungsfreie Spindelabdichtung durch zwei O-Ringe. Kugelabdichtung durch PTFE-Ringe.
Knebel aus schlagfestem Kunststoff, Anschläge verdeckt. Knebel auch bei wärmegedämmten Gehäuse von außen bedienbar.
Anschluss Innengewinde für Gewinderohr.

Zul. Betriebstemperatur TB 120 Grd. C.
Nenndruck PN 16.
Menge: 82,000 St

**42.4.20 Kugelhahn DN 20**
Kugelhahn DN 20

sonst wie zuvor beschrieben
Menge: 158,000 St

**42.4.30 Kugelhahn DN 25**
Kugelhahn DN 25

sonst wie zuvor beschrieben
Menge: 45,000 St

**42.4.40 Kugelhahn DN 32**
Kugelhahn DN 32

sonst wie zuvor beschrieben
Menge: 36,000 St

**42.4.50 Kugelhahn DN 40**
Kugelhahn DN 40

sonst wie zuvor beschrieben
Menge: 22,000 St

**42.4.60 Kugelhahn DN 50**
Kugelhahn DN 50

sonst wie zuvor beschrieben
Menge: 83,000 St

**42.4.70 Kugelhahn DN 65**
Kugelhahn DN 65

sonst wie zuvor beschrieben
Menge: 2,000 St

*Hinweis: Gewindeflanschklappe*

**42.4.80 Gewindeflanschklappe DN 32 mit Rasthebel**
Gewindeflanschklappe DN 32 mit Rasthebel

Wartungsfreie weichdichtende Gewinde-Flansch- Absperrklappe mit angegossenen Gewindeaugen mit durchgehendem Gewinde, Baulänge (DIN 3202 T3, Reihe K1), DIN EN 558-1, Grundreihe 20, Gehäuse aus Gusseisen EN-JS1030 (Kurzbezeichnung: EN-GJS-400-15, eh. GGG-40), mit Grundanstrich, Scheibe aus Edelstahl 1.4581, von -10 Grad C bis + 130 Grad C, EPDM-Dichtmanschette, zum Absperren und Drosseln, zweifache Abdichtung der Klappenwelle m. Profilring u. Taupunktsperre, zentrische Scheibenlagerung, voll isolierbar gemäß Energieeinsparverordnung - EnEV, CE-Zertifizierung nach Druckgeräterichtlinie für Fluide der Gruppen 1 und 2.
Als Endklappe und zum einseitigen Abflanschen zugelassen.
Mit gebohrter Welle für optionale Temperaturmessung mit
THEA (THErmo-Anzeige).

Nenndruck PN 16
Menge: 6,000 St

**42.4.90 Gewindeflanschklappe DN 50 mit Rasthebel**
Gewindeflanschklappe DN 50 mit Rasthebel

sonst wie vor beschrieben
Menge: 16,000 St

**42.4.100 Gewindeflanschklappe DN 65 mit Rasthebel**
Gewindeflanschklappe DN 65 mit Rasthebel

sonst wie vor beschrieben
Menge: 24,000 St

**42.4.110 Gewindeflanschklappe DN 80 mit Rasthebel**
Gewindeflanschklappe DN 80 mit Rasthebel

sonst wie vor beschrieben
Menge: 21,000 St

**42.4.120 Gewindeflanschklappe DN 100 mit Rasthebel**
Gewindeflanschklappe DN 100 mit Rasthebel

sonst wie vor beschrieben
Menge: 42,000 St

**42.4.130 Gewindeflanschklappe DN 125 mit Schneckenrad-Getriebe**
Gewindeflanschklappe DN 125 mit Schneckenrad-Getriebe

sonst wie vor beschrieben
Menge: 44,000 St

**42.4.140 Gewindeflanschklappe DN 150 mit Schneckenrad-Getriebe**
Gewindeflanschklappe DN 150 mit Schneckenrad-Getriebe

sonst wie vor beschrieben
Menge: 38,000 St

*Hinweis: ABSPERRVENTIL*
Absperrventile

**42.4.150 Flanschen-Absperrv, DN 25, PN 10, EN-JL1040, EPDM-Kegel**
Flanschen-Absperrv, DN 25, PN 10, EN-JL1040, EPDM-Kegel

Wartungsfreies weichdichtendes Absperrventil in Durchgangsform mit Flanschen,
Gehäuse aus Gusseisen EN-JL1040
mit Grundanstrich, Durchgangsform in Schrägsitzausführung und geradem Oberteil, nichtsteigendes Handrad, prägepolierte Spindel
aus 1.4021+QT, außenliegendes Spindelgewinde, voll isolierbar gemäß
Gebäudeenergiegesetz - GEG,
PCB-frei, Anzeigevorrichtung,
Verdrehsicherung, Isolierkappe mit
Taupunktsperre, dichtschließend,
Leckrate A gemäß EN12266,
selbstzentrierenden EPDM ummantelten Kegel
mit Drosselfunktion und Rückdichtung,
Spindelabdichtung durch EPDM-Dichtring
mit Abstreifer, innenliegende Hubbegrenzung
und Feststellvorrichtung,
Baulänge: nach EN558/14
Mediumtemperatur: -10 - + 120°C
Nenndruck: PN 10
Nennweite: DN25
Menge: 8,000 St

**42.4.160 Flanschen-Absperrv, DN 32, PN 10, EN-JL1040, EPDM-Kegel**
Flanschen-Absperrv, DN 32, PN 10, EN-JL1040, EPDM-Kegel

sonst wie zuvor beschrieben
Menge: 2,000 St

**42.4.170 Flanschen-Absperrv, DN 40, PN 10, EN-JL1040, EPDM-Kegel**
Flanschen-Absperrv, DN 40, PN 10, EN-JL1040, EPDM-Kegel

sonst wie zuvor beschrieben
Menge: 2,000 St

**42.4.180 Flanschen-Absperrv, DN 50, PN 10, EN-JL1040, EPDM-Kegel**
Flanschen-Absperrv, DN 65, PN 10, EN-JL1040, EPDM-Kegel

sonst wie zuvor beschrieben
Menge: 2,000 St

**42.4.190 Flanschen-Absperrv, DN 65, PN 10, EN-JL1040, EPDM-Kegel**
Flanschen-Absperrv, DN 65, PN 10, EN-JL1040, EPDM-Kegel

sonst wie zuvor beschrieben
Menge: 22,000 St

**42.4.200 Flanschen-Absperrv, DN 80, PN 10, EN-JL1040, EPDM-Kegel**
Flanschen-Absperrv, DN 80, PN 10, EN-JL1040, EPDM-Kegel

sonst wie zuvor beschrieben
Menge: 5,000 St

**42.4.210 Flanschen-Absperrv, DN 100, PN 10, EN-JL1040, EPDM-Kegel**
Flanschen-Absperrv, DN 100, PN 10, EN-JL1040, EPDM-Kegel

sonst wie zuvor beschrieben
Menge: 2,000 St

*Hinweis: Zwischenflansch-Rückschlagventil*

**42.4.220 Zwischenflansch-Rückschlagventil DN 32**
Zwischenflansch-Rückschlagventil DN 32

Zwischenflanscharmatur in Kurzbaulänge nach EN 558-1,
Grundreihe 49.
Passend zwischen Rohrleitungsflansche nach DIN / EN,
und BS.  Abschluss metallisch.  Ausgeführt nach der DGRL
97/23EG mit CE- Kennzeichnung.
Angaben über Nenndruck, Nennweite, Gehäusewerkstoff gemäß EN 19.

Nenndruck PN 16
Menge: 1,000 St

**42.4.230 Zwischenflansch-Rückschlagventil DN 40**
Zwischenflansch-Rückschlagventil DN 40

sonst wie vor beschrieben
Menge: 1,000 St

**42.4.240 Zwischenflansch-Rückschlagventil DN 50**
Zwischenflansch-Rückschlagventil DN 50

sonst wie vor beschrieben
Menge: 2,000 St

**42.4.250 Zwischenflansch-Rückschlagventil DN 65**
Zwischenflansch-Rückschlagventil DN 65

sonst wie vor beschrieben
Menge: 2,000 St

**42.4.260 Zwischenflansch-Rückschlagventil DN 80**
Zwischenflansch-Rückschlagventil DN 80

sonst wie vor beschrieben
Menge: 2,000 St

**42.4.270 Zwischenflansch-Rückschlagventil DN 100**
Zwischenflansch-Rückschlagventil DN 100

sonst wie vor beschrieben
Menge: 4,000 St

**42.4.280 Zwischenflansch-Rückschlagventil DN 125**
Zwischenflansch-Rückschlagventil DN 125

sonst wie vor beschrieben
Menge: 6,000 St

**42.4.290 Zwischenflansch-Rückschlagventil DN 150**
Zwischenflansch-Rückschlagventil DN 150

sonst wie vor beschrieben
Menge: 4,000 St

*Hinweis: Schmutzfänger in Schrägsitzform*

**42.4.300 Schmutzfänger in Schrägsitzform DN 25**
Schmutzfänger in Schrägsitzform DN 25

Schmutzfänger in Schrägsitzform
mit Flanschen, Baulänge gem. EN 558, FTF-1,
Gehäuse aus Gusseisen EN-JL1040 (Kurzbezeichnung: EN-GJL-250, eh. GG-25) mit Grundanstrich,
voll isolierbar gemäß Energieeinsparverordnung - EnEV,
PCB-frei, Siebführung im Deckel und Gehäuse,
Sieb aus Edelstahl 1.4301,
DN 50 - 125: Sieb mit Verstärkung,
ab DN 150: Sieb mit Stützkorb aus
Edelstahl 1.4301, CE-Zertifizierung
nach Druckgeräterichtlinie.

Nennweite: 'DN 25'
Nenndruck PN 16.
Menge: 1,000 St

**42.4.310 Schmutzfänger in Schrägsitzform DN 32**
Schmutzfänger in Schrägsitzform DN 32

sonst wie vor beschrieben
Menge: 1,000 St

**42.4.320 Schmutzfänger in Schrägsitzform DN 40**
Schmutzfänger in Schrägsitzform DN 40

sonst wie vor beschrieben
Menge: 1,000 St

**42.4.330 Schmutzfänger in Schrägsitzform DN 50**
Schmutzfänger in Schrägsitzform DN 50

sonst wie vor beschrieben
Menge: 3,000 St

**42.4.340 Schmutzfänger in Schrägsitzform DN 65**
Schmutzfänger in Schrägsitzform DN 65

sonst wie vor beschrieben
Menge: 3,000 St

**42.4.350 Schmutzfänger in Schrägsitzform DN 80**
Schmutzfänger in Schrägsitzform DN 80

sonst wie vor beschrieben
Menge: 3,000 St

**42.4.360 Schmutzfänger in Schrägsitzform DN 100**
Schmutzfänger in Schrägsitzform DN 100

sonst wie vor beschrieben
Menge: 5,000 St

**42.4.370 Schmutzfänger in Schrägsitzform DN 125**
Schmutzfänger in Schrägsitzform DN 125

sonst wie vor beschrieben
Menge: 7,000 St

**42.4.380 Schmutzfänger in Schrägsitzform DN 150**
Schmutzfänger in Schrägsitzform DN 150

sonst wie vor beschrieben
Menge: 5,000 St

*Hinweis: Manuelles Strangabsperr- und Messventil, Gewinde*

**42.4.390 Manuelles Strangabsperr- und Messventil, Gewinde DN 32**
Manuelles Strangabsperr- und Messventil, Gewinde DN 32

mit Voreinstellung in Schrägsitzbauweise für Heizungs-, Klima- und Industrieanlagen.
Gehäuse und Innengarnitur aus korrosionsbeständigem, entzinkungsresistentem AMETAL-C. Stufenlose Voreinstellung durch Hubbegrenzung und digitaler An-
zeige im Handrad, plombierbar. Selbstdichtende Meßnippel (2-fach dichtend) für Druckverlust bzw. Durchflußmessung.
Füll- und Entleerungsventil mit drehbarem Schlauchanschluß G 3/4. Alle Bedienungselemente auf der Handradseite.
Nichtsteigende Spindel mit abzugsicherem Ventilkegel und O-Ring-Abdichtung.
Sitzdichtung: Kegel mit O-Ring aus EPDM.
Anschluß Innengewinde für Gewinderohr.
Betriebstemperatur von - 20 Grd. C bis
+ 120 Grd. C. Nenndruck PN 25.
Ausführung: Innengewinde mit Entleerung

Nenndruck PN 25
Menge: 2,000 St

**42.4.400 Manuelles Strangabsperr- und Messventil, Gewinde DN 40**
Manuelles Strangabsperr- und Messventil

wie vor jedoch

Nennweite: 'DN 40'
Nenndruck PN 25.

oder gleichwertig
Menge: 2,000 St

*Hinweis: Manuelles Strangabsperr- und Messventil, Flansch*

**42.4.410 Manuelles Strangabsperr- und Messventil, Flansch DN 50**
Strangregulierventil
mit Voreinstellung in Schrägsitzbauweise für Heizungs-, Klima- und Industrieanlagen.
Gehäuse aus Grauguss EN-GJL-250
(GG 25), Innengarnitur aus korrosionsbeständigem, entzinkungsresistentem AMETAL-C.
Stufenlose Voreinstellung durch Hubbegrenzung und
digitaler Anzeige im Handrad, plombierbar. Selbstdichtende Meßnippel (2-fach dichtend) für Druckverlust bzw. Durchflussmessung. Alle Bedienungselemente auf der Handradseite. Nichtsteigende Spindel mit abzugsicherem Ventilkegel und O-Ring-Abdichtung.
Spindelverlängerung für DN 65-150 im Lieferumfang enthalten.
Betriebstemperatur von - 10 Grd. C bis + 120 Grd. C.

Nennweite DN 50
Nenndruck PN 25
Menge: 2,000 St

**42.4.420 Manuelles Strangabsperr- und Messventil, Flansch DN 65**
Manuelles Strangabsperr- und Messventil, Flansch

wie vor jedoch

Nennweite: 'DN 65'
Nenndruck PN 16.

oder gleichwertig
Menge: 2,000 St

**42.4.430 Manuelles Strangabsperr- und Messventil, Flansch DN 80**
Manuelles Strangabsperr- und Messventil, Flansch

wie vor jedoch

Nennweite: 'DN 80'
Nenndruck PN 16.

oder gleichwertig
Menge: 1,000 St

**42.4.440 Manuelles Strangabsperr- und Messventil, Flansch DN 100**
Manuelles Strangabsperr- und Messventil, Flansch

wie vor jedoch

Nennweite: 'DN 100'
Nenndruck PN 16.

oder gleichwertig
Menge: 1,000 St

*Hinweis: Druckunabhängige Regelventile ohne Antrieb*
Druckunabhängige Regelventile

**42.4.450 Automatisches Kombiventil ohne Stellantrieb DN 15**
Automatisches Kombiventil DN 15

Durchflussregler ohne integriertem Stellventil zur
dynamischenVolumenstromregelung. Einbau im Vor- oder
Rücklauf. Mit integrierter Absperrung. Auch verwendbar
als Stellventil mit integriertem Durchflussregler zur
Regelung bei gleichbleibend hoher Ventilautorität
Dynamischer Abgleich direkt am Verbraucher bei allen
Lastzuständen. Einstellung des Volumenstromes direkt am
Ventil ohne aufwändige Einregulierung. Vorbereitet zur
Aufnahme eines Stellantriebes für die Raumtemperaturregelung. Ausführung mit Messnippeln.
Medientemperatur: -10 bis 120 °C
Nenndruck: PN 16
einschl. aller erforderlichen Verschraubungen und
Dichtungen,

gewähltes Fabrikat: '....................'

gewählter Typ: '....................'
Menge: 64,000 St

**42.4.460 Automatisches Kombiventil ohne Stellantrieb DN 20**
Automatisches Kombiventil ohne Stellantrieb DN 20

sonst wie zuvor beschrieben
Menge: 94,000 St

**42.4.470 Automatisches Kombiventil ohne Stellantrieb DN 25**
Automatisches Kombiventil ohne Stellantrieb DN 25

sonst wie zuvor beschrieben
Menge: 16,000 St

**42.4.480 Automatisches Kombiventil ohne Stellantrieb DN 32**
Automatisches Kombiventil ohne Stellantrieb DN 32

sonst wie zuvor beschrieben
Menge: 4,000 St

**42.4.490 Automatisches Kombiventil ohne Stellantrieb DN 40**
Automatisches Kombiventil ohne Stellantrieb DN 40

sonst wie zuvor beschrieben
Menge: 14,000 St

**42.4.500 Automatisches Kombiventil ohne Stellantrieb DN 50**
Automatisches Kombiventil ohne Stellantrieb DN 50

sonst wie zuvor beschrieben
Menge: 16,000 St

**42.4.510 Automatisches Kombiventil ohne Stellantrieb DN 65**
Automatisches Kombiventil ohne Stellantrieb DN 65

sonst wie zuvor beschrieben
Menge: 2,000 St

**42.4.520 Automatisches Kombiventil ohne Stellantrieb DN 80**
Automatisches Kombiventil ohne Stellantrieb DN 80

sonst wie zuvor beschrieben
Menge: 2,000 St

*Hinweis: Differenzdruck-Überströmventil*

**42.4.530 Differenzdruck-Überströmventil DN 20**
Differenzdruck-Überströmventil

mit optischer Anzeige zur Gewährleistung einer Mindestumlaufwassermenge bzw. Verminderung von Fließgeräuschen. Blockierbare, stufenlos einstellbare Sollwerteinstellung zwischen 0,05 und 0,5 bar.

Gehäuse aus Messing mit Kopfstück aus Kunststoff. Dichtscheibe und O-Ring aus EPDM. Feder aus nichtrostendem Stahl. Alle weiteren Teile aus Messing.

Material: Messing

max. Betriebsdruck: 10 bar
max. Betriebstemperatur: 120 °C

Nennweite DN 20

gewähltes Fabrikat: '..........'

gewählter Typ: '..........'
Menge: 3,000 St

*Hinweis: Füll - und Entleerungshahn*

**42.4.540 Füll- und Entleerungshahn 1/2"**
Füll- und Entleerungshahn 1/2"

KFE-Kugelhahn Heizung, lang DG G1/2 AG m.
SV Kugelhahn für das Füllen und Entleeren von Heizungsanlagen, selbstdichtend mit Gewindeeinschneiddichtung aus EPDM. Schwere Bauform aus vernickeltem Pressmessing. Flügelgriff (rot) entsprechend dem Einsatzzweck abnehmbar. Hartverchromte Kugel mit vollem Durchgang in Teflon gelagert. Blindkappe mit Edelstahl-Schwenkbügel auch zur Betätigung verwendbar, mit Stellungsanzeige und festem Anschlag. Fixierung der Einbaulage mittels Kontermutter. Betätigungsspindel mit doppelter O-Ring-Dichtung aus EPDM. Einsatzbereich: Warmwasser-Heizungsanlagen: max. Betriebsdruck 10 bar, max. Betriebstemperatur 110 Grad C. Dauertemperatur, 130 Grad C. kurzzeitig.
Anschluss: G1/2 AG x G3/4 AG
Ausführung: Durchgangsform, lange Ausführung, mit Schlauchverschraubung aus Kunststoff und Zinkdruckguss
Menge: 36,000 St

**42.4.550 Füll- und Entleerungshahn 3/4"**
Füll- und Entleerungshahn 3/4"

sonst wie zuvor beschrieben
Menge: 12,000 St

**42.4.560 Füll- und Entleerungshahn 1"**
Füll- und Entleerungshahn 1"

sonst wie zuvor beschrieben
Menge: 6,000 St

**42.4.570 Füllschlauch 1/2**
Füllschlauch G1/2
aus Gummi mit Textilgewebeeinlage, max.
Betriebsüberdruck 10 bar, temperaturbeständig
bis 90 GradC, mit eingebundenen Verschraubungen,
einschl. Schlauchhalter aus verz. Stahlblech.
Schlauchlänge  : 25 m
Menge: 1,000 St

**42.4.580 Füllschlauch 3/4**
Füllschlauch G3/4
aus Gummi mit Textilgewebeeinlage, max.
Betriebsüberdruck 10 bar, temperaturbeständig
bis 90 GradC, mit eingebundenen Verschraubungen,
einschl. Schlauchhalter aus verz. Stahlblech.
Schlauchlänge  : 25 m
Menge: 1,000 St

**42.4.590 Manometer, Anzeigebereich 0 bis 16 bar**
Manometer, Anzeigebereich 0 bis 16 bar

Rohrfedermanometer mit verstellbarer Markierung, Rohrfeder aus nicht rostendem Stahl, Gehäuse aus Polyamid, Übersteckring aus Messing, poliert, Messgenauigkeit 1,6 % vom Skalenendwert, Gehäusedurchmesser 100 mm, Anschlusszapfen R 1/2, radial nach unten, inkl. Schweißmuffe R 1/2 und Dichtungsmaterial. Die Schweißmuffe ist so weit zu verlängern, dass sie aus der Dämmung übersteht.

Mediumtemperatur:  bis 130 °C
Durchmesser:  110 mm
Anzeigebereich:  0  16 bar

Einschl. Manometerhahn aus Messing, mit Stopfbuchse, PN 10, maximale Betriebstemperatur 120 °C, Anschluss: Innengewinde ISO 228, DN 15 G ½“

Einschl. Wassersackrohr Stahl G 1/2" DIN 16282, U-Form, aus Stahl, Anschluss Anschweißende- Spannmuffe.

Einschl. Messnippel aus Messing 1/2" mit Schweißmuffe für  Einbau von Manometer in Rohrleitung.
Die Schweißmuffe ist so zu verlängern, dass der Messnippel außerhalb der Dämmung zugänglich ist.
Menge: 72,000 St

**42.4.600 Bimetall - Zeigerthermometer d=100mm**
Bimetall - Zeigerthermometer d=100mm

Gehäuse und Ring aus CrNi-Stahl,Zeigeranordnung
zentrisch,Ziffernblatt weiß, Skalierung schwarz,
Glasscheibe, Tauchschaft rückseitig exzentrisch
abgehend, Tauchschaftlänge je nach Erfordernis,
einschl. Schutzrohr aus St 35 mit Aussengewinde.

Tauchrohr Länge  :  160...250 mm
Tauchrohr Durchmesser  :  8 mm
Anzeigebereich  :  0..+100 GradC bzw.
  0..+120 GradC bzw.
  0..+200 GradC
Klasse  :  1
Schutzart  :  IP 43
Menge: 63,000 St

**42.4.610 Meßtasche für Tauchfühler geschweißt**
Meßtasche für Tauchfühler geschweißt

aus oben beschriebenen Stahlrohr mit dem
Durchmesser 2 x D und einer Länge von 80 mm.

Meßtasche einschl. aufgeschweißter Öffnung für Fühler
im 45° - 90° Winkel in 1/2".
Für Rohr der Nennweite bis DN 150

liefern und montieren
Menge: 36,000 St

**42.4.620 Einbau von beigestelltem Meßfühler**
Einbau bauseits beigestellte Fühler etc.

Einbau von bauseits beigestellten Fühlern, Druckwächtern, Sicherheitstemperatur- / Wächtern / Begrenzern, einschl. Dichtungsmaterialien.

Incl. Messtasche in einer Länge abhängig von der Rohrdimension bis max. 20 cm. Messtasche einschl. aufgeschweißter Öffnung für Fühler im 45 °  90 ° Winkel in 1/2".

Montage in Abstimmung mit dem Gewerk MSR.
Menge: 36,000 St

**42.4.630 Automatisches Entlüftungsventil, DN 10**
Automatisches Entlüftungsventil
Gehäuse aus Messing, Steuerelement aus korrosionsbeständigem Material, Ventildichtung aus synth.
Gummi, Schwimmer aus Kunstoff.
Max. Arbeitsdruck  :  10 bar (ü)
Max. Temperatur  : 120 GradC
Anschluß  :  DN 10
Menge: 8,000 St

**42.4.640 Sicherheitsventil DN20**
Sicherheitsventil DN20

Membran-Sicherheitsventil 1915
DN 20, 2,5bar
Membran-Sicherheitsventil 1915, DN 20,
für geschlossene Heizungsanlagen entsprechend DIN EN 12828 und TRD 721. Ge-
häuse aus Preßmessing (DN 15 - DN 32)
bzw. aus Rotguß (DN 40 - DN 50), Metallkappe. Standardeinstellung 2,5 bar.
Bauteilprüfung: TÜV-SV-20-525. An-
sprechdruck (außerhalb der Standardeinstellungen) 0,5 - 10 bar ohne Bauteilprüfung auf Anfrage.
Betriebstemp. -10C bis 120C.
Menge: 4,000 St

**42.4.650 Sicherheitsventil DN25**
Sicherheitsventil DN25

sonst wie zuvor beschrieben
Menge: 3,000 St

*Hinweis: Einbau von Armaturen, PN 6-16*

**42.4.660 Montage der vom Gewerk MSR beigestellten Regelventile, Nennweite DN 15**
Montage der vom Gewerk MSR beigestellten Regelventile, Nennweite DN 15

mit Flanschen-anschlüssen, Durchgangs- oder Mehrwegebauweise einschl. Stellantrieb in die Rohrleitungen einbauen.

Zum Liefer- und Leistungsumfang gehört die Hinzulieferung aller erforderlichen Gegenflansche nach DIN EN 1092-1, Schrauben und Dichtungen.

Alle Regelventile sind komplett entsprechend vorgeschriebener Grundausstattung sowie den angegebenen Anschlussarten, Nennweiten und Nenndrücken in die Rohrleitungen einzubauen.

Incl. aller zur fachgerechten Montage erforderlichen Materialien, wie  Verschraubungen, Schrauben und Dichtungen.
Menge: 4,000 St

**42.4.670 Montage der vom Gewerk MSR beigestellten Regelventile, Nennweite DN 25**
Montage der vom Gewerk MSR beigestellten Regelventile, Nennweite DN 25

sonst wie zuvor beschrieben
Menge: 2,000 St

**42.4.680 Montage der vom Gewerk MSR beigestellten Regelventile, Nennweite DN 32**
Montage der vom Gewerk MSR beigestellten Regelventile, Nennweite DN 32

sonst wie zuvor beschrieben
Menge: 2,000 St

**42.4.690 Montage der vom Gewerk MSR beigestellten Regelventile, Nennweite DN 40**
Montage der vom Gewerk MSR beigestellten Regelventile, Nennweite DN 40

sonst wie zuvor beschrieben
Menge: 12,000 St

**42.4.700 Montage der vom Gewerk MSR beigestellten Regelventile, Nennweite DN 50**
Montage der vom Gewerk MSR beigestellten Regelventile, Nennweite DN 50

sonst wie zuvor beschrieben
Menge: 32,000 St

**42.4.710 Montage der vom Gewerk MSR beigestellten Regelventile, Nennweite DN 65**
Montage der vom Gewerk MSR beigestellten Regelventile, Nennweite DN 65

sonst wie zuvor beschrieben
Menge: 2,000 St

**42.4.720 Montage der vom Gewerk MSR beigestellten Regelventile, Nennweite DN 80**
Montage der vom Gewerk MSR beigestellten Regelventile, Nennweite DN 80

sonst wie zuvor beschrieben
Menge: 2,000 St

**42.4.730 Montage der vom Gewerk MSR beigestellten Regelventile, Nennweite DN 100**
Montage der vom Gewerk MSR beigestellten Regelventile, Nennweite DN 100

sonst wie zuvor beschrieben
Menge: 5,000 St

**42.4.740 Montage der vom Gewerk MSR beigestellten Regelventile, Nennweite DN 125**
Montage der vom Gewerk MSR beigestellten Regelventile, Nennweite DN 125

sonst wie zuvor beschrieben
Menge: 8,000 St

**42.4.750 Montage der vom Gewerk MSR beigestellten Regelventile, Nennweite DN 150**
Montage der vom Gewerk MSR beigestellten Regelventile, Nennweite DN 150

sonst wie zuvor beschrieben
Menge: 2,000 St

#### 42.5 Rohrleitungen und Zubehör Heizung

*Hinweis: Vorbemerkungen Rohrleitungen, Formteile und Zubehör*
Vorbemerkungen
--------------
1. Im Einheitspreis der Rohrleitungen sind
  nachfolgende Arbeiten mit enthalten.
  Sie werden nicht gesondert vergütet.
2. Bei allen Fest- und Führungspunkt-Konstruktionen
  sowie allen Rohrlagern dürfen die Befestigungsmaterialien nicht an die Rohrleitungen
  angeschweißt werden, sondern sind als
  Klemmverbindungen auszuführen.
3. Alle Kosten für
  Rohrhülsen und Überschubrohre für sämtliche Decken-
  bzw. Wand- durchführungen, Schieberohre,
  Dehnungsbogen, Muffen und Gewindestutzen für
  Temperatur- fühler/Druckfühler, Stellung von Gas und
  Sauerstoff incl. sämtlicher Schweiß- und
  Dichtungsmaterialien, usw. sind in die
  Einheitspreise der Rohrleitungen einzukalkulieren.
 - Rohraufhängungen, mit körperschallisolierender
  Gummilagerung, Gummistärke mind. 8 mm
  bzw.Gewebeeinlage mind. 4 mm, Fest- und
  Führungspunkte, Gewindestangen,
  Spannschlösser, Gewindedübel und Schwerlastdübel mit Schrauben einschl. Bohren der Löcher.
  Einschweißen von Muffen und
  Eindichten von Tauchhülsen in die Rohrleitungen
  sind einzukalkulieren
4. Der Verschnitt von Rohrleitungen ist in die
  Einheitspreise der geraden Rohrleitungen
  einzukalkulieren.
5. Profilstahl und Montageschienen sind separat
  ausgeschrieben und sind somit nicht in die
  folgenden Positionen einzukalkulieren.
  Vor der Montage ist der Fachbauleitung ein
  Muster vorzulegen.
6. Eine Vergütung von Hilfskonstruktionen erfolgt
  lediglich, wenn zur Befestigung der eigentlichen
  Aufhängungen, Fest und Führungspunkte auf Grund
  der baul. Gegebenheiten Stahlkonstruktionen
  notwendig werden, d.h. wenn die Rohrleitungen
  und Apparate nicht an den Decken, Wänden,
  Stützen und Böden des Bauwerks unmittelbar
  befestigt werden können.

**42.5.10 Stahlrohre DN 15**
Stahlrohre DN 15

Stahlrohr aus nahtlosen Rohren DIN EN 10255 M, und ab DN 125 nach DIN EN 10220.
Verbindung durch Schweißen,
Ausführung durch geprüfte Schweißer,
wer Schweißarbeiten ausführt, muss mindestens die
schweißtechnische Qualitätsanforderungen nach DIN EN
ISO 3834-3 erfüllen, und/oder die Zertifizierung nach
AD 2000 HPO vorweisen. Die Fertigungs- und
Prüfeinrichtungen müssen dem "Stand der Technik"
entsprechen.

Verlegung innerhalb von Gebäuden,
Montagehöhe über Gelände/Fußboden
bis 4,5m Montagehöhe ca. 45% der Rohrleitungen
bis 7,0 m.Montagehöhe ca. 35% der Rohrleitungen
bis 12,0 m.Montagehöhe ca. 20% der Rohrleitungen

Einzukalkulieren sind, siehe auch Vorbemerkungen als Hinweis:
- Rohrbefestigungen in lösbarer Ausführung mit
  geteilten Rohrschellen oder Pendelschellen
- Befestigungsmaterial
- Schallgedämmte Auskleidung
- Schweiß-, Löt- und Dichtungsmaterial
- Verschnitt für Rohrleitungen
- Provisorischer Verschluß der Rohrenden bei
  Montageunterbrechung
- Abbürsten, Ausklopfen und Spülen der Rohrleitung

Rohrleitungen, die oberhalb der F30/F90 Decke oder
oberhalb funktionserhaltender Elektrotrassen verlegt
werden, müssen mit geeigneten Abhängungen/Konsolen
gehaltert werden. Diese werden separat vergütet.

Stahlrohre

DN '15'
Menge: 20,000 m

**42.5.20 Stahlrohre DN 20**
wie zuvor beschrieben, jedoch:
Stahlrohre
DN '20'
Menge: 20,000 m

**42.5.30 Stahlrohre DN 25**
wie zuvor beschrieben, jedoch:
Stahlrohre
DN '25'
Menge: 20,000 m

**42.5.40 Stahlrohre DN 32**
wie zuvor beschrieben, jedoch:
Stahlrohre
DN '32'
Menge: 20,000 m

**42.5.50 Stahlrohre DN 40**
wie zuvor beschrieben, jedoch:
Stahlrohre
DN '40'
Menge: 30,000 m

**42.5.60 Stahlrohre DN 50**
wie zuvor beschrieben, jedoch:
Stahlrohre
DN '50'
Menge: 40,000 m

**42.5.70 Stahlrohre DN 65**
wie zuvor beschrieben, jedoch:
Stahlrohre
DN '65'
Menge: 160,000 m

**42.5.80 Stahlrohre DN 80**
wie zuvor beschrieben, jedoch:
Stahlrohre
DN '80'
Menge: 210,000 m

**42.5.90 Stahlrohre DN 100**
wie zuvor beschrieben, jedoch:
Stahlrohre
DN '100'
Menge: 90,000 m

**42.5.100 Stahlrohre DN 125**
wie zuvor beschrieben, jedoch:
Stahlrohre
DN '125'
Menge: 45,000 m

**42.5.110 Rohrbogen DN 15**
Rohrbogen DN 15

In allen Gradstellungen Werkstoff St 37.0, nach DIN EN 10253, nahtlos gezogen, einschl. Schweiß- und Dichtungsmaterial.

Sonst wie zuvor beschrieben.
Menge: 18,000 St

**42.5.120 Rohrbogen DN 20**
Rohrbogen DN 20

Sonst wie zuvor beschrieben.
Menge: 140,000 St

**42.5.130 Rohrbogen DN 25**
Rohrbogen DN 25

Sonst wie zuvor beschrieben.
Menge: 52,000 St

**42.5.140 Rohrbogen DN 32**
Rohrbogen DN 32

Sonst wie zuvor beschrieben.
Menge: 92,000 St

**42.5.150 Rohrbogen DN 40**
Rohrbogen DN 40

Sonst wie zuvor beschrieben.
Menge: 54,000 St

**42.5.160 Rohrbogen DN 50**
Rohrbogen DN 50

Sonst wie zuvor beschrieben.
Menge: 82,000 St

**42.5.170 Rohrbogen DN 65**
Rohrbogen DN 65

Sonst wie zuvor beschrieben.
Menge: 36,000 St

**42.5.180 Rohrbogen DN 80**
Rohrbogen DN 80

Sonst wie zuvor beschrieben.
Menge: 20,000 St

**42.5.190 Rohrbogen DN 100**
Rohrbogen DN 100

Sonst wie zuvor beschrieben.
Menge: 24,000 St

**42.5.200 Rohrbogen DN 125**
Rohrbogen DN 125

Sonst wie zuvor beschrieben.
Menge: 20,000 St

**42.5.210 T-Stück, größte Nennweite DN 15**
T-Stück, größte Nennweite DN 15

Werkstoff St 37.0, nach DIN EN 10253, nahtlos gezogen,  einschl. Schweiß- und Dichtungsmaterial.

sonst wie zuvor beschrieben
Menge: 2,000 St

**42.5.220 T-Stück, größte Nennweite DN 20**
T-Stück, größte Nennweite DN 20

Sonst wie zuvor beschrieben
Menge: 4,000 St

**42.5.230 T-Stück, größte Nennweite DN 25**
T-Stück, größte Nennweite DN 25

Sonst wie zuvor beschrieben
Menge: 8,000 St

**42.5.240 T-Stück, größte Nennweite DN 32**
T-Stück, größte Nennweite DN 32

Sonst wie zuvor beschrieben
Menge: 26,000 St

**42.5.250 T-Stück, größte Nennweite DN 40**
T-Stück, größte Nennweite DN 40

Sonst wie zuvor beschrieben
Menge: 32,000 St

**42.5.260 T-Stück, größte Nennweite DN 50**
T-Stück, größte Nennweite DN 50

Sonst wie zuvor beschrieben
Menge: 28,000 St

**42.5.270 T-Stück, größte Nennweite DN 65**
T-Stück, größte Nennweite DN 65

Sonst wie zuvor beschrieben
Menge: 16,000 St

**42.5.280 T-Stück, größte Nennweite DN 80**
T-Stück, größte Nennweite DN 80

Sonst wie zuvor beschrieben
Menge: 10,000 St

**42.5.290 T-Stück, größte Nennweite DN 100**
T-Stück, größte Nennweite DN100

Sonst wie zuvor beschrieben
Menge: 2,000 St

**42.5.300 T-Stück, größte Nennweite DN 125**
T-Stück, größte Nennweite DN125

Sonst wie zuvor beschrieben
Menge: 4,000 St

**42.5.310 Reduzierstück in allen Formen, größte Nennweite DN 20**
Reduzierstück in allen Formen, größte Nennweite DN 20

Allgemein wie im Hinweistext "Vorbemerkungen Rohrleitungen, Formteile und Zubehör “ beschrieben.

Werkstoff St 37.0, nach DIN EN 10253, nahtlos gezogen,  einschl. Schweiß- und Dichtungsmaterial.
Menge: 2,000 St

**42.5.320 Reduzierstück in allen Formen, größte Nennweite DN 25**
Reduzierstück in allen Formen, größte Nennweite DN 25

Sonst wie zuvor beschrieben
Menge: 6,000 St

**42.5.330 Reduzierstück in allen Formen, größte Nennweite DN 32**
Reduzierstück in allen Formen, größte Nennweite DN 32

Sonst wie zuvor beschrieben
Menge: 15,000 St

**42.5.340 Reduzierstück in allen Formen, größte Nennweite DN 40**
Reduzierstück in allen Formen, größte Nennweite DN 40

Sonst wie zuvor beschrieben
Menge: 26,000 St

**42.5.350 Reduzierstück in allen Formen, größte Nennweite DN 50**
Reduzierstück in allen Formen, größte Nennweite DN 50

Sonst wie zuvor beschrieben
Menge: 42,000 St

**42.5.360 Reduzierstück in allen Formen, größte Nennweite DN 65**
Reduzierstück in allen Formen, größte Nennweite DN 65

Sonst wie zuvor beschrieben
Menge: 16,000 St

**42.5.370 Reduzierstück in allen Formen, größte Nennweite DN 80**
Reduzierstück in allen Formen, größte Nennweite DN 80

 Sonst wie zuvor beschrieben
Menge: 6,000 St

**42.5.380 Reduzierstück in allen Formen, größte Nennweite DN 100**
Reduzierstück in allen Formen, größte Nennweite DN 100

Sonst wie zuvor beschrieben
Menge: 4,000 St

**42.5.390 Reduzierstück in allen Formen, größte Nennweite DN 125**
Reduzierstück in allen Formen, größte Nennweite DN 125

Sonst wie zuvor beschrieben
Menge: 2,000 St

*Hinweis: Vorschweiß-bzw.Blindflanschen*

**42.5.400 Vorschweiß-bzw. Blindflanschen DN 15**
Vorschweiß-bzw.Blindflanschen schwarz

Dichtleiste Form C,
DIN EN 2632/2633; PN 10/16,
Ausführung gemäß Hinweis "Vorbemerkungen Rohrleitungen, Formteile und Zubehör",
einschl. Flanschendichtung aus EPDM mit Stahleinlage,
einschl. Schrauben, Muttern und Unterlegscheiben
aus Edelstahl oder feuerverzinkt,
Schraubenzahl, Größe und Form entsprechend der
Einbauteile,

DN '15'
Menge: 6,000 St

**42.5.410 Vorschweiß-bzw. Blindflanschen DN 20**
wie zuvor beschrieben, jedoch:

Vorschweiß-bzw.Blindflanschen

DN '20'
Menge: 6,000 St

**42.5.420 Vorschweiß-bzw. Blindflanschen DN 25**
wie zuvor beschrieben, jedoch:

Vorschweiß-bzw.Blindflanschen

DN '25'
Menge: 4,000 St

**42.5.430 Vorschweiß-bzw. Blindflanschen DN 32**
wie zuvor beschrieben, jedoch:

Vorschweiß-bzw.Blindflanschen

DN '32'
Menge: 6,000 St

**42.5.440 Vorschweiß-bzw. Blindflanschen DN 40**
wie zuvor beschrieben, jedoch:

Vorschweiß-bzw.Blindflanschen

DN '40'
Menge: 6,000 St

**42.5.450 Vorschweiß-bzw. Blindflanschen DN 50**
wie zuvor beschrieben, jedoch:

Vorschweiß-bzw.Blindflanschen

DN '50'
Menge: 60,000 St

**42.5.460 Vorschweiß-bzw. Blindflanschen DN 65**
wie zuvor beschrieben, jedoch:

Vorschweiß-bzw.Blindflanschen

DN '65'
Menge: 72,000 St

**42.5.470 Vorschweiß-bzw. Blindflanschen DN 80**
wie zuvor beschrieben, jedoch:

Vorschweiß-bzw.Blindflanschen

DN '80'
Menge: 40,000 St

**42.5.480 Vorschweiß-bzw. Blindflanschen DN 100**
wie zuvor beschrieben, jedoch:

Vorschweiß-bzw.Blindflanschen

DN '100'
Menge: 74,000 St

**42.5.490 Vorschweiß-bzw. Blindflanschen DN 125**
wie zuvor beschrieben, jedoch:

Vorschweiß-bzw.Blindflanschen

DN '125'
Menge: 40,000 St

**42.5.500 Rohrverschraubung / Anschlußübergang 1/2 "**
Rohrverschraubung / Anschlußübergang
G '1/2' "
in Durchgangs-/ und Eckform
Anschluß Innen- oder Außengewinde

aus Messing, PN 10, flach oder konisch dichtend, inkl. Muttern, Dichtungen, Dichtungsmaterial.
Menge: 2,000 St

**42.5.510 Rohrverschraubung / Anschlußübergang 3/4 "**
Rohrverschraubung / Anschlußübergang
G '3/4' "
wie zuvor beschreiben
Menge: 2,000 St

**42.5.520 Rohrverschraubung / Anschlußübergang 1 "**
Rohrverschraubung / Anschlußübergang
G '1' "
wie zuvor beschreiben
Menge: 3,000 St

**42.5.530 Rohrverschraubung / Anschlußübergang 1 1/4 "**
Rohrverschraubung / Anschlußübergang
G '1 1/4' "
wie zuvor beschreiben
Menge: 7,000 St

**42.5.540 Rohrverschraubung / Anschlußübergang 1 1/2 "**
Rohrverschraubung / Anschlußübergang
G '1 1/2' "
wie zuvor beschreiben
Menge: 12,000 St

**42.5.550 Rohrverschraubung / Anschlußübergang 2 "**
Rohrverschraubung / Anschlußübergang
G '2' "
wie zuvor beschreiben
Menge: 18,000 St

**42.5.560 Rohrverschraubung / Anschlußübergang 2 1/2"**
Rohrverschraubung / Anschlußübergang
G '2 1/2' "
wie zuvor beschreiben
Menge: 7,000 St

**42.5.570 Einschweißmuffe 1/2"**
Einschweißmuffe 1/2"

Einschweißmuffe1/2", für den Einbau von Thermometern,
Manometern und Fühlern der GA-Technik, in
Absprache mit der Bauleitung bzw. ausführender
Fachfirma, auch gewerkeübergreifend,
incl. zum Einbau erforderlichen Materialien.

Länge: 100-200mm, entsprechend Dämmstärke und Tauchhülsenlänge.

liefern und montieren
Menge: 45,000 St

*Hinweis: Lufttopf zu Entlüftung der Rohrleitung*
Lufttopf liegend oder stehend gestrichen

Lufttopf zu Entlüftung der Rohrleitung mit Rostschutzanstrich Grund- und Deckanstrich in unterschiedlichen Farbtönen

best. aus Rohrstück mit ca. 250mm Länge, die Rohrnennweite ist 2 Dimensionen größer zu wählen als die anschliessenden Medium-Nennweiten, Rohrart entspr. der ausgeschriebenen Rohrart mit Entlüftungsabgang oben, Mediumeintritt unten und Mediumaustritt  seitlich oben oder beidseitig seitlich entspr. der anschliessenden Rohrnennweite

Anschluß Gewindebzw. Schweißstutzen

**42.5.580 Lufttopf DN40 liegend oder stehend**
Lufttopf DN40 liegend oder stehend

wie zuvor beschrieben
Menge: 2,000 St

**42.5.590 Lufttopf DN50 liegend oder stehend**
Lufttopf DN50 liegend oder stehend

wie zuvor beschrieben
Menge: 4,000 St

**42.5.600 Lufttopf DN65 liegend oder stehend**
Lufttopf DN65 liegend oder stehend

wie zuvor beschrieben
Menge: 2,000 St

**42.5.610 Lufttopf DN80 liegend oder stehend**
Lufttopf DN80 liegend oder stehend

wie zuvor beschrieben
Menge: 4,000 St

**42.5.620 Lufttopf DN100 liegend oder stehend**
Lufttopf DN100 liegend oder stehend

wie zuvor beschrieben
Menge: 6,000 St

**42.5.630 Lufttopf DN125 liegend oder stehend**
Lufttopf DN125 liegend oder stehend

wie zuvor beschrieben
Menge: 6,000 St

**42.5.640 Lufttopf DN150 liegend oder stehend**
Lufttopf DN150 liegend oder stehend

wie zuvor beschrieben
Menge: 6,000 St

**42.5.650 Lufttopf DN200 liegend oder stehend**
Lufttopf DN200 liegend oder stehend

wie zuvor beschrieben
Menge: 4,000 St

**42.5.660 Lufttopf DN250 liegend oder stehend**
Lufttopf DN250 liegend oder stehend

wie zuvor beschrieben
Menge: 2,000 St

**42.5.670 Lufttopf DN300 liegend oder stehend**
Lufttopf DN300 liegend oder stehend

wie zuvor beschrieben
Menge: 2,000 St

*Hinweis: Edelstahl Systemrohr und Formteile*
Qualitätsbeschreibung Heizungsleitung aus Edelstahlrohr

Edelstahl Rohrleitungssystem in den Abmessungen
d = 12 bis 108 mm aus nichtrostendem Cr-Ni-Mo Stahl,
Werkstoff Nr.: 1.4401 nach DIN EN 10088.
geprüft nach DVGW Arbeitsblatt W 534: Ausgabe Mai
2004 mit dem Nachweis "undicht im unverpressten
Zustand", herstellen mit

Systemkomponenten:

Edelstahl Systemrohre 1.4401 (Cr-Ni-Mo Stahl),
d = 12 bis 108 mm geprüft nach DVGW Arbeitsblatt
GW 541 und Werksnorm, erhöhter Molybdängehalt von
mindestens 2,2%, mit zusätzlich innen geglätteter Schweißnaht, lösungsgeglüht und blankgeglüht zur
Erhöhung der Korrosionssicherheit, frei von
lackbenetzungsstörenden Substanzen (LABS-frei bzw.
silikonfrei), biegbar, Rohrenden hygienisch
verschlossen, Rohrlänge 6 m.

Edelstahl Pressfittings d = 12 bis 54 mm,
aus Cr-Ni-Mo-Stahl, Werkstoff Nr.:1.4401 mit
Pressindikator, hygieneunterstützendem
Verschlussstopfen und Konturdichtringen aus
Butylkautschuk (CIIR), schwarz.
Der Dichtring erfüllt alle Hygieneanforderungen wie
z. B. KTW-Empfehlung BGA und DVGW W 270. Die Fittings
sind zur Verbesserung der Korrosionsbeständigkeit
lösungsgeglüht und blankgeglüht.

Edelstahl Pressfittings d = 76,1 bis 108 mm
aus Cr-Ni-Mo-Stahl, Werkstoff Nr.: 1.4401 mit
Pressindikator, hygieneunterstützendem
Verschlussstopfen und Rundschnurdichtring aus
Butylkautschuk (CIIR), schwarz.
Der Dichtring erfüllt alle Hygieneanforderungen wie
z. B. KTW-Empfehlung BGA und DVGW W 270. Die Fittings
sind zur Verbesserung der Korrosionsbeständigkeit
lösungsgeglüht und blankgeglüht.

Die Rohre, Fittings und Dichtungen sind zugelassen
für die Desinfektion von Trinkwasser, gemäß der Liste
der Aufbereitungsstoffe und Desinfektionsverfahren lt.
§11 Trinkwasserverordnung - TrinkwV 2001.

Verlegung innerhalb von Gebäuden,
Montagehöhe über Gelände/Fußboden
bis 4,5m Montagehöhe ca. 45% der Rohrleitungen
bis 7,0 m.Montagehöhe ca. 35% der Rohrleitungen
bis 12,0 m.Montagehöhe ca. 20% der Rohrleitungen

Verlegen als Heizwasserleitungen einschließlich
Ablängen, Ausrichten und Befestigen, unter
Berücksichtigung der temperaturabhängigen
Längenänderung.

Einzukalkulieren sind, siehe auch Vorbemerkungen als Hinweis:

- Rohrbefestigungen in lösbarer Ausführung mit
  geteilten Rohrschellen oder Pendelschellen
- Befestigungsmaterial
- Schallgedämmte Auskleidung
- Dichtungsmaterial
- Provisorischer Verschluß der Rohrenden bei
  Montageunterbrechung
- Abbürsten, Ausklopfen
- Verbindungselemente einschließlich aller
  Hilfsmittel
- Zuschnitt

Rohrleitungen, die oberhalb der F30/F90 Decke oder
oberhalb funktionserhaltender Elektrotrassen verlegt
werden, müssen mit geeigneten Abhängungen/Konsolen
gehaltert werden. Diese werden separat vergütet.

Die Montage der Rohrleitungen ist bei Durchdringungen
von Wänden und Decken so auszuführen, dass sich im
Durchdringungsbereich keine Rohrverbindungen befinden.

Vor Ausführungsbeginn sind Datenblätter / Zertifikate der vorgesehenen Dübeltypen der Fachbauleitung des GP zur Freigabe vorzulegen.

**42.5.680 Edelstahl Systemrohr DIN EN 10088 DN 12**
Edelstahl Systemrohr DIN EN 10088 DN 12
Edelstahl Systemrohr 1.4401 (Cr-Ni-Mo-Stahl),
Ausführung gemäß Hinweistext

DN 12  d 15 x 1 mm
Menge: 20,000 m

**42.5.690 Edelstahl Systemrohr DIN EN 10088 DN 15**
Edelstahl Systemrohr DIN EN 10088 DN 15
Edelstahl Systemrohr 1.4401 (Cr-Ni-Mo-Stahl),
Ausführung gemäß Hinweistext

DN 15  d 18 x 1 mm
Menge: 180,000 m

**42.5.700 Edelstahl Systemrohr DIN EN 10088 DN 20**
Edelstahl Systemrohr DIN EN 10088 DN 20
Edelstahl Systemrohr 1.4401 (Cr-Ni-Mo-Stahl),
Ausführung gemäß Hinweistext

DN 20  d 22 x 1,2 mm
Menge: 500,000 m

**42.5.710 Edelstahl Systemrohr DIN EN 10088 DN 25**
Edelstahl Systemrohr DIN EN 10088 DN 25
Edelstahl Systemrohr 1.4401 (Cr-Ni-Mo-Stahl),
Ausführung gemäß Hinweistext

DN 25  d 28 x 1,2 mm
Menge: 130,000 m

**42.5.720 Edelstahl Systemrohr DIN EN 10088 DN 32**
Edelstahl Systemrohr DIN EN 10088 DN 32
Edelstahl Systemrohr 1.4401 (Cr-Ni-Mo-Stahl),
Ausführung gemäß Hinweistext

DN 32  d 35 x 1,5 mm
Menge: 580,000 m

**42.5.730 Edelstahl Systemrohr DIN EN 10088 DN 40**
Edelstahl Systemrohr DIN EN 10088 DN 40
Edelstahl Systemrohr 1.4401 (Cr-Ni-Mo-Stahl),
Ausführung gemäß Hinweistext

DN 40  d 42 x 1,5 mm
Menge: 290,000 m

**42.5.740 Edelstahl Systemrohr DIN EN 10088 DN 50**
Edelstahl Systemrohr DIN EN 10088 DN 50
Edelstahl Systemrohr 1.4401 (Cr-Ni-Mo-Stahl),
Ausführung gemäß Hinweistext

DN 50  d 54 x 1,5 mm
Menge: 610,000 m

**42.5.750 Edelstahl Systemrohr DIN EN 10088 DN 80**
Edelstahl Systemrohr DIN EN 10088 DN 80
Edelstahl Systemrohr 1.4401 (Cr-Ni-Mo-Stahl),
Ausführung gemäß Hinweistext

DN 80  d 88,9 x 2,0 mm
Menge: 10,000 m

**42.5.760 Edelstahl Bogen 15 mm**
Eigenschaften
- Unverpresst undicht
- Dichtring aus CIIR schwarz
- Pressindikator
- Pressmuffe mit transparentem Schutzstopfen

Technische Eigenschaften
- Werkstoff: CrNiMo-Stahl 1,4401 (DIN EN 10088)
- Alle Winkelgrade

Bogen 15 mm
Menge: 142,000 St

**42.5.770 Edelstahl Bogen 18 mm**
Bogen 18  mm

Sonst wie zuvor beschrieben.
Menge: 195,000 St

**42.5.780 Edelstahl Bogen 22 mm**
Bogen 22 mm

Sonst wie zuvor beschrieben.
Menge: 182,000 St

**42.5.790 Edelstahl Bogen 28 mm**
Bogen 28 mm

Sonst wie zuvor beschrieben.
Menge: 55,000 St

**42.5.800 Edelstahl Bogen 35 mm**
Bogen 35 mm

Sonst wie zuvor beschrieben.
Menge: 110,000 St

**42.5.810 Edelstahl Bogen 42 mm**
Bogen 42 mm

Sonst wie zuvor beschrieben.
Menge: 62,000 St

**42.5.820 Edelstahl Bogen 54 mm**
Bogen 54 mm

Sonst wie zuvor beschrieben.
Menge: 144,000 St

**42.5.830 Edelstahl Bogen 88 mm**
Bogen 88 mm

Sonst wie zuvor beschrieben.
Menge: 10,000 St

**42.5.840 Edelstahl Übergang 15 mm**
Eigenschaften
- Unverpresst undicht
- Dichtring aus CIIR schwarz
- Pressindikator
- Pressmuffe mit transparentem Schutzstopfen

Technische Eigenschaften
- Werkstoff: CrNiMo-Stahl 1,4401 (DIN EN 10088)
größte Nennweite:
Übergang 15 mm
Menge: 2,000 St

**42.5.850 Edelstahl Übergang 18mm**
Bogen 18  mm

Sonst wie zuvor beschrieben.
Menge: 2,000 St

**42.5.860 Edelstahl Übergang 22 mm**
Bogen 22 mm

Sonst wie zuvor beschrieben.
Menge: 6,000 St

**42.5.870 Edelstahl Übergang 28 mm**
Bogen 28 mm

Sonst wie zuvor beschrieben.
Menge: 14,000 St

**42.5.880 Edelstahl Übergang 35 mm**
Bogen 35 mm

Sonst wie zuvor beschrieben.
Menge: 26,000 St

**42.5.890 Edelstahl Übergang 42 mm**
Bogen 42 mm

Sonst wie zuvor beschrieben.
Menge: 26,000 St

**42.5.900 Edelstahl Übergang 54 mm**
Bogen 54 mm

Sonst wie zuvor beschrieben.
Menge: 42,000 St

**42.5.910 Edelstahl T-Stück, größte Nennweite 15 mm**
T-Stück, größte Nennweite 15 mm

Sonst wie zuvor beschrieben.
Menge: 14,000 St

**42.5.920 Edelstahl T-Stück, größte Nennweite 18 mm**
T-Stück, größte Nennweite 18 mm

Sonst wie zuvor beschrieben.
Menge: 2,000 St

**42.5.930 Edelstahl T-Stück, größte Nennweite 22 mm**
T-Stück, größte Nennweite 22 mm

Sonst wie zuvor beschrieben.
Menge: 4,000 St

**42.5.940 Edelstahl T-Stück, größte Nennweite 28 mm**
T-Stück, größte Nennweite 28 mm

Sonst wie zuvor beschrieben.
Menge: 8,000 St

**42.5.950 Edelstahl T-Stück, größte Nennweite 35 mm**
T-Stück, größte Nennweite 35 mm

Sonst wie zuvor beschrieben.
Menge: 44,000 St

**42.5.960 Edelstahl T-Stück, größte Nennweite 42 mm**
T-Stück, größte Nennweite 42 mm

Sonst wie zuvor beschrieben.
Menge: 32,000 St

**42.5.970 Edelstahl T-Stück, größte Nennweite 54 mm**
T-Stück, größte Nennweite 54 mm

Sonst wie zuvor beschrieben.
Menge: 28,000 St

**42.5.980 Edelstahl Übergangsverschraubung DN 12**
Edelstahl Übergangsverschraubung DN 12
Ausführung laut Leitbeschreibung,
flachdichtend, Übergang von Pressfitting auf mit Innen- oder Außengewinde, Überwurfmutter aus E-Stahl
Menge: 4,000 Stck

**42.5.990 Edelstahl Übergangsverschraubung DN 15**
Edelstahl Übergangsverschraubung DN 15

sonst wie vor beschrieben
Menge: 4,000 Stck

**42.5.1000 Edelstahl Übergangsverschraubung DN 20**
Edelstahl Übergangsverschraubung DN 20

sonst wie vor beschrieben
Menge: 8,000 Stck

**42.5.1010 Edelstahl Übergangsverschraubung DN 25**
Edelstahl Übergangsverschraubung DN 25

sonst wie vor beschrieben
Menge: 12,000 Stck

**42.5.1020 Edelstahl Übergangsverschraubung DN 32**
Edelstahl Übergangsverschraubung DN 32

sonst wie vor beschrieben
Menge: 12,000 Stck

*Hinweis: HEIZWASSERANSCHLÜSSE AGGREGATE*
.

**42.5.1030 Heizwasseranschlüsse Aggregate für Vor- und Rücklauf, Nennweite DN 15**
Heizwasseranschlüsse Aggregate für Vor- und Rücklauf,  Nennweite DN 15

Betriebstemperatur Medium: 20 bis 120 °C
Medium: Wasser
Nenndruckstufe nach EN 1333:  PN 10

Herstellung der Anschlüsse an den Aggregaten, wie
Lüftungs- und Klimageräte
Wärmeübertrager
Umluftheizgeräte

Alle Anschlüsse  sind komplett entsprechend vorgeschriebener Grundausstattung sowie den angegebenen Anschlusswerten, Nennweite und Nenndrücken herzustellen.

Die Montage der Regelkomponenten erfolgt in Abstimmung mit dem Gewerk MSR .

Einschließlich der Flanschen  nach DIN EN1092-1/2, Gegenflanschen, Schrauben, Verschraubungen, Übergängen und Dichtungen.

Die Abrechnungseinheit ist der beschriebene Vor- und Rücklaufanschluss je Aggregat.
Menge: 32,000 St

**42.5.1040 Heizwasseranschlüsse Aggregate für Vor- und Rücklauf, Nennweite DN 20**
Heizwasseranschlüsse Aggregate für Vor- und Rücklauf, Nennweite DN 20

Sonst wie zuvor beschrieben
Menge: 28,000 St

**42.5.1050 Heizwasseranschlüsse Aggregate für Vor- und Rücklauf, Nennweite DN 25**
Heizwasseranschlüsse Aggregate für Vor- und Rücklauf, Nennweite DN 25

Sonst wie zuvor beschrieben
Menge: 18,000 St

**42.5.1060 Heizwasseranschlüsse Aggregate für Vor- und Rücklauf, Nennweite DN 32**
Heizwasseranschlüsse Aggregate für Vor- und Rücklauf, Nennweite DN 32

Sonst wie zuvor beschrieben
Menge: 14,000 St

**42.5.1070 Heizwasseranschlüsse Aggregate für Vor- und Rücklauf, Nennweite DN 40**
Heizwasseranschlüsse Aggregate für Vor- und Rücklauf, Nennweite DN 40

Sonst wie zuvor beschrieben
Menge: 6,000 St

**42.5.1080 Heizwasseranschlüsse Aggregate für Vor- und Rücklauf, Nennweite DN 50**
Heizwasseranschlüsse Aggregate für Vor- und Rücklauf, Nennweite DN 50

Sonst wie zuvor beschrieben
Menge: 6,000 St

**42.5.1090 Heizwasseranschlüsse Aggregate für Vor- und Rücklauf, Nennweite DN 65**
Heizwasseranschlüsse Aggregate für Vor- und Rücklauf, Nennweite DN 65

Sonst wie zuvor beschrieben
Menge: 6,000 St

**42.5.1100 Heizwasseranschlüsse Aggregate für Vor- und Rücklauf, Nennweite DN 80**
Heizwasseranschlüsse Aggregate für Vor- und Rücklauf, Nennweite DN 80

Sonst wie zuvor beschrieben
Menge: 6,000 St

**42.5.1110 Heizwasseranschlüsse Aggregate für Vor- und Rücklauf, Nennweite DN 100**
Heizwasseranschlüsse Aggregate für Vor- und Rücklauf, Nennweite DN 100

Sonst wie zuvor beschrieben
Menge: 5,000 St

**42.5.1120 Heizwasseranschlüsse Aggregate für Vor- und Rücklauf, Nennweite DN 125**
Heizwasseranschlüsse Aggregate für Vor- und Rücklauf, Nennweite DN 125

Sonst wie zuvor beschrieben
Menge: 4,000 St

*Hinweis: ROHRSCHELLE*
Zur Befestigung von metallischen Rohren mit Schallschutzeinlage für DIN 4109 aus Flacheisen mit Anschlussmutter.

Material aus Stahl, Befestigung über Gewindestäbe mit bauaufsichtlich zugelassenen Dübeln, Befestigungsuntergrund Beton. Im Bereich der Dampfsperre sind entsprechende Dübel zu verwenden, so dass die Funktionsfähigkeit nicht eingeschränkt wird. Alle Komponenten sind spannungsfrei einzubauen. Das Anschießen von Befestigungen ist unzulässig. Inkl. Bohrarbeiten für die Halterung.

Schallschutzeinlage:  EPDM
Temperaturbeständigkeit:  von -50 bis 110 °C

**42.5.1130 Rohrschelle DN 15**
Rohrschelle DN 15

Sonst wie im Hinweistext "Rohrschelle" beschrieben.
Menge: 140,000 St

**42.5.1140 Rohrschelle DN 20**
Rohrschelle DN 20

Sonst wie zuvor beschrieben
Menge: 350,000 St

**42.5.1150 Rohrschelle DN 25**
Rohrschelle DN 25

Sonst wie zuvor beschrieben
Menge: 100,000 St

**42.5.1160 Rohrschelle DN 32**
Rohrschelle DN 32

Sonst wie zuvor beschrieben
Menge: 400,000 St

**42.5.1170 Rohrschelle DN 40**
Rohrschelle DN 40

Sonst wie zuvor beschrieben
Menge: 220,000 St

**42.5.1180 Rohrschelle DN 50**
Rohrschelle DN 50

Sonst wie zuvor beschrieben
Menge: 440,000 St

**42.5.1190 Rohrschelle DN 65**
Rohrschelle DN 65

Sonst wie zuvor beschrieben
Menge: 120,000 St

**42.5.1200 Rohrschelle DN 80**
Rohrschelle DN 80

Sonst wie zuvor beschrieben
Menge: 140,000 St

**42.5.1210 Rohrschelle DN 100**
Rohrschelle DN 100

Sonst wie zuvor beschrieben
Menge: 60,000 St

*Hinweis: Kompensatoren für Druckstutzen von Blockpumpen*

**42.5.1220 Stahldraht-Gummi-Kompensator universal DN50**
Stahldraht-Gummi-Kompensator universal DN50
lateral, für Druckstutzen von Blockpumpen

formgepreßter Gummibalg mit Druckträger aus
flexiblen, korrosionsgeschütztem Stahldraht,
mit abreißsicherem, drahtverstärktem Gummi-
Flanschbund, beidseitig drehbare Stahlflansche
mit stabilisierendem Ansatz, mit Zugstangen-
Längenbegrenzer als Lateralverspannung, innen
und außen verst. verspannt, schwingungsfrei in
geräuschdämpfenden Gummibuchsen gelagert.
Flansche nach DIN EN 1092, Teil 1.

Werkstoff  : EPDM (Qualität E)
Kennzeichnung  : orange/blau
Zul. Temperaturen : 100 GradC
Zul. Betriebsdruck:  10 bar (ü)
Nenndruck  : PN 16

gewähltes Fabrikat: '........................'

gewählter Typ: '................................'
Menge: 10,000 St

**42.5.1230 Stahldraht-Gummi-Kompensator universal DN 65**
Stahldraht-Gummi-Kompensator universal DN 65

Sonst wie zuvor beschrieben
Menge: 5,000 St

**42.5.1240 Stahldraht-Gummi-Kompensator universal DN 80**
Stahldraht-Gummi-Kompensator universal DN 80

Sonst wie zuvor beschrieben
Menge: 3,000 St

**42.5.1250 Stahldraht-Gummi-Kompensator universal DN 100**
Stahldraht-Gummi-Kompensator universal DN 100

Sonst wie zuvor beschrieben
Menge: 4,000 St

**42.5.1260 Stahldraht-Gummi-Kompensator universal DN 125**
Stahldraht-Gummi-Kompensator universal DN 125

Sonst wie zuvor beschrieben
Menge: 4,000 St

*Hinweis: Kopmpensatoren für Längenausdehnung von Rohrleitungen*

**42.5.1270 Axial-Stahl-Kompensator, Balgdruckstufe PN16, DN50**
Axial-Stahl-Kompensator, Balgdruckstufe PN16, DN50

Doppelbalg aus Edelstahl 1.4541
mit Führungsrohr aus Edelstahl 1.4541
beidseitiger Festflansch aus St 37-2
Flansche grundiert
Flanschlochbild PN 16 (EN1092-1)
Baulänge 340 mm
axiale Dehnungsaufnahme, unvorgespannt, bei Einbautemperatur: +/-34 mm

Beidseitig sind Gleitlager einzukalkulieren.

gewähltes Fabrikat: '.........................'

gewählter Typ: '.................................'
Menge: 2,000 St

**42.5.1280 Axial-Stahl-Kompensator, Balgdruckstufe PN16, DN65**
Axial-Stahl-Kompensator, Balgdruckstufe PN16, DN65

wie zuvor beschrieben, jedoch:

Baulänge 380 mm
axiale Dehnungsaufnahme, unvorgespannt, bei Einbautemperatur: +/-36 mm
Menge: 2,000 St

**42.5.1290 Axial-Stahl-Kompensator, Balgdruckstufe PN16, DN80**
Axial-Stahl-Kompensator, Balgdruckstufe PN16, DN80

wie zuvor beschrieben, jedoch:

Baulänge 380 mm
axiale Dehnungsaufnahme, unvorgespannt, bei Einbautemperatur: +/-40 mm
Menge: 2,000 St

*Hinweis: FESTPUNKT FÜR ROHRLEITUNGEN*
.

**42.5.1300 Festpunkt für Rohr bis DN 50**
Festpunkt für Rohr bis DN 50

Zur Aufnahme von Festpunktgesamtkräften. Für Festpunkte ist ein statischer Nachweis zu erstellen und mit dem Hochbau abzustimmen.

Die Aufnahme der Festpunktkräfte ist ausschließlich durch Haftreibung zwischen Festpunktschelle und Rohr zu gewährleisten.
Menge: 24,000 St

**42.5.1310 Festpunkt für Rohr bis DN 65**
Festpunkt für Rohr bis DN 65

Sonst wie zuvor beschrieben.
Menge: 6,000 St

**42.5.1320 Festpunkt für Rohr bis DN 80**
Festpunkt für Rohr bis DN 80

Sonst wie zuvor beschrieben.
Menge: 12,000 St

**42.5.1330 Festpunkt für Rohr bis DN 100**
Festpunkt für Rohr bis DN 100

Sonst wie zuvor beschrieben.
Menge: 8,000 St

**42.5.1340 Festpunkt für Rohr bis DN 125**
Festpunkt für Rohr bis DN 125

Sonst wie zuvor beschrieben.
Menge: 2,000 St

#### 42.6 Rohrbegleitheizung

*Hinweis: Selbstbegrenzendes Parallelheizband*

**42.6.10 Frostschutzheizband Heiz- und Kaltwasserleitungen**
Frostschutzheizband Heiz- und Kaltwasserleitungen

Halogenfreies, selbstverlöschendes und raucharmes Heizband neuester Generation, bestehend aus:
Zwei parallelen, verzinnten Kupferlitzen, 1,2mm2, dem dazwischenliegenden molekular-vernetzten, selbstregelnden Heizelement, einer elektrischen Isolierhülle und einem Schutzmantel aus selbstverlöschenden, halogenfreien als auch raucharmen Material und einem Schutzgeflecht aus verzinnter Kupferlitze, gemäß EN 62395.
Das Heizband entspricht den aktuellen elektrischen Anforderungen nach IEC62395-1 (2013 Edition), VDE-0721-52, DIN EN 62395-1 als auch den aktuellen Feuer-, Halogen-, Rauch und UV-Schutz Anforderungen nach DIN IEC 61034-2, IEC 60754-1, IEC 60068-2-5/9. Zudem entsprechen die Heizbänder der aktuellen RoHS Richtlinie.
Unter typischen Nutzungsbedingungen hat die Heizleitung eine Lebenserwartung von mindestens 25 Jahren.
Wenn ein Umgebungstemperaturfühler verwendet wird, sollte das Steuergerät zur Berechnung der Betriebszyklen (Einschaltdauer) sowie aus Gründen der Energieeffizienz und des geringeren Stromverbrauchs mit PASC-Algorithmen (Proportional Ambient Sensing Control-Algorithmen) arbeiten.
Systemgarantie von 10 bzw. 12* Jahren auf Heizkabel und Schnellverbindungssysteme und 2 bzw. 6* Jahre auf Steuerungssysteme bei regelgerechter Installation, Inbetriebnahme.

Nennleistung bei 5°C: 10 W/m
Max. Heizkreislänge
bei C16A Absicherung: 204 m
Schutzklasse: 1
Brandschutz: Low Smoke Zero Halogen
(Halogenfrei, selbstverlöschend und raucharm)
Schnellverbindungssystem
Max. zulässige Umgebungstemperatur: 65°C / 85°C (kumuliert 800 Stunden)
Min. Biegeradius: (gem. VDE-Gutachten) 10 mm
Nennspannung: 230 VAC
Dicke des Heizbandes: 6,8 mm max.
Breite des Heizbandes: 13,8 mm max.
Gewicht: 0,135 kg/m

Incl. Befestigung bis max. DN80 mit temperaturbeständigem Kabelbinder 370mm x 3,6mm aus Nylon, UV-beständig
oder Befestigung mittels Glasseideband

gewähltes Fabrikat: '....................'

gewählter Typ: '....................'
Menge: 200,000 m

**42.6.20 Heizbandanschluss-Set**
Heizbandanschluss-Set

Heizbandanschluss, bestehend aus:
1 Stück Anschlussmodul mittels Isolationsdurchdringung für  Heizband,
UV-beständig, mit fertig angeschlossener, 1,5 m langer Anschlußleitung (3 x 2,5 mm2).
1 Stück Heizband-Endabschluss, UV-beständig, mit molekularvernetztem Gel gefüllt.
1 Stück Abstandhalter

Nennspannung: 230 V
Nennstrom: 20 A
Temperaturbeständigkeit: 65°C
Schutzart: IP 68
Menge: 12,000 St

**42.6.30 Heizband T-Abzweig**
Heizband T-Abzweig

Heizband-T-Abzweig, bestehend aus:
1 Stück Verbindungsmodul mittels Isolationsdurchdringung für drei RAYCHEM Heizbänder, UV-beständig.
1 Stück Heizband-Endabschluss, UV-beständig, mit molekularvernetztem Gel gefüllt.
1 Stück Abstandhalter

Nennspannung: 230 V
Nennstrom: 20 A
Temperaturbeständigkeit: 65°
Schutzart: IP 68

Incl. temperaturbeständiger Anschlusskasten für 4 Einlässe für T-Abzweig.
Menge: 1,000 St

**42.6.40 Heizband Verbindung mit Klemmstein**
Heizband Verbindung mit Klemmstein

Mechanische Verbindungsgarnitur mit Montagebügel
Heizbandverbindung, bestehend aus:
1 Stück Anschlussmodul mittels Isolationsdurchdringung für zwei Heizbänder, UV-beständig.
1 Stück Abstandhalter

Nennspannung: 230 V
Nennstrom: 20A
Temperaturbeständigkeit: 65°C
Schutzart: IP 68
Menge: 12,000 St

**42.6.50 Heizband Endabschluss**
Heizband Endabschluss

Heizband-Endabschluss mit molekularvernetztem Gel gefüllt
Menge: 12,000 St

**42.6.60 Kabeleinführung Blechmantel**
Kabeleinführung für Blechmantel

Isolierungseinführung für Blechmantel
Menge: 12,000 Stck

**42.6.70 Warnschild Deutsch**
Warnschild Deutsch

Kennzeichnungsaufkleber "Netzspannung 230 V", alle 5 m bei Aufputz-Rohrführung auf der Dämmung bzw. dem Blechmantel befestigen.
Menge: 40,000 St

**42.6.80 Steuerung Begleitheizung**
Steuerung Begleitheizung

Energiesparende Steuerung für Frostschutzanwendung mit Alarmmeldung für GLT
Rohrtemperatur- oder Umgebungstemperaturproportionale Steuerung, Digitale Anzeige von Temperaturen und Fehlermeldungen. Programmierbare Schutzfunktion bei Fühlerbruch und Fühlerkurzschluss,

Funktionen:
• Betriebsmodus 1: Umgebungstemperatur proportionale Steuerung (PASC) für mehr Energieeffizienz
• Betriebsmodus 2: Temperatur-Rohranlegefühler Steuerung
• Temperaturabhängige Leistungsregelung zur Optimierung des Energieeinsatzes und Vermeidung von Übertemperierung im Rohrnetz bzgl. Einhaltung der Trinkwasserhygienevorschriften
• Temperatureinstellbereich: –¬40°C bis +85°C
• Maximale und Minimum-Temperatur-Alarm-Funktion
• Digital Display
• Programmierung ohne Anschluss an Stromversorgung möglich
• 25 A Schaltkapazität
• Fühler-Fehler-Alarm mit programmierbarer Schutzfunktion bei Fühlerbruch, Fühlerkurzschluss,
• Spannungsfehler-Alarm
• Alarmrelais für die Weiterleitung der Alarme an die GLT
• System-Fehler Meldung
• Inbetriebnahme-Testprogram
• Tastensperre

Schaltstrom: 25 A
Alarmkontakt: 1 A
Sensortyp: NTC, Zweileiterechnik
Sensorkabellänge: 100 m
Schutzart: IP 65
Menge: 12,000 St

**42.6.90 Außentemperaturfühler**
Außentemperaturfühler

Außentemperatur-Fühler NTC inkl. Gehäuse für vorbeschriebene Steuerung zur Installation im Außenbereich.
Schutzart: IP 65
Menge: 2,000 St

**42.6.100 Schaltschrank für elektrische Rohrbegleitheizung**
Schaltschrank für elektrische Rohrbegleitheizung

Schaltschrank für Anbindung an Gebäudeleittechnik Verschließbarer Schaltschrank; Stahlblechgehäuse in Wandausführung, bestückt mit: dreipoligem Hauptschalter, Absicherung mit FI / LS Kombination RCD 30 mA
(FI-Schutzschalter) / Leitungschutzschalter C16A, Leistungsschützen, Meldeleuchten "Betrieb" und "Störung", Zu- und Abgangsklemmen, Sicherungsklemme. Komplett montiert, anschlussfertig verdrahtet und geprüft. Kabeleinführungen im Gehäuseboden. Der Schaltschrank mit eingebauten 2-Zonen-Regler ist mit einem
RS485-Anschluss ausgestattet für eine Modbus-Kommunikation mit einem Gebäudeleittechnik-/ BMS-System, dass für Konfigurations-, Überwachungs- und Alarmzwecke verwendet werden kann.

Nennspannung: 3 / N / PE 400 V / 230 V, 50 Hz
Schutzart: IP 54
Ausführung: nach VDE 0660, Teil 5 und VBG 4
Farbe: Strukturlack, RAL 7035, lichtgrau
Fühler: NTC - 2 Stück, Länge 5 m

Die Schaltschränke sind vorbereitet mit einem eingebauten 2-Zonen-Regler. Ein Thermostat mit Modbus Firmware und mit
2 Fühlern gehören zum Lieferumfang der Schaltschränke.

für max. 9 Heizkreise
Menge: 1,000 St

**42.6.110 Schaltschrank für elektrische Rohrbegleitheizung**
Schaltschrank für elektrische Rohrbegleitheizung

wie zuvor beschrieben,
jedoch für max. 6 Heizkreise
(für Heiz- und Kälteleitungen RLT auf Gebäude B)
Menge: 1,000 St

**42.6.120 Ab- u. Inbetriebnahme gemäß Herstellervorgabe**
Ab- u. Inbetriebnahme gemäß Herstellervorgabe

Folgende Prüfungen sind vom Fachbetrieb durchzuführen:
Sicht- u. Funktionsprüfung für jeden Heizkreis
Isolationsprüfung mit mind. 500V Prüfspannung
Einstellung der / des Regelgeräte(s) einschließlich Probebetrieb

Alle Heizreise sind einzeln zu prüfen und die Ergebnisse
in einem Prüfprotokoll zu dokumentieren.
Vorzugsweise ist das Protokoll des Herstellers zu verwenden
Menge: 12,000 St

**42.6.130 Elektroarbeiten**
Elektroarbeiten

Je Heiz- u. Regelkreis ist eine Zuleitung mit entsprechendem Querschnitt zu ziehen. Das Ziehen der Zuleitungen vor Ort von der Unterverteilung zu den Einspeisepunkten. Entsprechende Anzahl an Verteilerdosen für Heizkreise und Fühler.
Das Ziehen und Verlängern der Fühlerleitungen von der UV zu den Fühlerpositionen an der Rohrleitung.
Eventuell erforderliche Leerrohre, Kabelpritschen, Wanddurchbrüche, Brandabschottungen sind mit einzurechnen.
Montage des Schaltschranks, Auflegen der Heizkreise, Fühler,
Störmeldungen etc. und aller nach VDE erforderlicher Arbeiten.
Die Vorsicherung für den Schaltschrank ist entsprechend zu dimensionieren. Die elektrische Sicherheits- u. Funktionsprüfung gem. VDE Anforderungen und Herstellvorgaben.
Summe Kabellänge: 500 m (Ölflex Classic 110 LT)
Menge: 1,000 psch

#### 42.7 Heizflächen und Zubehör

*Hinweis: Heizkörper*

**42.7.10 Heizwand 2200/1260/122mm**
Heizwand 2200/1260/122mm

Ventil-Profil-Heizwand vertikal
Heizkörper bestehend aus wasserführenden Rechteckrohren 70 x 11 x 1,5  für 6 bar Betriebsdruck, stirnseitige Sammler aus Stahlblech 2,0 mm dick, elektrisch verschweißt,. Anschlüsse im Sammler versenkt, Gewinde gerollt und allseits gerundeten Kanten mit Rmin = 2 mm, Dichtheit und Druck geprüft. Ausführung
1- oder 2-lagig,
Montagefertig mit Anschlüssen für Vor- und Rücklauf, sowie Entlüftung und Entleerung. Dichtheit und Druck geprüft.
Beschichtung nach DIN 55900 Teil 1 und Teil 2.
Ausführungsmerkmale in Übereinstimmung mit den Grundsätzen für die Prüfung der Arbeitssicherheit von Heizkörpern (Gesetzliche Unfallversicherung GUV), bei vertikaler Ausführung mit Lamellen nur mit fest angebauter Seitenverkleidung.

Wärmeleistung nach EN 442 geprüft und registriert.
CE-konform.
Geeignet für Warmwasserheizungsanlagen nach DIN 18380 und Wasserqualität nach VDI 2035, ÖNORM H5195 und SWKI BT 102-01.

Anschlüsse: 4 x G 1/2" Außengewinde nach DIN V3838. Ohne Einbauventil..

Vor- und Rücklaufanschluss zum Anschluss des nachfolgend beschriebenen Hahblockes unten, mittig.

Einschl. Befestigungszubehör, das die Anforderungsklassen 1 und 2 gemäß der Richtlinie VDI 6036 erfüllt, Blind- und Entlüftungsstopfen.

Baulänge:  1260 mm
Bauhöhe:  2200 mm
Bautiefe:  122 mm
Systemtemperatur:  40/30 °C
Heizleistung:  727 W
(bezogen auf  24°C Raumtemperatur)
max. zul. Druck:  6 bar
max. zul. Temperatur:  110 °C
Farbe  RAL9016

gewähltes Fabrikat: '....................'

gewählter Typ: '....................'
Menge: 1,000 St

**42.7.20 Heizwand 2200/1450/122mm**
Heizwand 2200/1450/122mm

wie zuvor beschrieben, jedoch:

Baulänge:  1450 mm
Bauhöhe:  2200 mm
Bautiefe:  122 mm
Heizleistung:  836 W
(bezogen auf  24°C Raumtemperatur)
Menge: 2,000 St

**42.7.30 Heizwand 2000/750/61mm**
Heizwand 2000/750/61mm

wie zuvor beschrieben, jedoch:

Baulänge:  750 mm
Bauhöhe:  2000 mm
Bautiefe:  61 mm
Heizleistung:  258 W
(bezogen auf  24°C Raumtemperatur)

gewähltes Fabrikat: '....................'

gewählter Typ: '....................'
Menge: 2,000 St

**42.7.40 Heizwand 1600/630/61mm**
Heizwand 1600/630/61mm

wie zuvor beschrieben, jedoch:

Baulänge:  630 mm
Bauhöhe:  1600 mm
Bautiefe:  61 mm
Heizleistung:  181 W
(bezogen auf  24°C Raumtemperatur)

gewähltes Fabrikat: '....................'

gewählter Typ: '....................'
Menge: 2,000 St

**42.7.50 HK AnschlussarmaturMultiblock, Eckausführung**
HK AnschlussarmaturMultiblock, Eckausführung

Anschlussarmatur Multiblock T mit Voreinstellung zum Regeln, Absperren, Entleeren und Befüllen für Zweirohr-Zentralheizungs- anlagen PN 10, Rohrabstand 50 mm. Gehäuse aus Messing vernickelt, Spindel aus nichtrostendem Stahl mit doppelter O-Ring-Abdichtung. Die Installation ist unabhängig von der Vor- bzw. Rücklauflage. G 3/4 Vorlauf- und Rücklaufanschluss für Klemmringverschraubungen.
Menge: 7,000 St

**42.7.60 Thermostatkopf**
Thermostatkopf

passend zu dem vorbeschriebenen Hahnblock,
mit eingebautem Flüssig-Fühler, auf individuellen Sollwert innenliegend begrenz- und blockierbar sowie mit Memo-Scheibe, mit Frostschutzsicherung, geprüft und zugelassen gemäß EN 215.
Ausführung:  weiß
Sollwertbereich  7 - 28 C
Skalenkappe  1 - 5
ohne Nullstellung
Menge: 7,000 St

#### 42.8 Umluftheizgeräte

*Hinweis: Lufterhitzer*

**42.8.10 Lufterhitzer Halle 1**
Lufterhitzer Halle 1

 zum Heizen oder Kühlen für Deckenmontage.
Gehäuse aus sendzimir-verzinktem Stahlblech mit serienmäßigen Gewindeaufhängungen, komplett mit Motorschutzkorb, Kondensatwanne, Tropfenabscheider in einreihiger Lamellenbauweise aus Kunststoffprofilen mit Abtropfnasen und montierter Luftlenkjalousie, einreihig, Zusatzteile ausblas- und ansaugseitig anschraubbar.
LABS-konform nach VDMA 24364, Kategorie A1/B1/B2/C1/C2-L und B1/C1/C2-W.
Ausführung Kondensatpumpe angebaut, mit Schwimmerschalter. Durchmesser Kondensatdruckleitung: DN 6mm (Schlauchanschluss)
max. Förderhöhe m 8
Fördermenge l/h 3
Schlauchlänge m 10
2-Leiter
Leistungsstarker Wärmetauscher aus Kupfer-Rundrohren mit Aluminiumlamellen. Sammler und Verteiler aus Stahl korrosionsgeschützt, geeignet für PKW oder PWW/PHW.
Max. Betriebsdruck bar 16
Max. Wassereintrittstemp. GradC 120
Min. Wassereintrittstemp. GradC 6
Max. Lufteintrittstemp. GradC 40

Axialventilator
Energiesparender EC-Ventilator mit 0-10 V-Eingang für stufenlose Drehzahlsteuerung. Alle drehenden Teile sind geräuscharm und wartungsfrei gelagert. Werksseitig verdrahtet. Übertemperaturschutz des Ventilators durch aktives Temperaturmanagement.
EC-Ventilator, 230 V, hohe Drehzahl
Integrierter Motorschutz.
Mit außen angebrachtem Anschlusskasten.
- Reparaturschalter, montiert, für die Außerbetriebnahme von Motoren mit Thermokontakten, mit Anschlussmöglichkeit für Parallelgeräte,
Thermokontakte voreilend gebrückt, nacheilend öffnend.
Baugröße 7
Abmessungen (BxHxT) mm 900 x 875 x 570
Gewicht kg 84
Wasserinhalt l 7,6
Anschluss 1 1/2 Zoll

Die Steuerung des ULKs erfolgt über ein 0-10V Signal über die Gebäudeautomatisation.

Technische Daten

Max. wasserseitger Druckverlust:  20 kPa
Max. Schallleistungspegel:  70 dB(A)

Kühlen
Vorlauftemperatur:  6 GradC
Rücklauftemperatur:  12 GradC
Lufteintrittstemperatur:  30 GradC
erforderliche Kühlleistung:  24,5 kW

Heizen
Vorlauftemperatur:  40 GradC
Rücklauftemperatur:  30 GradC
Lufteintrittstemperatur:  15 GradC
erforderliche Heizleistung:  5 kW

Incl. der Befestigungskonsolen zur Geräteabhängung vom Stahlbau des Hallendaches.

Incl. Luftkanal zur 90Grad Umlenkung des Ausblases des Lufterhitzers senkrecht nach unten. Zm Anschluss an Luftverteiler.
BxHxL:  825x825x800mm

Incl. Multi Air MiX für Deckengeräte, Stellung über Steckmotor (fernverstellbar)
Luftverteiler mit kreisförmig angeordneten trapezförmigen Lamellen, Lamellen innen und außen gelagert, von außen durch Steckmotor über Mitnehmerkranz zentral verstellbar,
Lamellen in horizontaler Stellung parallel stehend, mit zunehmend vertikaler Stellung nehmen die Lamellen eine gegenläufige Stellung ein, Hallenluft wird induziert
Bauhöhe mit Lamellen mm 240
Baubreite mm 800
Bauhöhe mm 160
Baulänge mm 880
Montagehöhe: ca. 12m
für Ausblashöhe von ca. 11m geeignet

gewähltes Fabrikat: '....................'

gewählter Typ: '....................'
Menge: 14,000 St

**42.8.20 Lufterhitzer Gebäude B+D, Deckengeräte BG1, 4-Leiter**
Lufterhitzer Gebäude B+D, Deckengeräte BG1, 4-Leiter

Fan Coil  Deckenkassette zur Klimatisierung von Räumen mit abgehangenen Decken.

Grundgerät aus sendzimir-verzinktem Stahlblech, teilweise gegen Schwitzwasseranfall dampfdiffusionsdicht und geräuschreduzierend gedämmt.
Dämmstärke:  10 mm

Designblende in RAL 9016 verkehrsweiß.
4-seitiger Luftaustritt über manuell verstellbare Luftlenklamellen.
Luftansaug:  Filter ISO Coarse
4-Leiter
Leistungsstarker Wärmetauscher aus Kupfer-Rundrohren mit
Aluminium-Lamellen, inkl. Verdrehsicherung.
Max. Betriebsdruck:  8 bar
Max. Wassereintrittstemp.:  75 GradC
Min. Wassereintrittstemp.:  6 GradC

Integrierte Entlüftungsmöglichkeit.
Kondensatwanne ausgeführt als eigenständiges, zur Reinigung und Wartung entnehmbares Bauteil entsprechend VDI 6022.
Material Kondensatwanne ABS
Werksseitig montierte Kondensatpumpe (Förderhöhe bis 8m) inkl. Alarmkontakt zur Abschaltung und Meldung.
EC-Radialventilator
Energiesparender EC-Ventilator mit 0-10 V -Eingang für stufenlose Drehzahlsteuerung. Alle drehenden Teile sind geräuscharm und wartungsfrei gelagert. Werksseitig verdrahtet.
Schutzart:  IP44
Isolationsklasse:  F
Integrierter Thermokontakt. Motorstörung: Automatische
Motorabschaltung bei Störung.
Die Spannungsversorgung, Ansteuerung der Ventile, Vorgabe der Ventilatordrehzahl sowie Ausgang Kondensatstörung sind auf Klemme im Schaltkasten vorverdrahtet.

Die Steuerung des ULKs erfolgt über ein 0-10V Signal über die Gebäudeautomatisation.

Technische Daten
Baugröße:  BG1
Korpus (LxBxH):  572 x 570 x 286 mm
Blende (LxBxH):  680 x 680 x 40 mm
Ausgangsspannung:  230 V
Frequenz:  50 Hz
Gewicht:  27 kg
Anschluss:  1/2 Zoll IG

Max. wasserseitger Druckverlust:  20 kPa
Max. Schallleistungspegel:  40 dB(A)

Kühlen
Vorlauftemperatur:  6 GradC
Rücklauftemperatur:  12 GradC
Lufteintrittstemperatur:  21 GradC
erforderliche Kühlleistung:  1,2 kW

Heizen
Vorlauftemperatur:  40 GradC
Rücklauftemperatur:  30 GradC
Lufteintrittstemperatur:  21 GradC
erforderliche Heizleistung:  0,5 kW

gewähltes Fabrikat: '....................'

gewählter Typ: '....................'
Menge: 5,000 St

**42.8.30 Lufterhitzer Gebäude B+D, Deckengeräte BG3, 4-Leiter**
Lufterhitzer Gebäude B+D, Deckengeräte BG3, 4-Leiter

wie zuvor beschrieben, jedoch:

Technische Daten
Baugröße:  BG3
Korpus (LxBxH):  572 x 570 x 286 mm
Blende (LxBxH):  680 x 680 x 40 mm
Gewicht:  27 kg
Anschluss:  1/2 Zoll IG

Max. wasserseitger Druckverlust:  20 kPa
Max. Schallleistungspegel:  50 dB(A)

Kühlen
Vorlauftemperatur:  6 GradC
Rücklauftemperatur:  12 GradC
Lufteintrittstemperatur:  21 GradC
erforderliche Kühlleistung:  1,8 kW

Heizen
Vorlauftemperatur:  40 GradC
Rücklauftemperatur:  30 GradC
Lufteintrittstemperatur:  21 GradC
erforderliche Heizleistung:  0,55 kW
Menge: 1,000 St

**42.8.40 Lufterhitzer Gebäude B+D, Deckengeräte BG5, 4-Leiter**
Lufterhitzer Gebäude B+D, Deckengeräte BG5, 4-Leiter

wie zuvor beschrieben, jedoch:

Technische Daten
Baugröße:  BG5
Korpus (LxBxH):  818 x 818 x 326 mm
Blende (LxBxH):  930 x 930 x 55 mm
Gewicht:  46 kg
Anschluss:  3/4 Zoll IG

Max. wasserseitger Druckverlust:  20 kPa
Max. Schallleistungspegel:  48 dB(A)

Kühlen
Vorlauftemperatur:  6 GradC
Rücklauftemperatur:  12 GradC
Lufteintrittstemperatur:  21 GradC
erforderliche Kühlleistung:  3,0 kW

Heizen
Vorlauftemperatur:  40 GradC
Rücklauftemperatur:  30 GradC
Lufteintrittstemperatur:  21 GradC
erforderliche Heizleistung:  2,3 kW
Menge: 22,000 St

**42.8.50 Lufterhitzer Gebäude B+D, Deckengeräte BG7, 4-Leiter**
Lufterhitzer Gebäude B+D, Deckengeräte BG7, 4-Leiter

wie zuvor beschrieben, jedoch:

Technische Daten
Baugröße:  BG7
Korpus (LxBxH):  818 x 818 x 326 mm
Blende (LxBxH):  930 x 930 x 55 mm
Gewicht:  51 kg
Anschluss:  3/4 Zoll IG

Max. wasserseitger Druckverlust:  20 kPa
Max. Schallleistungspegel:  48 dB(A)

Kühlen
Vorlauftemperatur:  6 GradC
Rücklauftemperatur:  12 GradC
Lufteintrittstemperatur:  21 GradC
erforderliche Kühlleistung:  3,15 kW

Heizen
Vorlauftemperatur:  40 GradC
Rücklauftemperatur:  30 GradC
Lufteintrittstemperatur:  21 GradC
erforderliche Heizleistung:  2,3 kW
Menge: 4,000 St

**42.8.60 Lufterhitzer Gebäude B+D, Wandgeräte BG4, 2-Leiter**
Lufterhitzer Gebäude B+D, Wandgeräte BG4, 2-Leiter

Fan Coil Wandgerät mit formschönen Design zur Klimatisierung von Räumen.
Die flache Sichtblende (185 mm) aus einer Kombination von Metall und Kunststoff überzeugt mit ihrer schlichten Optik in RAL 9016 Matt (verkehrsweiss).Die Sichtblende lässt sich mittels zweier Schrauben anbringen und entfernen. Ohne die Blende werden sämtliche Komponenten zugänglich. Einstellbare Lamellen lenken die Luft gezielt in den Raum.
An der obenliegenden Luftabsaugung befindet sich ein regenerierbarer ISO COARSE 30% (G2) Luftfilter, der ohne Werkzeug ein- und ausgeschoben werden kann.Zur Montage wird das Grundgerät ohne Sichtblende mithilfe
der mitgelieferten Bohrschablone an die Wand montiert. Anschließend folgt der Anschluss der wasserseitigen und elektrischen Leitungen. Die montagefreundliche Konstruktion des Gerätes sowie die Zugänglichkeit relevanter Komponeten reduzieren die Zeit der Montage, Wartung und
Reinigung. Die Kondensatpumpe wird innerhalb des Gerätes plaziert, um die Ästhetik des Kaltwasserwandgerätes zu wahren.

Leistungsstarker Wärmetauscher aus Kupfer-Rundrohren mit
Aluminiumlamellen, geeignet für PWW/PHW.
Max. Betriebsdruck:  8 bar
Max. Wassereintrittstemp.:  75 GradC
Min. Wassereintrittstemp.:  6 GradC
Kondensatwanne aus ABS-Material
Querstromventilator mit Berührungsschutz.
Energiesparender EC-Ventilator mit 0-10 V -Eingang für stufenlose Drehzahlsteuerung. Alle drehenden Teile sind geräuscharm und wartungsfrei gelagert. Werksseitig verdrahtet.
Schutzart:  IP44
Die Spannungsversorgung, Ansteuerung der Ventile, Vorgabe der Ventilatordrehzahl sowie Ausgang Kondensatstörung sind auf Klemme im Schaltkasten vorverdrahtet.

Technische Daten
Baugröße:  BG4
Korpus (LxBxH):  185 x 1235 x 333 mm
Gewicht:  18 kg
Anschluss:  1/2 Zoll

Max. wasserseitger Druckverlust:  20 kPa
Max. Schallleistungspegel:  48 dB(A)

Kühlen
Vorlauftemperatur:  6 GradC
Rücklauftemperatur:  12 GradC
Lufteintrittstemperatur:  26 GradC
erforderliche Kühlleistung:  2,1 kW

gewähltes Fabrikat: '....................'

gewählter Typ: '....................'
Menge: 15,000 St

**42.8.70 Lufterhitzer Gebäude D, Wandgeräte BG4, 2-Leiter Heizen oder Kühlen**
Lufterhitzer Gebäude D, Wandgeräte BG4, 2-Leiter Heizen oder Kühlen

Lufterhitzer zum Heizen oder Kühlen für Wand- oder Deckenmontage.
Gehäuse aus sendzimir-verzinktem Stahlblech mit serienmäßigen Gewindeaufhängungen, komplett mit Motorschutzkorb, Kondensatwanne, Tropfenabscheider in einreihiger Lamellenbauweise aus Kunststoffprofilen mit Abtropfnasen und montierter Luftlenkjalousie,
zweireihig, Zusatzteile ausblas- und ansaugseitig anschraubbar.LABS-konform nach VDMA 24364, Kategorie A1/B1/B2/C1/C2-L und B1/C1/C2-W.

Ausführung:
Kondensatpumpe angebaut, mit Schwimmerschalter.

max. Förderhöhe:  8 m
Fördermenge:  3 l/h
Schlauchlänge:  10 m

Leistungsstarker Wärmetauscher aus Kupfer-Rundrohren mit
Aluminiumlamellen. Sammler und Verteiler aus Stahl
korrosionsgeschützt, geeignet für PKW oder PWW/PHW.
Max. Betriebsdruck:  16 bar
Max. Wassereintrittstemp.:  120 GradC
Min. Wassereintrittstemp.:  6 GradC
Max. Lufteintrittstemp.:  40 GradC
Axialventilator
Energiesparender EC-Ventilator mit 0-10 V-Eingang für stufenlose Drehzahlsteuerung. Alle drehenden Teile sind geräuscharm und wartungsfrei gelagert. Werksseitig verdrahtet. Übertemperaturschutz des Ventilators durch aktives Temperaturmanagement.
EC-Ventilator, 230 V, niedrige Drehzahl
Integrierter Motorschutz.
Mit außen angebrachtem Anschlusskasten.
- Reparaturschalter, montiert, für die Außerbetriebnahme von Motoren mitThermokontakten, mit Anschlussmöglichkeit für Parallelgeräte, Thermokontakte voreilend gebrückt, nacheilend öffnend.

Die Steuerung des ULKs erfolgt über ein 0-10V Signal über die Gebäudeautomatisation.

Technische Daten
Baugröße:  BG4
Korpus (LxBxT):  600 x 570 x 570 mm
Ausgangsspannung:  230 V
Frequenz:  50 Hz
Gewicht:  37 kg
Anschluss:  1 Zoll

Max. wasserseitger Druckverlust:  20 kPa
Max. Schallleistungspegel:  59 dB(A)

Kühlen
Vorlauftemperatur:  6 GradC
Rücklauftemperatur:  12 GradC
Lufteintrittstemperatur:  30 GradC (25 GradC)
erforderliche Kühlleistung:  2,8 kW (2,6kW)

Heizen
Vorlauftemperatur:  40 GradC
Rücklauftemperatur:  30 GradC
Lufteintrittstemperatur:  18 GradC
erforderliche Heizleistung:  2,1 kW (2,4kW)

(Werte in Klammern sind für 2. Auslegungsfall mit anderer Raumtemperatur)

gewähltes Fabrikat: '....................'

gewählter Typ: '....................'
Menge: 3,000 St

**42.8.80 Lufterhitzer Gebäude D, Wandgeräte BG6, 2-Leiter Heizen oder Kühlen**
Lufterhitzer Gebäude D, Wandgeräte BG6, 2-Leiter Heizen oder Kühlen

wie zuvor beschrieben, jedoch:

Technische Daten
Baugröße:  BG6
Korpus (LxBxT):  800 x 775 x 570 mm
Gewicht:  64 kg
Anschluss:  1 1/4 Zoll

Max. wasserseitger Druckverlust:  20 kPa
Max. Schallleistungspegel:  53 dB(A)

Kühlen
Vorlauftemperatur:  6 GradC
Rücklauftemperatur:  12 GradC
Lufteintrittstemperatur:  21 GradC (25 GradC)
erforderliche Kühlleistung:  3,4 kW (4,5 GradC)

Heizen
Vorlauftemperatur:  40 GradC
Rücklauftemperatur:  30 GradC
Lufteintrittstemperatur:  21 GradC (18 GradC)
erforderliche Heizleistung:  3,3 kW (4,4 GradC)

(Werte in Klammern sind für 2. Auslegungsfall mit anderer Raumtemperatur)
Menge: 8,000 St

**42.8.90 Lufterhitzer Gebäude D, Wandgeräte BG4, 2-Leiter nur Heizen**
Lufterhitzer Gebäude D, Wandgeräte BG4, 2-Leiter nur Heizen

wie zuvor beschrieben, jedoch:
Ausführung ohne Kondensatwanne und ohne Kondensatpumpe (nur Heizen)
Wärmetauscherleistung:  hoch

Technische Daten
Baugröße:  BG4
Korpus (LxBxT):  540 x 500 x 320 mm
Gewicht:  25 kg
Anschluss:  1 Zoll

Max. wasserseitger Druckverlust:  20 kPa
Max. Schallleistungspegel:  57 dB(A)

Heizen
Vorlauftemperatur:  40 GradC
Rücklauftemperatur:  30 GradC
Lufteintrittstemperatur:  18 GradC
erforderliche Heizleistung:  3,2 kW

gewähltes Fabrikat: '....................'

gewählter Typ: '....................'
Menge: 11,000 St

**42.8.100 Lufterhitzer Gebäude D, Wandgeräte BG6, 2-Leiter nur Heizen**
Lufterhitzer Gebäude D, Wandgeräte BG6, 2-Leiter nur Heizen

wie zuvor beschrieben, jedoch:

Wärmetauscherleistung:  hoch

Technische Daten
Baugröße:  BG6
Korpus (LxBxT):  740 x 700 x 320 mm
Gewicht:  34 kg
Anschluss:  1 1/4 Zoll

Max. wasserseitger Druckverlust:  20 kPa
Max. Schallleistungspegel:  50 dB(A)

Heizen
Vorlauftemperatur:  40 GradC
Rücklauftemperatur:  30 GradC
Lufteintrittstemperatur:  18 GradC
erforderliche Heizleistung:  4,8 kW
Menge: 4,000 St

#### 42.9 Fußbodenheizung

*Hinweis: Fußbodenheizung*

*Hinweis: Klett Flächenheizungssystem*
Klett Flächenheizungssystem

mit unterschiedlichen Rohrabständen ausführbar zur individuellen Leistungsanpassung. Für Fußbodenoberflächentemperaturen im wärmephysiologisch
zugelassenen Bereich, zur Aufnahme von Oberböden mit
einem maximalen Wärmedurchlasswiderstand von 0,15
m2K/W.

Heizebene bestehend aus nur zwei Komponenten:

- Großflächiges Rohrträgerelement, als Klett-Rollplatte
DES 12 m2 oder als Klett-Faltplatte DEO 2 m2, mit
aufkaschierter kraftschlüssiger GewebeHaftfolie zur
Bildung einer homogenen Abdeck- und Montageebene.
Verlegung mit einseitigem Folienüberstand zur Abdeckung
der Dämmschichten gem. DIN 18560. Folien-Rasterung 100
x 100 mm zur normgerechten Einhaltung von
Verlegeabständen.

- Auf Systemplatte selbsthaftend und ohne spezielles
Werkzeug verlegbares Klett PE-Xa-Rohr mit Sauerstoffdiffusionssperre EVOH.
Wahlweise in den Dimensionen 14x2 mm oder 16x1,8 mm.

Die Systemkomponenten des KlettSystems entsprechen folgenden Normen:

Klett Systemplatte: Wärme- und Trittschalldämmung nach
DIN EN 13163 und 4108-10 aus EPS-Hart-. schaum,
Baustoffklasse E gemäß DIN EN 13501-1, Baustoffklasse
B2 nach DIN 4102, Folienüberstand nach DIN 18560,
Schnittstellenverklebung mit Klebeband, DIN
Certco Systemprüfung Reg.-Nr.: 7F 235-F, 7F 236-F

Basisrohr: Selbsthaftendes Klett-Rohr aus hochdruckvernetztem Polyethylen, nach DIN EN ISO 15875, sauerstoffdicht nach DIN 4726 DIN
Certco Rohrprüfung Reg.-Nr.: 3V287

Estrichkomponente: VD 450/550N: DIN 18560
Randdämmstreifen: DIN 18560, Teil 2 und DIN EN 1264
Baustoffklasse B2 nach DIN 4102 Die Befestigung des
Klett-Rohrs erfolgt selbsthaftend und ohne
Beschädigung auf der Systemplatte, entsprechend den
Anforderungen der DIN 18560-2 "schwimmende Estriche"
wird dabei die Funktionsfähigkeit der Dämmschicht und
ihrer Abdeckung beim Einbau der Heizrohre nicht
beeinträchtigt. Der Eintritt von Anmachwasser oder
Fließestrich in die Dämmebene kann vollflächig
vermieden werden.

Alle Systemkomponenten mit 10-jähriger Gewährleistung.

Prüfdruck gemäß VOB max. Prüfdruck: 10 bar

gewähltes Fabrikat: '....................'

gewählter Typ: '....................'

**42.9.10 KLETT ROLLPLATTE EXTRA EPS DES 30-2MM 10X1M**
KLETT ROLLPLATTE EXTRA EPS DES 30-2MM 10X1M

Spezifikation:

- EPS Hartschaumplatte mit aufkaschierter
Gewebehaftfolie nach EN 13163 und DIN 4108-10

- Fixierung von Klettrohren auf Dämmplatten mit
Gewebehaftfolie

- DIN EN 13501-1 Brandklassifizierung: Klasse E

- Standardbrennbarkeit, Baustoffklasse B2, nach DIN
4102

- Mit Klebeband an der Längsseite

- Folie auf dem Panel ist mit 100x100mm Raster bedruckt

Anwendung:

- Fußbodenheizung und Kühlung

- Zur Verwendung mit Heizestrich nach DIN 18560

Zertifikate:

- DIN CERTCO

- Dämmplatte aus EPS Hartschaum mit aufkaschierter
Gewebehaftfolie nach EN 13163 und DIN 4108-10
- Mit Klebeband an der Längsseite
- Rollplatte mit Wärme- und Trittschalldämmung
- Rastermarkierung 100 X 100 mm auf Klett- Textil
Menge: 2276,000 m²

**42.9.20 KLETT ROHR 16X2,0 640M**
KLETT ROHR  16X2,0 640M

- Rohre aus vernetztem Polyethylen (PE-Xa) gem. DIN EN
ISO 15875 Teil 1
- Sauerstoffdiffusionsdicht nach DIN 4726
- 5 Schichten
- Außen weiße PE - Schicht zum Schutz vor mechanischen
Beschädigungen
- Anwendungsklasse 4 und 5
- DIN EN 13501-1 Brandklassifizierung: Klasse E
- Fußbodenheizung und Niedrigtemperatursysteme
- Max. Betriebstemperatur 90 °C
- Max. Störfalltemperatur 100 °C
- Max. Betriebsdruck 6 bar bei 70 °C
Menge: 9650,000 m

**42.9.30 MULTI FOLIE PE 0,1MM 75X2M**
MULTI FOLIE PE 0,1MM 75X2M

- PE Abdeckfolie zum Schutz vor
weichmacherabscheidenden Stoffen der Bauwerksabdichtung
- Transparent
Menge: 518,000 m²

**42.9.40 MULTI DEHNUNGSFUGENPROFIL 1800X100X10MM**
MULTI DEHNUNGSFUGENPROFIL  1800X100X10MM

- Selbstklebendes Profil aus Polyethylen und Hartschaum
aus PET
- Zum Trennen von Estrichabschnitten (z. B. in
Türöffnungen) und zum Absorbieren der Ausdehnung von
Estrich
Menge: 153,000 m

**42.9.50 MULTI DEHNUNGSFUGENPROFIL 1800X100X10MM**
MULTI DEHNUNGSFUGENPROFIL  1800X100X10MM

- Selbstklebendes Profil aus Polyethylen und Hartschaum
aus PET
- Zum Trennen von Estrichabschnitten (z. B. in
Türöffnungen) und zum Absorbieren der Ausdehnung von
Estrich
Menge: 70,000 m

**42.9.60 MULTI KLEBEBAND 66M 50MM**
MULTI KLEBEBAND  66M 50MM

- Klebeband für Tacker- und Klettplatten
Menge: 35,000 St.

**42.9.70 MULTI MESSSTELLENMARKIERUNG 100MM**
MULTI MESSSTELLENMARKIERUNG  100MM

- Markierung für die Feuchtigkeitsmessstellen im
Estrich
- 1 St. pro Raum
- Selbstklebend
Menge: 70,000 St.

**42.9.80 MULTI RANDDÄMMSTREIFEN MIT FOLIE 150X8MM**
MULTI RANDDÄMMSTREIFEN MIT FOLIE  150X8MM

- Aus Polyethylen nach DIN 18560
- Zur Trennung des Estrichs gegenüber Wänden, Türzargen
usw.
- Baustoffklasse: B2
Menge: 1780,000 m

**42.9.90 MULTI ROHRFÜHRUNGSBOGEN 14-18**
MULTI ROHRFÜHRUNGSBOGEN  14-18

- Aus schlagfestem Kunststoff
- Für 90° Bogen zur Richtungsänderung
Menge: 192,000 St.

**42.9.100 MULTI SCHUTZHÜLSE 20MM 300X5MM**
MULTI SCHUTZHÜLSE  20MM 300X5MM

- Hergestellt aus PE-LD
- Mit Schlitzöffnung
- Zum Schutz von Anbindeleitungen bis 20 mm in
Dehnungsfugenbereichen
Menge: 192,000 St.

**42.9.110 SCHRANK RAHMEN/TÜR IW S 1000X730MM**
SCHRANK RAHMEN/TÜR IW S 1000X730MM

- Rahmen und Tür für Verteilerschrank UP
- Material: Stahl pulverbeschichtet, weiß (RAL 9016)
- Tür absperrbar
Menge: 5,000 St.

**42.9.120 SCHRANK RAHMEN/TÜR IW S 550X730MM**
SCHRANK RAHMEN/TÜR IW S 550X730MM

- Rahmen und Tür für Verteilerschrank UP
- Material: Stahl pulverbeschichtet, weiß (RAL 9016)
- Tür absperrbar
Menge: 1,000 St.

**42.9.130 SCHRANK RAHMEN/TÜR IW S 700X730MM**
SCHRANK RAHMEN/TÜR IW S 700X730MM

- Rahmen und Tür für Verteilerschrank UP
- Material: Stahl pulverbeschichtet, weiß (RAL 9016)
- Tür absperrbar
Menge: 2,000 St.

**42.9.140 SCHRANK RAHMEN/TÜR IW S 850X730MM**
SCHRANK RAHMEN/TÜR IW S 850X730MM

- Rahmen und Tür für Verteilerschrank UP
- Material: Stahl pulverbeschichtet, weiß (RAL 9016)
- Tür absperrbar
Menge: 1,000 St.

**42.9.150 KLEMMRINGVERSCHRAUBUNG PEX 16X1,8/2,0-G3/4"FT EURO**
KLEMMRINGVERSCHRAUBUNG PEX 16X1,8/2,0-G3/4"FT EURO

- Eurokonus
- Messing
Menge: 192,000 St.

**42.9.160 VERTEILER FM 10XG3/4 EURO - G1**
VERTEILER FM 10XG3/4 EURO - G1

Spezifikation:

- Aus Edelstahl
- Mit integrierten Ventilen
- Verbindung rechts oder links mit Flachdichtung
- Integriertes Füll- und Entlüftungsventil im Vor und
Rücklauf
- Anschluss Heizkreise: G 1" Eurokonus
- Abstand der Heizkreisanschlüsse: 50 mm
- Verteilerabstand mit Standardhalterung: 225 mm

Anwendung:

- Für Fußbodenheizung und Kühlung
- Max. Druck: 6 bar bei 60 °C

- Vorlauf mit Durchflussmesser zum Abgleichen und
Absperren
- Rücklauf mit Ventilen und Bauschutzkappen
Menge: 1,000 St.

**42.9.170 VERTEILER FM 12XG3/4 EURO - G1**
VERTEILER FM 12XG3/4 EURO - G1

Spezifikation:

- Aus Edelstahl
- Mit integrierten Ventilen
- Verbindung rechts oder links mit Flachdichtung
- Integriertes Füll- und Entlüftungsventil im Vor und
Rücklauf
- Anschluss Heizkreise: G 1" Eurokonus
- Abstand der Heizkreisanschlüsse: 50 mm
- Verteilerabstand mit Standardhalterung: 225 mm

Anwendung:

- Für Fußbodenheizung und Kühlung
- Max. Druck: 6 bar bei 60 °C

- Vorlauf mit Durchflussmesser zum Abgleichen und
Absperren
- Rücklauf mit Ventilen und Bauschutzkappen
Menge: 3,000 St.

**42.9.180 VERTEILER FM 13XG3/4 EURO - G1**
VERTEILER FM 13XG3/4 EURO - G1

Spezifikation:

- Aus Edelstahl
- Mit integrierten Ventilen
- Verbindung rechts oder links mit Flachdichtung
- Integriertes Füll- und Entlüftungsventil im Vor und
Rücklauf
- Anschluss Heizkreise: G 1" Eurokonus
- Abstand der Heizkreisanschlüsse: 50 mm
- Verteilerabstand mit Standardhalterung: 225 mm

Anwendung:

- Für Fußbodenheizung und Kühlung
- Max. Druck: 6 bar bei 60 °C

- Vorlauf mit Durchflussmesser zum Abgleichen und
Absperren
- Rücklauf mit Ventilen und Bauschutzkappen
Menge: 1,000 St.

**42.9.190 VERTEILER FM 14XG3/4 EURO - G1**
VERTEILER FM 14XG3/4 EURO - G1

Spezifikation:

- Aus Edelstahl
- Mit integrierten Ventilen
- Verbindung rechts oder links mit Flachdichtung
- Integriertes Füll- und Entlüftungsventil im Vor und
Rücklauf
- Anschluss Heizkreise: G 1" Eurokonus
- Abstand der Heizkreisanschlüsse: 50 mm
- Verteilerabstand mit Standardhalterung: 225 mm

Anwendung:

- Für Fußbodenheizung und Kühlung
- Max. Druck: 6 bar bei 60 °C

- Vorlauf mit Durchflussmesser zum Abgleichen und
Absperren
- Rücklauf mit Ventilen und Bauschutzkappen
Menge: 1,000 St.

**42.9.200 VERTEILER FM 6XG3/4 EURO - G1**
VERTEILER FM 6XG3/4 EURO - G1

Spezifikation:

- Aus Edelstahl
- Mit integrierten Ventilen
- Verbindung rechts oder links mit Flachdichtung
- Integriertes Füll- und Entlüftungsventil im Vor und
Rücklauf
- Anschluss Heizkreise: G 1" Eurokonus
- Abstand der Heizkreisanschlüsse: 50 mm
- Verteilerabstand mit Standardhalterung: 225 mm

Anwendung:

- Für Fußbodenheizung und Kühlung
- Max. Druck: 6 bar bei 60 °C

- Vorlauf mit Durchflussmesser zum Abgleichen und
Absperren
- Rücklauf mit Ventilen und Bauschutzkappen
Menge: 1,000 St.

**42.9.210 VERTEILER FM 8XG3/4 EURO - G1**
VERTEILER FM 8XG3/4 EURO - G1

Spezifikation:

- Aus Edelstahl
- Mit integrierten Ventilen
- Verbindung rechts oder links mit Flachdichtung
- Integriertes Füll- und Entlüftungsventil im Vor und
Rücklauf
- Anschluss Heizkreise: G 1" Eurokonus
- Abstand der Heizkreisanschlüsse: 50 mm
- Verteilerabstand mit Standardhalterung: 225 mm

Anwendung:

- Für Fußbodenheizung und Kühlung
- Max. Druck: 6 bar bei 60 °C

- Vorlauf mit Durchflussmesser zum Abgleichen und
Absperren
- Rücklauf mit Ventilen und Bauschutzkappen
Menge: 1,000 St.

**42.9.220 VERTEILER FM 9XG3/4 EURO - G1**
VERTEILER FM 9XG3/4 EURO - G1

Spezifikation:

- Aus Edelstahl
- Mit integrierten Ventilen
- Verbindung rechts oder links mit Flachdichtung
- Integriertes Füll- und Entlüftungsventil im Vor und
Rücklauf
- Anschluss Heizkreise: G 1" Eurokonus
- Abstand der Heizkreisanschlüsse: 50 mm
- Verteilerabstand mit Standardhalterung: 225 mm

Anwendung:

- Für Fußbodenheizung und Kühlung
- Max. Druck: 6 bar bei 60 °C

- Vorlauf mit Durchflussmesser zum Abgleichen und
Absperren
- Rücklauf mit Ventilen und Bauschutzkappen
Menge: 1,000 St.

**42.9.230 VERTEILERSCHRANK IW 550X730X80MM**
VERTEILERSCHRANK IW 550X730X80MM

- Verteilerschrank ohne Rahmen und Tür als
Unterputzlösung
- Kompatibel zu allen Rahmen / Türen Unterputz
- Tiefe 80 mm, durch Rahmen / Tür um 40 mm auf 120 mm
erweiterbar
- Höhenverstellbar: 730 - 930 mm
- Fußbodenhöhe: 30 - 230 mm
- Material: verzinktes Stahlblech
Menge: 1,000 St.

**42.9.240 VERTEILERSCHRANK IW 700X730X80MM**
VERTEILERSCHRANK IW 700X730X80MM

- Verteilerschrank ohne Rahmen und Tür als
Unterputzlösung
- Kompatibel zu allen Rahmen / Türen Unterputz
- Tiefe 80 mm, durch Rahmen / Tür um 40 mm auf 120 mm
erweiterbar
- Höhenverstellbar: 730 - 930 mm
- Fußbodenhöhe: 30 - 230 mm
- Material: verzinktes Stahlblech
Menge: 2,000 St.

**42.9.250 VERTEILERSCHRANK IW 850X730X80MM**
VERTEILERSCHRANK IW 850X730X80MM

- Verteilerschrank ohne Rahmen und Tür als
Unterputzlösung
- Kompatibel zu allen Rahmen / Türen Unterputz
- Tiefe 80 mm, durch Rahmen / Tür um 40 mm auf 120 mm
erweiterbar
- Höhenverstellbar: 730 - 930 mm
- Fußbodenhöhe: 30 - 230 mm
- Material: verzinktes Stahlblech
Menge: 1,000 St.

**42.9.260 VERTEILERSCHRANK IW 1000X730X80MM**
VERTEILERSCHRANK IW 1000X730X80MM

- Verteilerschrank ohne Rahmen und Tür als
Unterputzlösung
- Kompatibel zu allen Rahmen / Türen Unterputz
- Tiefe 80 mm, durch Rahmen / Tür um 40 mm auf 120 mm
erweiterbar
- Höhenverstellbar: 730 - 930 mm
- Fußbodenhöhe: 30 - 230 mm
- Material: verzinktes Stahlblech
Menge: 5,000 St.

**42.9.270 REGULIERVENTIL G1-RP1**
REGULIERVENTIL  G1-RP1

- Zum Abgleichen und Absperren von Verteilern
- Für Zonenregelung mit Stellantrieb M30x1,5mm
MT
- Gehäuse aus Messing
- Handräder aus Polyamid
- Max. Prüfdruck 10 bar
Menge: 9,000 St

**42.9.280 Hydraulischer Abgleich gemäß VOB**
Hydraulischer Abgleich gemäß VOB

Die Einstellung der Anlage ist gem. VOB DIN 18380, 3.5,
durch hydraulischen Abgleich der Heizkreise und der
Verteiler untereinander vorzunehmen, einschließlich
Dokumentation in den Abnahmeunterlagen gem. Punkt 3.7
der VOB DIN 18380 mit Übergabe der Uponor
Haftungserklärung.

Das Funktionsheizen kann, bei Verwendung von VD 450 und
KB 650N, 21 Tage und bei VD 550N, 7 Tage nach
Einbringung des Zement-Estrichs, entsprechend DIN EN
1264-4 beginnen.

Bei Verwendung von Trockenestrichplatten kann das
Funktionsheizen 1 Tag nach Verlegung der
Lastverteilschicht, jedoch vor den Bodenbelagsarbeiten
erfolgen.

Das Formular Funktionsheizprotokoll mit
Funktionsheizanweisungen ist beim Systemhersteller
anzufordern.
Menge: 1,000 ST.

#### 42.10 Wärmedämmung

*Hinweis: DÄMMUNG*
DÄMMUNG
Die Verarbeitung hat durch zertifizierte Isolier-Fachbetriebe zu erfolgen.

Die Dämmstärke erfolgt nach aktuellen Vorgaben gemäß GEG, Wärmeleitfähigkeit von 0,035 W/(m·K).

Es werden folgende Dämmstoffe vorgesehen:

Steinwolle-Rohrschalen, -matten mit einer gitternetzverstärkten, reißfesten Alu-Folie mit selbstklebender Überlappung kaschiert als Dampfbremse.
Längs- und Rundstöße mit selbstklebender reiner Aluminiumfolie dampfdiffusionsdicht überkleben. Befestigung mit Bindedraht, 6 Wicklungen je laufenden Meter

Ummantelung in stoßgefährdeten-, durchgangs- und wartungsintensiven Bereichen bis maximal 2,0 m Höhe über OKFFB in Abstimmung mit Bauleitung aus verzinktem Stahlblech, Blechdicke 0,7 mm. Befestigung mit Blechschrauben aus nicht rostendem Stahl. Im Außenbereich aus Ummantelung aus Edelstahl.

Ausführung:
- in Zentralen - Steinwolle, alukaschiert, nicht brennbar A1, inkl Blechummantelung in Durchgangs- und stoßgefährdeten Bereichen bis 2,0 m Höhe
- in Geschossen / Verteilebenen - Steinwolle, alukaschiert, nicht brennbar A1, inkl Blechummantelung in Durchgangs- und stoßgefährdeten Bereichen bis 2,0 m Höhe
- in Schächten - Steinwolle, alukaschiert, nicht brennbar A1
- im Freien - Steinwolle, alukaschiert, nicht brennbar A1 mit Ummantelung Edelstahl, UV-beständig, wasserdicht, erhöhte Dämmstärke (200%).

Heizungsleitungen, die nach der Montage nicht mehr zugänglich sind, sind bei der Rohrmontage sofort zu dämmen. Evtl. Montageunterbrechungen sind mit den Einheitspreisen abgegolten.

Endstellen der Dämmung sowie Ausschnitte, Befestigungen, Fühler und andere Rohreinbauten sind mit Einfassungen aus verzinktem Blech zu versehen. Bei der Montage eines Blechmantels mit Blechtreibschrauben darf die Oberfläche der darunterliegenden Dämmung und der Rohrleitung nicht beschädigt werden.

Zu berücksichtigen sind Isolierung auch an Kupplungen und gekuppelten Bögen, T-Stücken etc. bei genutetem Rohr mit Bauteilen von z.B. Fabrikat Victaulic. Die Ausführung ist ähnlich wie bei Flanscharmaturen vorzusehen.

Alle Kosten für vorgenannte Arbeiten sind in die Einheitspreise einzurechnen falls nicht durch gesonderte Positionen erfasst.

*Hinweis: Dämmung für Heizungsanlagen - Abstände / Zulagen*
Dämmung für Heizungsanlagen - Abstände / Zulagen

Die Abstände zwischen den Dämmungen von Rohrleitungen und Bauteilen können nicht immer gemäß der technischen Vorschriften eingehalten werden (10 cm).
Die Unterschreitung dieser Abstände ist in die Einheitspreise einzukalkulieren.

Dämmung Zulage mit / ohne Blechmantel
für Bögen, Knicke, Abzweige, Abflachungen, Deckel, Blenden, Rosetten, Passstücke, Einschnürungen, Stutzen, Tragkonstruktionen, Befestigungen, Schellen, Übergänge, Anschlüsse (an Boden, Decke, Wand) sind in die Einheitspreise einzukalkulieren.

*Hinweis: Dämmung innerhalb des Gebäudes*
.

**42.10.10 Dämmung an Rohrleitungen DN 15 ohne Ummantelung**
Dämmung an Rohrleitungen DN 15 ohne Ummantelung

Wie im Hinweistext beschrieben.

Ohne Ummantelung.

Dämmmaterial aus Steinwolle-Rohrschalen mit einer gitternetzverstärkten, reißfesten Alu-Folie mit selbstklebender Überlappung kaschiert als Dampfbremse.

Dämmmaterial:  Steinwolle
Wärmeleitfähigkeit
nach DIN 12667 bei 0°C:  0,035 W/mK
Baustoffklasse
nach DIN EN 13501 :  A1 nicht brennbar
Schmelzpunkt nach DIN 4102:  > 1000 °C
Anwendungstemperatur
Aluminiumseite:  80 °C
Wollseite:  250 °C
Dämmschichtdicke:  20 mm

Diese Position beinhaltet alle erforderlichen Zulagen für Form und Verbindungsstücke. Diese Zulagen sind in dem Einheitspreis enthalten falls nicht durch gesonderte Positionen erfasst.
Menge: 180,000 m

**42.10.20 Dämmung an Rohrleitungen DN 20 ohne Ummantelung**
Dämmung an Rohrleitungen DN 20 ohne Ummantelung

Dämmschichtdicke:  20 mm
Sonst wie zuvor beschrieben.
Menge: 460,000 m

**42.10.30 Dämmung an Rohrleitungen DN 25 ohne Ummantelung**
Dämmung an Rohrleitungen DN 25 ohne Ummantelung

Dämmschichtdicke:  30 mm
Sonst wie zuvor beschrieben.
Menge: 130,000 m

**42.10.40 Dämmung an Rohrleitungen DN 32 ohne Ummantelung**
Dämmung an Rohrleitungen DN 32 ohne Ummantelung

Dämmschichtdicke:  40 mm
Sonst wie zuvor beschrieben.
Menge: 540,000 m

**42.10.50 Dämmung an Rohrleitungen DN 40 ohne Ummantelung**
Dämmung an Rohrleitungen DN 40 ohne Ummantelung

Dämmschichtdicke:  50 mm
Sonst wie zuvor beschrieben.
Menge: 280,000 m

**42.10.60 Dämmung an Rohrleitungen DN 50 ohne Ummantelung**
Dämmung an Rohrleitungen DN 50 ohne Ummantelung

Dämmschichtdicke:  60 mm
Sonst wie zuvor beschrieben.
Menge: 580,000 m

**42.10.70 Dämmung an Rohrleitungen DN 65 ohne Ummantelung**
Dämmung an Rohrleitungen DN 65 ohne Ummantelung

Dämmschichtdicke:  70 mm
Sonst wie zuvor beschrieben.
Menge: 150,000 m

**42.10.80 Dämmung an Rohrleitungen DN 80 ohne Ummantelung**
Dämmung an Rohrleitungen DN 80 ohne Ummantelung

Dämmschichtdicke:  90 mm
Sonst wie zuvor beschrieben.
Menge: 180,000 m

**42.10.90 Dämmung an Rohrleitungen DN 100 ohne Ummantelung**
Dämmung an Rohrleitungen DN 100 ohne Ummantelung

Dämmschichtdicke:  100 mm
Sonst wie zuvor beschrieben.
Menge: 80,000 m

**42.10.100 Dämmung an Rohrleitungen DN 15 mit Ummantelung**
Dämmung an Rohrleitungen DN 15 mit Ummantelung
aus verzinktem Stahlblech.

Dämmschichtdicke: wie bei Rohrleitung ohne Ummantelung.
Sonst wie zuvor beschrieben.
Menge: 20,000 m

**42.10.110 Dämmung an Rohrleitungen DN 20 mit Ummantelung**
Dämmung an Rohrleitungen DN 20 mit Ummantelung
aus verzinktem Stahlblech.

Dämmschichtdicke: wie bei Rohrleitung ohne Ummantelung.
Sonst wie zuvor beschrieben.
Menge: 60,000 m

**42.10.120 Dämmung an Rohrleitungen DN 25 mit Ummantelung**
Dämmung an Rohrleitungen DN 25 mit Ummantelung
aus verzinktem Stahlblech.

Dämmschichtdicke: wie bei Rohrleitung ohne Ummantelung.
Sonst wie zuvor beschrieben.
Menge: 20,000 m

**42.10.130 Dämmung an Rohrleitungen DN 32 mit Ummantelung**
Dämmung an Rohrleitungen DN 32 mit Ummantelung
aus verzinktem Stahlblech.

Dämmschichtdicke: wie bei Rohrleitung ohne Ummantelung.
Sonst wie zuvor beschrieben.
Menge: 60,000 m

**42.10.140 Dämmung an Rohrleitungen DN 40 mit Ummantelung**
Dämmung an Rohrleitungen DN 40 mit Ummantelung
aus verzinktem Stahlblech.

Dämmschichtdicke: wie bei Rohrleitung ohne Ummantelung.
Sonst wie zuvor beschrieben.
Menge: 40,000 m

**42.10.150 Dämmung an Rohrleitungen DN 50 mit Ummantelung**
Dämmung an Rohrleitungen DN 50 mit Ummantelung
aus verzinktem Stahlblech.

Dämmschichtdicke: wie bei Rohrleitung ohne Ummantelung.
Sonst wie zuvor beschrieben.
Menge: 70,000 m

**42.10.160 Dämmung an Rohrleitungen DN 65 mit Ummantelung**
Dämmung an Rohrleitungen DN 65 mit Ummantelung
aus verzinktem Stahlblech.

Dämmschichtdicke: wie bei Rohrleitung ohne Ummantelung.
Sonst wie zuvor beschrieben.
Menge: 20,000 m

**42.10.170 Dämmung an Rohrleitungen DN 80 mit Ummantelung**
Dämmung an Rohrleitungen DN 80 mit Ummantelung
aus verzinktem Stahlblech.

Dämmschichtdicke: wie bei Rohrleitung ohne Ummantelung.
Sonst wie zuvor beschrieben.
Menge: 30,000 m

**42.10.180 Dämmung an Rohrleitungen DN 100 mit Ummantelung**
Dämmung an Rohrleitungen DN 100 mit Ummantelung
aus verzinktem Stahlblech.

Dämmschichtdicke: wie bei Rohrleitung ohne Ummantelung.
Sonst wie zuvor beschrieben.
Menge: 10,000 m

**42.10.190 Dämmung an Bogen, Übergang, Reduzierung, ohne Ummantelung, DN 15**
Dämmung an Bogen, Übergängen, Reduzierungen, ohne Ummantelung DN 15

aller Grade, größer Durchmessser.
Dämmschichtdicke: wie bei Rohrleitung ohne Ummantelung.
Sonst wie zuvor beschrieben
Menge: 128,000 St

**42.10.200 Dämmung an Bogen, Übergang, Reduzierung, ohne Ummantelung, DN 20**
Dämmung an Bogen, Übergängen, Reduzierungen, ohne Ummantelung, DN 20

aller Grade, größer Durchmessser.
Dämmschichtdicke: wie bei Rohrleitung ohne Ummantelung.
Sonst wie zuvor beschrieben
Menge: 265,000 St

**42.10.210 Dämmung an Bogen, Übergang, Reduzierung, ohne Ummantelung, DN 25**
Dämmung an Bogen, Übergängen, Reduzierungen, ohne Ummantelung, DN 25

aller Grade, größer Durchmessser.
Dämmschichtdicke: wie bei Rohrleitung ohne Ummantelung.
Sonst wie zuvor beschrieben
Menge: 72,000 St

**42.10.220 Dämmung an Bogen, Übergang, Reduzierung, ohne Ummantelung, DN 32**
Dämmung an Bogen, Übergängen, Reduzierungen, ohne Ummantelung, DN 32

aller Grade, größer Durchmessser.
Dämmschichtdicke: wie bei Rohrleitung ohne Ummantelung.
Sonst wie zuvor beschrieben
Menge: 168,000 St

**42.10.230 Dämmung an Bogen, Übergang, Reduzierung, ohne Ummantelung, DN 40**
Dämmung an Bogen, Übergängen, Reduzierungen, ohne Ummantelung, DN 40

aller Grade, größer Durchmessser.
Dämmschichtdicke: wie bei Rohrleitung ohne Ummantelung.
Sonst wie zuvor beschrieben
Menge: 62,000 St

**42.10.240 Dämmung an Bogen, Übergang, Reduzierung, ohne Ummantelung, DN 50**
Dämmung an Bogen, Übergängen, Reduzierungen, ohne Ummantelung, DN 50

aller Grade, größer Durchmessser.
Dämmschichtdicke: wie bei Rohrleitung ohne Ummantelung.
Sonst wie zuvor beschrieben
Menge: 51,000 St

**42.10.250 Dämmung an Bogen, Übergang, Reduzierung, ohne Ummantelung, DN 65**
Dämmung an Bogen, Übergängen, Reduzierungen, ohne Ummantelung, DN 65

aller Grade, größer Durchmessser.
Dämmschichtdicke: wie bei Rohrleitung ohne Ummantelung.
Sonst wie zuvor beschrieben
Menge: 25,000 St

**42.10.260 Dämmung an Bogen, Übergang, Reduzierung, ohne Ummantelung, DN 80**
Dämmung an Bogen, Übergängen, Reduzierungen, ohne Ummantelung, DN 80

aller Grade, größer Durchmessser.
Dämmschichtdicke: wie bei Rohrleitung ohne Ummantelung.
Sonst wie zuvor beschrieben
Menge: 12,000 St

**42.10.270 Dämmung an Bogen, Übergang, Reduzierung, ohne Ummantelung, DN 100**
Dämmung an Bogen, Übergängen, Reduzierungen, ohne Ummantelung, DN 100

aller Grade, größer Durchmessser.
Dämmschichtdicke: wie bei Rohrleitung ohne Ummantelung.
Sonst wie zuvor beschrieben
Menge: 5,000 St

**42.10.280 Dämmung an Bogen, Übergang, Reduzierung, ohne Ummantelung, DN 125**
Dämmung an Bogen, Übergängen, Reduzierungen, ohne Ummantelung, DN 125

aller Grade, größer Durchmessser.
Dämmschichtdicke: wie bei Rohrleitung ohne Ummantelung.
Sonst wie zuvor beschrieben
Menge: 18,000 St

**42.10.290 Dämmung an Bogen, Übergang, Reduzierung, mit Ummantelung, DN 15**
Dämmung an Bogen, Übergängen, Reduzierungen, mit Ummantelung aus verzinktem Stahlblech, DN 15

aller Grade, größer Durchmessser.
Dämmschichtdicke: wie bei Rohrleitung ohne Ummantelung.
Sonst wie zuvor beschrieben
Menge: 33,000 St

**42.10.300 Dämmung an Bogen, Übergang, Reduzierung, mit Ummantelung, DN 20**
Dämmung an Bogen, Übergängen, Reduzierungen, mit Ummantelung, DN 20

aller Grade, größer Durchmessser.
Dämmschichtdicke: wie bei Rohrleitung ohne Ummantelung.
Sonst wie zuvor beschrieben
Menge: 67,000 St

**42.10.310 Dämmung an Bogen, Übergang, Reduzierung, mit Ummantelung, DN 25**
Dämmung an Bogen, Übergängen, Reduzierungen, mit Ummantelung, DN 25

aller Grade, größer Durchmessser.
Dämmschichtdicke: wie bei Rohrleitung ohne Ummantelung.
Sonst wie zuvor beschrieben
Menge: 18,000 St

**42.10.320 Dämmung an Bogen, Übergang, Reduzierung, mit Ummantelung, DN 32**
Dämmung an Bogen, Übergängen, Reduzierungen, mit Ummantelung, DN 32

aller Grade, größer Durchmessser.
Dämmschichtdicke: wie bei Rohrleitung ohne Ummantelung.
Sonst wie zuvor beschrieben
Menge: 42,000 St

**42.10.330 Dämmung an Bogen, Übergang, Reduzierung, mit Ummantelung, DN 40**
Dämmung an Bogen, Übergängen, Reduzierungen, mit Ummantelung, DN 40

aller Grade, größer Durchmessser.
Dämmschichtdicke: wie bei Rohrleitung ohne Ummantelung.
Sonst wie zuvor beschrieben
Menge: 17,000 St

**42.10.340 Dämmung an Bogen, Übergang, Reduzierung, mit Ummantelung, DN 50**
Dämmung an Bogen, Übergängen, Reduzierungen, mit Ummantelung, DN 50

aller Grade, größer Durchmessser.
Dämmschichtdicke: wie bei Rohrleitung ohne Ummantelung.
Sonst wie zuvor beschrieben
Menge: 15,000 St

**42.10.350 Dämmung an Bogen, Übergang, Reduzierung, mit Ummantelung, DN 65**
Dämmung an Bogen, Übergängen, Reduzierungen, mit Ummantelung, DN 65

aller Grade, größer Durchmessser.
Dämmschichtdicke: wie bei Rohrleitung ohne Ummantelung.
Sonst wie zuvor beschrieben
Menge: 8,000 St

**42.10.360 Dämmung an Bogen, Übergang, Reduzierung, mit Ummantelung, DN 80**
Dämmung an Bogen, Übergängen, Reduzierungen, mit Ummantelung, DN 80

aller Grade, größer Durchmessser.
Dämmschichtdicke: wie bei Rohrleitung ohne Ummantelung.
Sonst wie zuvor beschrieben
Menge: 5,000 St

**42.10.370 Dämmung an Bogen, Übergang, Reduzierung, mit Ummantelung, DN 100**
Dämmung an Bogen, Übergängen, Reduzierungen, mit Ummantelung, DN 100

aller Grade, größer Durchmessser.
Dämmschichtdicke: wie bei Rohrleitung ohne Ummantelung.
Sonst wie zuvor beschrieben
Menge: 3,000 St

**42.10.380 Dämmung an Bogen, Übergang, Reduzierung, mit Ummantelung, DN 125**
Dämmung an Bogen, Übergängen, Reduzierungen, mit Ummantelung, DN 125

aller Grade, größer Durchmessser.
Dämmschichtdicke: wie bei Rohrleitung ohne Ummantelung.
Sonst wie zuvor beschrieben
Menge: 6,000 St

**42.10.390 Dämmung an T-Stück, ohne Ummantelung, DN 15**
Dämmung an T-Stück, ohne Ummantelung, DN 15

aller Grade, größer Durchmessser.
Dämmschichtdicke: wie bei Rohrleitung ohne Ummantelung.
Sonst wie zuvor beschrieben
Menge: 13,000 St

**42.10.400 Dämmung an T-Stück, ohne Ummantelung, DN 20**
Dämmung an T-Stück, ohne Ummantelung, DN 20

aller Grade, größer Durchmessser.
Dämmschichtdicke: wie bei Rohrleitung ohne Ummantelung.
Sonst wie zuvor beschrieben
Menge: 5,000 St

**42.10.410 Dämmung an T-Stück, ohne Ummantelung, DN 25**
Dämmung an T-Stück, ohne Ummantelung, DN 25

aller Grade, größer Durchmessser.
Dämmschichtdicke: wie bei Rohrleitung ohne Ummantelung.
Sonst wie zuvor beschrieben
Menge: 9,000 St

**42.10.420 Dämmung an T-Stück, ohne Ummantelung, DN 32**
Dämmung an T-Stück, ohne Ummantelung, DN 32

aller Grade, größer Durchmessser.
Dämmschichtdicke: wie bei Rohrleitung ohne Ummantelung.
Sonst wie zuvor beschrieben
Menge: 58,000 St

**42.10.430 Dämmung an T-Stück, ohne Ummantelung, DN 40**
Dämmung an T-Stück, ohne Ummantelung, DN 40

aller Grade, größer Durchmessser.
Dämmschichtdicke: wie bei Rohrleitung ohne Ummantelung.
Sonst wie zuvor beschrieben
Menge: 25,000 St

**42.10.440 Dämmung an T-Stück, ohne Ummantelung, DN 50**
Dämmung an T-Stück, ohne Ummantelung, DN 50

aller Grade, größer Durchmessser.
Dämmschichtdicke: wie bei Rohrleitung ohne Ummantelung.
Sonst wie zuvor beschrieben
Menge: 22,000 St

**42.10.450 Dämmung an T-Stück, ohne Ummantelung, DN 65**
Dämmung an T-Stück, ohne Ummantelung,  DN 65

aller Grade, größer Durchmessser.
Dämmschichtdicke: wie bei Rohrleitung ohne Ummantelung.
Sonst wie zuvor beschrieben
Menge: 17,000 St

**42.10.460 Dämmung an T-Stück, ohne Ummantelung, DN 80**
Dämmung an T-Stück, ohne Ummantelung, DN 80

aller Grade, größer Durchmessser.
Dämmschichtdicke: wie bei Rohrleitung ohne Ummantelung.
Sonst wie zuvor beschrieben
Menge: 9,000 St

**42.10.470 Dämmung an T-Stück, ohne Ummantelung, DN 100**
Dämmung an T-Stück, ohne Ummantelung, DN 100

aller Grade, größer Durchmessser.
Dämmschichtdicke: wie bei Rohrleitung ohne Ummantelung.
Sonst wie zuvor beschrieben
Menge: 5,000 St

**42.10.480 Dämmung an T-Stück, ohne Ummantelung, DN 125**
Dämmung an T-Stück, ohne Ummantelung, DN 125

aller Grade, größer Durchmessser.
Dämmschichtdicke: wie bei Rohrleitung ohne Ummantelung.
Sonst wie zuvor beschrieben
Menge: 4,000 St

**42.10.490 Dämmung an T-Stück, mit Ummantelung, DN 15**
Dämmung an T-Stück, mit Ummantelung aus verzinktem Stahlblech, DN 15

aller Grade, größer Durchmessser.
Dämmschichtdicke: wie bei Rohrleitung ohne Ummantelung.
Sonst wie zuvor beschrieben
Menge: 4,000 St

**42.10.500 Dämmung an T-Stück, mit Ummantelung, DN 20**
Dämmung an T-Stück, mit Ummantelung, DN 20

aller Grade, größer Durchmessser.
Dämmschichtdicke: wie bei Rohrleitung ohne Ummantelung.
Sonst wie zuvor beschrieben
Menge: 2,000 St

**42.10.510 Dämmung an T-Stück, mit Ummantelung, DN 25**
Dämmung an T-Stück, mit Ummantelung, DN 25

aller Grade, größer Durchmessser.
Dämmschichtdicke: wie bei Rohrleitung ohne Ummantelung.
Sonst wie zuvor beschrieben
Menge: 3,000 St

**42.10.520 Dämmung an T-Stück, mit Ummantelung, DN 32**
Dämmung an T-Stück, mit Ummantelung, DN 32

aller Grade, größer Durchmessser.
Dämmschichtdicke: wie bei Rohrleitung ohne Ummantelung.
Sonst wie zuvor beschrieben
Menge: 15,000 St

**42.10.530 Dämmung an T-Stück, mit Ummantelung, DN 40**
Dämmung an T-Stück, mit Ummantelung, DN 40

aller Grade, größer Durchmessser.
Dämmschichtdicke: wie bei Rohrleitung ohne Ummantelung.
Sonst wie zuvor beschrieben
Menge: 8,000 St

**42.10.540 Dämmung an T-Stück, mit Ummantelung, DN 50**
Dämmung an T-Stück, mit Ummantelung, DN 50

aller Grade, größer Durchmessser.
Dämmschichtdicke: wie bei Rohrleitung ohne Ummantelung.
Sonst wie zuvor beschrieben
Menge: 7,000 St

**42.10.550 Dämmung an T-Stück, mit Ummantelung, DN 65**
Dämmung an T-Stück, mit Ummantelung, DN 65

aller Grade, größer Durchmessser.
Dämmschichtdicke: wie bei Rohrleitung ohne Ummantelung.
Sonst wie zuvor beschrieben
Menge: 6,000 St

**42.10.560 Dämmung an T-Stück, mit Ummantelung, DN 80**
Dämmung an T-Stück, mit Ummantelung, DN 80

aller Grade, größer Durchmessser.
Dämmschichtdicke: wie bei Rohrleitung ohne Ummantelung.
Sonst wie zuvor beschrieben
Menge: 4,000 St

**42.10.570 Dämmung an T-Stück, mit Ummantelung, DN 100**
Dämmung an T-Stück, mit Ummantelung, DN 100

aller Grade, größer Durchmessser.
Dämmschichtdicke: wie bei Rohrleitung ohne Ummantelung.
Sonst wie zuvor beschrieben
Menge: 3,000 St

**42.10.580 Dämmung an T-Stück, mit Ummantelung, DN 125**
Dämmung an T-Stück, mit Ummantelung, DN 125

aller Grade, größer Durchmessser.
Dämmschichtdicke: wie bei Rohrleitung ohne Ummantelung.
Sonst wie zuvor beschrieben
Menge: 3,000 St

**42.10.590 Dämmung an Armaturen, ohne Ummantelung, DN 15**
Dämmung an Armaturen, ohne Ummantelung, DN 15

Dämmschichtdicke: wie bei Rohrleitung ohne Ummantelung.
Sonst wie zuvor beschrieben
Menge: 105,000 St

**42.10.600 Dämmung an Armaturen, ohne Ummantelung, DN 20**
Dämmung an Armaturen, ohne Ummantelung, DN 20

Dämmschichtdicke: wie bei Rohrleitung ohne Ummantelung.
Sonst wie zuvor beschrieben
Menge: 236,000 St

**42.10.610 Dämmung an Armaturen, ohne Ummantelung, DN 25**
Dämmung an Armaturen, ohne Ummantelung, DN 25

Dämmschichtdicke: wie bei Rohrleitung ohne Ummantelung.
Sonst wie zuvor beschrieben
Menge: 49,000 St

**42.10.620 Dämmung an Armaturen, ohne Ummantelung, DN 32**
Dämmung an Armaturen, ohne Ummantelung, DN 32

Dämmschichtdicke: wie bei Rohrleitung ohne Ummantelung.
Sonst wie zuvor beschrieben
Menge: 40,000 St

**42.10.630 Dämmung an Armaturen, ohne Ummantelung, DN 40**
Dämmung an Armaturen, ohne Ummantelung, DN 40

Dämmschichtdicke: wie bei Rohrleitung ohne Ummantelung.
Sonst wie zuvor beschrieben
Menge: 18,000 St

**42.10.640 Dämmung an Armaturen, ohne Ummantelung, DN 50**
Dämmung an Armaturen, ohne Ummantelung, DN 50

Dämmschichtdicke: wie bei Rohrleitung ohne Ummantelung.
Sonst wie zuvor beschrieben
Menge: 65,000 St

**42.10.650 Dämmung an Armaturen, ohne Ummantelung, DN 65**
Dämmung an Armaturen, ohne Ummantelung, DN 65

Dämmschichtdicke: wie bei Rohrleitung ohne Ummantelung.
Sonst wie zuvor beschrieben
Menge: 26,000 St

**42.10.660 Dämmung an Armaturen, ohne Ummantelung, DN 80**
Dämmung an Armaturen, ohne Ummantelung, DN 80

Dämmschichtdicke: wie bei Rohrleitung ohne Ummantelung.
Sonst wie zuvor beschrieben
Menge: 16,000 St

**42.10.670 Dämmung an Armaturen, ohne Ummantelung, DN 100**
Dämmung an Armaturen, ohne Ummantelung, DN 100

Dämmschichtdicke: wie bei Rohrleitung ohne Ummantelung.
Sonst wie zuvor beschrieben
Menge: 23,000 St

**42.10.680 Dämmung an Armaturen, ohne Ummantelung, DN 125**
Dämmung an Armaturen, ohne Ummantelung, DN 125

Dämmschichtdicke: wie bei Rohrleitung ohne Ummantelung.
Sonst wie zuvor beschrieben
Menge: 30,000 St

**42.10.690 Dämmung an Armaturen, ohne Ummantelung, DN 150**
Dämmung an Armaturen, ohne Ummantelung, DN 150

Dämmschichtdicke: wie bei Rohrleitung ohne Ummantelung.
Sonst wie zuvor beschrieben
Menge: 22,000 St

**42.10.700 Dämmung an Armaturen, mit Ummantelung, DN 15**
Dämmung an Armaturen, mit Ummantelung aus verzinktem Stahlblech, DN 15

Dämmschichtdicke: wie bei Rohrleitung ohne Ummantelung.
Sonst wie zuvor beschrieben
Menge: 158,000 St

**42.10.710 Dämmung an Armaturen, mit Ummantelung, DN 20**
Dämmung an Armaturen, mit Ummantelung, DN 20

Dämmschichtdicke: wie bei Rohrleitung ohne Ummantelung.
Sonst wie zuvor beschrieben
Menge: 59,000 St

**42.10.720 Dämmung an Armaturen, mit Ummantelung, DN 25**
Dämmung an Armaturen, mit Ummantelung, DN 25

Dämmschichtdicke: wie bei Rohrleitung ohne Ummantelung.
Sonst wie zuvor beschrieben
Menge: 13,000 St

**42.10.730 Dämmung an Armaturen, mit Ummantelung, DN 32**
Dämmung an Armaturen, mit Ummantelung, DN 32

Dämmschichtdicke: wie bei Rohrleitung ohne Ummantelung.
Sonst wie zuvor beschrieben
Menge: 11,000 St

**42.10.740 Dämmung an Armaturen, mit Ummantelung, DN 40**
Dämmung an Armaturen, mit Ummantelung, DN 40

Dämmschichtdicke: wie bei Rohrleitung ohne Ummantelung.
Sonst wie zuvor beschrieben
Menge: 25,000 St

**42.10.750 Dämmung an Armaturen, mit Ummantelung, DN 50**
Dämmung an Armaturen, mit Ummantelung, DN 50

Dämmschichtdicke: wie bei Rohrleitung ohne Ummantelung.
Sonst wie zuvor beschrieben
Menge: 96,000 St

**42.10.760 Dämmung an Armaturen, mit Ummantelung, DN 65**
Dämmung an Armaturen, mit Ummantelung, DN 65

Dämmschichtdicke: wie bei Rohrleitung ohne Ummantelung.
Sonst wie zuvor beschrieben
Menge: 38,000 St

**42.10.770 Dämmung an Armaturen, mit Ummantelung, DN 80**
Dämmung an Armaturen, mit Ummantelung, DN 80

Dämmschichtdicke: wie bei Rohrleitung ohne Ummantelung.
Sonst wie zuvor beschrieben
Menge: 23,000 St

**42.10.780 Dämmung an Armaturen, mit Ummantelung, DN 100**
Dämmung an Armaturen, mit Ummantelung, DN 100

Dämmschichtdicke: wie bei Rohrleitung ohne Ummantelung.
Sonst wie zuvor beschrieben
Menge: 34,000 St

**42.10.790 Dämmung an Armaturen, mit Ummantelung, DN 125**
Dämmung an Armaturen, mit Ummantelung, DN 125

Dämmschichtdicke: wie bei Rohrleitung ohne Ummantelung.
Sonst wie zuvor beschrieben
Menge: 44,000 St

**42.10.800 Dämmung an Armaturen, mit Ummantelung, DN 150**
Dämmung an Armaturen, mit Ummantelung, DN 150

Dämmschichtdicke: wie bei Rohrleitung ohne Ummantelung.
Sonst wie zuvor beschrieben
Menge: 31,000 St

*Hinweis: Dämmung für Heizungsanlagen - im Freien auf dem Dach*
Dämmung für Heizungsanlagen - im Freien auf dem Dach

wie zuvor beschrieben, jedoch

- im Freien - Steinwolle, alukaschiert, nicht brennbar A1 mit Ummantelung Edelstahl, UV-beständig, wasserdicht, erhöhte Dämmstärke (200%) gemäß GEG.

Im Außenbereich wird das Rohrsystem mit genuteten Rohren und Kupplungsverbindungen (Victaulic) ausgeführt.

Die Kupplungsverbindungen sind bei den Positionen "Bogen, Übergang, Reduzierung" zusätzlich erfasst.

**42.10.810 Dämmung an Rohrleitungen DN 50 mit Ummantelung, im Freien**
Dämmung an Rohrleitungen, mit Ummantelung aus Edelstahlblech, DN 50, im Freien

Dämmschichtdicke: DN50  120 mm

Sonst wie zuvor beschrieben.
Menge: 60,000 m

**42.10.820 Dämmung an Rohrleitungen DN 65 mit Ummantelung, im Freien**
Dämmung an Rohrleitungen DN 65 mit Ummantelung
aus Edelstahlblech im Freien.

Dämmschichtdicke: DN65  140 mm

Sonst wie zuvor beschrieben.
Menge: 46,000 m

**42.10.830 Dämmung an Rohrleitungen DN 80 mit Ummantelung, im Freien**
Dämmung an Rohrleitungen DN 80 mit Ummantelung
aus Edelstahlblech im Freien.

Dämmschichtdicke: DN80  180 mm

Sonst wie zuvor beschrieben.
Menge: 4,000 m

**42.10.840 Dämmung an Rohrleitungen DN 100 mit Ummantelung, im Freien**
Dämmung an Rohrleitungen DN 100 mit Ummantelung
aus Edelstahlblech im Freien.

Dämmschichtdicke: DN100  200 mm

Sonst wie zuvor beschrieben.
Menge: 4,000 m

**42.10.850 Dämmung an Rohrleitungen DN 125 mit Ummantelung, im Freien**
Dämmung an Rohrleitungen DN 125 mit Ummantelung
aus Edelstahlblech im Freien.

Dämmschichtdicke: DN100  200 mm

Sonst wie zuvor beschrieben.
Menge: 40,000 m

**42.10.860 Dämmung an Bogen, Übergang, Reduzierung, mit Ummantelung, DN 50, im Freien**
Dämmung an Bogen, Übergängen, Reduzierungen, mit Ummantelung aus Edelstahlblech, DN 50 im Freien

aller Grade, größer Durchmessser.
Dämmschichtdicke: wie bei Rohrleitung mit Ummantelung im Freien.
Sonst wie zuvor beschrieben
Menge: 12,000 St

**42.10.870 Dämmung an Bogen, Übergang, Reduzierung, mit Ummantelung, DN 65, im Freien**
Dämmung an Bogen, Übergängen, Reduzierungen, mit Ummantelung aus Edelstahlblech, DN 65 im Freien

aller Grade, größer Durchmessser.
Dämmschichtdicke: wie bei Rohrleitung mit Ummantelung im Freien.
Sonst wie zuvor beschrieben
Menge: 12,000 St

**42.10.880 Dämmung an Bogen, Übergang, Reduzierung, mit Ummantelung, DN 80, im Freien**
Dämmung an Bogen, Übergängen, Reduzierungen, mit Ummantelung aus Edelstahlblech, DN 80 im Freien

aller Grade, größer Durchmessser.
Dämmschichtdicke: wie bei Rohrleitung mit Ummantelung im Freien.
Sonst wie zuvor beschrieben
Menge: 2,000 St

**42.10.890 Dämmung an Bogen, Übergang, Reduzierung, mit Ummantelung, DN 100, im Freien**
Dämmung an Bogen, Übergängen, Reduzierungen, mit Ummantelung aus Edelstahlblech, DN 100 im Freien

aller Grade, größer Durchmessser.
Dämmschichtdicke: wie bei Rohrleitung mit Ummantelung im Freien.
Sonst wie zuvor beschrieben
Menge: 2,000 St

**42.10.900 Dämmung an Bogen, Übergang, Reduzierung, mit Ummantelung, DN 125, im Freien**
Dämmung an Bogen, Übergängen, Reduzierungen, mit Ummantelung aus Edelstahlblech, DN 125 im Freien

aller Grade, größer Durchmessser.
Dämmschichtdicke: wie bei Rohrleitung mit Ummantelung im Freien.
Sonst wie zuvor beschrieben
Menge: 12,000 St

**42.10.910 Dämmung an T-Stück, mit Ummantelung, DN 50, im Freien**
Dämmung an T-Stück, mit Ummantelung aus Edelstahlblech, DN 50, im Freien

aller Grade, größer Durchmessser.
Dämmschichtdicke: wie bei Rohrleitung mit Ummantelung.
Sonst wie zuvor beschrieben
Menge: 4,000 St

**42.10.920 Dämmung an T-Stück, mit Ummantelung, DN 65, im Freien**
Dämmung an T-Stück, mit Ummantelung aus Edelstahlblech, DN 65, im Freien

aller Grade, größer Durchmessser.
Dämmschichtdicke: wie bei Rohrleitung mit Ummantelung.
Sonst wie zuvor beschrieben
Menge: 4,000 St

**42.10.930 Dämmung an T-Stück, mit Ummantelung, DN 80, im Freien**
Dämmung an T-Stück, mit Ummantelung aus Edelstahlblech, DN 80, im Freien

aller Grade, größer Durchmessser.
Dämmschichtdicke: wie bei Rohrleitung mit Ummantelung.
Sonst wie zuvor beschrieben
Menge: 2,000 St

**42.10.940 Dämmung an T-Stück, mit Ummantelung, DN 100, im Freien**
Dämmung an T-Stück, mit Ummantelung aus Edelstahlblech, DN 100, im Freien

aller Grade, größer Durchmessser.
Dämmschichtdicke: wie bei Rohrleitung mit Ummantelung.
Sonst wie zuvor beschrieben
Menge: 2,000 St

**42.10.950 Dämmung an T-Stück, mit Ummantelung, DN 125, im Freien**
Dämmung an T-Stück, mit Ummantelung aus Edelstahlblech, DN 125, im Freien

aller Grade, größer Durchmessser.
Dämmschichtdicke: wie bei Rohrleitung mit Ummantelung.
Sonst wie zuvor beschrieben
Menge: 4,000 St

**42.10.960 Dämmung an Armaturen, mit Ummantelung, DN 50, im Freien**
Dämmung an Armaturen, mit Ummantelung aus Edelstahlblech, DN 50, im Freien

Dämmschichtdicke: wie bei Rohrleitung mit Ummantelung.
Sonst wie zuvor beschrieben
Menge: 8,000 St

**42.10.970 Dämmung an Armaturen, mit Ummantelung, DN 65, im Freien**
Dämmung an Armaturen, mit Ummantelung aus Edelstahlblech, DN 65 im Freien

Dämmschichtdicke: wie bei Rohrleitung mit Ummantelung.
Sonst wie zuvor beschrieben
Menge: 8,000 St

**42.10.980 Dämmung an Armaturen, mit Ummantelung, DN 80, im Freien**
Dämmung an Armaturen, mit Ummantelung aus Edelstahlblech, DN 80 im Freien

Dämmschichtdicke: wie bei Rohrleitung mit Ummantelung.
Sonst wie zuvor beschrieben
Menge: 2,000 St

**42.10.990 Dämmung an Armaturen, mit Ummantelung, DN 100, im Freien**
Dämmung an Armaturen, mit Ummantelung aus Edelstahlblech, DN 100 im Freien

Dämmschichtdicke: wie bei Rohrleitung mit Ummantelung.
Sonst wie zuvor beschrieben
Menge: 2,000 St

**42.10.1000 Dämmung an Armaturen, mit Ummantelung, DN 125, im Freien**
Dämmung an Armaturen, mit Ummantelung aus Edelstahlblech, DN 125 im Freien

Dämmschichtdicke: wie bei Rohrleitung mit Ummantelung.
Sonst wie zuvor beschrieben
Menge: 8,000 St

#### 42.11 Brandschutz Heizung

*Hinweis: ROHRABSCHOTTUNG, BRANDSCHOTTS*
Für nichtbrennbare Rohrleitungen, zur Montage in Wand, Decke oder leichter Trennwand mit entsprechender Feuerwiderstandsklasse.

Wand- bzw. Deckenstärke: bis 300 mm

Hierzu ist die Brandschutzschale in die Bauteilöffnung einzubauen. Die Länge der Brandschutzschale muss der Bauteildicke entsprechen. Eine weiterführende Dämmung mit nicht brennbaren Mineralwolle-Dämmstoffen, die einen Schmelzpunkt von > 1.000 °C aufweist, ist beidseitig der Wand- bzw. Deckenkonstruktion in der Länge von 1000 mm anzubringen.

Die Brandschutzschale ist entweder formschlüssig in die Kernbohrung einzupressen oder bei verbleibenden Restfugen mit Mörtel nach DIN 1053-1, Mörtelgruppe III vollständig hohlraumfrei einzumörteln. Fugen bis zu einer Breite von ca. 2 mm können mit vollflächig auf die Brandschutzschale aufgebrachtem Kleber (Kleber mit bauaufsichtliche Zulassung) abgedichtet. Bei leichten Trennwänden muss die verbleibende Öffnung, max. 30 mm, mit Spachtelmasse aus Gips bzw. Ansetzbinder vollständig verschlossen werden.

Alle Dämmstoffe sind mit verzinktem Bindedraht, 6 Windungen pro lfd. Meter, auf dem Rohr zu befestigen.

Der Einbau mit "Null-Abstand" zwischen den Brandschutzschalen muss laut Prüfzeugnis zulässig sein.

Die Ausführung muss gemäß ABP Nr. P-3725/4130-MPA BS erfolgen. Die ordnungsgemäße Ausführung ist vom Unternehmer nach Abschluss der Arbeiten durch eine Übereinstimmungserklärung zu bescheinigen. Die Abschottung ist abzustimmen auf das Leitungssystem.

Baustoffklasse:  nicht brennbar nach DIN 4102-1
Schmelzpunkt:  > 1.000 °C nach DIN 4102-17
Rohdichte:  > 150 kg/m3

Bei kaltgehenden Leistungen muss eine Dampfbremse vorhanden sein. Deshalb sind für die Kaltwasserleitungen ausschließlich alukaschierte Branschutzschalen zu verwenden.

gewähltes Fabrikat: '...........'

gewählter Typ: '............'

**42.11.10 R-90 Rohrabschottung, Rohrleitung DN 15**
R-90 Rohrabschottung, Rohrleitung DN 15

Für nichtbrennbare Rohrleitungen, zur Montage in Wand, Decke oder leichter Trennwand mit entsprechender Feuerwiderstandsklasse.

Wand- bzw. Deckenstärke: bis 300 mm

R 60 - R 90 nichtbrennbare Rohre Massivwand
Brandschutz-Rohrabschottung um nichtbrennbare Rohre;
Einbau in Massivwänden

Anforderung: feuerbeständig (R 90 nach DIN 4102-11)1)
Anwendbarkeitsnachweis: abP Nr. P-3725/4130-MPA BS

Rohre: Stahl, Edelstahl, Guss und Kupfer, Rohrwerkstoff und Abmessungen müssen dem abP P-3725/4130-MPA BS entsprechen.

Einbau in: Wände aus Mauerwerk, Beton bzw. Stahlbeton oder Porenbeton mit Bauteilstärke ≥ 100 mm

Baustoffklasse: A2 nach DIN 4102-1
Schmelzpunkt: > 1000 °C nach DIN 4102-17
Rohdichte: ≥ 150 kg/m³
Oberfläche: gitternetzverstärkte, farblich markierte Aluminiumfolie
Einbaulänge: ≥ Bauteilstärke

Einbau/Ringspaltverschluss:
Einbau formschlüssig in passende Kernbohrung ohne zusätzlichen Ringspaltverschluss.1)

Einbau in rechteckige Bauteilöffnung. Die verbleibende Öffnung ist in ganzer Bauteildicke hohlraumfüllend dicht mit formbeständigen, nichtbrennbaren Baustoffen, wie z.B. Mörtel, Beton oder Gips zu verschließen.1)

Rohrschalen mit verzinktem Bindedraht Ø ≥ 0,6mm, 6 Windungen/m auf dem Rohr fixieren.
Parallele Installationen:

Der Einbau ohne Mindestabstand zu anderen Rohrabschottungen, Kabelabschottungen und Absperrvorrichtungen gegen Feuer und Rauch in Lüftungsleitungen entsprechend DIN 18017-3 ist gem. Anwendbarkeitsnachweis zulässig.

Die ordnungsgemäße Ausführung ist vom Ersteller der Abschottung nach Abschluss der Arbeiten durch eine Übereinstimmungserklärung zu bescheinigen.

Zusätzliche Anforderungen an die Dämmung der Rohrleitungen im Abschottungsbereich:
Wärmedämmung gem. GEG 100 %1)

Besondere Hinweise:

gewähltes Fabrikat: '..........'

gewählter Typ: '..........'
Menge: 6,000 St

**42.11.20 R-90 Rohrabschottung, Rohrleitung DN 20**
R-90 Rohrabschottung, Rohrleitung DN 20

Sonst wie zuvor beschrieben.
Menge: 2,000 St

**42.11.30 R-90 Rohrabschottung, Rohrleitung DN 25**
R-90 Rohrabschottung, Rohrleitung DN 25

Sonst wie zuvor beschrieben.
Menge: 6,000 St

**42.11.40 R-90 Rohrabschottung, Rohrleitung DN 32**
R-90 Rohrabschottung, Rohrleitung DN 32

Sonst wie zuvor beschrieben.
Menge: 20,000 St

**42.11.50 R-90 Rohrabschottung, Rohrleitung DN 40**
R-90 Rohrabschottung, Rohrleitung DN 40

Sonst wie zuvor beschrieben.
Menge: 2,000 St

**42.11.60 R-90 Rohrabschottung, Rohrleitung DN 50**
R-90 Rohrabschottung, Rohrleitung DN 50

Sonst wie zuvor beschrieben.
Menge: 12,000 St

**42.11.70 R-90 Rohrabschottung, Rohrleitung DN 65**
R-90 Rohrabschottung, Rohrleitung DN 65

Sonst wie zuvor beschrieben.
Menge: 6,000 St

**42.11.80 R-90 Rohrabschottung, Rohrleitung DN 80**
R-90 Rohrabschottung, Rohrleitung DN 80

Sonst wie zuvor beschrieben.
Menge: 6,000 St

**42.11.90 R-90 Rohrabschottung, Rohrleitung DN 100**
R-90 Rohrabschottung, Rohrleitung DN 100

Sonst wie zuvor beschrieben.
Menge: 2,000 St

**42.11.100 R-90 Rohrabschottung, Rohrleitung DN 125**
R-90 Rohrabschottung, Rohrleitung DN 125

Sonst wie zuvor beschrieben.
Menge: 2,000 St

**42.11.110 R-90 Rohrabschottung, Rohrleitung DN 150**
R-90 Rohrabschottung, Rohrleitung DN 150

Sonst wie zuvor beschrieben.
Menge: 2,000 St

**42.11.120 R-90 Rohrabschottung, Rohrleitung DN 200**
R-90 Rohrabschottung, Rohrleitung DN 200

Sonst wie zuvor beschrieben.
Menge: 2,000 St

**42.11.130 R-90 Rohrabschottung, Rohrleitung DN 250**
R-90 Rohrabschottung, Rohrleitung DN 250

Sonst wie zuvor beschrieben.
Menge: 2,000 St

#### 42.12 Sonstiges Heizung

*Hinweis: Füllen, Spülen, Dichtheits- und Druckprüfung Heizung*
Füllen, Spülen, Dichtheits- und Druckprüfung Heizung

der Gesamtanlage inkl. von verlegten Rohrleitungen nach DIN EN 14336.

Falls erforderlich auch in selbst definierten Teilabschnitten, mit Wasser, einschließlich Einbauen, Vorhalten und Abbauen der Probeböden als Rohrabschluß, der Füll- und
Entleerungsleitungen, der Druckprobe, automatischem
Druckschreiber, sowie Entleerung der Leitungen nach
erfolgter Druckprobe und aller Nebenarbeiten und
Nebenleistungen, einschließlich evtl. Säubern der
Versorgungszentrale entsprechend dem angetroffenen
Zustand. Grundsätzlich werden für jeden dieser Vorgänge
jeweils 2 Monteure mit Funktelefonverbindung
erforderlich sein.

Anlage nach der Dichtheits- und Druckprobe entleeren,
mindestens dreimal durchspülen, einschließlich Reinigen
der Schmutzfänger.

Erstbefüllung der gesamten Anlage und Wiederbefüllen mit aufbereitetem Wasser, sowie Entlüften
Anlage nach VDI 2035.

Die Anlage ist mit aufbereitetem
teilentsalztem Wasser zu befüllen und zu entlüften,
gem. VdTÜV Richtlinie TCH 1466 bzw. AGFW 5/15.
Das teilentsaltze Wasser hat einen
elektrische Leitfähigkeit von
pH-Wert Einstellung 8,2 - 9,5, nach VDI 2035,
einschl. Korrosionsschutzinhibator und
Härtestabilisator,

In die Preise sind Einzukalkulieren:

- Leihgebühr für die mobile Entsalzung
- Arbeitspreis für erzeugtes entsalztes Wasser,
- Inbetriebnahme der Anlage,
- Zusatzchemikalien,

Die Erstbefüllung ist zu protokollieren.

Wiederbefüllen mit aufbereitetem Wasser, sowie Entlüften
Anlage nach VDI 2035.

Von jeder erfolgten Druckprobe ist vom Auftragnehmer
ein Abnahmeprotokoll mit dem jeweiligem
Schreibstreifen des Druckschreibers zu erstellen und
der Bauleitung zur Prüfung und Unterschrift vorzulegen.

Die Dokumentation der durchgeführten Tätigkeiten für erfolgt anhand der Formblätter im Anhang der DIN EN
14336.

Prüfdruck:
1,3-fach des Betriebdruckes, max. 10 bar

**42.12.10 Füllen, Spülen, Dichtheits- und Druckprüfung Heizung**
Füllen, Spülen, Dichtheits- und Druckprüfung Heizung

der Heizungsanlage inkl. verlegten Heizungs-Rohrleitungen nach DIN EN 14336.

Anlagen Volumen Heizung: ca. 10.000 Liter

Mit folgenden Heizkreisen:

Erzeugerkreise Heizung:
- 1x Wärmepumpen
- 1x Verteilerkreis inkl. Pufferspeicher 40°C / 30°C

Verteilerkreis 40°C/30°C
- Anschlüsse RLT-Anlagen und Umluftheizer Geb. B
- Anschluss statische Heizung Gebäude A+B
- Anschluss Umluftheizer Gebäude B
Menge: 1,000 psch

**42.12.20 Hydraulischer Abgleich der Heizungsanlage**
Hydraulischer Abgleich der Heizungsanlage

je Ventil und Strang nach Erfordernissen einstellen.
Anzahl der Ventile: siehe LV-Positionen.
Die gewählte Methode der Einstellung ist zu
dokumentieren. Es ist ein Messprotokoll zu erstellen,
das pro Ventil folgende Angaben enthält:
Durchflussmenge, Druckabfall im Ventil,
Einstellposition (Sinngemäss DIN 18380).
Menge: 1,000 psch

#### 42.13 Kaltwassererzeuger

**42.13.10 Adiabatischer Rückkühler**
Adiabatischer Rückkühler

für geschlossenen Kreislauf mit Axialventilatoren

Einfacher Zugang durch vertikale Anordnung der Wärmetauscher und großer Tür mit Fixierung im geöffneten Zustand: leichte Reinigung der Wärmetauscher von innen möglich.
Tägliche automatische Entleerung des Wassersammelbeckens (Befüllung nur bei Anforderung).
Tägliche automatische Trocknung der befeuchteten Bauteile.
Verwendung von Werkstoffen, welche das biologische Wachstum nicht fördern.
kein enthärtetes Wasser erforderlich.

Dieser adiabatische Rückkühler ist ein geschlossenes Rückkühlsystem bestehend aus einer Kombination des Trockenkühlers mit einer adiabatischen Kühlstrecke vor dem Lufteintritt. Steigt die Außentemperatur an, wird die Befeuchtung eingeschaltet und die einströmende Luft wird dadurch abgekühlt

Bei Umgebungslufttemperaturen bis ca. 23°C erfolgt die Wärmeabgabe durch Trockenkühlung. Das Kühlmedium wird durch die Umgebungsluft gekühlt, indem die Axial-Ventilatoren die Luft durch die Wärmetauscher ansaugen und nach oben abführen. Die Ventilatoren werden entsprechend der Wärmelast gesteuert. Die Befeuchtungskörper bleiben trocken.

Wenn die Kühlung im Trockenbetrieb nicht ausreicht, werden die Befeuchtungskörper benetzt. Die Umgebungsluft wird beim Durchströmen der Befeuchtungskörper durch Verdunstung abgekühlt. Die vorgekühlte Luft durchströmt den Wärmetauscher und kühlt somit das Kühlmedium. Das Wasser, das nicht verdunstet, wird in Edelstahlrinnen aufgefangen, zurückgeführt und zusammen mit dem Frischwasser zur Befeuchtung wieder verwendet. Die Wassereinsparung ist dabei erheblich und beträgt ca. 70%.

Die adiabatischen Rückkühler sind für die Gebäudeklimatisierung sowie für den industriellen Einsatz entwickelt.

Der adiabatische Rückkühler weist folgende Vorteile auf:
Keine Wasseraufbereitung erforderlich (chemiefrei)
Keine Versprühung des Wassers in den Luftstrom
Minimiertes Legionellenrisiko
Keine Verschmutzung und Ablagerungen im Wärmetauscher
Sehr geringer Wasserverbrauch durch Wasserrückführung
Energiesparende EC-Ventilatoren (IE 5)
Niedrige Betriebskosten
Einfache Wartung: Vollständiger Zugang zum Inneren
Adiabatische Kühlung unterhalb der Umgebungslufttemperatur

Die Lieferung besteht im Einzelnen aus:

Gehäuse
Das Gehäuse besteht aus min. 2 mm starken Edelstahl- Blechtafeln, die mit A2 Edelstahlschrauben, zusammengefügt werden. Feuerverzinkte Stahlträger nehmen das Lamellensystem auf.

Wasserführende Teile:  Edelstahlblech

Eine große Tür mit Fixierung im geöffneten Zustand ermöglicht den Zugang zum Inneren des Rückkühlers.

Wärmetauscher
Die von Wärmetauscher werden standardmäßig aus Kupferrohren mit Alu-Magnesium-Lamellen (Al Mg 2,5) hergestellt. Die nahtlosen Rohre werden durch die Lamellen geführt, um optimale Festigkeit und Wärmeübertragung zu garantieren.
Die Wärmetauscher werden standardmäßig mit 16 bar geprüft. Der zulässige Betriebsdruck ist 10 bar.
Die Rahmen der Coils sind aus Edelstahl 1.4301.

Wasseranschlüsse
Die am Lamellenwärmetauscher angebrachten Wasseranschlüsse sind mit Flanschen PN 10 - DIN 2642 versehen.
Die Kupfersammler sind mit Anschlüssen DN 125 ausgestattet

Einfache Wartung durch intelligenten Zugang
Beste thermische Leistung, Hygiene und einfache Wartung.
Wartung und Reinigung so einfach wie möglich.

Die Bauweise mit senkrechten, parallel angeordneten Wärmetauschern ermöglicht einen Zugang ins Innere des Rückkühlers auf der gesamten Höhe und damit zu allen Einbauten, wie zum Beispiel Ventilatoren und Pumpen. Um den Zutritt zu vereinfachen ist das Gerät mit einer großen Tür mit Fixierung im geöffneten Zustand ausgestattet. Die Wartung der Motoren und Ventilatoren ist ohne Demontage von Bauteilen vom Inneren des Geräts möglich.

Vorkühlung durch Befeuchtung der Zuluft
Die Befeuchtungskörper dienen als Verdunstungsoberfläche zur Vorkühlung der einströmenden Luft.

Sie bestehen aus speziellen Zellstofffasern, die chemisch imprägniert sind, um Schimmel zu vermeiden und die Absorptionseigenschaften zu verbessern.

Zur Vereinfachung der Wartung können die symmetrischen Befeuchtungskörper beidseitig eingesetzt werden, womit ein Vertauschen unmöglich wird. Sie sind sehr leicht und können ohne Werkzeuge demontiert werden.

Die Befeuchtungskörper dienen als Verdunstungsoberfläche zur Vorkühlung der einströmenden Luft. Sie decken auf beiden Seiten den gesamten Lufteintritt ab.

Die adiabatische Kühlstrecke vor dem Lufteintritt (Vorkühlung der Luft) wird aktiviert, wenn die Wasser-/Soleaustrittstemperatur höher ist als gefordert. Der Trocken/Nass-Umschaltpunkt liegt bei ca. 23 °C und einer Wasser- / Soleaustrittstemperatur von 27 °C.

Das Eindringen von Verschmutzungen in der Luft (wie z. B. Pollen) in das Geräteinnere wird von den Befeuchtungskörpern minimiert. Dadurch kann ein kleinerer Lamellenabstand des Wärmeübertragers als marktüblich verwendet werden um höchste Kühlleistung zu erzielen.

Wasserverteilung
Das Verdunstungswasser wird ohne Druckverlust außerhalb des Luftstroms gleichmäßig über die Befeuchtungskörper verteilt. Die oberen Wasserrinnen aus Edelstahl können aufgrund ihrer U-Bauform ohne Werkzeuge und Demontage barrierefrei gereinigt werden.

Nicht verdunstetes Wasser wird in Edelstahlrinnen aufgefangen und mit einer Pumpe in den Wasserkreislauf zurückgeführt.
Ist die Nasskühlung in Betrieb, wird das Befeuchtungswasser täglich über ein Ablaufventil entleert. Bei voller Ventilatorendrehzahl und gleichzeitiger Verriegelung der Frischwasserzufuhr werden automatisch alle mit Wasser in Berührung kommenden Teile getrocknet und gereinigt. Aufgrund der regelmäßigen Reinigung wird die Bildung bakteriologischen Wachstums verhindert und es entstehen keine Ablagerungen und Verschmutzungen im Wärmetauscher.

Das System der Wasserrückführung senkt den Wasserverbrauch um ca. 70%.

Baugruppe Ventilatoren mit Motor
Die Ventilatoren saugen die Luft durch die Befeuchtungskörper und die Wärmetauscher.

Es werden direkt getriebene EC-Axialventilatoren - Axiblade mit Hochleistungs-Axiallaufrad, aufgebaut auf einen GreenTech EC-Außenläufermotor mit integrierter Steuerungselektronik eingesetzt.

Die eingebauten Ventilatoren zeichnen sich durch folgende Eigenschaften aus:
Volldüse quadratisch, vorverzinkt, schwarz kunststoffbeschichtet RAL 9005,
saugseitig geformte strömungsoptimierte Düsenkontur
Schutzgitter aus phosphatiertem Stahl, schwarz kunststoffbeschichtet.
Gesichelte Flügel; hochfeste Aluminiumlegierung oder Stahlronde; umspritzt mit glasfaserverstärktem  Kunststoff PP; Winglets an den Flügelspitzen. Motorlaufrad gemäß DIN ISO 1940 statisch und dynamisch in zwei Ebenen auf Wuchtgüte G 6.3 ausgewuchtet.

Der GreenTech EC-Außenläufermotor übertrifft die Wirkungsgradklasse IE5. Es werden Magnete ohne Verwendung von seltenen Erden eingesetzt. Die Kugellager sind wartungsfrei mit Langzeitschmierung (theoretisch nominale Lebensdauer von mindestens 40.000 Betriebs-stunden).

Einbau mit vertikaler Motorwelle; Sanftanlauf, integrierte Strombegrenzung, Breitspannungseingang 3~380-480 V, 50/60 Hz, Ventilator an allen üblichen EVU-Netzen mit unveränderter Luftleistung einsetzbar. Für Betriebsart S1 Dauerbetrieb ausgelegt.

Kompakt aufgebaute Elektronik; keine aufwändige Installation mit geschirmter Leitung notwendig; sehr geräuscharme Kommutierungslogik; 100 % drehzahlsteuerbar, RS485/MODBUS RTU Schnittstelle; Voreingestellte Betriebsparameter, keine aufwändige Parametrisierung.
Aufgesetzter Klemmkasten aus Kunststoff mit einfach zugänglichem Anschlussbereich mit Klemmleiste oder integrierter Klemmkasten in der Motorelektronik mit einfach zugänglichem Anschlussbereich mit Federzugklemmen, umweltbeständige Kabelverschraubungen.

Ventilator erfüllt die erforderlichen EMV-Richtlinien und Anforderungen bezüglich Netzrückwirkungen; Dokumentation und Kennzeichnung entsprechend den anzuwendenden EU-Richtlinien.

Verlässliche Leistungsdaten, Luftleistungsmessungen auf saugseitigem Kammerprüfstand entsprechend ISO 5801 und DIN 24163, Geräuschmessungen im reflexionsarmen Akustikprüfraum entsprechend DIN EN ISO 3745.

Integrierte Schutzeinrichtungen:
Fehlermelderelais mit potentialfreien Kontakten (250 V AC/2 A, cos ö = 1)
Blockierschutz
Phasenausfallerkennung
Sanftanlauf der Motoren
Netzunterspannungserkennung
Übertemperaturschutz der Elektronik und des Motors
Kurzschlußschutz
Motorstrombegrenzung
Schutzart: IP 55 (gemäß EN 60529)

Die Steuerung
Die Geräte werden anschlussfertig „plug and play“ geliefert: Die Regelung ist mit einem Bedienpanel ausgestattet, das im Schaltgehäuse angebracht ist. (Siemens S7 1200 Automatisierung mit externem Bildschirm HMI (KP300) und Profinet-Kommunikationssprache (nur verfügbar).
Die Ventilator-Drehzahl und Vorkühlwasserverteilung kann problemlos kontrolliert und geregelt werden.

Funktionen:
 Integrierte Steuerung mit Zeitschaltuhr
 Datenspeicherung bei Stromausfall
 Ein mehrzeiliges LCD Display zeigt Hauptparameter und Warnmeldungen an
 Benutzeroberfläche zum Anpassen der Einstellwerte
 Digitale Steuerung von Befeuchtungspumpe, Entleerventil, Wasser Zu- und Ablauf
 sowie Trockenbetrieb
 Sicherheitspasswort zum Schutz aller Daten
 Die Kommunikation mit der GLT erfolgt über BACnet IP.

Integriertes Glykol-Rückhaltesystem
Die in den adiabaten Rückkühler integrierte Auffangwanne hält bei eventuell auftretenden Leckagen des Wärmetauschers (soweit diese zu einem Druckabfall im System führen) wassergefährdende Medien zurück.
Die Glykolwanne ist komplett unter dem Rückkühler ausgeführt. Ein Eintrag von Niederschlag, Laub oder weiteren Biomaterial wird durch die geschlossene Ausführung vermieden. Die Wanne ist komplett aus Edelstahl, Wekstoff 1.4301 gefertigt. Die Verbindungen werden durch zertifizierte Schweißer (DIN EN ISO 9606-1) ausgeführt. Die Schweißnähte werden einer Farbeindringprüfung unterzogen. Die Wanne ist entsprechend der Stahlwannen- Richtlinie und den Anforderungen der 42. BImschV konzipiert.

Sie durchläuft eine Einzelabnahme nach WHG durch eine Sachverständigenorganisation oder eine Güte- und Überwachungsgemeinschaft.

Die Detektion des Havariefalls erfolgt über einen Drucksensor. Der Drucksensor misst den statischen Druck in der Rücklauflleitung. Dieser wird der Lieferung lose beigelegt und ist bauseitig in die Rohrleitung (Kühlwasseraustritt vom Rückkühler) einzubauen.
Die elektrische Überwachung und Ansteuerung erfolgt über den Schaltschrank der Rückkühler.

Wird mittels Differentialverfahren ein Druckabfall festgestellt, schließen Armaturen und austretende Medien werden in der Wanne aufgefanngen.

Zur Füllstandsüberwachung der Auffangwanne ist ein Sensor in der Wanne eingebaut.

Jegliches wässrige Medium wird in diesem Fall in die ausreichend dimensioniert Sammelwanne geführt. Der Füllstand der Wanne wird von einem Füllstandssensor überwacht. Der Sensor ist als Überfüllsicherung nach WHG qualifiziert.

Die Regelung erfolgt über eine speicherprogrammierbare Steuerung.

Zur Entsorgung der zurückgehaltenen Flüssigkeit sind im Inneren des Rückkühlers mehrere Klappen angebracht.
Nach einem Havariefall muss das aufgefangene Medium fachgerecht entsorgt werden.

Flüssigkeiten:  flüssige Kälte- oder Wärmeträger der WGK 1
Werkstoff  Edelstahl 1.4301
Verarbeitung  Schweißungen nach DIN EN ISO 15607
Alarmmeldungen  potentialfreie Kontakte
Drucksensor  0…10 bar Anschluss G ¼ Innengewinde
Füllstandssensor  Vibronikssenor, Überfüllsicherung nach WHG

Technische Daten:
Kühlleistung  1400 kW
Wassereintrittstemperatur  35 ºC
Wasseraustrittstemperatur  25 ºC
Feuchtkugeltemperatur  21 ºC
Umgebungslufttemperatur  32 ºC
Umschaltpunkt: Naß-/Trockenbetrieb:  21,7 ºC
(bei oben angegebener Leistung)
Mischungsmenge  134,3 m³/h
mit 35 % Ethylenglykol
Wasserseitiger Druckverlust im  0,9 bar
Lamellensystem
Oberfläche des Lamellensystems  14.110 m²
Wasserverbrauch mit Rezirkulationspumpe  0,64 l/s
Anzahl der Axiallüfter  20 Stück
Durchmesser des Lüfters  910 mm
Material Laufrad  Aluminium
EC-Axialventilator  A3G910 (Farbe schwarz)
Übertragung Motor / Lüfter  Direktantrieb ohne Keilriemen und ohne Getriebe
Luftmenge, ca.  498.595 m³/h
Drehzahl des Lüfters  1015 /min
Leistungsaufnahme der Lüfter  50,7 kW
Lüfterbetrieb  95 %
Versandgewicht der Lieferung  9080 kg
Betriebsgewicht  11840 kg
Abmessungen l/b/h (einschl. Wasseranschlüsse)  12220/2999/3402 mm

Der Rückkühler steht frei auf der Dachfläche auf einer bauseitigen Stahlkonstruktion. Die Stahlkonstruktion ist auf die genannten Abmessungen und Gewichte abgestimmt. Unter den beiden Außenlängsseiten liegen jeweils Stahlträger. Der Abstand der Lastpunkte auf die Breite des Rückkühlers bezogen, beträgt 2168mm. In Längsrichtung können die Lastpunkte variieren.

Flächenbezogener Schallleistungspegel  103 dB (A)
Durchschn. Schalldruckpegel im Abstand von 15 m Entfernung
bei freier Schallausbreitung, ca.  67 dB (A)

Inclusive folgendem Zubehör:
Integriertes Glykol-Rückhaltesystem
Wartungstisch zum Ausbau der Motorlüftergruppe
Inbetriebnahme
körperschallgedämmte Aufstellung.

gewähltes Fabrikat: '....................'

gewählter Typ: '....................'
Menge: 1,000 St

**42.13.20 Wasserkühlmaschine**
Wasserkühlmaschine

Wasserkühlmaschine luftgekühlt für Außenaufstellung mit Axialventilatoren,  mit stufenlos geregeltem ölfreien Turboverdichter in halbhermetischer Ausführung mit zwei getrennten Kältemittelkreisläufen. Werkseitig auf einem Grundrahmen montiert, anschlussfertig verdrahtet und verrohrt. Optimiert für den Betrieb mit dem HFO-Kältemittel R-1234ze und EUROVENT Zertifizierung.

bestehend aus:

VERDICHTER
Der ölfreie Radialverdichter besteht aus zwei Stufen, halbhermetisch abgedichtet und Direktantrieb. Die Stromversorgung ist pulsweitenmoduliert.
Das Gehäuse des Verdichters besteht aus Aluminiumguss, die Elektronik befindet sich hinter hochfestem Thermoplast, Schutzklasse IP 54.
Die Verdichterlaufräder bestehen aus Aluminiumguss und spanabhebend bearbeitetem Aluminium.
Die Baugruppe aus Motorrotor und Laufrädern stellen die einzigen größeren beweglichen Teile dar.
Für die freischwebende Lagerung der Welle ist der Verdichter radial und axial mit Magnetlagern ausgestattet.
Jede Lagerposition wird von Positionssensoren erfasst, damit die Rotorwelle in Echtzeit neu positioniert werden kann. Die Steuerung erfolgt über die integrierte digitale Elektronik.
Die stufenlose Regelung erfolgt durch Drehzahlregelung über die Puls-Weiten-Modulation (PWM).
Der Verdichter ist mit einem variablen, frequenzgesteuerten Antrieb (VFD) für die Modulation der linearen Kapazität sowie einen geringeren Anlaufstrom ausgestattet.
Der Verdichter ist für die Energiespeicherung mit mehreren Kondensatoren und einem EMV-Filter (gemäß EN 61000-6-2 sowie EN 61000-6-4) ausgestattet, damit keine Schwingungen an den Verdichter übertragen werden.
Die Schutzklasse der Motorsteuerung ist IP 55.
Die Motorkühlung erfolgt über die Einspritzung von flüssigem Kühlmittel.

VERDAMPFER
Bei dem Verdampfer handelt es sich um einen speziell entwickelten Rohrbündelwärmetauscher, mit optimierter Kältemittelverteilung und menge. Geeignet für die Kühlung von Wasser oder Wasser/Glykolgemischen (Solen).
Der Verdampfer ist mit zwei unabhängigen Kältekreisläufen ausgestattet. Der Mantel und Rohrbündel aus Kohlenstoffstahl gefertigt sind und dessen Kupferrohre mit Innen- und Außenlamellen versehen und in die Rohrböden eingewalzt sind. Rohre lassen sich dank abnehmbarer Wasserkammern einfach reinigen. Der Durchmesser der Rohre ist 19 mm. Jedes Rohr kann einzeln ausgetauscht werden.
Druckbehälterzulassung PED 97/23/CE für einen kältemittelseitigen Betriebsdruck von 14 bar (200 psig). Der Verdampfer ist für einen wasserseitigen Betriebsdruck von 10,5 bar (150 psig) ausgelegt. Standard-Wasseranschlüsse sind für Victaulic-Rohrkupplungen genutet. Wasserkammern sind mit einer Entlüftung, einem Ablauf und Vorrichtungen für Temperaturfühler versehen. Als Isoliermaterial dient 19 mm starkes Armaflex II oder ein gleichwertiges Material (K=0,26 W/m²°K). Für die Frostsicherheit sorgt eine Verdampferheizung unter der Isolierung. Mit Thermostat zum Ausschalten der Frostschutzheizung.

VERFLÜSSIGER
Die luftgekühlten Microchannel-Verflüssigerregister bestehen aus einer hartgelöteten Lamellenkonstruktion aus Aluminium. Das Register umfasst drei Komponenten: das flache Mikrokanal-Rohr, die zwischen den Mikrokanal-Rohren befindlichen Lamellen und zwei Kältemittel-Verteiler. Die Register können mit Hochdruckwasser gereinigt werden.
Das Verflüssigerregister verfügt über einen integrierten Unterkühlungskreislauf.  Der maximal zulässige Betriebsdruck des Verflüssigers beträgt 25.0 bar.  Alle Verflüssiger werden im Werk mit einem Prüfdruck von 45 bar auf Dichtigkeit geprüft.

VENTILATOREN
Die direkt angetriebenen, geräuscharmen EC-Axialventilatoren für niedrige Umfangsgeschwindigkeiten blasen nach oben aus.
Sie sind mit Ausblas-Schutzgitter versehen, von einem mit einem Dreiphasen-Wechselstommotor angetrieben, statisch und dynamisch ausgewuchtet. Die Ventilatormotoren sind mit dauergeschmierten Kugellagern und externem Überlastungsschutz ausgestattet
Geräte in Standardausführung können bei Umgebungstemperaturen zwischen -10 und 46° C betrieben werden.
Die Ventilatoren sind Klasse F, IP55.

KÄLTEMITTELKREISLAUF
Jede Maschine verfügt über zwei Kältekreisläufe mit einem oder zwei Radialverdichtern pro Kreislauf. Zu jedem Kältemittelkreis gehören Verdichter-Ablassventile und ein motorisiertes Ansaugventil, ein Flüssigkeitsleitung-Absperrventil, ein herausnehmbarer Filter, ein Befüllanschluss, ein Hochdruck- und ein Niedrigdruck-Sicherheitsventil und ein elektronisches Expansionsventil.

SCHALTSCHRANK
Ein-Punkt Anschluss mit Trennschalter und Sicherungen.
Der Trennschalter unterbricht über eine mechanische Verriegelung die Netzverbindung des Starters, bevor die Türen des Starterschranks geöffnet werden.
Alle Komponenten und Steuerkabel sind gemäß CEI 60750 nummeriert.
Ein werkseitig installierter und verdrahteter Transformator liefert den gesamten Steuerstrom für die Maschine und das UC800-Modul.  Alle Starterelemente sind in ein IP54 Gehäuse mit Klapptür eingeschlossen.

Elektronisches 3-phasiges Überstrom-Motorschutzsystem mit einem Stromwandler je Phase zur Meldung an  Mikroprozessorregelung. Die Anzeige, sowie  Handrückstellung von Fehlern im Überstrom-Motorschutzsystem erfolgen am Steuerschrank. Diese beinhalten  alle notwendigen Zusatzbauteilen zum Betrieb der Wasserkühlmaschine. Hauptschalter mit Türverriegelung und Sicherungen für die Verdichtermotoren. Der als Standard montierte 600VA Steuerspannungstransformator 400V / 115V macht eine separate Steuerspannungszuführung überflüssig. Zur Einführung der Kraftstromkabel ist im Schaltschrankgehäuse eine geschraubte Anschlussplatte vorhanden, in die entsprechenden Kabeleinführungen  zu montieren sind.

GERÄTESTEUERUNG
Das mikroprozessorgesteuerte Regel- und Steuermodul ist werkseitig eingebaut und geprüft. Das Steuersystem wird über einen Transformator mit Spannung versorgt und be- bzw. entlastet die Wasserkühlmaschine

Die Gerätesteuerung arbeitet mit einem Adaptive Control-Mikroprozessor, der ein Abschalten der Kühlmaschine bei außergewöhnlichen Betriebsbedingungen verhindert, deren Folge eine zu niedrige Kältemitteltemperatur im Verdampfer, eine zu hohe Verflüssigungstemperatur und eine Motorüberlastung sind. Nur wenn die unnormale Betriebsbedingung länger andauert und der Sicherheitsgrenzwert erreicht ist, wird die Maschine abgeschaltet.  Die Steuerung der Maschine beinhaltet eine Schutzabschaltung, die bei folgenden Störungsursachen eine manuelle Rückstellung erfordert:
- Verdampfungstemperatur und -druck zu niedrig
- Verflüssigungsdruck zu hoch
- Niedriger Ölstrom
- Kritische Fühlerwerte oder Feststellung von Störungen im Kältemittelkreislauf
- Motorstromüberlastung
- Hohe Verdichterauslasstemperatur
- Kommunikationsverlust zwischen Modulen
- Störungen der Spannungsversorgung: Phasenverlust, Phasenungleichheit oder Phasenumkehr
- Externe und lokale Not-Ausschaltung
- Starter-Übergangsstörung.
Die Steuerung beinhaltet auch eine Schutzabschaltung der Maschine mit automatischer Rückstellung nach Behebung folgender Störungsursachen:
- Momentaner Stromausfall.
- Über-/Unterspannung.
- Zu geringer Kalt- oder Kühlwasserdurchfluss.

Bei Erfassung einer Störung werden mehr als 100 Diagnoseprüfungen durchgeführt und angezeigt. Angezeigt werden die Störung, die Art der erforderlichen Rückstellung, Datum und Uhrzeit der Diagnose, der Betriebsmodus zum Zeitpunkt des Fehlerauftretens und ein Hilfe-Hinweis. Ein Diagnoseprotokoll zeigt die letzten 20 Fehlerdiagnosen mit Zeit und Datum ihres Auftretens an. Alarme und Diagnosen werden in chronologischer Reihenfolge mit einem Farb-/Symbolcode angezeigt: rotes Achteck für sofortige Abschaltung, gelbes Dreieck für normale Abschaltung und blauer Kreis für Warnmeldungen.

Bedienung über berührungsempfindliches Farb-Display
mit einer Auflösung von 800 x 480 Pixel, bei einem sichtbaren Bereich von 154 mm x 92 mm.
Werkseitig ist es über der Tür des Schaltschranks montiert.
Merkmale:
- UV-beständiger Touchscreen
- Betriebstemperatur -40 bis 70 °C
- mit Schutzklassifikation IP56
- Emissionen: EN55011 (Klasse B)
- Störsicherheit: EN61000 (Industriell)
- Unterstützung von 15 Sprachen

Die Schnittstelle bietet vom Hauptbildschirm einen Zugriff auf:
- Status der Kühlmaschine mit mindestens den folgenden Funktionen: Kühlmaschinenstatus-Schaltfläche (laufender Betrieb), Alarmanzeiger-Schaltfläche, Schaltfläche für manuelle Eingriffe, Wasseraustrittszieltemperatur des Verdampfers, Temperatursollwert, Auto-/Stopp-Schaltflächen.
- Hauptanzeigebereich / Startansicht mit mindestens den folgenden Funktionen für den Zugriff auf: Betriebsstatus des Verdichters und Öldifferenzdruck, Eintritts-/Austrittstemperatur und Flussstatus des Verflüssigers, Eintritts-/Austrittstemperatur des Verdampfers, aktueller Sollwert und Flussstatus. Durchschnittswert (%) des Motors innerhalb des zulässigen Strombereichs, individuelle Berichte und Kühlmaschinen-Tag.
- Hauptmenübereich mit Schnellzugriff auf mindestens folgende Untermenüs: Alarmmeldungen, Berichte, Grafiken, Einstellungen, Bildschirmsprachenauswahl.

Verdampfer-, Verflüssiger- und Verdichterstatus, Bediener- und Service-Einstellungen, Service-Tests und Diagnosen. Alle Meldungen und Diagnosen werden im Klartext angezeigt. Die Statusberichte umfassen folgende Daten:
- Wasser- und Lufttemperatur
- Kältemittelstände und -temperaturen
- Öldruck
- Strömungswächter-Status
- EXV-Position
- Drucksteuerungsbefehl
- Anläufe und Betriebszeiten der Verdichter
- Nennstrom, Stromstärke und Spannung
Alle notwendigen Einstellungen und Sollwerte werden über die Bedienerschnittstelle eingegeben.  Die Steuersignale können aus mehreren Quellen gleichzeitig und in beliebiger Kombination empfangen werden, wobei die Priorität der Signalquellen programmierbar ist.
Die Signalquelle mit Vorrang bestimmt die aktiven Sollwerte des Steuer- und Regelmoduls.

Digitale Eingänge:
- Ein-/Ausschaltung der Wasserkühlmaschine
- Not-Aus-Taster
- Verriegelung Kaltwasserpumpe/Strömungswächter

Weitere Möglichkeiten zur Einbindung der Kältemaschine in Gebäudeleitsysteme:
- externe Kaltwassersollwertverstellung über 2-10V oder 4-20mA Signal (Option)
- externe Strombegrenzung über 2-10V oder 4-20mA Signal
- BACnet IP.

Digitale Ausgänge:
- Anforderung Kaltwasserpumpe

Digitale Meldungen:
Folgende Meldungen können über 4 programmierbare Relais ausgegeben werden.
- Sammelstörung Kältemaschine die manuellen zurückgesetzt werden muss
- Sammelstörung Kältemaschine die sich automatisch zurücksetzen
- alle Sammelstörung Kältemaschine
- Maschinenbegrenzungsbetrieb (Maschine begrenzt sich um nicht auf Störung zu gehen)
- Betriebsmeldung Kältemaschine
- Volllast Betriebsmeldung

Alle Fühler und Regelorgane wie Expansionsventil, Drucktransmitter und Regelplatinen sind über eine Busleitung verkabelt.

SONSTIGES:
Alle vorgenannten Komponenten auf einem gemeinsamen Grundrahmen montiert. Kranösen zum Transport sind entsprechend der Schwerpunktlage vorhanden.
Geräteabdeckungen und Metalloberflächen sind weiß (RAL 9002), alle Rahmen sind schwarz (bzw. dunkles Anthrazit) lackiert.

QUALITÄTSSICHERUNG
Die Kühlmaschine wird gemäß einem nach den Standards ISO 9001 und 14001 zertifizierten Qualitätssicherungs- und Umweltschutzverfahren konstruiert und gefertigt.
Die Kühlmaschine wird nach dem Standard EN14511 getestet und verfügt damit über eine Eurovent-Zertifizierung.

Die Fertigung entspricht den folgenden europäischen Richtlinien:
- Druckgeräte-Richtlinie (PED) 97/23/EG
- Maschinenrichtlinie (MD) 2006/42/EG
- Niederspannungsrichtlinie 2014/35/EG
- Richtlinie zur elektromagnetischen Verträglichkeit (EMV) 2004/108/EG EN 61000-6-2 und EN 61000-6-4
- Sicherheitsnorm für elektrische Maschinen EN 60204-1

ENTHALTENES ZUBEHÖR:

- Hauptschalter mit Türverriegelung und Sicherungen für die Verdichter.

- Berührungsschutz IP20 im Schaltschrank. Dieser dient als Berührungsschutz gegen unbeabsichtigten Kontakt mit Spannung führenden Bauteilen. Dies wird für den Betreiber schon durch die Türverriegelung des Hauptschalters sichergestellt, aber bei Service- und Kontrollarbeiten durch Fachpersonal kann es erforderlich sein den Schaltschrank zu öffnen ohne das die Netzspannung unterbrochen ist

- Paddelströmungswächter für Rohrleitungseinbau (T-Stück oder Müffe) in den Kaltwasserkreislauf, einstellbare Durchflussmenge, Kunststoffgehäuse IP 67.
Montage und Verkabelung in den Kaltwassersatz ist bauseits!

- XSE-Ausführung,
die einen besonders hohen Wirkungsgrad ermöglicht, durch Verwendung groß dimensionierter Wärmeübertrager. Die Wirtschaftlichkeit ist insbesondere  dann gegeben, wenn die Maschine für Ganzjahresbetrieb eingesetzt werden soll.

- XLN-Ausführung
bestehend aus einer Ummantelung an den Ölabscheidern sowie einem vorgeformten Schallschutzgehäuse um jeden Kompressor sowie EC-Ventilatoren mit speziell geformten Axitop-Luftauslässen. Eine Nachtabsenkung ist ebenso enthalten.

- Kommunikationsmodul 1A14 für externe Sollwertverstellung der Maschinenregelung UC 800
Externer Kaltwasser-Sollwert:
Die externe Einstellung des Kaltwassertemperatur-Sollwertes kann über ein 2-10 V  DC oder ein 4-20 mA Eingangssignal erfolgen.

Externer Strombegrenzungs-Sollwert:
Die externe Begrenzung der Stromaufnahme kann über ein
2-10 V DC oder ein 4-20mA Eingangssignal erfolgen.

- Bus-Kommunikationsschnittstelle zwischen der Wasserkühlmaschine und einem Gebäudeautomationssystem.
Folgendes Protokoll:  BACnet IP,

- Schwingungsdämpfungselemente.
Diese speziell für körperschallsensible Anwendungen entwickelten Dämpfungselemente sind so konstruiert, dass sie abgestimmt sind auf die niedrigste Erregerfrequenz der Maschine und die maximale Punktbelastung. Sie sind zwischen in den Aufnahmebohrungen der Maschine und der bauseitigen  Stahlkonstruktion zu platzieren. Sie haben einen Wirkungsgrad von mindestens 95 %

- Victaulic Rohrkupplung mit Anschweißstutzen für bauseitige Schweissflansche, incl. Dichtungen;
lose beigelegt für Verdampfer.

- Paddelströmungswächter für Rohrleitungseinbau (T-Stück oder Müffe) in den Kaltwasserkreislauf, einstellbare Durchflussmenge, Kunststoffgehäuse IP 67.

- Berührungsschutz IP20 im Schaltschrank. Dieser dient als Berührungsschutz gegen unbeabsichtigten Kontakt mit Spannung führenden Bauteilen. Dies wird für den Betreiber schon durch die Türverriegelung des Hauptschalters sichergestellt,
aber bei Service- und Kontrollarbeiten durch Fachpersonal kann es erforderlich sein den Schaltschrank zu öffnen ohne das die Netzspannung unterbrochen ist

- Über- und Unterspannungsüberwachung, als zusätzliche Schutzeinrichtung gegen Maschinenschäden.

- Kältetechnische Inbetriebnahme, Überprüfen und Einstellen der elektronischen Regel- ,Schalt- und Sicherheitseinrichtungen, Sichtkontrolle aller kältemittelführenden Bauteile, Probelauf aller Leistungsstufen, Beurteilung der  Wasservolumenströme in Auswertung der gemessenen Betriebsdaten, Protokollierung der Messdaten am Aufstellungsort durch Hersteller- Fachpersonal, Einweisung des Bedienungspersonals und Übergabe der Kälteanlage incl. Übergabeprotokoll.

TECHNISCHE DATEN:

Umgebungstemperatur:  33,0 Grad Celsius
Verdampfer-Eintrittstemperatur:  12,0 Grad Celsius

Verdampfer-Austrittstemperatur:  6,0 Grad Celsius
Flüssigkeit:  Wasser

erforderliche Kälteleistung:  450 kW
max. Leistungsaufnahme:  145,21 kW
min. Effizienz:  3,26 EER (kW/kW)
min. Netto-Effizienz:  3,23 EER (kW/kW)
Verdampfer-Druckabfall:  31,7 kPa
Evap min flow:  10,7 l/s
Evap max flow:  39,2 l/s

max. Schallleistung (A gewertet):  92 dB(A)
max. Schalldruck in 10m:  60 dB(A)

Kältemittel:  R1234ze
Kältemittel Füllmenge:....................103 kg

Anzahl Ventilatoren:  10
Luftmenge Kondensator:  55,33 m³/s
Elektrische Leistung Ventilatoren:  11,69 kW

Elektrische Daten

Versorgungsspannung:  400/50/3
Steckdose:  230 / 100 W inlusive
Anlaufstrom Maschine:  258,33 A
Max. Stromaufnahme:  258,33 A
Gesamt Verdichter-Leistungsaufnahme: 133,52 kW

Dimensionen und Gewicht

Länge:  5650 mm
Breite:  2200 mm
Höhe:  2526 mm
Transportgewicht:  2803 kg
Betriebsgewicht:  2875 kg

Die Wasserkühlmaschine steht frei auf der Dachfläche auf einer bauseitigen Stahlkonstruktion. Die Stahlkonstruktion ist auf die genannten Abmessungen und Gewichte abgestimmt. Unter den beiden Außenlängsseiten liegen jeweils Stahlträger. Der Abstand der Lastpunkte auf die Breite der Kältemaschine bezogen, beträgt 2105mm. In Längsrichtung können die Lastpunkte variieren.

gewähltes Fabrikat '....................'

gewählter Typ '....................'
Menge: 1,000 St

**42.13.30 Kaltwassersatz Serverraum**
Kaltwassersatz Serverraum

GERÄTEBESCHREIBUNG
Luftgekühlter Kaltwassersatz zur Außenaufstellung mit einem Inverter geregelten Verdichter und Kältemittel R32. In den Baugrößen 0082 bis 0112 werden ein Inverter geregelter Verdichter mit einem traditionellen Scroll-Verdichter in einem Kältekreislauf nach der 1+i Philosophie kombiniert.
Es werden langjährig bewährte und selbst entwickelte Komponenten eingesetzt. Diese werden vielen Testzyklen unterzogen, um einen hohen Qualitätsstandard zu gewährleisten. So werden mögliche Fehlerursachen im Vorfeld analysiert und vorgebeugt sowie eine Fehlervermeidungsstrategie in der Produktion implementiert.

Anwendung:
Das Gerät ist für einen breiten Einsatzbereich konzipiert und garantiert so bestmögliche Effizienzwerte über den gesamten Einsatzbereich in Komfort-, Prozess- und IT-Cooling Anwendungen.

Kältemittel:
R32 ist ein Ersatz-Kältemittel für R410A und stellt eine Alternative mit niedrigerem GWP zu traditionellen HFKW Kältemittel dar. Das Kältemittel eignet sich optimal für den Einsatz in Kaltwassersätzen und Wärmepumpen. Die volumetrische Kälteleistung ist höher als die von R410A bei einer verbesserten Effizienz. R32 zeichnet sich durch ein ODP Wert von 0 aus. Der GWP-Wert liegt nach IPCC IV Bewertung bei 675. R32 ist als A2L Kältemittel eingestuft, und ist nur schwer entflammbar und nicht giftig. R32 ist ein Einstoff-Kältemittel und hat daher keinen Temperatur-Glide. Zudem ist R32 frei von per- und polyfluorierte Alkylsubstanzen (PFAS).

Gerätekonfiguration:
Das Gerät ist in folgender Ausführung konfiguriert:
Standard-Ausführung
Das Gerät mit kompakten Abmessungen kann dort installiert werden, wo der Fokus auf reduziertem Platzbedarf liegt. Zusätzlich wurden auch Maßnahmen getroffen, um hohe Schallanforderungen zu erfüllen. Die Schallreduzierung wird durch einen optimierten Luftvolumenstrom und einer Schalldämmung des Verdichterraums erreicht.
 GERÄTEAUFBAU
- Luftgekühlte Geräte zur Außenaufstellung in wetterfester Ausführung
- für reduzierte Aufstellfläche
- Schalltechnisch und Energetisch optimiert für eine hohe Effizienz im Teillastbetrieb
- Kompakte, robuste und wetterfeste Industrieausführung
- montiert auf einem tragenden Grundrahmen aus feuerverzinktem, pulverbeschichtetem Stahlblech
- Alle Paneele aus Epoxid beschichtetem Stahlblech, mit nichtrostenden Schrauben verbunden
- Farbe RAL 7035
- Bohrungen zur Befestigung von Schwingungsdämpfern an der Unterseite des Grundrahmens
- Transporthaken am Rahmen zum Anheben des Gerätes mit einem Kran
Die Verdichter befinden sich in einem speziell ausgekleideten Verdichterraum zur Reduzierung des Schalleistungspegels
Alle Komponenten wie z. B. Schaltschrank, Verdichter, Wärmetauscher und andere Bauteile sind auf dem Grundrahmen des Gerätes montiert.
Die leicht zugängliche Struktur bietet eine optimale Zugänglichkeit für Service- und Wartung.

WÄRMETAUSCHER KALTWASSER (VERDAMPFER)
Das Gerät ist mit einem Wärmetauscher Kaltwasser (Verdampfer) ausgestattet.
Edelstahl -Plattenwärmetauscher aus AISI 316 mit hoher Wärmeübertragungsleistung
 - Kompakte Abmessungen
 - Reduziertes Betriebsgewicht
 - Reduzierte Kältemittelfüllmenge
Die maximalen Betriebsdrücke betragen:
- Wasserkreislauf: 8 bar
- Kältemittelkreislauf: 45,0 bar
Der Plattenwärmetauscher ist in PED geprüfter Ausführung gefertigt.
- In einem Wärmetauscher befinden sich ein Wasser- und ein Kältemittelkreislauf
- 9 mm starke Dämmung aus dampfdiffusionsdichten Elastomerschaum mit einer Wärmeleitfähigkeit von 0,033 W/m/K bei 0 °C
 - Zusätzlich mit einer 3 mm starken abriebfesten Schutzschicht aus PE Schaum als Schutz vor UV Strahlung und Beschädigung
- Vermeidung von Leistungsverlusten
- Vermeidung von Kondensatbildung
- Heizband zum Schutz des Wärmetauschers vor dem Einfrieren im Standby-Betrieb

- Gesteuert über den Wasseraustrittsfühler der Mikroprozessorregelung des Gerätes
- Zur Überwachung des Volumenstroms und als Vereisungsschutz ist ab Werk ein Strömungswächter am Eintritt des Wärmetauschers eingebaut. Der Strömungswächter ist im Schaltschrank des Gerätes auf entsprechenden Klemmen verkabelt.
- Wasserseitig ist am Eintritt des Wärmetauschers ein geeigneter Schmutzfänger bauseitig vorzusehen, um Schmutzablagerungen zu vermeiden.

LUFTGEKÜHLTER WÄRMETAUSCHER (VERFLÜSSIGER)
Luftgekühlter Wärmetauscher mit kompakten Abmessungen für die Installation bei reduzierter Aufstellfläche
Der Micro-Channel Wärmetauscher ist mit Rohren und Lamellen aus Aluminium AA3003 gefertigt, wobei der Wärmetauscher zusätzlich mit einer Long Life Alloy Legierung (LLA) behandelt ist und eine hohe Widerstandsfähigkeit gegenüber interkristalliner Korrosion aufweist. Die Rohrquerschnitte haben einen Durchmesser von nur wenigen Millimetern und stellen so eine turbulente Strömung sicher, was ebenfalls für eine bestmögliche Wärmeübertragung sorgt. Die Befestigung zwischen den Micro-Channel Rohren, den Sammelrohren und den Lamellen basieren auf einem Lötprozess, der am vollständigen Wärmetauscher in einem Ofen durchgeführt wird. Weiterhin werden mit dieser Art von Wärmetauschern die Erscheinungen infolge von galvanischer Korrosion in Grenzen gehalten, was an der Verwendung eines einzigen Metalls, Aluminium, zur Herstellung liegt.
Ein weiterer positiver Effekt der geringen Rohrquerschnitte ist die um 30 bis 40 % reduzierten Menge an Kältemittel im Vergleich zu traditionellen Wärmetauschern aus Kupfer-Aluminium. Dies sorgt dafür, dass das bestmögliche Verhältnis zwischen Kältemittelvolumen und abgegebener Kälteleistung erreicht wird. Weitere Vorteile liegen in dem reduzierten Druckverlust für den Betrieb der Ventilatoren und dem um 75 % reduzierten Gewicht. Eine Gewichtsreduzierung erleichtert die Aufstellung der Geräte und reduziert die Anforderungen an die Statik.
Optional stehen verschiedene Korrosionsbeschichtungen je nach Installationsort und Anwendung zur Auswahl.
Die Wärmetauscher sind stehend in einem V-Block auf der Längsseite des Gerätes angeordnet.
Zwischen den beiden V-förmig angeordneten Verflüssigern ist eine Revisionsöffnung vorgesehen, die es erlaubt die Wärmetauscher zu inspizieren und zu reinigen.

VENTILATOREN
Axial-Ventilatoren
- mit drehzahlvariablen EC-Motor mit integriertem Überhitzungsschutz
Durch die stufenlose Drehzahlregelung wird die saisonale Effizienz gesteigert und der Schallpegel im Teillastbetrieb reduziert.
Der Antrieb erfolgt über einen direkt angeflanschten EC-Motor. Elektronisch kommutierter Gleichstrom-Motoren besitzen gegenüber herkömmlichen Drehstrommotoren einen um bis zu 65 % und gegenüber einphasigen Wechselstrommotoren einen um bis zu 35 % höheren elektrischen Wirkungsgrad. Die gesamte Ventilatoreinheit ist gemäß DIN ISO 1940 dynamisch in 2 Ebenen gewuchtet (Wuchtgüte < Q 6,3) und gegenüber dem Gerätegehäuse auf Gummidämpfern schwingungsentkoppelt gelagert. Somit wird ein extrem ruhiger und vibrationsfreier Lauf gewährleistet.
Der Motor ist mit je einem internen Überhitzungsschutz für die Motorwicklung und die Motorelektronik ausgestattet. Weitere Betriebssicherheit bieten die integrierte Netzunterspannungs- und Phasenausfall-Erkennung sowie die Motorstrombegrenzung.
Die gesamte Motorelektronik ist im Motorgehäuse integriert. Die Ansteuerung und Überwachung des Motors erfolgt über die Mikroprozessorregelung des Gerätes. Aufgrund der Bauart des Motors ist dessen Anlaufstrom geringer als der Betriebsstrom.
Die Schutzklasse des Motos ist IP 55
- Ventilatorschutzgitter als Berührungsschutz auf der Ausblasseite
Die Ventilatoren saugen strömungsgünstig über die luftgekühlten Wärmetauscher.
Das Gerät kann bei Nennluftvolumenstrom mit bis zu 110 Pa externer Pressung betrieben werden, ohne die Kälteleistung zu beeinträchtigen.
- Variable Drehzahlregelung geführt über den Hochdruck
Die Ventilatoren und deren Luftauslass erfüllen die Anforderungen an die Verordnung (EU) Nr. 2024/1834.

KÄLTEMITTELKREISLAUF
Ein Kältemittelkreislauf mit folgenden Komponenten:
- Ein Inverter geregelter Scroll Verdichter. Bei den Baugrößen 0082 bis 0112 wird ein Inverter geregelter Scroll Verdichter mit einem traditionellen Scroll Verdichter in der 1+i Logik kombiniert.
- Filter aus Metallgewebe
- Elektronisches Expansionsventil mit minimaler Überhitzung für einen energieeffizienten Betrieb und erweiterten Betriebsbereich
- Schauglas mit Feuchtigkeitsindikator
- Service-/Schraderventile an allen kältetechnisch relevanten Stellen
- Mehrere Rückschlagventile
- Flüssigkeitsabscheider
Folgende Sicherheits- und Überwachungseinrichtungen sind je Kältemittelkreislauf vorhanden:
- Hochdruckwächter
- Hoch- und Niederdruckaufnehmer
- Überwachung der Wasseraustrittstemperatur im wasserseitigen Wärmetauscher zum Schutz vor dem Auffrieren.
- Überwachung der Heißgastemperatur
- Weitere Sicherheits- und Überwachungsfunktionen werden durch den Frequenzumformer abgedeckt.

Alle Kältemittelkreisläufe:
- komplett verrohrt
- bestehend aus Kupferrohr
- unter Schutzgas verlötet
- Druck- und Dichtigkeitsprüfung im Werk durchgeführt
- gereinigt, getrocknet, evakuiert
- mit der erforderlichen Kältemittelfüllmenge befüllt
- erforderliche Füllung Kältemaschinenöl
- werkseitig einem Probelauf unterzogen

VERDICHTER
Je nach Leistungsgröße ein:
- Inverter-Scroll-Verdichter (Baugröße 0051,0061,0071)
- zusätzlich ein traditioneller Scroll-Verdichter mit fester Drehzahl (Baugröße 0082,0092,0102,0112)
- Optimiert für A2L Kältemittel R-32
- Herausragende Energieeffizienz in Teil- und Volllastbetrieb
- Minimale Schallpegel
Die stufenlose Leistungsregelung wird über einen Inverter geregelten Verdichter und je nach Baugröße zusätzlich über einen traditionellen Verdichter realisiert. Die minimale Teillaststufe des Inverter Verdichters beträgt je nach Einsatzbedingungen 25 %.
Motor des Inverter geregelten Verdichters:
- Sauggasgekühlter Motor mit innerem Permanent Magneten und optimaler Effizienz unter allen Teillastbedingungen
- Wicklungsschutz über den Frequenzumformer
- schwingungsgedämpft gelagert
Motor des traditionellen Verdichters (Baugröße 0082-0112):
- Sauggasgekühlter Drehstrom-Asynchronmotor mit 2950 U/min
- Interner Wicklungsschutz über Thermistoren je Motorwicklung
- schwingungsgedämpft gelagert
- Ölheizung für sicheren Anlauf
Ölmanagement 1+i Verdichter-Konfiguration:
- bei Geräten mit zwei Verdichtern (Leistungsgrößen 0082 bis 0112) wird der Ölausgleich über ein Rohrsystem vor dem gemeinsamen Flüssigkeitsabscheider realisiert
Flüssigkeitseinspritzung in den Inverter-Scroll-Verdichter für einen erweiterten Einsatzbereich. Die Flüssigkeitseinspritzung wird in Abhängigkeit der Heißgastemperatur über ein Magnetventil aktiviert und garantiert konstante Betriebsbedingungen innerhalb des Einsatzbereiches.

KALTWASSERKREISLAUF
Kaltwasserkreislauf:
- im Werk auf Dichtigkeit geprüft
- Vorbereitet für den Anschluss an bauseitige Rohrleitungen
- Wasseranschluss mit Innengewinde zum Anschluss der bauseitigen Rohrleitungen
Der Wassereintritt und -austritt befinden sich zum einfachen hydraulischen Anschluss auf der gleichen Längsseite des Gerätes
Im Hydraulikkreislauf des Gerätes ist ein auf den Volumenstrom abgestimmter Strömungswächter installiert und verkabelt, der den Wärmetauscher vor unzureichender Strömung schützt.
Im Hydraulikkreislauf befindet sich je ein leicht zugängliches Entlüftungs- und Entleerungsventil.
Das eingebaute Sicherheitsventil hat einen Öffnungsdruck von 8 bar.

SCHALTSCHRANK
Im Schaltschrank sind alle notwendigen elektrischen Bauteile montiert, verkabelt und auf Funktion geprüft, um das Gerät eigenständig an einem bauseitigen hydraulischen Netzt betreiben zu können.
Der Schaltschrank mit den Leistungskomponenten ist von der Regelung getrennt. Das Öffnen des separaten Schaltschrankes mit
der Regelung ist aus Sicherheitsgründen nur nach ausschalten des Hauptschalters und dem Öffnen des
Schaltschrankes mit dem Leistungsteil möglich. Der Frequenzumformer für den Verdichter befindet sich ebenso in einem separaten, aufklappbaren Schaltschrank. Dieser Klappmechanismus ermöglicht einen leichten Zugang zu den kältetechnischen Komponenten und zum Rohrsystem.
Ausführung des Schaltschrankes und der Regelung gemäß:
- Elektromagnetische Verträglichkeit nach 2014/30/EC (EN 61000-6-4:2007/A1:2011;
EN 61000-6-2:2005)
- Niederspannungsrichtlinie nach 2014/35/EC (EN 60204-1:2006+ A1:2009)
Die Schaltschränke sind auf der Längsseite des Gerätes innerhalb des Maschinenteils montiert
- IP Schutzklasse vergleichbar mit IP 44XW
- Lasttrennschalter zum Anschluss an eine Zuleitung zur allpoligen Abschaltung der Maschine, Türverriegelnd eingebaut
- Überwachung der Phasenfolge und des Phasenausfalls durch Phasenfolgerelais
- Sicherungsautomaten zur allpoligen Abschaltung als Leitungs- und Phasenausfallschutz je Verdichter
- Die Sanftanlauffunktion des Frequenzumformers sorgt für minimale Anlaufströme des Gerätes.
- Schütz für den Direktanlauf des traditionellen Verdichters. Die Regelung des Gerätes sorgt durch die vorherige Reduzierung der Drehzahl des Inverter Verdichters für einen minimalen Anlaufstrom des Gerätes.
- EMC Filter für den Inverter-Verdichter
- Sicherungsautomaten zur allpoligen Abschaltung als Leitungsschutz für die einzelne Ventilatorgruppe
- Absicherung des gesamten Steuerstromkreises durch Schmelzsicherungen
- Transformator zur Erzeugung der Steuerspannung
- Nummerierte Kabel
Die Regelung des Gerätes verfügt im Standard über die folgenden potentialfreien Eingangskontakte:
- Externe Betriebsfreigabe
Die Regelung des Gerätes verfügt im Standard über die folgenden Ausgangskontakte:
- Sammelstörmeldung
Der Kontakt kann als Schließer- oder als Öffnerkontakt konfiguriert werden.
- Pumpenansteuerung Pumpe Verbraucherkreislauf
- Betriebsmeldung je Verdichter
- 0-10 V Signal zur Ansteuerung einer drehzahlgeregelten Pumpe im Verbraucherkreislauf. Die Drehzahl der Pumpe wird in Abhängigkeit der Temperaturdifferenz des Wasser-Wärmetauschers des Gerätes geregelt. So kann speziell im Teillastbereich und im Standby-Betrieb die Leistungsaufnahme der Pumpe reduziert werden. Die angeschlossenen Verbraucher müssen mit 3-Wege-Ventilen ausgerüstet sein.

MIKROPROZESSORREGELUNG
Über die Mikroprozessorregelung des Gerätes werden alle digitalen und analogen Eingangssignale ausgewertet, überwacht und in deren Abhängigkeit die elektrischen Verbraucher bedarfsabhängig geregelt.
Je nach der gewählten Gerätekonfiguration verfügt das Gerät über eine oder mehrere Regelplatinen.
Folgende Funktionen sind in der Software hinterlegt bzw. können parametriert werden:
- Automatischer Wiederanlauf nach Spannungsausfall
- Betriebsstundenzähler der einzelnen Verdichter
- Betriebsstundenzähler der Umwälzpumpe(n)
Sicherheitszeiten der einzelnen Verdichter mit:
- Maximale Anläufen pro Stunde
- Verdichtertaktschutz
- Mindeststandzeit der Verdichter

- Temperaturregelung
P-I-D Regelung der Wasseraustrittstemperatur mit autoadaptiven Neutralbereich;
Über einen autoadaptiven Neutralbereich wird die Leistung einzelner Verdichter geregelt bzw. Verdichter zu- oder abgeschaltet. Dieser Neutralbereich ist abhängig von der Lastabnahme im System, dem Wasservolumen und den möglichen Verdichteranläufen pro Stunde.
Durch die kontinuierliche Überwachung aller Parameter wird der Neutralbereich laufend angepasst, um optimale Betriebsbedingungen zu schaffen.
Die folgenden Funktionen sind standardmäßig in der Software des Gerätes hinterlegt:

Pumpenansteuerung
Ansteuerung der Kaltwasserpumpe mit Pumpenvor- und Nachlaufzeit

HPTC -Regelung:
Befindet sich der aktuelle Hochdruck des Kältemittelkreislaufes zu nah am Ausschaltpunkt, regelt die Software eigenständig die Leistung des
Kältemittelkreislaufes durch Leistungsreduzierung des Verdichters herunter. So wird auch unter schwierigen Betriebsbedingungen der Gerätebetrieb sichergestellt.
Frostschutz
Befindet sich die Wasseraustrittstemperatur zu nah am Ausschaltpunkt des Gerätes, regelt die Software eigenständig die Leistung des Gerätes durch Leistungsreduzierung des Verdichters herunter. So wird auch unter schwierigen Betriebsbedingungen der Gerätebetrieb sichergestellt.

Unzureichender Verdampfungsdruck
Durch den Niederdruckaufnehmer wird der Saugdruck des Gerätes kontinuierlich überwacht. Befindet sich der Saugdruck über einen längeren Zeitraum unterhalb des eingestellten Sollwertes, wird der betroffene Kältemittelkreislauf deaktiviert. Durch diese Software-Funktion werden Geräteschäden durch zu geringen Wasserdurchfluss oder Kältemittelmangel vorgebeugt.

Sollwertschiebung
Sollwertschiebung über den Außentemperaturfühler zur Nutzung eines Energie optimierten Betriebs.

Patentierter Abtaubetrieb:
Durch den innovativen Auto-Tuning Abtaubetrieb werden die Abtauzeiten auf ein Minimum reduziert. So wird die Heizleistung gesteigert, der COP-Wert verbessert und gleichzeitig mit konstanteren Wasseraustrittstemperaturen gearbeitet.
Bei Auto-Tuning Abtaubetrieb werden die Startzeit zum Beginn der Abtauung und die maximale Länge der Abtauung dynamisch angepasst. Zudem wird die Temperaturdifferenz zwischen Außenluft und Verdampfungstemperatur mit berücksichtigt.

Energie-Monitoring
Über den zum Patent angemeldeten Algorithmus kann eine Energieüberwachung des Gerätes ohne zusätzliche Mess- und Feldgeräte realisiert werden. Der Algorithmus analysiert neben den kältetechnischen Parametern auch die bauseitigen Verhältnisse, wie Mediums- und Außentemperatur sowie das Lastverhalten. So wird über die im Regler hinterlegten Algorithmen die Kälte- bzw. Heizleistung und die elektrische Leistungsaufnahme ausgewiesen. Die aktuell berechneten Werte werden im Regler dargestellt und eine Effizienzkennzahl ermittelt. Zusätzlich ist ein Rückblick auf vorherige Perioden möglich. Optional ist es möglich die Werte zusätzlich an eine Gebäudeleittechnik zu übertragen.

Master-Client
Mit der Master-Client-Regelung können bis zu 4 Kaltwassersätze oder Wärmepumpen der gleichen Geräte-Serie und Leistungsgröße in einem hydraulischen Netz miteinander kaskadiert werden, sodass ein sicherer, konstanter und effizienter Betrieb des gesamten Systems sichergestellt werden kann. Es erfolgt eine automatische, lastabhängige Aktivierung der einzelnen Geräte nach
Betriebsstunden oder aktiven Alarmen. Hierdurch wird eine gleichmäßige Beanspruchung der einzelnen Geräte ermöglicht, um die Lebensdauer der Gesamtanlage zu verlängern.
Verschiedene Anlagenkonfigurationen werden durch die Master-Client-Regelung realisiert, wie:
- 4 Kaltwassersätze
- 4 Wärmepumpen
- 4 Wärmepumpen, wobei eine Geräte den TWW-Betrieb abdeckt
- 4 Wärmepumpen, wobei alle Geräte den TWW-Betrieb abdecken
- Gemischte Kombination aus insgesamt 4 Wärmepumpen und Kaltwassersätzen
- Gemischte Kombination aus insgesamt 4 Wärmepumpen und Kaltwassersätzen, wobei eine Wärmepumpe den TWW-Betrieb abdeckt
Weitere Funktionalitäten der Master-Client-Regelung
- Zentrale Vorgabe des Gerätestatus (Ein/Aus) und der Betriebsart über das Master-Gerät
- Zentrale Umschaltung der Betriebsart Kühlen / Heizen über die Außentemperatur
- Zentrale Sollwertvorgabe des Master-Gerätes an
 die angeschlossenen Clients
 // Sollwertverschiebung über 4-20 mA Signal
 // 2. Sollwert
 // Außentemperaturgeführter Sollwert
- Zentrale Smart Grid Ready Schnittstelle über das Master-Gerät
- Zentrale Zonen Regelung über Hoch- und Niedertemperaturkreislauf
- Aktivierung zusätzlicher oder alternativer Heizquellen über das Master-Gerät
- Drehzahlregelung der Pumpe individuell über jedes Gerät oder zentrale Pumpenansteuerung über das Master-Gerät
Für die Temperaturregelung ist ein zusätzlicher Temperaturfühler im Vorlauf des Verbraucherkreislaufes oder in dem Pufferspeicher zu montieren. Die Temperaturregelung erfolgt über die Vorlauftemperatur. Für den TWW-Betrieb muss ein zweiter Temperaturfühler im TWW-Speicher montiert werden.
Bei einer Kommunikationsstörung mit dem Master-Gerät arbeiten die Client Geräte im Stand Alone Betrieb.
 Voraussetzung für eine Kaskadierung der Geräte ist die gleiche Software- und BIOS-Version der Geräte und der angeschlossenen Bedienoberflächen (Touch-Display, Touch Room HMI oder KIPlink).

Wartungsmeldungen
Folgende Wartungsmeldungen sind in Abhängigkeit der Betriebsstunden im Regler parametrierbar:
- Wartungsmeldung je Verdichter
- Wartungsmeldung der anzusteuernden Pumpen

Blockierschutz der Pumpe(n)
Bei langer Inaktivität werden die anzusteuernden Pumpen regelmäßig aktiviert, um ein Blockieren zu verhindern. Die
Funktion, der Zeitraum und die Dauer sind im Regler frei parametrierbar.

Wochenprogramm
Der Regler des Gerätes verfügt über eine integrierte Wochenuhr. Über das Timer-Programm können dem Gerät verschiedene Betriebsarten vorgegeben werden:
- 4 verschiedene Regelungsvarianten pro Woche
- 10 verschiedene Schaltzeiten pro Regelungsvariante
- Pro Schaltzeit kann der Status des Gerätes (Ein/Aus), die Betriebsart und verschiedene Sollwerte vorgegeben werden

BlackBox Funktion
Über das Gerätedisplay können die letzten 200 Ereignisse (Alarm, Ein-/Ausschalten des Gerätes) mit Datum und Uhrzeit und der Maschinenstatus abgelesen werden.
Über einen PC mit der Service-Software des Herstellers kann die BlackBox zur Analyse von Gerätestörungen ausgelesen werden. In der BlackBox werden die Gerätedaten der letzten 10 Minuten vor einem Ereignis gespeichert.

Zugriff auf den Regler
Der Zugriff auf die einzelnen Parameter erfolgt über 4 verschiedene Zugangsebenen
// Benutzer 1 - ohne Passwort
Diese Ebene beinhaltet die Statusanzeigen, die Laufzeiten der Komponenten, die Soll - und Istwerte, sowie ein Wochenzeitschaltprogramm.
// Benutzer 2 - mit Kundenpasswort
Diese Ebene erlaubt geringfüge Änderungen der Geräteeinstellungen.
// Service - mit Servicepasswort
Diese Ebene ist die Serviceebene und dient zur Eingabe der Alarmverzögerungszeiten, der Verdichterstartpunkte, deren Hysterese, des Frostalarms, der Temperaturalarme usw. Zusätzlich können weitere Funktionen des Gerätes freigeschaltet werden.
// Hersteller - nur für das Herstellerwerk zugänglich
Diese Ebene beinhaltet die vom Hersteller eingestellte Grundkonfiguration der Maschine.

Sensoren
Die folgenden Sensoren sind in die Regelung des Gerätes integriert. Deren Werte können über das Gerätedisplay abgerufen und kalibriert werden.
- Medium-Eintritt
- Medium-Austritt
- Außenlufttemperaturfühler
- Hochdrucksensor je Kältemittelkreislauf
- Niederdrucksensor je Kältemittelkreislauf
- Heißgastemperaturfühler je Verdichter
- Sauggastemperaturfühler je Verdichter

Erweiterte Funktionen
Weitere Funktionen sind in der Regelung des Gerätes integriert und zur bauseitigen Ansteuerung auf Klemmleiste verkabelt:
- Leistungsbegrenzung über bauseitigen Schaltkontakt
Gebäudeleittechnik
Über optional verfügbare Schnittstellenkarten kann das Gerät an eine Gebäudeleittechnik angeschlossen werden.
Die folgenden Protokolle stehen zur Auswahl:
 - Modus (RTU, RS485)
 - Modbus over IP mit SMTP E-Mail Benachrichtigung
 - BACnet MS/TP RS485
 - BACnet over IP mit SMTP E-Mail Benachrichtigung
 - SNMP mit SMTP E-Mail Benachrichtigung
 - Konnex
 - W3000 M-NET (Mitsubishi Electric Protokoll)

BEDIENDISPLAY
Das LC-Display ist an der Außenseite des Gerätes angebracht und leicht zugänglich, jedoch durch eine Schutzabdeckung vor Umwelteinflüssen geschützt. Das Display verfügt über leicht verständliche Piktogramme zur intuitiven Navigation.
Über 6 Tasten am Display kann mit der übersichtlichen Menüstruktur auf die einzelnen Parameter zugegriffen und diese verändert werden.
In der Regelung sind 19 verschiedene Sprachen hinterlegt, die über das Gerätedisplay ausgewählt werden können.
- Eingabe und Auslesen von Datum und Uhrzeit
- Ablesen von Störmeldungen mit Fehlercode und Klartextbeschreibung sowie deren Rücksetzung
- Überprüfung des Status der digitalen und analogen Ein - und Ausgänge
Optional oder zusätzlich zum LC-Display steht die KIPlink Technologie zur Verfügung
Die KIPlink Technologie (Keyboard in your Pocket) ermöglicht den Zugriff auf die Bedienebene des Gerätes. Den Zugriff erhält man durch Scan des auf dem Gerät befindlichen QR Codes. So können über ein Smartphone oder eines Tablets alle relevanten Parameter des Gerätes abgelesen und verändert werden. Durch die Verbindung über ein lokales WLAN kann der Zugriff auch in naher Umgebung zum Gerät erfolgen. Dies vereinfacht Service - und Wartungsarbeiten erheblich. Voraussetzung zum Zugriff auf das Gerät ist die entsprechende App des Geräteherstellers. Die App steht für die Betriebssysteme iOS und Android zur Verfügung.
Zusätzlich kann der Nutzer über eine LAN Verbindung im internen Netzwerk oder mit einer VPN Verbindung aus der Ferne auf die Daten des Gerätes zugreifen. Dies dient dem Servicepersonal zur Unterstützung bei Fehlersuche- und Diagnose, um Ausfallzeiten zu minimieren und Abläufe im Störungsfall zu optimieren. Die kundenseitige Internetverbindung muss den Anforderungen des Herstellers entsprechend parametriert werden.
Optional oder zusätzlich zur KIPlink Technologie steht ein 7'' Touch Display zur intuitiven Bedienung des Gerätes zur Verfügung.
Der Anschluss eines weiteren Displays als Fernüberwachung mit einer maximalen Länge von 500 m ist optional möglich. Bis zu 10 Geräte können an ein externes Display angeschlossen werden.
BETRIEBSBEREICH
Das Gerät deckt standardmäßig den folgenden Betriebsbereich ab:
Betriebsart Kühlen
Kaltwassertemperatur am Austritt des Gerätes:
von -12 °C bis +24 °C
Luftansaugtemperatur:
von -20 °C bis +50 °C
Die oben angegebenen Temperaturwerte stellen jeweils die Maximalwerte dar und sind nicht zwangsläufig kombinierbar.

WERKSABNAHME
Das Gerät wird nach der Montage im Werk einer Funktionsprüfung und einem Probelauf unter Nennbedingungen unterzogen, getestet und abgenommen.
Bei dem Probelauf werden u. a. die folgenden Punkte geprüft:
 - Elektrische Daten und Leistungsaufnahmen
 - Messung der Volumenströme über die wasserseitigen Wärmetauscher
 - Druckverluste der wasserseitigen Wärmetauscher
 - Messung der erbrachten Leistung des Gerätes
 - Adaptierung der Kältemittelfüllmenge
 - Betrieb unter Auslegungsbedingungen (bis +5 °C Wasseraustrittstemperatur)
Vor dem Verlassen des Werkes wird eine Endreinigung und optische Kontrolle des Gerätes durchgeführt.

ZERTIFIZIERUNGEN
Der Hersteller und das Gerät sind nach den folgenden Vorschriften gefertigt, geprüft und zertifiziert:
EN ISO 9001:2008
EN ISO 14001:2004
BS OHSAS 18001:2007
CE -Zertifizierung
EAC -Konformität
Maschinen-Richtlinie 2006/42/EC
Druckgeräterichtlinie PED 2014/68/EC
Niederspannungsrichtlinie 2014/35/EC
Elektromagnetische Verträglichkeit 2014/30/EC
Schallwerte ermittelt nach ISO 9614
Eurovent Zertifizierung (LCP-HP)
ErP Richtlinie 2009/125/EC (für eingesetzte Komponenten)
SEER: TIER2 (Anforderung ab dem 01.01.2021)

Technische Daten

| Eingabewerte |  |
| --- | --- |
| Kaltwasser-Eintrittstemperatur: 26°C | 26°C |
| Kaltwasser-Austrittstemperatur: 20°C | 20°C |
| Medium: Ethylen-Glykol | Wasser |
| Konzentration: 34% | 0% |
| Verschmutzungsfaktor: 0,0000m²K/W | 0.0000m²K/W |
| Luftansaugtemperatur: 35°C | 35°C |
| Ausgabewerte |  |
| Werte nach EN 14511:2013 |  |
| Kälteleistung: 82,45 kW | 82.45kW |
| Leistungsaufnahme Verdichter: 19,72 kW | 19.72 kW |
| Leistungsaufnahme Ventilatoren: 1,00 kW | 1.00 kW |
| Leistungsaufnahme gesamt: 20,72 kW | 20.72kW |
| EER: 3,986 | 3.986 |
| ESEER (Referenz) |  |
| Jahresnutzungsgrad çsc | 217% |
| SEER 217 % |  |
| Verdampfer |  |
| Volumenstrom Medium: 5,556 m³/h | 5.556 m³/h |
|  | kPa |
| Ventilatoren |  |
| Anzahl Ventilatoren: 2 | 2 |
| Leistungsaufnahme je Ventilator: 2 x 2,3 kW | 2x 2.3 kW |
|  | kW |
| Maximale Stromaufnahme je Ventilator: 2 x 3,8 A | 2x 3.8 A |
| Verdichter |  |
| Anzahl Verdichter: 1 | 1 |
| Anzahl Kältemittelkreisläufe: 1 | 1 |
| Minimale Teillaststufe: 27 % | 27% |
| Leistungsregelung |  |
| Ölfüllung: 3,5 kg | 3.50 kg |
| Kältemittelfüllung: 8,0 kg | 8.00 kg |
| Maximale Leistungsaufnahme: 1 x 32,6 kW | 1x 32.6 kW |
| Maximale Stromaufnahme: 1 x 55,3 A | 1x 55.3 A |
| Schalldaten |  |
| Schallleistungspegel: 78 dB(A) | 78 dB(A) |
| Schalldruckpegel: 46 dB(A) | 46 dB(A) |
| Abstand Schalldruckpegel: 10 m | 10 m |
| Elektrische Daten |  |
| Spannungsversorgung: 400V/3Ph/50Hz | 400V/3Ph/50Hz |
| Maximale Leistungsaufnahme: 37,95 kW | 37.95 kW |
| Maximale Stromaufnahme: 65 A | 65 A |
|  | A |
| Maße und Gewichte |  |
| A: 2085 mm | 2085 mm |
| B: 1100 mm |  |

| H: 2400 mm | 2400 mm |
| --- | --- |
| Betriebsgewicht: 926 kg | 926 kg |
| Freiräume |  |
| R1 (rechts vom Schaltschrank): 1000 mm | 1000 mm |
| R2 (links vom Schaltschrank): 1000 mm | 1000 mm |
| R3 (Schaltschrank): 400 mm | 400 mm |
| R4 (gegenüberliegend vom Schaltschrank): 400 mm | 400 mm |

1100 mm

gewähltes Fabrikat: '....................'

gewählter Typ: '....................'
Menge: 1,000 St

#### 42.14 Pumpen, Verteiler, Apparate Kälteg

*Hinweis: Pumpen, Verteiler, Apparate*

*Hinweis: Pumpen*

**42.14.10 Kältepumpe KP1**
Kältepumpe KP1

Inlinepumpe mit hoher Energieeffizienz mit EC-Motor
der Effizienzklasse IE5 gemäß IEC 60034-30-2,
hydraulischem Mindesteffizienzindex MEI = 0,4 und
elektronischer Leistungsanpassung in Trockenläufer-
Bauart. Die Pumpe ist ausgeführt als einstufige
Niederdruckkreiselpumpe mit Flanschanschluss und
Gleitringdichtung. Die Pumpe ist vorrangig
für die Förderung von Heizungswasser (nach VDI 2035),
Kaltwasser und Wasser-Glykol-Gemischen ohne abrasive
Stoffe in Heizungs-, Klima- und Kühlsystemen
konzipiert.

Konstruktion:
- Einstufige Niederdruck-Kreiselpumpe mit ungeteilter
Welle in Blockbauweise
- Spiralgehäuse in Inline-Bauart (Saug- und
Druckstutzen mit gleichen Flanschen in einer Linie)
- Flansche PN 16 - nach EN 1092-2
- Druckmessanschlüsse (R 1/8) für angebauten
Differenzdruckgeber (Ausführung ...-R1 ohne
Differenzdruckgeber)
- Pumpengehäuse und Laterne/Motorflansch serienmäßig
mit Kataphoresebeschichtung
- Gleitringdichtung für die Wasserförderung bis Tmax.
= +120°C. Bis T ¾ +40°C ist eine Glykolbeimischung von
20% bis 40% Volumenanteil zulässig. Bei Wasser-Glykol-
Gemischen mit Anteilen Glykol >40% bis max. 50%
Volumenanteil und einer Medientemperatur von > + 40°C
bis max. +120°C oder anderen von Wasser abweichenden
Medien ist eine alternative Gleitringdichtung
vorzusehen. Bei Verwendung von Wasser-Glykol-Gemischen
wird generell der Einsatz einer S1 Variante mit
entsprechender Gleitringdichtung empfohlen.
- Anschlussspannungen:
- 3~440 V +-10% 50/60 Hz; 3~400 V +-10% 50/60 Hz;
3~380 V -5 % +10 % 50/60 Hz
- Variante M-: 1~220 V ... 240 V (+-10%), 50/60 Hz
- Erfüllung der Elektromagnetischen Verträglichkeit
ohne zusätzliche Maßnahmen
- Störaussendung für Wohnbereich gemäß EN 61800-3:2018
- Störfestigkeit für Industriebereich gemäß EN61800-
3:2018

Regelarten:
- Variabler Differenzdruck (dp-v)
- Konstanter Differenzdruck (dp-c)
- Konstante Drehzahl (n-const.)
- Benutzerdefinierte PID-Regelung

Funktionen:
- Betriebsarten Doppelpumpe: Haupt-/Reservebetrieb,
wirkungsgradoptimierter Additionsbetrieb für dp-c und
dp-v
- Integrierter Motorvollschutz

Anzeige im "Home-Screen" des graphischen Displays:
- Aktuell eingestellte Regelungsart
- Aktueller Sollwert
- Aktueller Istwert
- Aktueller Volumenstrom (nur bei angeschlossenem
Differenzdrucksensor)
- Aktuelle Leistungsaufnahme

Ausführung:
- 1 analoger Eingang : 0 ... 10 V, 2 ... 10 V, 0 ...
20 mA, 4 ... 20 mA nur für Sensorwert von
Differenzdrucksensor
- 1 analoger Eingang : 0 ... 10 V, 2 ... 10 V, 0 ...
20 mA, 4 ... 20 mA nur für externen Sollwertgeber
- 1 digitaler Eingang (Ext. AUS)
- 2 Melderelais für Betriebs- und Störmeldungen
- Steckplatz für CIF-Module mit Schnittstellen
für Gebäudeautomation GA (Optionales Zubehör: CIF-
Module Ethernet, Modbus RTU, BACnet MS/TP, LON, PLR,
CAN)
- Systembus zur Kommunikation bei Doppelpumpenbetrieb
- Automatischer Notbetrieb bei besonderen Zuständen
(Pumpendrehzahl definierbar) z.B. bei Ausfall der
Buskommunikation oder von Sensorwerten
- Drehbares graphisches Farb-Display (2 Zoll) mit
Bedienung über Ein-Knopf-Handbedienebene
- Doppelpumpenmanagement integriert (Doppelpumpen sind
fertig verdrahtet), bei Verwendung von 2 Einzelpumpen
als Doppelpumpeneinheit
- Kabelbrucherkennung bei analogem Signal (in
Verbindung mit 2 ... 10V oder 4 ... 20mA)
- Serienmäßige Kondensatablaufbohrungen im
Motorgehäuse (bei Auslieferung verschlossen)
- Entlüftungsventil an der Laterne

Incl. folgendem Zubehör:
- 3 Konsolen mit Befestigungsmaterial für Fundamentaufbau
- CIF-Modul Ethernet Multiprotocol (Modbus TCP,
BACnet/ IP)
- Differenzdruckgeber DDG 2 ... 10V
- Differenzdruckgeber DDG 4 ... 20mA

Betriebsdaten
Fördermedium: Ethylenglykol 34 %
Medientemperatur: 35.00 °C
Angefragter Volumenstrom: 113.00 m3/h
Angefragte Förderhöhe: 15.90 m
Min. Medientemperatur: -20 °C
Max. Medientemperatur: 120 °C
Min. Umgebungstemperatur: 0 °C
Max. Umgebungstemperatur: 50 °C
Maximaler Betriebsdruck: 16 bar
Mindesteffizienzindex (MEI): = 0.4

Motordaten
Motor-Effizienzklasse: IE5
Störaussendung: EN 61800-3
Störfestigkeit: EN 61800-3
Netzanschluss: 3~400V/50 Hz
Motornennleistung: 7.5 kW
Drehzahl max.: 3320 1/min
Nennstrom: 12.9 A
Isolationsklasse: F
Schutzart Motor: IP55
Motorschutz: KLF integriert

Werkstoffe
Pumpengehäuse: 5.1301/EN-GJL-250
Laufrad: PPE/PS-GF30
Welle: 1.4021
Wellendichtung: Q1Q1X4GG
Laterne: 5.1301, EN-GJL-250 KTL-beschichtet

Einbaumaße
Saugseitiger Rohranschluss: DN 80, PN 16
Druckseitiger Rohranschluss: DN 80, PN 16
Baulänge: 360 mm
Gewicht netto ca.: 55 kg

Incl. Einbau- und Betriebsanleitung sowie
Konformitätserklärung

gewähltes Fabrikat: '....................'

gewählter Typ: '....................'
Menge: 1,000 St

**42.14.20 Kältepumpe KP2**
Kältepumpe KP2

wie zuvor beschrieben, jedoch:

Betriebsdaten
Fördermedium: Wasser 100 %
Medientemperatur: 6.00 °C
Angefragter Volumenstrom: 103.80 m3/h
Angefragte Förderhöhe: 13.20 m
Min. Medientemperatur: -20 °C
Max. Medientemperatur: 120 °C
Min. Umgebungstemperatur: 0 °C
Max. Umgebungstemperatur: 50 °C
Maximaler Betriebsdruck: 16 bar
Mindesteffizienzindex (MEI): = 0.4

Motordaten
Motor-Effizienzklasse: IE5
Störaussendung: EN 61800-3
Störfestigkeit: EN 61800-3
Netzanschluss: 3~400V/50 Hz
Motornennleistung: 5.5 kW
Drehzahl max.: 1800 1/min
Nennstrom: 10 A
Isolationsklasse: F
Schutzart Motor: IP55
Motorschutz: KLF integriert

Werkstoffe
Pumpengehäuse: 5.1301/EN-GJL-250
Laufrad: EN-GJL-200
Welle: 1.4021
Wellendichtung: AQ1EGG
Laterne: 5.1301, EN-GJL-250 KTL-beschichtet

Einbaumaße
Saugseitiger Rohranschluss: DN 100, PN 16
Druckseitiger Rohranschluss: DN 100, PN 16
Baulänge: 500 mm
Gewicht netto ca.: 106 kg

gewähltes Fabrikat: '....................'

gewählter Typ: '....................'
Menge: 1,000 St

**42.14.30 Kältepumpe KP3**
Kältepumpe KP3

wie zuvor beschrieben, jedoch:

Betriebsdaten
Fördermedium: Wasser 100 %
Medientemperatur: 6.00 °C
Angefragter Volumenstrom: 103.80 m3/h
Angefragte Förderhöhe: 11.80 m
Min. Medientemperatur: -20 °C
Max. Medientemperatur: 120 °C
Min. Umgebungstemperatur: 0 °C
Max. Umgebungstemperatur: 50 °C
Maximaler Betriebsdruck: 16 bar
Mindesteffizienzindex (MEI): = 0.4

Motordaten
Motor-Effizienzklasse: IE5
Störaussendung: EN 61800-3
Störfestigkeit: EN 61800-3
Netzanschluss: 3~400V/50 Hz
Motornennleistung: 5.5 kW
Drehzahl max.: 1800 1/min
Nennstrom: 10 A
Isolationsklasse: F
Schutzart Motor: IP55
Motorschutz: KLF integriert

Werkstoffe
Pumpengehäuse: 5.1301/EN-GJL-250
Laufrad: EN-GJL-200
Welle: 1.4021
Wellendichtung: AQ1EGG
Laterne: 5.1301, EN-GJL-250 KTL-beschichtet

Einbaumaße
Saugseitiger Rohranschluss: DN 100, PN 16
Druckseitiger Rohranschluss: DN 100, PN 16
Baulänge: 500 mm
Gewicht netto ca.: 106 kg

gewähltes Fabrikat: '....................'

gewählter Typ: '....................'
Menge: 1,000 St

**42.14.40 Kältepumpe KP4**
Kältepumpe KP4

Hocheffiziente Hochdruck-Kreiselpumpe in vertikaler
Ausführung mit Inline-Anschlüssen, IEC-Motor mit
Motoreffizienzklasse IE5 und integriertem,
luftgekühltem Frequenzumrichter. Der integrierte
Frequenzumrichter ermöglicht eine variable Drehzahl,
Druck- und PID-Regelung.

Regelungsarten
- Drehzahlregelung: Manuell durch grünen Knopf oder
durch externe Signale
- Konstanter oder variabler Druck: Druckregelung mit
Sensor, Sollwerteinstellung durch grünen Knopf oder
externe Signale
- PID-Regelung: andere konstante Steuerungsvariablen
(Temperatur, Volumenstrom, Druck....) mit Sensor,
Sollwert-Einstellung mit dem grünen Knopf, mithilfe
externer Signale

Das Elektronikmodul bietet verschiedene
Schutzfunktionen einschließlich Überlastschutz,
Wassermangelerkennung als auch Schutz vor
Netzunterspannung oder -überspannung, hoher
Umgebungstemperatur, Phasenausfall, blockierten Pumpen
und Kurzschluss. Fehlermeldungen werden über das
Display ausgegeben.

Eingang:
- In1: Eingang, Sensorsignal 4 - 20 mA, 0 - 10 V,
0 - 20 mA oder 2 - 10 V
- In2: Eingang, Sollwert 0 - 20 mA, 0 - 10 V,
4 - 20 mA oder 2 - 10 V

Ausgang:
- Spannungsausgang +24 V mit max. Kontaktstärke von 60
mA
- Potentialfreie Sammelbetriebs- und
Sammelstörmeldungen
- Ext. Ein/Aus-Modus.
- Steckplatz für IF-Module Modbus, BACnet, CAN,
PLR, LON für die Anbindung an die Gebäudeautomation

Der Anschluss der Pumpen- und Motorwelle erfolgt
mittels Schalenkupplung. Ein gesondertes Laternen-
Kugellager stellt die optimale Aufnahme von
Axialkräften sicher. Spezielle, fest angebaute
Hebeösen ermöglichen den einfachen Einbau der Pumpe.

Die Pumpe ist geeignet für den Einsatz in der
Wasserversorgung und Druckerhöhung, in industriellen
Umwälzsystemen sowie in Prozesswasserkreisläufen und
geschlossenen Kühlkreisläufen. Sie kann ferner in
Waschanlagen sowie für die Bewässerung verwendet
werden.

Besonderheiten/Produktvorteile
- Einfacher Betrieb und Einstellung durch grünen Knopf
mit Blockierfunktion und Display
- Wirkungsgradoptimierte, lasergeschweißte und
hocheffiziente 2D-/3D-Hydraulik (mit Durchfluss- und
Entgasungsoptimierung)
- Korrosionsbeständige Laufräder, Leiträder und
Stufengehäuse
- Hydraulik mit Durchfluss- und Entgasungsoptimierung
- Volumenstrom- und NPSH-optimiertes Pumpengehäuse
- Wartungsfreundliche Bauart
- Trinkwasser-Zulassung für Pumpen mit
mediumberührenden Teilen aus Edelstahl (EPDM-
Ausführung)

Hinweise zur Bauart
- anwenderfreundliche Gleitringdichtung (X-Seal) in
Kartuschen-Bauweise und einer wartungsfreundlichen
Standarddichtung oder einer Standard-Gleitringdichtung.
- Die Ausbaukupplung ermöglicht einen schnellen und
einfachen Austausch der Gleitringdichtung ohne Ausbau
des Motors (Motoren ab 5,5 kW).
- incl. runde DIN-Gegenflansche aus Edelstahl,
Schrauben, Muttern und Dichtungen
- incl. einsteckbarem IF-Modul BACnet IP
- incl. Sensoren
- incl. Bypass-Set

Betriebsdaten
Fördermedium: Wasser 100 %
Medientemperatur: 27.00 °C
Fördermediumkonzentration: 100.00 %
Angefragter Volumenstrom: 44.10 m3/h
Angefragte Förderhöhe: 101.50 m

Produktdaten
Min. Medientemperatur: -20 °C
Max. Medientemperatur: 120 °C
Min. Umgebungstemperatur: -15 °C
Max. Umgebungstemperatur: 50 °C
Maximaler Betriebsdruck: 16 bar
Maximaler Zulaufdruck: 10 bar
Mindesteffizienzindex (MEI): = 0.7

Motordaten
Elektromagnetische Verträglichkeit: EN 61000-6-1, -2, -
3, -4
Netzanschluss: 3~400V/50 Hz
Spannungstoleranz:
Motornennleistung: 18.5 kW
Motor-Effizienzklasse: IE5
Nennstrom: 32.1 A
Drehzahl min.:
Drehzahl max.:
Isolationsklasse: F
Schutzart: IP55

Werkstoffe
Pumpengehäuse: 5.1301/EN-GJL-250
Laufrad: 1.4307
Welle: 1.4057
Wellendichtung: BQ7EGG
Material Dichtung: EPDM
Material Stufenkammer: 1.4301

Einbaumaße
Saugseitiger Rohranschluss: DN 80, PN 16
Druckseitiger Rohranschluss: DN 80, PN 16
Gewicht netto ca.: 240 kg

Incl. Einbau- und Betriebsanleitung.

gewähltes Fabrikat: '....................'

gewählter Typ: '....................'
Menge: 1,000 St

**42.14.50 Kältepumpe KP5**
Kältepumpe KP5

wie zuvor beschrieben, jedoch:

Betriebsdaten
Fördermedium: Wasser 100 %
Medientemperatur: 27.00 °C
Fördermediumkonzentration: 100.00 %
Angefragter Volumenstrom: 25.40 m3/h
Angefragte Förderhöhe: 44.40 m

Produktdaten
Min. Medientemperatur: -30 °C
Max. Medientemperatur: 120 °C
Min. Umgebungstemperatur: 0 °C
Max. Umgebungstemperatur: 50 °C
Maximaler Betriebsdruck: 16 bar
Maximaler Zulaufdruck: 10 bar
Mindesteffizienzindex (MEI): = 0.5

Motordaten
Elektromagnetische Verträglichkeit: EN 61000-6-1, -2, -
3, -4
Netzanschluss: 3~400V/50 Hz
Spannungstoleranz: 400/50:+/-10%, 380/60:+/-10%,
440/60:+/-10%
Motornennleistung: 5.5 kW
Motor-Effizienzklasse: IE5
Nennstrom: 10.5 A
Drehzahl min.: 0 1/min
Drehzahl max.: 0 1/min
Isolationsklasse: F
Schutzart: IP55

Werkstoffe
Pumpengehäuse: 1.4301
Laufrad: 1.4307
Welle: 1.4301
Wellendichtung: BQ7EGG
Material Dichtung: EPDM
Material Stufenkammer: 1.4301

Einbaumaße
Saugseitiger Rohranschluss: G 2, PN 16
Druckseitiger Rohranschluss: G 2, PN 16
Gewicht netto ca.: 78 kg

gewähltes Fabrikat: '....................'

gewählter Typ: '....................'
Menge: 1,000 St

**42.14.60 Kältepumpe KP6**
Kältepumpe KP5

wie zuvor beschrieben, jedoch:

Betriebsdaten
Fördermedium: Wasser 100 %
Medientemperatur: 27.00 °C
Fördermediumkonzentration: 100.00 %
Angefragter Volumenstrom: 31.80 m3/h
Angefragte Förderhöhe: 47.40 m

Produktdaten
Min. Medientemperatur: -30 °C
Max. Medientemperatur: 120 °C
Min. Umgebungstemperatur: 0 °C
Max. Umgebungstemperatur: 50 °C
Maximaler Betriebsdruck: 16 bar
Maximaler Zulaufdruck: 10 bar
Mindesteffizienzindex (MEI): = 0.7

Motordaten
Elektromagnetische Verträglichkeit: EN 61000-6-1, -2, -
3, -4
Netzanschluss: 3~400V/50 Hz
Spannungstoleranz: 400/50:+/-10%, 380/60:+/-10%,
440/60:+/-10%
Motornennleistung: 7.5 kW
Motor-Effizienzklasse: IE5
Nennstrom: 14.9 A
Drehzahl min.: 0 1/min
Drehzahl max.: 0 1/min
Isolationsklasse: F
Schutzart: IP55

Werkstoffe
Pumpengehäuse: 1.4301
Laufrad: 1.4307
Welle: 1.4301
Wellendichtung: BQ7EGG
Material Dichtung: EPDM
Material Stufenkammer: 1.4301

Einbaumaße
Saugseitiger Rohranschluss: DN 50, PN 16
Druckseitiger Rohranschluss: DN 50, PN 16
Gewicht netto ca.: 95 kg

gewähltes Fabrikat: '....................'

gewählter Typ: '....................'
Menge: 1,000 St

**42.14.70 Kältepumpe KP15**
Kältepumpe KP15

wie zuvor beschrieben, jedoch:

Betriebsdaten
Fördermedium: Wasser 100 %
Medientemperatur: 6.00 °C
Fördermediumkonzentration: 100.00 %
Angefragter Volumenstrom: 22.50 m3/h
Angefragte Förderhöhe: 36.40 m

Produktdaten
Min. Medientemperatur: -30 °C
Max. Medientemperatur: 120 °C
Min. Umgebungstemperatur: 0 °C
Max. Umgebungstemperatur: 50 °C
Maximaler Betriebsdruck: 16 bar
Maximaler Zulaufdruck: 10 bar
Mindesteffizienzindex (MEI): = 0.5

Motordaten
Elektromagnetische Verträglichkeit: EN 61000-6-1, -2, -
3, -4
Netzanschluss: 3~400V/50 Hz
Spannungstoleranz: 400/50:+/-10%, 380/60:+/-10%,
440/60:+/-10%
Motornennleistung: 4 kW
Motor-Effizienzklasse: IE5
Nennstrom: 6.9 A
Drehzahl min.: 0 1/min
Drehzahl max.: 0 1/min
Isolationsklasse: F
Schutzart: IP55

Werkstoffe
Pumpengehäuse: 1.4301
Laufrad: 1.4307
Welle: 1.4301
Wellendichtung: BQ7EGG
Material Dichtung: EPDM
Material Stufenkammer: 1.4301

Einbaumaße
Saugseitiger Rohranschluss: G 2, PN 16
Druckseitiger Rohranschluss: G 2, PN 16
Gewicht netto ca.: 40.1 kg

gewähltes Fabrikat: '....................'

gewählter Typ: '....................'
Menge: 1,000 St

**42.14.80 Kältepumpe KP7 (Notkühlwasser)**
Kältepumpe KP7 (Notkühlwasser)

Hocheffiziente Hochdruck-Kreiselpumpe in vertikaler
Ausführung mit Inline-Anschlüssen, IEC-Motor mit
Motoreffizienzklasse IE5 und integriertem,
luftgekühltem Frequenzumrichter. Der integrierte
Frequenzumrichter ermöglicht eine variable Drehzahl,
Druck- und PID-Regelung.

Regelungsarten
- Drehzahlregelung: Manuell durch grünen Knopf oder
durch externe Signale
- Konstanter oder variabler Druck: Druckregelung mit
Sensor, Sollwerteinstellung durch grünen Knopf oder
externe Signale
- PID-Regelung: andere konstante Steuerungsvariablen
(Temperatur, Volumenstrom, Druck....) mit Sensor,
Sollwert-Einstellung mit dem grünen Knopf, mithilfe
externer Signale

Das Elektronikmodul bietet verschiedene
Schutzfunktionen einschließlich Überlastschutz,
Wassermangelerkennung als auch Schutz vor
Netzunterspannung oder -überspannung, hoher
Umgebungstemperatur, Phasenausfall, blockierten Pumpen
und Kurzschluss. Fehlermeldungen werden über das
Display ausgegeben.

Eingang:
- In1: Eingang, Sensorsignal 4 - 20 mA, 0 - 10 V,
0 - 20 mA oder 2 - 10 V
- In2: Eingang, Sollwert 0 - 20 mA, 0 - 10 V,
4 - 20 mA oder 2 - 10 V

Ausgang:
- Spannungsausgang +24 V mit max. Kontaktstärke von 60
mA
- Potentialfreie Sammelbetriebs- und
Sammelstörmeldungen
- Ext. Ein/Aus-Modus.
- Steckplatz für IF-Module Modbus, BACnet, CAN,
PLR, LON für die Anbindung an die Gebäudeautomation

Der Anschluss der Pumpen- und Motorwelle erfolgt
mittels Schalenkupplung. Ein gesondertes Laternen-
Kugellager stellt die optimale Aufnahme von
Axialkräften sicher. Spezielle, fest angebaute
Hebeösen ermöglichen den einfachen Einbau der Pumpe.

Die Pumpe ist geeignet für den Einsatz in der
Wasserversorgung und Druckerhöhung, in industriellen
Umwälzsystemen sowie in Prozesswasserkreisläufen und
geschlossenen Kühlkreisläufen. Sie kann ferner in
Waschanlagen sowie für die Bewässerung verwendet
werden.

Besonderheiten/Produktvorteile
- Einfacher Betrieb und Einstellung durch grünen Knopf
mit Blockierfunktion und Display
- Wirkungsgradoptimierte, lasergeschweißte und
hocheffiziente 2D-/3D-Hydraulik (mit Durchfluss- und
Entgasungsoptimierung)
- Korrosionsbeständige Laufräder, Leiträder und
Stufengehäuse
- Hydraulik mit Durchfluss- und Entgasungsoptimierung
- Volumenstrom- und NPSH-optimiertes Pumpengehäuse
- Wartungsfreundliche Bauart
- Trinkwasser-Zulassung für Pumpen mit
mediumberührenden Teilen aus Edelstahl (EPDM-
Ausführung)

Hinweise zur Bauart
- anwenderfreundliche Gleitringdichtung (X-Seal) in
Kartuschen-Bauweise und einer wartungsfreundlichen
Standarddichtung oder einer Standard-Gleitringdichtung.
- Die Ausbaukupplung ermöglicht einen schnellen und
einfachen Austausch der Gleitringdichtung ohne Ausbau
des Motors (Motoren ab 5,5 kW).
- incl. runde DIN-Gegenflansche aus Edelstahl,
Schrauben, Muttern und Dichtungen
- incl. einsteckbarem IF-Modul BACnet IP
- incl. Sensoren
- incl. Bypass-Set

Betriebsdaten
Fördermedium: Wasser 100 %
Medientemperatur: 27.00 °C
Fördermediumkonzentration: 100.00 %
Angefragter Volumenstrom: 34.50 m3/h
Angefragte Förderhöhe: 60.00 m

Produktdaten
Min. Medientemperatur: -20 °C
Max. Medientemperatur: 120 °C
Min. Umgebungstemperatur: -15 °C
Max. Umgebungstemperatur: 50 °C
Maximaler Betriebsdruck: 16 bar
Maximaler Zulaufdruck: 10 bar
Mindesteffizienzindex (MEI): = 0.7

Motordaten
Elektromagnetische Verträglichkeit: EN 61000-6-1, -2, -
3, -4
Netzanschluss: 3~400V/50 Hz
Spannungstoleranz:
Motornennleistung: 11 kW
Motor-Effizienzklasse: IE5
Nennstrom: 19.6 A
Drehzahl min.:
Drehzahl max.:
Isolationsklasse: F
Schutzart: IP55

Werkstoffe
Pumpengehäuse: 1.4301
Laufrad: 1.4307
Welle: 1.4057
Wellendichtung: BQ7EGG
Material Dichtung: EPDM
Material Stufenkammer: 1.4301

Einbaumaße
Saugseitiger Rohranschluss: DN 50, PN 16
Druckseitiger Rohranschluss: DN 50, PN 16
Gewicht netto ca.: 145 kg

Incl. Einbau- und Betriebsanleitung.

gewähltes Fabrikat: '....................'

gewählter Typ: '....................'
Menge: 1,000 St

**42.14.90 Kältepumpe KP10**
Kältepumpe KP10

Inlinepumpe mit hoher Energieeffizienz mit EC-Motor
der Effizienzklasse IE5 gemäß IEC 60034-30-2,
hydraulischem Mindesteffizienzindex MEI = 0,4 und
elektronischer Leistungsanpassung in Trockenläufer-
Bauart. Die Pumpe ist ausgeführt als einstufige
Niederdruckkreiselpumpe mit Flanschanschluss und
Gleitringdichtung. Die Pumpe ist vorrangig
für die Förderung von Heizungswasser (nach VDI 2035),
Kaltwasser und Wasser-Glykol-Gemischen ohne abrasive
Stoffe in Heizungs-, Klima- und Kühlsystemen
konzipiert.

Konstruktion:
- Einstufige Niederdruck-Kreiselpumpe mit ungeteilter
Welle in Blockbauweise
- Spiralgehäuse in Inline-Bauart (Saug- und
Druckstutzen mit gleichen Flanschen in einer Linie)
- Flansche PN 16 - nach EN 1092-2
- Druckmessanschlüsse (R 1/8) für angebauten
Differenzdruckgeber (Ausführung ...-R1 ohne
Differenzdruckgeber)
- Pumpengehäuse und Laterne/Motorflansch serienmäßig
mit Kataphoresebeschichtung
- Gleitringdichtung für die Wasserförderung bis Tmax.
= +120°C. Bis T ¾ +40°C ist eine Glykolbeimischung von
20% bis 40% Volumenanteil zulässig. Bei Wasser-Glykol-
Gemischen mit Anteilen Glykol >40% bis max. 50%
Volumenanteil und einer Medientemperatur von > + 40°C
bis max. +120°C oder anderen von Wasser abweichenden
Medien ist eine alternative Gleitringdichtung
vorzusehen. Bei Verwendung von Wasser-Glykol-Gemischen
wird generell der Einsatz einer S1 Variante mit
entsprechender Gleitringdichtung empfohlen.
- Anschlussspannungen:
- 3~440 V +-10% 50/60 Hz; 3~400 V +-10% 50/60 Hz;
3~380 V -5 % +10 % 50/60 Hz
- Variante M-: 1~220 V ... 240 V (+-10%), 50/60 Hz
- Erfüllung der Elektromagnetischen Verträglichkeit
ohne zusätzliche Maßnahmen
- Störaussendung für Wohnbereich gemäß EN 61800-3:2018
- Störfestigkeit für Industriebereich gemäß EN61800-
3:2018

Regelarten:
- Variabler Differenzdruck (dp-v)
- Konstanter Differenzdruck (dp-c)
- Konstante Drehzahl (n-const.)
- Benutzerdefinierte PID-Regelung

Funktionen:
- Betriebsarten Doppelpumpe: Haupt-/Reservebetrieb,
wirkungsgradoptimierter Additionsbetrieb für dp-c und
dp-v
- Integrierter Motorvollschutz

Anzeige im "Home-Screen" des graphischen Displays:
- Aktuell eingestellte Regelungsart
- Aktueller Sollwert
- Aktueller Istwert
- Aktueller Volumenstrom (nur bei angeschlossenem
Differenzdrucksensor)
- Aktuelle Leistungsaufnahme

Ausführung:
- 1 analoger Eingang : 0 ... 10 V, 2 ... 10 V, 0 ...
20 mA, 4 ... 20 mA nur für Sensorwert von
Differenzdrucksensor
- 1 analoger Eingang : 0 ... 10 V, 2 ... 10 V, 0 ...
20 mA, 4 ... 20 mA nur für externen Sollwertgeber
- 1 digitaler Eingang (Ext. AUS)
- 2 Melderelais für Betriebs- und Störmeldungen
- Steckplatz für CIF-Module mit Schnittstellen
für Gebäudeautomation GA (Optionales Zubehör: CIF-
Module Ethernet, Modbus RTU, BACnet MS/TP, LON, PLR,
CAN)
- Systembus zur Kommunikation bei Doppelpumpenbetrieb
- Automatischer Notbetrieb bei besonderen Zuständen
(Pumpendrehzahl definierbar) z.B. bei Ausfall der
Buskommunikation oder von Sensorwerten
- Drehbares graphisches Farb-Display (2 Zoll) mit
Bedienung über Ein-Knopf-Handbedienebene
- Doppelpumpenmanagement integriert (Doppelpumpen sind
fertig verdrahtet), bei Verwendung von 2 Einzelpumpen
als Doppelpumpeneinheit
- Kabelbrucherkennung bei analogem Signal (in
Verbindung mit 2 ... 10V oder 4 ... 20mA)
- Serienmäßige Kondensatablaufbohrungen im
Motorgehäuse (bei Auslieferung verschlossen)
- Entlüftungsventil an der Laterne

Incl. folgendem Zubehör:
- 3 Konsolen mit Befestigungsmaterial für Fundamentaufbau
- CIF-Modul Ethernet Multiprotocol (Modbus TCP,
BACnet/ IP)
- Differenzdruckgeber DDG 2 ... 10V
- Differenzdruckgeber DDG 4 ... 20mA

Betriebsdaten
Fördermedium: Wasser 100 %
Medientemperatur: 12.00 °C
Angefragter Volumenstrom: 58.30 m3/h
Angefragte Förderhöhe: 14.00 m
Min. Medientemperatur: -20 °C
Max. Medientemperatur: 120 °C
Min. Umgebungstemperatur: 0 °C
Max. Umgebungstemperatur: 50 °C
Maximaler Betriebsdruck: 16 bar
Mindesteffizienzindex (MEI): = 0.4

Motordaten
Motor-Effizienzklasse: IE5
Störaussendung: EN 61800-3
Störfestigkeit: EN 61800-3
Netzanschluss: 3~400V/50 Hz
Motornennleistung: 4 kW
Drehzahl max.: 2960 1/min
Nennstrom: 6.7 A
Isolationsklasse: F
Schutzart Motor: IP55
Motorschutz: KLF integriert

Werkstoffe
Pumpengehäuse: 5.1301/EN-GJL-250
Laufrad: PPE/PS-GF30
Welle: 1.4021
Wellendichtung: Q1Q1X4GG
Laterne: 5.1301, EN-GJL-250 KTL-beschichtet

Einbaumaße
Saugseitiger Rohranschluss: DN 65, PN 16
Druckseitiger Rohranschluss: DN 65, PN 16
Baulänge: 340 mm
Gewicht netto ca.: 38 kg

Incl. Einbau- und Betriebsanleitung sowie
Konformitätserklärung

gewähltes Fabrikat: '....................'

gewählter Typ: '....................'
Menge: 1,000 St

**42.14.100 Kältepumpe KP11**
Kältepumpe KP11

wie zuvor beschrieben, jedoch:

Betriebsdaten
Fördermedium: Wasser 100 %
Medientemperatur: 12.00 °C
Angefragter Volumenstrom: 58.30 m3/h
Angefragte Förderhöhe: 12.70 m
Min. Medientemperatur: -20 °C
Max. Medientemperatur: 120 °C
Min. Umgebungstemperatur: 0 °C
Max. Umgebungstemperatur: 50 °C
Maximaler Betriebsdruck: 16 bar
Mindesteffizienzindex (MEI): = 0.4

Motordaten
Motor-Effizienzklasse: IE5
Störaussendung: EN 61800-3
Störfestigkeit: EN 61800-3
Netzanschluss: 3~400V/50 Hz
Motornennleistung: 4 kW
Drehzahl max.: 2960 1/min
Nennstrom: 6.7 A
Isolationsklasse: F
Schutzart Motor: IP55
Motorschutz: KLF integriert

Werkstoffe
Pumpengehäuse: 5.1301/EN-GJL-250
Laufrad: PPE/PS-GF30
Welle: 1.4021
Wellendichtung: AQ1EGG
Laterne: 5.1301, EN-GJL-250 KTL-beschichtet

Einbaumaße
Saugseitiger Rohranschluss: DN 65, PN 16
Druckseitiger Rohranschluss: DN 65, PN 16
Baulänge: 340 mm
Gewicht netto ca.: 38 kg

gewähltes Fabrikat: '....................'

gewählter Typ: '....................'
Menge: 1,000 St

**42.14.110 Kältepumpe KP12**
Kältepumpe KP12

wie zuvor beschrieben, jedoch:

Betriebsdaten
Fördermedium: Wasser 100 %
Medientemperatur: 16.00 °C
Angefragter Volumenstrom: 12.30 m3/h
Angefragte Förderhöhe: 9.50 m
Min. Medientemperatur: -20 °C
Max. Medientemperatur: 120 °C
Min. Umgebungstemperatur: 0 °C
Max. Umgebungstemperatur: 50 °C
Maximaler Betriebsdruck: 16 bar
Mindesteffizienzindex (MEI): = 0.4

Motordaten
Motor-Effizienzklasse: IE5
Störaussendung: EN 61800-3
Störfestigkeit: EN 61800-3
Netzanschluss: 3~400V/50 Hz
Motornennleistung: 0.75 kW
Drehzahl max.: 2360 1/min
Nennstrom: 1.3 A
Isolationsklasse: F
Schutzart Motor: IP55
Motorschutz: KLF integriert

Werkstoffe
Pumpengehäuse: 5.1301/EN-GJL-250
Laufrad: PPE/PS-GF30
Welle: 1.4021
Wellendichtung: AQ1EGG
Laterne: 5.1301, EN-GJL-250 KTL-beschichtet

Einbaumaße
Saugseitiger Rohranschluss: DN 32, PN 16
Druckseitiger Rohranschluss: DN 32, PN 16
Baulänge: 260 mm
Gewicht netto ca.: 26 kg

gewähltes Fabrikat: '....................'

gewählter Typ: '....................'
Menge: 1,000 St

**42.14.120 Kältepumpe KP13**
Kältepumpe KP13

wie zuvor beschrieben, jedoch:

Betriebsdaten
Fördermedium: Wasser 100 %
Medientemperatur: 16.00 °C
Angefragter Volumenstrom: 74.40 m3/h
Angefragte Förderhöhe: 11.50 m
Min. Medientemperatur: -20 °C
Max. Medientemperatur: 120 °C
Min. Umgebungstemperatur: 0 °C
Max. Umgebungstemperatur: 50 °C
Maximaler Betriebsdruck: 16 bar
Mindesteffizienzindex (MEI): = 0.4

Motordaten
Motor-Effizienzklasse: IE5
Störaussendung: EN 61800-3
Störfestigkeit: EN 61800-3
Netzanschluss: 3~400V/50 Hz
Motornennleistung: 4 kW
Drehzahl max.: 2930 1/min
Nennstrom: 6.1 A
Isolationsklasse: F
Schutzart Motor: IP55
Motorschutz: KLF integriert

Werkstoffe
Pumpengehäuse: 5.1301/EN-GJL-250
Laufrad: PPE/PS-GF30
Welle: 1.4021
Wellendichtung: AQ1EGG
Laterne: 5.1301, EN-GJL-250 KTL-beschichtet

Einbaumaße
Saugseitiger Rohranschluss: DN 80, PN 16
Druckseitiger Rohranschluss: DN 80, PN 16
Baulänge: 360 mm
Gewicht netto ca.: 44 kg

gewähltes Fabrikat: '....................'

gewählter Typ: '....................'
Menge: 1,000 St

**42.14.130 Kältepumpe KP14**
Kältepumpe KP14

wie zuvor beschrieben, jedoch:

Betriebsdaten
Fördermedium: Wasser 100 %
Medientemperatur: 8.00 °C
Angefragter Volumenstrom: 19.00 m3/h
Angefragte Förderhöhe: 15.70 m
Min. Medientemperatur: -20 °C
Max. Medientemperatur: 120 °C
Min. Umgebungstemperatur: 0 °C
Max. Umgebungstemperatur: 50 °C
Maximaler Betriebsdruck: 16 bar
Mindesteffizienzindex (MEI): = 0.4

Motordaten
Motor-Effizienzklasse: IE5
Störaussendung: EN 61800-3
Störfestigkeit: EN 61800-3
Netzanschluss: 3~400V/50 Hz
Motornennleistung: 2.2 kW
Drehzahl max.: 3390 1/min
Nennstrom: 3.7 A
Isolationsklasse: F
Schutzart Motor: IP55
Motorschutz: KLF integriert

Werkstoffe
Pumpengehäuse: 5.1301/EN-GJL-250
Laufrad: PPE/PS-GF30
Welle: 1.4021
Wellendichtung: AQ1EGG
Laterne: 5.1301, EN-GJL-250 KTL-beschichtet

Einbaumaße
Saugseitiger Rohranschluss: DN 32, PN 16
Druckseitiger Rohranschluss: DN 32, PN 16
Baulänge: 260 mm
Gewicht netto ca.: 26 kg

gewähltes Fabrikat: '....................'

gewählter Typ: '....................'
Menge: 1,000 St

**42.14.140 Kältepumpe KP16**
Kältepumpe KP16

wie zuvor beschrieben, jedoch:

Betriebsdaten
Fördermedium: Wasser 100 %
Medientemperatur: 6.00 °C
Angefragter Volumenstrom: 72.20 m3/h
Angefragte Förderhöhe: 12.90 m
Min. Medientemperatur: -20 °C
Max. Medientemperatur: 120 °C
Min. Umgebungstemperatur: 0 °C
Max. Umgebungstemperatur: 50 °C
Maximaler Betriebsdruck: 16 bar
Mindesteffizienzindex (MEI): = 0.4

Motordaten
Motor-Effizienzklasse: IE5
Störaussendung: EN 61800-3
Störfestigkeit: EN 61800-3
Netzanschluss: 3~400V/50 Hz
Motornennleistung: 5.5 kW
Drehzahl max.: 3000 1/min
Nennstrom: 9.4 A
Isolationsklasse: F
Schutzart Motor: IP55
Motorschutz: KLF integriert

Werkstoffe
Pumpengehäuse: 5.1301/EN-GJL-250
Laufrad: PPE/PS-GF30
Welle: 1.4021
Wellendichtung: AQ1EGG
Laterne: 5.1301, EN-GJL-250 KTL-beschichtet

Einbaumaße
Saugseitiger Rohranschluss: DN 80, PN 16
Druckseitiger Rohranschluss: DN 80, PN 16
Baulänge: 360 mm
Gewicht netto ca.: 55 kg

gewähltes Fabrikat: '....................'

gewählter Typ: '....................'
Menge: 1,000 St

*Hinweis: Verteiler, Apparate*

**42.14.150 Platten-WT geschraubt**
Platten-WT geschraubt

Gedichteter Plattenwärmetauscher aus formgepressten Edelstahlplatten, die gegen die verwendeten Medien beständig sind. Strömungsrichtung parallel im Gegenstrom. Dichtungen aus Elastomerwerkstoff für die jeweiligen Medien und Temperaturen geeignet. Kleberlose Dichtungen. Gestell aus dem Material S355J2+N mit einer Zweikomponentenschicht lackiert. Auslegung und Berechnung erfolgt entsprechend der Druckgeräterichtlinie DGR
DGR 2014/68/EU AD-2000 Modul H / H1, oder B+D
Gefertigt nach der Qualitätssicherheitsnorm DIN ISO 9001.

einschl. Gestell für Boden- bzw. Wandmontage, demontierbarer Fertigisolierung, Gegenflansche, Schrauben und Dichtungen bzw. Anschlußverschraubungen

Kältedämmung aus Polyurethan-Schaum (60mm) -Aluminium kaschiert, inklusive isolierter Tropfwanne aus Polyurethan-Schaum (60mm) -verzinktes Stahlblech (1mm), verstärkt, Einsatztemperatur -40°C bis +100°C, Brandschutzklasse B2 (DIN4102-1)

Technische Daten

Leistung:  1400 kW
Druckstufe:  PN16
max. Druckverlust:  50 kPa
Flächenreserve:  10-20%

Warme Seite
Eintrittstemperatur:  37°C
Austrittstemperatur:  27°C
Volumenstrom, max.  ca. 121 m³/h
Medium:  Wasser

Kalte Seite
Eintrittstemperatur:  25°C
Austrittstemperatur:  35°C
Medium:  Wasser/Glykol

gewähltes Fabrikat: '....................'

gewählter Typ: '....................'
Menge: 1,000 St

**42.14.160 Kälte Pufferspeicher**
Kälte Pufferspeicher

stehender Speicher mit Klöpperböden DIN 28011 aus Stahl P265GH - DIN EN 10028-2 und S235JRG2 - DIN EN 100025. Mit insgesamt 8 Anschlüssen für Ladung und Entnahme mit Einströmrohren, sowie Muffen für Thermometer, Thermostat, Entlüftung und Entleerung.
Speicher innen roh, Außen grundiert. Gebaut nach dem Merkblatt AD2000, geprüft nach Druckgeräterichtlinien 97/23/EG. Einschl. erstellen einer Fertigungszeichnung zur Genehmigung und einer Betriebsanweisung mit Abnahmebescheinigung.

Kälteschutzisolierung, werkseitig fest und vollflächig verklebt, FCKW - frei, Wasserdampfdiffusionswiderstand > 7.000 µ, Wärmeleitfähigkeit bei 0°C Mitteltemperatur  0,036, Baustoffklasse DIN 4102-B1.

Blechmantel, werkseitig fest verklebt
Isolierung mit zusätzlichem Mantel aus verzinktem Blech, Kanten gesickt und mit Blechtreibschrauben verschraubt. Mantel mit Luftpolster zwischen Isolierung und Blech im Werk montiert.

Inhalt:  7.500 Liter
Durchmesser:  1.800 mm
Höhe:  3.370 mm
Max. Druck:  6 bar
Max. Temp.:  60 °C
Gewicht:  1.350 kg
Anschlüsse:  PN16

gewähltes Fabrikat: '....................'

gewählter Typ: '....................'
Menge: 2,000 St

**42.14.170 Kälteverteiler 27/37Grad**
Kälteverteiler 27/37Grad

Als kombinierter Vor- und Rücklaufverteiler, bestehend aus thermisch getrennter Vor- und Rücklaufkammer, übereinander angeordnet, aus Stahlblech-C-Profilen geschweißt. Der Verteiler ist werkseitig druckgeprüft und grundiert.

Abgangsstutzen Vor- und Rücklauf nebeneinander, als Gewindestutzen oder Rohrstutzen aus Stahlrohr, mit Vorschweißflanschen nach DIN, PN 16.

Die Flansche sind auf gleiche Spindelhöhe, für Armaturen entspr. Baulängenreihen F4 DIN 3202, sowie dem Fabrikat der Armaturen und der Dämmdicke des Verteilers, abgestimmt.

Die Gewindestutzen sind auf gleiche Spindelhöhe, für Muffenschieber nach DIN 3843, abgestimmt.

Einschl. Entleerungsmuffen ½" und Anschlussmuffen ½" für Differenzdruck-Manometer jeweils im Vor- und Rücklaufkammer.

Oberflächenschutz:
Sandgestrahlt gem. DIN 55928T4, Normeinheitsgrad SA 2,
5, Grundbeschichtung aus 2-fachem Zinkphosphatanstrich
je 20  µm, Farbtöne rotbraun/grau. Beschichtungssystem
gem. AGI Q 151.

TECHNISCHE DATEN
Doppelkammerabmessung:  450/250 mm
Stutzenabstand:  variabel
Verteilerlänge:  5850  mm
Medium-Durchsatz:  150 m³/h
Anzahl der Verteilerabgänge:  10 Stück
Flanschstutzen:  2 Stück DN 150
  4 Stück DN 125
  2 Stück DN 100
  2 Stück DN 65
2 x Rp 1", unten: Entleerung

Zubehör
- Isolierung
Dämmmaterial: Platten aus synthetischem Kautschuk. Die Platten bestehen aus einem flexiblen und geschlossenzelligem Schaumstoff auf Basis eines synthetischen Kautschuks mit Feuerhemmenden Eigenschaften und geringer Rauchentwicklung, FCKW-frei. Baustoffklasse nach DIN EN 13501: schwerentflammbar, B-s3-d0 . Einlagig, vollflächig geklebt. Einschl. Ummantelung aus verzinktem Stahlblech, Blechdicke 0,7 mm, Befestigung mit Blechschrauben aus nicht rostendem Stahl. Zum Schutz der Dampfbremse ist die vorh. Dämmung zusätzlich mit einer Mineralwolle-Matte. Die Stärke der zusätzlichen Matte ist die 1,5fache Eindringungstiefe der Blechschrauben.
- 7 Stück Standkonsolen
Galvanisch verzinkte Standkonsole inkl. Schalldämmung. Bestehend aus einer Bodenplatte mit Standrohr und Kopfplatte mit Führungsrohr. Die Verbindungsschrauben sind inklusive. Die Standkonsole ist stufenlos höhenverstellbar und ermöglicht so auch den Ausgleich von Bodenunebenheiten. Gewährleistet einen sicheren und festen Stand der Verteiler.
- 12 Stück Bezeichnungsschilder
Das Bezeichnungsschild wird mit Schrauben auf die Fertigisolierung des Verteilers geschraubt. Die Beschriftung ist mit Standard-Textleisten ca. 100 x 10 mm. Das Beschriftungsfeld ist mit einer steckbaren Klarsichtkappe gegen Fremdeinwirkungen geschützt. Schildmaß: ca.110 x 25 mm. Höhenverstellbar von: 270-340 mm. Maße der Fußplatte: 300x300 mm

Inkl.. Entleerungs- bzw. Ablaufrinne Edelstahl passend zum Verteiler mit Ablaufsieb und Standkonsole.

gewähltes Fabrikat: '....................'

gewählter Typ: '....................'
Menge: 1,000 St

**42.14.180 Kälteverteiler 6/12Grad**
Kälteverteiler 6/12Grad

Als kombinierter Vor- und Rücklaufverteiler, bestehend aus thermisch getrennter Vor- und Rücklaufkammer, übereinander angeordnet, aus Stahlblech-C-Profilen geschweißt. Der Verteiler ist werkseitig druckgeprüft und grundiert.

Abgangsstutzen Vor- und Rücklauf nebeneinander, als Gewindestutzen oder Rohrstutzen aus Stahlrohr, mit Vorschweißflanschen nach DIN, PN 16.

Die Flansche sind auf gleiche Spindelhöhe, für Armaturen entspr. Baulängenreihen F4 DIN 3202, sowie dem Fabrikat der Armaturen und der Dämmdicke des Verteilers, abgestimmt.

Die Gewindestutzen sind auf gleiche Spindelhöhe, für Muffenschieber nach DIN 3843, abgestimmt.

Einschl. Entleerungsmuffen ½" und Anschlussmuffen ½" für Differenzdruck-Manometer jeweils im Vor- und Rücklaufkammer.

Oberflächenschutz:
Sandgestrahlt gem. DIN 55928T4, Normeinheitsgrad SA 2,
5, Grundbeschichtung aus 2-fachem Zinkphosphatanstrich
je 20  µm, Farbtöne rotbraun/grau. Beschichtungssystem
gem. AGI Q 151.

TECHNISCHE DATEN
Doppelkammerabmessung:  500/300 mm
Stutzenabstand:  variabel
Verteilerlänge:  8150  mm
Medium-Durchsatz:  194 m³/h
Anzahl der Verteilerabgänge:  14 Stück
Flanschstutzen:  2 Stück DN 150
  2 Stück DN 125
  4 Stück DN 100
  2 Stück DN 80
  2 Stück DN 65
  2 Stück DN 50
2 x Rp 1", unten: Entleerung

Zubehör
- Isolierung
Dämmmaterial: Platten aus synthetischem Kautschuk. Die Platten bestehen aus einem flexiblen und geschlossenzelligem Schaumstoff auf Basis eines synthetischen Kautschuks mit Feuerhemmenden Eigenschaften und geringer Rauchentwicklung, FCKW-frei. Baustoffklasse nach DIN EN 13501: schwerentflammbar, B-s3-d0 . Einlagig, vollflächig geklebt. Einschl. Ummantelung aus verzinktem Stahlblech, Blechdicke 0,7 mm, Befestigung mit Blechschrauben aus nicht rostendem Stahl. Zum Schutz der Dampfbremse ist die vorh. Dämmung zusätzlich mit einer Mineralwolle-Matte. Die Stärke der zusätzlichen Matte ist die 1,5fache Eindringungstiefe der Blechschrauben.
- 7 Stück Standkonsolen
Galvanisch verzinkte Standkonsole inkl. Schalldämmung. Bestehend aus einer Bodenplatte mit Standrohr und Kopfplatte mit Führungsrohr. Die Verbindungsschrauben sind inklusive. Die Standkonsole ist stufenlos höhenverstellbar und ermöglicht so auch den Ausgleich von Bodenunebenheiten. Gewährleistet einen sicheren und festen Stand der Verteiler. Höhenverstellbar von 270-340 mm. Maße der Fußplatte: 300x300 mm
- 14 Stück Bezeichnungsschilder
Das Bezeichnungsschild wird mit Schrauben auf die Fertigisolierung des Verteilers geschraubt. Die Beschriftung ist mit Standard-Textleisten ca. 100 x 10 mm. Das Beschriftungsfeld ist mit einer steckbaren Klarsichtkappe gegen Fremdeinwirkungen geschützt. Schildmaß: ca.110 x 25 mm.

Inkl.. Entleerungs- bzw. Ablaufrinne Edelstahl passend zum Verteiler mit Ablaufsieb und Standkonsole.

gewähltes Fabrikat: '....................'

gewählter Typ: '....................'
Menge: 1,000 St

**42.14.190 Glykolauffang- und Rückspeiseanlage**
Glykolauffang- und Rückspeiseanlage

Geeignet für Kühlmittel mit Frostschutzmittelanteil aus Ethylen- oder Propylenglykol als anschlussfertige Kompaktanlage bestehend aus:
Kunststoff-Behälter
Werkstoff: Polyethylen, transparent mit Handloch, Füllstandanzeige, Einlauftrichter, Auslaustutzen und allen erforderlichen Anschlüssen. Zum Aufstellen in die Sicherheitswanne.
Inhalt:  3.000 Liter
Länge:  2.250 mm
Breite:  1.000 mm
Höhe:  2.150 mm mit Pumpenanlage
Betriebsgewicht:  240 kg
Diese Abmessungen sind aufgrund der vorhandenen Aufstellfläche zwingend einzuhalten.
Sicherheits-Auffangwanne
passend zum vorbeschriebenen Behälter, aus PE-HD, nahtlos in rechteckiger Ausführung, für Wasser-Glykol- Gemisch mit bauaufsichtlicher Zulassung.
Länge:  2.600 mm
Breite:  1.600 mm
Höhe:  910 mm
Betriebsgewicht:  230 kg
Diese Abmessungen sind aufgrund der vorhandenen Aufstellfläche zwingend einzuhalten.
Kreiselpumpe
selbstansaugend, Gehäuse aus Niro mit Wechselstrommotor, 0,6 kW, mit eingebautem Motorschutz, Schaltkasten EIN/AUS und 2 m Kabel mit Schutzkontaktschalter, auf dem Behälter montiert, komplett mit Saugrohr und Fußventil.
Förderhöhe:  18 m
Fördermenge:  4,2 m³/h
Schwimmschalter als Trockenlaufschutz, komplett verdrahtet
Misch- und Befülleinheit aus Edelstahl und Messing vernickelt, komplett montiert mit folgenden Funktionen:
Aus Glykolgebinde saugen, Glykol und Wasser mischen, Anlagr füllen und Anlage Leersaugen
Manometer mit Glykolfüllung und Niro-Rückschlagventil
2 Stück Saug- / Druckschlauch R1“ mit GKF Kupplung, Länge 3.0 m und Blindkappe

Die Inbetriebnahme erfolgt zusammen mit dem Gewerken MSR und Elektro, einschl. Abstimmung und Koordination.

Aufstellort:  Ebene 0
  (Heizungs- und Kältezentrale)
Höhe der Einbringung:  0 m über Erdgleiche

Einschließlich Einbringung des Geräts und aller Komponenten mit allen dafür benötigten Hilfsvorrichtungen, Krananlage, LKW-Gestellung, Absperrungen, Genehmigungen.

gewähltes Fabrikat: '....................'

gewählter Typ: '....................'
Menge: 1,000 St

**42.14.200 Auffangbehälter für MAG-Sicherheitsventil**
Auffangbehälter für MAG-Sicherheitsventil

Geeignet für Kühlmittel mit Frostschutzmittelanteil aus Ethylen- oder Propylenglykol, für Ausblassleitung des MAG-Sicherheitsventils.
Inhalt:  20 Liter
Menge: 1,000 St

**42.14.210 M-Bus-Wärmemengenzähler DN150; 125m³/h**
M-Bus-Wärmemengenzähler DN150; 125m³/h

Technische Daten:
Druckverlust:  < 0,1 bar
Max. Durchfluss:  125 m³/h
Min. Durchfluss:  25 m³/h
Nennweite:  DN150

mit folgenden Eigenschaften:

- Geeignet für beliebigen Einbau
- Für Heißwasser bis 105° C
- Bau Abmessungen nach DIN ISO 4064, DN 50-200
- Betriebsdruck bis 10 bar
- Woltman-Zähler
- Mit Ringsaphir-Hartmetall-Lagerung für hohe Standfestigkeit
- Volltrockenläufer-Ausführung mit Magnetkupplung
- Nur Flügelrad arbeitet im Nassbereich
- Rollenzählwerk staub- und wasserdicht evakuiert
- Kein Beschlagen der Glasscheibe
- Kontaktgeber wasserdicht vergossen
- Optimierte plombierbare Abschirmhaube gegen magnetische Beeinflussung
- Temperaturfühler: Typ: Pt500
- Durchmesser: 6,0 mm
- Temperaturbereich: 5 … 150 °C
- Kabellänge: 2,5 m

- Netzmodul AC 230 V
- M-Bus-Kommunikationsmodul
Auslesbare Daten: Seriennummer, Energiewert, Stichtagswert, Volumen, Durchfluss, Wärmeleistung, Vor- und Rücklauftemperatur, Temperaturdifferenz

Keine Ein- und Auslaufstrecken erforderlich.

2 Stk. Tauchhülse (G 1/2 B x G 1/4),
Einbaulänge 150 mm,
Edelstahl mit Flachdichtung (G 1/2), Kupfer

Verlängerung Kabel PT500 auf 10 m

gewähltes Fabrikat: '....................'

gewählter Typ: '....................'
Menge: 2,000 St

**42.14.220 M-Bus-Wärmemengenzähler DN125, 50m³/h**
M-Bus-Wärmemengenzähler DN125, 50m³/h

wie zuvor beschrieben, jedoch:

Technische Daten:
Druckverlust:  < 0,1 bar
Max. Durchfluss:  50 m³/h
Min. Durchfluss:  10 m³/h
Nennweite:  DN125
Menge: 3,000 St

**42.14.230 M-Bus-Wärmemengenzähler DN100, 25m³/h**
M-Bus-Wärmemengenzähler DN100, 25m³/h

wie zuvor beschrieben, jedoch:

Technische Daten:
Druckverlust:  < 0,1 bar
Max. Durchfluss:  25 m³/h
Min. Durchfluss:  2,5 m³/h
Nennweite:  DN100
Menge: 3,000 St

**42.14.240 M-Bus-Wärmemengenzähler DN80, 17m³/h**
M-Bus-Wärmemengenzähler DN80, 17m³/h

wie zuvor beschrieben, jedoch:

Technische Daten:
Druckverlust:  < 0,1 bar
Max. Durchfluss:  17 m³/h
Min. Durchfluss:  2,5 m³/h
Nennweite:  DN80
Menge: 1,000 St

**42.14.250 M-Bus-Wärmemengenzähler DN50, 5m³/h**
M-Bus-Wärmemengenzähler DN50, 5m³/h

wie zuvor beschrieben, jedoch:

Technische Daten:
Druckverlust:  < 0,1 bar
Max. Durchfluss:  5 m³/h
Min. Durchfluss:  1,5 m³/h
Nennweite:  DN50
Menge: 1,000 St

*Hinweis: DRUCKHALTUNG UND SPRÜHROHRENTGASUNG*

*Hinweis: Druckhaltung Kreislauf Kälte 6/12 Grad*

**42.14.260 Druckhaltung, Entgasung; Nachspeisung**
Druckhaltung, Entgasung; Nachspeisung - Kreislauf Rückkühler

Steuereinheit, Hydraulik und Steuerungsmodul für Druck halten, entgasen, nachspei-sen in geschlossenen Heizwasser- und Kühlkreisläufen.Gebaut nach DIN EN 12828 und den Anforderungen der VDI 4708 mit CE-Kennzeichen.Geeignet für den Einsatz in lärmsensiblen Bereichen.Funktionseinheit bestehend aus Hydraulikteil und Control Basic Steuerungs- und Bedieneinheit. Beides ist ergonomisch und wartungsfreund-lich in ein modulares bodenstehendes Rahmensystem aus EV 1 eloxierten Alumini-umpräzisionsprofilen eingebunden und mit CE-Kennzeichen.Hydraulikteil: Druckhaltung wird mittels einer Edelstahlkreiselpumpe in Verbindung mit einem robusten schmutzunempfindlichen Motorkugelhahn mit vorgeschaltetem Schmutz-fänger als Überströmeinrichtung realisiert. Ein Sicherheitsventil dient zur Druckabsi-cherung des anzuschließenden Variomat Grundgefäß VG bzw. Folgegefäßes VF. Die Systemdruckmessung erfolgt mittels elekronischem Sensor. Druckseitige Systeman-schlüsse sind als gesicherte Absperrkugelhähne ausgeführt. Sämtliche Armaturen befinden sich zur variableren Anordnung der Hydraulik auf einer drehbaren Grund-platte.Die Control Basic Steuerung ist in ein robustes Kunststoffgehäuse integriert,
in der sowohl die Leistungs- und Kommunikationselektronik und das Bedientableau mit schmutzunempfindlicher Folientastatur untergebracht ist. Control Basic ist eine vollautomatische frei parametrierbare Mikroprozessorsteuerung mit Echtzeituhr, dif-ferenzierendem Fehler- und Parameterspeicher, zweizeiliger Klartextanzeige für Sys-temdruck, Gefäßfüllniveau und allen relevanten Betriebs- und Störmeldungen, LED-Anzeige der Betriebsmodi und allgemeiner Fehlermeldung. Kommunikationselektro-nik bestehend aus:
 Schnittstelle RS 485 als Datenschnittstelle bzw. für den Anschluss optionaler Kommunikationskomponenten
 potenzialfreier Ausgang zur Weiterleitung der Sammelmeldung
 digitaler Eingang zur Signalverarbeitung eines Kontaktwasserzählers
 230V Ausgang zum Anschluss niveauabhängiger Nachspeise- /Entgasungsstatio-
nen
Steuereinheit komplett montiert und anschlussfertig nach VDE-Vorschriften verdrah-tet, Netzanschlusskabel und Netzstecker, Systemanschlüsse mittels integrierten Absperrungen.Funktionsweise der Druckhaltung in den Grenzen +/- 0,2 bar inkl. Pumpenüberwachung. Optimierte Systemwasserentgasung durch patentierte vollau-tomatische Überströmregelung mit Zyklen für Dauer-, Intervall- und Nachlaufentga-sung. Kontrollierte Nachspeisung, automatische Unterbrechung und Störmeldung bei Überschreitung der Laufzeit und/oder der Zyklenanzahl. Verarbeitung des Signals eines Kontaktwasserzählers zur Maximalmengenbegrenzung und/oder zur Kapazi-tätsauswertung von in der Nachspeiseleitung befindlichen Ionenaustauschern. Doku-mentation und Kontrolle des Gesamtsystems bezüglich o.g. Parameter.

Technische Daten:
Max. zul. Systemtemperatur 120 °C
Max. zul. Betriebstemperatur 90 °C
Zul. Betriebstemperatur Erzeuger 105 °C
Max. zul. Betriebsüberdruck 6 bar
Ansprechdruck SV Gefäßseite 5,0 bar
Max. Schalldruckpegel 55 dB(A)
Schutzart IP 54
Anschluss elektrisch 230V/50Hz
Anschluss Ausdehnungsleitung Rp 1"
Anschluss Nachspeisung Rp 1/2"
Max. elektr. Nennleistung 0,70 kW
Max. Höhe 681 mm
Breite 495 mm
Tiefe 535 mm
Gewicht 25,00 kg
Nennwärmeleistung [kW] 860 kW
Wärmeerzeuger STB 45 °C
statische Höhe 20,0 m
Wärmeerzeuger SV 3,5 bar

gewähltes Fabrikat: '....................'

gewählter Typ: '....................'

Incl. folgendem Zubehör:

1 Stück Füllarmatur
Kombinationsarmatur zur direkten Verbindung von Nachspeiseeinrichtungen für Heiz- und Kühlwassersysteme mit Trinkwassernetzen.
Bestehend aus:
- Armaturabsperrkugelhähnen
- Systemtrenner nach DIN 1988/T4 mit integriertem Schmutzfäger
- Wasserzähler
- Montagebügel zur Wandmontage

Die Inbetriebnahme erfolgt zusammen mit dem Geräte-Lieferanten sowie den Gewerken MSR und Elektro, einschl. Abstimmung und Koordination.
Menge: 1,000 St

**42.14.270 Grundgefäß Druckhaltung 300l**
Grundgefäß Druckhaltung 300l

Membran-Ausdehnungsgefäß für Variomat ein- oder zwei-pumpengesteuerte Druck-haltestationen, drucklos, gegenüber der Atmosphäre geschlossen. Zulassung gemäß EU-Druckgeräterichtlinie 2014/68/EU. Gefässe sind gebaut nach DIN EN 13831 und VDI 4708 bzw. AD 2000.
 stehend mit Fußkonstruktion
 austauschbare Vollmembran nach DIN EN 13831
 außen kunststoffbeschichtet
 mit Peilrohrentgasung
 inklusive angeschweißter seitlicher Muffe zum Anschluss eines Membranbruchmelders
 Grundgefäße VG inkl. Messumformer für Niveaumessung

Technische Daten
Farbe grau
Max. Nutzvolumen 270 l
Max. zul. Systemtemperatur 120 °C
Max. zul. Betriebstemperatur 70 °C
Max. zul. Betriebsüberdruck 6 bar
Anschluss G 1"
Durchmesser 634 mm
Max. Höhe 1357 mm
Höhe Wasseranschluss 191 mm
Gewicht 55,20 kg

gewähltes Fabrikat: '....................'

gewählter Typ: '....................'

Incl. folgendem Zubehör:
- Anschlussset zum Anschluss von Steuereinheiten an Grundgefäße, bestehend aus zwei Edelstahl-Anschlusswellrohren mit Verschraubungen und gesicherten Absperrkugelhähnen.
Menge: 1,000 St

**42.14.280 MAG Absicherung Kühlwassersystem 35l**
MAG Absicherung Kühlwassersystem 35l

Membran-Druckausdehnungsgefäß für geschlossene Heiz- und Kühlwassersysteme. Gefäße sind konstruiert und gefertigt nach DIN EN 13831. Zulassung gemäß Richtli-nie für Druckgeräte 2014/68/EU.
 Langlebige Epoxidharzbeschichtung
 Nicht tauschbare Halbmembran nach DIN EN 13831
 Ab 35 Liter stehend
 Für Frostschutzmittelzusatz mindestens 25 bis 50 %
 Mit Gewindeanschlüssen
 Max. zulässige Systemtemperatur 120 °C
 Max. zulässige Betriebstemperatur 70 °C
Hinweis:
Keine Bewilligungspflicht gemäß Schweizer Richtlinie SWKI HE301-01 und SVTI bei (PSV * VN ≤ 3.000 bar * Liter).
Typ N 35
Farbe grau
Nennvolumen 35 l
Max. Nutzvolumen 31,5 l
Max. zul. Systemtemperatur 120 °C
Max. zul. Betriebstemperatur 70 °C
Max. zul. Betriebsüberdruck 4 bar
Gasvordruck werksseitig 1,5 bar
Anschluss R 3/4"
Durchmesser 376 mm
Max. Höhe 466 mm
Höhe Wasseranschluss 130 mm
Kippmaß ca. 599 mm
Gewicht 5,60 kg
bauseits einzustellender Vordruck 2,2 bar

gewähltes Fabrikat: '....................'

gewählter Typ: '....................'

Incl. dem folgenden Zubehör:

- Kappenventil,für Membran-Druckausdehnungsgefäße in geschlossenen Heizungs- und Kühlwasseranlagen. Mit einer gegen unbeabsichtigtes Schließen gesicherten Absperrung u. einer Entleerung, gemäß DIN EN 12828, TÜV-geprüft.

- 2 Stück Sicherheitsventil zur Druckabsicherung von Wärmeerzeugern, Kennbuchstabe D/G/ H und gemäß den Anforderungen TRD 721, EN 12828, SWKI HE301-01.
  Anschluss Eintritt:  1/2"
-
Menge: 1,000 St

**42.14.290 Schmutz- und Schlammabscheider**
Schmutz- und Schlammabscheider

Schmutz- und Schlammabscheider für Heiz- und Kühlwassersysteme bzw. geschlos-sene flüssigkeitsgefüllte Anlagensysteme.
Geeignet für die Medien Wasser und Wasser/Glykolgemisch bis zu einem Mischungsverhältnis von 50/50%.
Armatur für die Entfernung von Partikeln ab einer Größe von 5,0 Mikrometern aus dem Flüssigkeitsstrom mit speziell hierfür gestaltetem Einsatz.
Die Reinigung und Entleerung des Schmutzsammelraums ist über einen eigenen Entschlammungskugelhahn ohne Betriebsunterbrechung möglich.
Typ D 200
Lochzahl Flansch 12-Loch
Farbe grau
Gehäusewerkstoff Stahl lackiert
Einbauvariante horizontal
Max. zul. Betriebstemperatur 110 °C
Max. zul. Betriebsüberdruck 10 bar
Anschluss DN200/PN16
Reinigungsanschluss IG 1"
Anschlussvariante Flansch
Max. Volumenstrom 180,0 m³/h
Durchfluss-Kennwert kvs 780,6 m³/h
Durchmesser 409 mm
Max. Höhe 1021 mm
Höhe Mitte-Flansch (Abscheidung) 295 mm Min. Wartungshöhe 430 mm
Einbaulänge 775 mm
Gewicht 65,00 kg

Inclusive:

Hochenergie-Dauermagnet zum optionalen bzw. nachträglichen Einbau in Exdirt/ Extwin Schlamm- und Schmutzabscheider. Magnet besteht aus einem isostatisch gepressten Neodym-Eisen-Bor Stab, der in eine Einschraubtauchhülse eingesetzt
ist. Separierung und Fixierung von ferromagnetischen Partikeln aus dem Abscheide-prozess. Partikel können durch herausdrehen der Magnethülse aus dem Abscheider-gehäuse und deren anschließender Reinigung dauerhaft und gezielt aus Fluidstrom entfernt werden.
Typ D/TW 200 (219.1)
Max. zul. Betriebstemperatur 110 °C
Max. zul. Betriebsüberdruck 10 bar
Anschluss G 1"
Durchmesser 25 mm
Einbaulänge 565 mm
Gewicht 0,80 kg
Menge: 1,000 St

**42.14.300 MAG Absicherung Wärmepumpe 25l**
MAG Absicherung Wärmepumpe 25l

Membran-Druckausdehnungsgefäß für geschlossene Heiz- und Kühlwassersysteme. Gefäße sind konstruiert und gefertigt nach DIN EN 13831. Zulassung gemäß Richtli-nie für Druckgeräte 2014/68/EU.
 Langlebige Epoxidharzbeschichtung
 Nicht tauschbare Halbmembran nach DIN EN 13831
 Ab 35 Liter stehend
 Für Frostschutzmittelzusatz mindestens 25 bis 50 %
 Mit Gewindeanschlüssen
 Max. zulässige Systemtemperatur 120 °C
 Max. zulässige Betriebstemperatur 70 °C
Hinweis:
Keine Bewilligungspflicht gemäß Schweizer Richtlinie SWKI HE301-01 und SVTI bei (PSV * VN ≤ 3.000 bar * Liter).
Typ N 25
Farbe grau
Nennvolumen 25 l
Max. Nutzvolumen 22,5 l
Max. zul. Systemtemperatur 120 °C
Max. zul. Betriebstemperatur 70 °C
Max. zul. Betriebsüberdruck 4 bar
Gasvordruck werksseitig 1,5 bar
Anschluss R 3/4"
Durchmesser 308 mm
Max. Höhe 477 mm
Kippmaß ca. 571 mm
Gewicht 4,35 kg
bauseits einzustellender Vordruck 2,2 bar

Incl. dem folgenden Zubehör:

- Kappenventil,für Membran-Druckausdehnungsgefäße in geschlossenen Heizungs- und Kühlwasseranlagen. Mit einer gegen unbeabsichtigtes Schließen gesicherten Absperrung u. einer Entleerung, gemäß DIN EN 12828, TÜV-geprüft.

- 1 Stück Wandhalterung mit Spannband und Konsole für Membran-Druckausdehnungsgefäße inklusive Haltewinkel und Spannband
-
Menge: 1,000 St

**42.14.310 MAG Absicherung Kältemaschine18l**
MAG Absicherung Kältemaschine18l

Membran-Druckausdehnungsgefäß für geschlossene Heiz- und Kühlwassersysteme. Gefäße sind konstruiert und gefertigt nach DIN EN 13831. Zulassung gemäß Richtli-nie für Druckgeräte 2014/68/EU.
 Langlebige Epoxidharzbeschichtung
 Nicht tauschbare Halbmembran nach DIN EN 13831
 Ab 35 Liter stehend
 Für Frostschutzmittelzusatz mindestens 25 bis 50 %
 Mit Gewindeanschlüssen
 Max. zulässige Systemtemperatur 120 °C
 Max. zulässige Betriebstemperatur 70 °C
Hinweis:
Keine Bewilligungspflicht gemäß Schweizer Richtlinie SWKI HE301-01 und SVTI bei (PSV * VN ≤ 3.000 bar * Liter).
Typ N 18
Farbe grau
Nennvolumen 18 l
Max. Nutzvolumen 16,2 l
Max. zul. Systemtemperatur 120 °C
Max. zul. Betriebstemperatur 70 °C
Max. zul. Betriebsüberdruck 4 bar
Gasvordruck werksseitig 1,5 bar
Anschluss R 3/4"
Durchmesser 308 mm
Max. Höhe 360 mm
Kippmaß ca. 474 mm
Gewicht 3,60 kg
bauseits einzustellender Vordruck 2,2 bar

Incl. dem folgenden Zubehör:

- Kappenventil,für Membran-Druckausdehnungsgefäße in geschlossenen Heizungs- und Kühlwasseranlagen. Mit einer gegen unbeabsichtigtes Schließen gesicherten Absperrung u. einer Entleerung, gemäß DIN EN 12828, TÜV-geprüft.

- 1 Stück Wandhalterung mit Spannband und Konsole für Membran-Druckausdehnungsgefäße inklusive Haltewinkel und Spannband
-
Menge: 1,000 St

*Hinweis: Druckhaltung Kreislauf Rückkühler 25/35 Grad*

**42.14.320 MAG Absicherung Kreislauf Rückkühler 200l**
MAG Absicherung Kreislauf Rückkühler 200l

Membran-Druckausdehnungsgefäß für geschlossene Heiz- und Kühlwassersysteme. Gefäße sind konstruiert und gefertigt nach DIN EN 13831. Zulassung gemäß Richtli-nie für Druckgeräte 2014/68/EU.
 Langlebige Epoxidharzbeschichtung
 Nicht tauschbare Halbmembran nach DIN EN 13831
 Ab 35 Liter stehend
 Für Frostschutzmittelzusatz mindestens 25 bis 50 %
 Mit Gewindeanschlüssen
 Max. zulässige Systemtemperatur 120 °C
 Max. zulässige Betriebstemperatur 70 °C
Hinweis:
Keine Bewilligungspflicht gemäß Schweizer Richtlinie SWKI HE301-01 und SVTI bei (PSV * VN ≤ 3.000 bar * Liter).
Typ N 200
Farbe grau
Nennvolumen 200 l
Max. Nutzvolumen 180 l
Max. zul. Systemtemperatur 120 °C
Max. zul. Betriebstemperatur 70 °C
Max. zul. Betriebsüberdruck 6 bar
Gasvordruck werksseitig 1,5 bar
Anschluss R 1"
Durchmesser 634 mm
Max. Höhe 767 mm
Höhe Wasseranschluss 205 mm
Kippmaß ca. 865 mm
Gewicht 23,80 kg
bauseits einzustellender Vordruck 1,4 bar

Incl. dem folgenden Zubehör:

- Kappenventil,für Membran-Druckausdehnungsgefäße in geschlossenen Heizungs- und Kühlwasseranlagen. Mit einer gegen unbeabsichtigtes Schließen gesicherten Absperrung u. einer Entleerung, gemäß DIN EN 12828, TÜV-geprüft.

- 1 Stück Sicherheitsventil zur Druckabsicherung von Wärmeerzeugern, Kennbuchstabe D/G/ H und gemäß den Anforderungen TRD 721, EN 12828, SWKI HE301-01.
  Anschluss Eintritt:  1/2"
-
Menge: 1,000 St

*Hinweis: Druckhaltung Kreislauf Kühlwasser 27/37 Grad*

**42.14.330 Kompressorgesteuerte Druckhaltestation mit Nachspeisung**
Kompressorgesteuerte Druckhaltestation mit Nachspeisung

Pneumatik und Steuerungsmodul für kompressorgesteuerte Druckhaltestation Reflexomat zum Druck halten und zur Nachspeisewassersteuerung in geschlosse-nen Heizwasser- und Kühlkreisläufen.Gebaut nach DIN EN 12828 und den Anfor-derungen der VDI 4708 mit CE-Kennzeichen.Funktionseinheit bestehend aus Pneu-matikteil und Control Touch Steuerungs- und Bedieneinheit. Beides ist ergonomisch und wartungsfreundlich in ein modulares bodenstehendes Rahmensystem aus EV
1 eloxierten Aluminiumpräzisionsprofilen eingebunden und mit CE Kennzeichen.
Im Pneumatikteil wird die Druckhaltung mittels Druckluftkompressor in Verbindung einem Druckluftmagnetventil als Überströmeinrichtung realisiert.Ein Sicherheitsven-til dient zur Druckabsicherung des anzuschließenden Grundgefäß RG bzw. RF Fol-gegefäßes. Die Systemdruckmessung erfolgt mittels elekronischem Sensor.Im Pneu-matikteil wird die Druckhaltung mittels eines Druckluftkompressors in Verbindung mit einem Druckluftmagnetventil als Überströmeinrichtung realisiert. Die Systemdruck-messung erfolgt mittels elektronischem Sensor. Pneumatikteil bestehend aus:
 Druckluftkompressor
 bauteilgeprüftes Luftmagnetventil
 bauteilgeprüftes Sicherheitsventil zur Druckabsicherung des Membran-Druckaus-
dehnungsgefäßes
 elekronischem Drucksensor
 entsprechende Verbindungsleitungen
Die Control Touch Bedieneinheit mit TFT Farb-Display inkl. Kommunikationselektro-nik ist in einem als Tableau gestalteten robusten Kunststoffgehäuse integriert und direkt an der Steuerung horizontal ausgerichtet montiert. Eine optionale separate und vertikale Wandmontage in max. drei Meter Entfernung zur Leistungselekronik ist möglich. Kommunikationselektronik bestehend aus:
 4,3" resistivem Farb-Touchdisplay zur Programmierung, Betriebsdokumentation
und Überwachung sowie Bereitstellung von Hilfetexten für sämtliche Funktionen
 zwei Schnittstellen RS485 als Daten- bzw. Kommunikationsschnittstellen
 serielle TTL-Schnittstelle mit zwei Anschlussklemmen zum Anschluss von 2 IO-
Platinen
 potenzialfreier Ausgang zur Weiterleitung der Sammelmeldung
 zwei galvanisch getrennte analoge Ausgänge z.B. für Systemdruck
 Eingang zur Auswertung von Kontaktwasserzählern
 Steckplatz für ein Kompakt-Busmodul, eine SD-Karte z.B. zur Datenauslesung,
Softwareaktualisierung usw.
 230V Ausgang zum Anschluss niveauabhängiger Nachspeise- /Entgasungsstatio-
nen
Die Leistungselektronik ist in einem eigenen Kunstoffschaltschrank direkt unterhalb der Bedieneinheit montiert. Die Spannungsversorung erfolgt über einen Hauptschal-ter. Im Einzelnen bestehend aus:
 Hauptschalter an Gehäuseaußenseite
 Kompressorsteuerung
 Kabelmanagement für externe Anschlüsse
 Montageplatz für optionale Module Steuereinheit komplett montiert und anschlussfertig nach VDE-Vorschriften verdrahtet
Control Touch ist eine vollautomatische und frei parametrierbare Mikroprozessor-steuerung mit Touch Bedienung, Echtzeituhr, differenzierendem Fehler- und Para-meterspeicher, kombinierte grafische und klartextliche Darstellung von Systemdruck, Gefäßfüll- niveau und allen relevanten Betriebs- und Störmeldungen, Funktions-schema, Signalisierung des aktiven Betriebsmodus, Sammelstörmeldung, Mini-malfüllniveau sowie der Funktion der Kompressoren, Luftmagnetventil und Nach-speiseventil.Funktionsweise der Druckhaltung in den Grenzen +/- 0,1 bar inkl. Kompressorüberwachung. Kontrollierte Nachspeisung, automatische Unterbrechung und Störmeldung bei Überschreitung der Laufzeit und/oder der Zyklenanzahl. Aus-wertemöglichkeit eines Kontaktwasserzählers inkl. optional möglicher Kapazitäts-überwachung von Ionentauschern in der Nachspeiseleitung. Dokumentation und Kontrolle des Gesamtsystems bezüglich o.g. Parameter.
Gebaut nach DIN EN 12828 und den Anforderungen der VDI 4708 mit CE-Kennzei-chen.
Typ RS 90/1 T
Steuereinheit nebenstehend
Max. zul. Betriebstemperatur 90 °C
Max. zul. Betriebsüberdruck 6 bar
Max. Schalldruckpegel 59 dB(A)
Schutzart IP 54
Anschluss elektrisch 230V/50Hz
Max. elektr. Nennleistung 0,75 kW
Max. Höhe 921 mm
Breite 480 mm
Tiefe 491 mm
Gewicht 32,00 kg
Nennwärmeleistung [kW] 1400 kW
Wärmeerzeuger STB 45 °C
statische Höhe 12,0 m
Wärmeerzeuger SV 3,0 bar

gewähltes Fabrikat: '....................'

gewählter Typ: '....................'
Menge: 1,000 St

**42.14.340 Grundgefäß Druckhaltung 300l**
Grundgefäß Druckhaltung 300l

Membran-Ausdehnungsgefäß für Reflexomat kompressorgesteuerte Druckhaltesta-tion für geschlossene Heiz- und Kühlwasseranlagen. Zulassung gemäß EU-Druck-geräterichtlinie 2014/68/EU. Gefässe sind gebaut nach DIN EN 13831 und VDI 4708 bzw. AD 2000.
 stehend mit Fußkonstruktion
 austauschbare Butyl Vollmembran nach DIN EN 13831
 Innen- und außen kunststoffbeschichtet
 Gefäßabsicherung über bauteilgeprüftes Luftsicherheitsventil (SV)
 inklusive angeschweißter seitlicher Muffe zum Anschluss eines Membranbruchmelders
 Grundgefäße RG inkl. Messumformer für Niveaumessung
Hinweis:
Keine Bewilligungspflicht gemäß Schweizer Richtlinie SWKI HE301-01 und SVTI bei (PSV * VN ≤ 3.000 bar * Liter).
Typ RG 300
Farbe grau
Max. Nutzvolumen 270 l
Max. zul. Systemtemperatur 120 °C
Max. zul. Betriebstemperatur 70 °C
Max. zul. Betriebsüberdruck 6 bar
Anschluss G 1"
Durchmesser 634 mm
Max. Höhe 1289 mm
Höhe Wasseranschluss 191 mm
Gewicht 60,70 kg

gewähltes Fabrikat: '....................'

gewählter Typ: '....................'

Incl. folgendem Zubehör:
- Anschlussset zum Anschluss von Steuereinheiten an Grundgefäße, bestehend aus zwei Edelstahl-Anschlusswellrohren mit Verschraubungen und gesicherten Absperrkugelhähnen.
- 1 Stück Sicherheitsventil zur Druckabsicherung von Wärmeerzeugern, Kennbuchstabe D/G/ H und gemäß den Anforderungen TRD 721, EN 12828, SWKI HE301-01.
  Anschluss Eintritt:  1/2"
Menge: 1,000 St

**42.14.350 Vakuum-Sprührohrentgasung**
Vakuum-Sprührohrentgasung

Vakuum-Sprührohrentgasung zur System- und Nachspeisewasserentgasung in geschlossenen Heizwasser- und Kühlkreisläufen, als vollautomatische Multifunkti-onseinheit mit "auto start"-Funktion und selbsttätigem hydraulischen Abgleich des Entgasungsprozesses sowie Steuerung und Überwachung der Nachspeisefunk-tion. Geeignet für die Medien Wasser und Wasser/Glykolgemisch bis zu einem Mischungsverhältnis von 50/50%.Funktionseinheit bestehend aus Hydraulikteil und Control Touch Steuerungs- und Bedieneinheit. Beides ist ergonomisch und war-tungsfreundlich in ein modulares bodenstehendes Rahmensystem aus EV 1 eloxier-ten Aluminiumpräzisionsprofilen eingebunden mit CE Kennzeichen.Im Hydraulikteil erfolgt die Entgasung mittels einer Edelstahl-Kreiselpumpe in Verbindung mit in
einem vertikal angeordneten Edelstahl-Vakuum-Sprührohr. Dieses ist mit Vakuum-sprühdüse, Peilrohrentgasung und Druck-/Niveauüberwachung ausgerüstet.Die Con-trol Touch Bedieneinheit mit TFT Farb-Display inkl. Kommunikationselektronik ist in einem als Tableau gestalteten robusten Kunststoffgehäuse integriert und direkt an
der Steuerung horizontal ausgerichtet montiert. Eine optionale separate und verti-kale Wandmontage in max. drei Meter Entfernung zur Leistungselekronik ist möglich. Kommunikationselektronik bestehend aus:
 4,3" resistivem Farb-Touchdisplay zur Programmierung, Betriebsdokumentation und Überwachung sowie Bereitstellung von Hilfetexten für sämtliche Funktionen
 zwei Schnittstellen RS485 als Daten- bzw. Kommunikationsschnittstellen
 serielle TTL-Schnittstelle mit zwei Anschlussklemmen zum Anschluss von 2 IO-
Platinen
 potenzialfreier Ausgang zur Weiterleitung der Sammelmeldung
 zwei galvanisch getrennte analoge Ausgänge z.B. für Systemdruck
 Eingang zur Auswertung von Kontaktwasserzählern
 Steckplatz für ein Kompakt-Busmodul, eine SD-Karte z.B. zur Datenauslesung,
Softwareaktualisierung usw.
 Eingang zur Nachspeise-Funktionsanforderung über externes Signal
Die Leistungselektronik ist in einem eigenen Kunststoffschaltschrank direkt unter-halb der Bedieneinheit montiert. Die Spannungsversorgung erfolgt über einen Haupt-schalter. Im Einzelnen bestehend aus:
 Hauptschalter an Gehäuseaußenseite
 Pumpensteuerung
 Kabelmanagement für externe Anschlüsse
 Montageplatz für optionale Module
Steuereinheit komplett verrohrt und anschlussfertig nach VDE-Vorschriften ver-drahtet. Systemanschlüsse mittels integrierten Absperrungen.
Control Touch ist eine vollautomatische und frei parametrierbare Mikroprozessor-steuerung mit Touch Bedienung, Echtzeituhr, differenzierendem Fehler- und Para-meterspeicher, kombinierte grafische und klartextliche Darstellung von Systemdruck und allen relevanten Betriebs- und Störmeldungen mit Funktionsschema. Signali-sierung des aktiven Betriebsmodus, Sammelstörmeldung, Minimalfüllniveau sowie der Funktion von Pumpe und Nachspeiseventil.Vakuum-Sprührohrentgasung des Inhalts-, Füll- und Nachspeisewassers in selbstoptimierendem Betrieb mit Zyklen
für Dauer-, Intervall- und Nachspeiseentgasung. Kontrollierte Nachspeisung über betriebssicheren Zweiwegemotorkugelhahn. Die Ansteuerung erfolgt über eine inte-grierte Systemdruckauswertung oder ein externes 230 V Signal (z.B. einer Druck-haltestation), mit automatischer Unterbrechung und Störmeldung bei Überschrei-tung der Laufzeit und/oder der Zyklenanzahl. Die Nachspeisung kann alternativ aus einem offenen Netztrennbehälter erfolgen. Auswertemöglichkeit eines Kontaktwas-serzählers inkl. optional möglicher Kapazitätsüberwachung von Ionentauschern inder Nachspeiseleitung. Dokumentation und Kontrolle des Gesamtsystems bezüglich o.g. Parameter.
Max. elektr. Nennleistung 1,10 kW
Typ 60/T
Max. Schalldruckpegel 55 dB(A)
Max. Anlagenvolumen 220 m³
Max. Anlagenvolumen Glykol 50 m³ Max. zul. Betriebstemperatur 90 °C Mindestzulaufdruck Nachspeisung 0,10 bar
Elektr. Nennstrom 5,00 A
Anschluss Druckseite G 1"
Anschluss Abströmseite G 1/2"
Anschluss Nachspeisung G 1/2"
Ausscheidegrad gelöste Gase bis 90 %
Max. Teilvolumenstrom Netz 0,550 m³/h Max. Volumenstrom Nachspeisung 0,550 m³/h Max. Höhe 1150 mm
Breite 653 mm
Tiefe 486 mm
Gewicht 38,80 kg
Daten der angeschlossenen Versorgungsanlage
Wasserinhalt 15978 L
Wärmeerzeuger SV 3,0 bar
Mindestbetriebsdruck 1,4 bar
Enddruck der Druckhaltung 2,5 bar
Mindestzulaufdruck Nachsp. 1,0 bar

gewähltes Fabrikat: '....................'

gewählter Typ: '....................'

Incl. folgendem Zubehör:

1 Stück Füllarmatur
Kombinationsarmatur zur direkten Verbindung von Nachspeiseeinrichtungen für Heiz- und Kühlwassersysteme mit Trinkwassernetzen.
Bestehend aus:
- Armaturabsperrkugelhähnen
- Systemtrenner nach DIN 1988/T4 mit integriertem Schmutzfäger
- Wasserzähler
- Montagebügel zur Wandmontage

Die Inbetriebnahme erfolgt zusammen mit dem Geräte-Lieferanten sowie den Gewerken MSR und Elektro, einschl. Abstimmung und Koordination.
Menge: 1,000 St

**42.14.360 Schmutz- und Schlammabscheider**
Schmutz- und Schlammabscheider

Schmutz- und Schlammabscheider für Heiz- und Kühlwassersysteme bzw. geschlos-sene flüssigkeitsgefüllte Anlagensysteme.
Geeignet für die Medien Wasser und Wasser/Glykolgemisch bis zu einem Mischungsverhältnis von 50/50%.
Armatur für die Entfernung von Partikeln ab einer Größe von 5,0 Mikrometern aus dem Flüssigkeitsstrom mit speziell hierfür gestaltetem Einsatz.
Die Reinigung und Entleerung des Schmutzsammelraums ist über einen eigenen Entschlammungskugelhahn ohne Betriebsunterbrechung möglich.
Typ D 200
Lochzahl Flansch 12-Loch
Farbe grau
Gehäusewerkstoff Stahl lackiert
Einbauvariante horizontal
Max. zul. Betriebstemperatur 110 °C
Max. zul. Betriebsüberdruck 10 bar
Anschluss DN200/PN16
Reinigungsanschluss IG 1"
Anschlussvariante Flansch
Max. Volumenstrom 180,0 m³/h
Durchfluss-Kennwert kvs 780,6 m³/h
Durchmesser 409 mm
Max. Höhe 1021 mm
Höhe Mitte-Flansch (Abscheidung) 295 mm Min. Wartungshöhe 430 mm
Einbaulänge 775 mm
Gewicht 65,00 kg

Inclusive:

Hochenergie-Dauermagnet zum optionalen bzw. nachträglichen Einbau in Exdirt/ Extwin Schlamm- und Schmutzabscheider. Magnet besteht aus einem isostatisch gepressten Neodym-Eisen-Bor Stab, der in eine Einschraubtauchhülse eingesetzt
ist. Separierung und Fixierung von ferromagnetischen Partikeln aus dem Abscheide-prozess. Partikel können durch herausdrehen der Magnethülse aus dem Abscheider-gehäuse und deren anschließender Reinigung dauerhaft und gezielt aus Fluidstrom entfernt werden.
Typ D/TW 200 (219.1)
Max. zul. Betriebstemperatur 110 °C
Max. zul. Betriebsüberdruck 10 bar
Anschluss G 1"
Durchmesser 25 mm
Einbaulänge 565 mm
Gewicht 0,80 kg
Menge: 1,000 St

#### 42.15 Armaturen und Zubehör Kälte

*Hinweis: Armaturen für den Kälte- und WRG-Kältekreislauf*

*Hinweis: Kugelhahn*

**42.15.10 Kugelhahn DN 15**
Kugelhahn DN 15
Heizungs-Kugelhahn mit Entleerung
Gehäuse und Kugel aus korrosionsbeständigem, entzinkungsfreiem Rotguß.
Gehäuse rohrförmig für durchlaufende Wärmedämmung. Kugel mit glattem Durchgang.
Wartungsfreie Spindelabdichtung durch zwei O-Ringe. Kugelabdichtung durch PTFE-Ringe.
Knebel aus schlagfestem Kunststoff, Anschläge verdeckt. Knebel auch bei wärmegedämmten Gehäuse von außen bedienbar.
Anschluss Innengewinde für Gewinderohr.

Zul. Betriebstemperatur TB 120 Grd. C.

Nennweite: 'DN 15'
Nenndruck PN 16.
Menge: 64,000 St

**42.15.20 Kugelhahn DN 20**
Kugelhahn DN 20

sonst wie zuvor beschrieben
Menge: 72,000 St

**42.15.30 Kugelhahn DN 25**
Kugelhahn DN 25

sonst wie zuvor beschrieben
Menge: 30,000 St

**42.15.40 Kugelhahn DN 32**
Kugelhahn DN 32

sonst wie zuvor beschrieben
Menge: 18,000 St

**42.15.50 Kugelhahn DN 40**
Kugelhahn DN 40

sonst wie zuvor beschrieben
Menge: 4,000 St

**42.15.60 Kugelhahn DN 50**
Kugelhahn DN 50

sonst wie zuvor beschrieben
Menge: 82,000 St

**42.15.70 Kugelhahn DN 65**
Kugelhahn DN 65

sonst wie zuvor beschrieben
Menge: 2,000 St

*Hinweis: Gewindeflanschklappe*

**42.15.80 Gewindeflanschklappe DN 32 mit Rasthebel**
Gewindeflanschklappe DN 32 mit Rasthebel

Wartungsfreie weichdichtende Gewinde-Flansch- Absperrklappe mit angegossenen Gewindeaugen mit durchgehendem Gewinde, Baulänge (DIN 3202 T3, Reihe K1), DIN EN 558-1, Grundreihe 20, Gehäuse aus Gusseisen EN-JS1030 (Kurzbezeichnung: EN-GJS-400-15, eh. GGG-40), mit Grundanstrich, Scheibe aus Edelstahl 1.4581, von -10 Grad C bis + 130 Grad C, EPDM-Dichtmanschette, zum Absperren und Drosseln, zweifache Abdichtung der Klappenwelle m. Profilring u. Taupunktsperre, zentrische Scheibenlagerung, voll isolierbar gemäß Energieeinsparverordnung - EnEV, CE-Zertifizierung nach Druckgeräterichtlinie für Fluide der Gruppen 1 und 2.
Als Endklappe und zum einseitigen Abflanschen zugelassen.
Mit gebohrter Welle für optionale Temperaturmessung mit
THEA (THErmo-Anzeige).

Nenndruck PN 16.
Menge: 8,000 St

**42.15.90 Gewindeflanschklappe DN 50 mit Rasthebel**
Gewindeflanschklappe DN 50 mit Rasthebel

sonst wie vor beschrieben
Menge: 12,000 St

**42.15.100 Gewindeflanschklappe DN 65 mit Rasthebel**
Gewindeflanschklappe DN 65 mit Rasthebel

sonst wie vor beschrieben
Menge: 32,000 St

**42.15.110 Gewindeflanschklappe DN 80 mit Rasthebel**
Gewindeflanschklappe DN 80 mit Rasthebel

sonst wie vor beschrieben
Menge: 16,000 St

**42.15.120 Gewindeflanschklappe DN 100 mit Rasthebel**
Gewindeflanschklappe DN 100 mit Rasthebel

sonst wie vor beschrieben
Menge: 26,000 St

**42.15.130 Gewindeflanschklappe DN 125 mit Schneckenrad-Getriebe**
Gewindeflanschklappe DN 125 mit Schneckenrad-Getriebe

sonst wie vor beschrieben
Menge: 40,000 St

**42.15.140 Gewindeflanschklappe DN 150 mit Schneckenrad-Getriebe**
Gewindeflanschklappe DN 150 mit Schneckenrad-Getriebe

sonst wie vor beschrieben
Menge: 37,000 St

*Hinweis: Zwischenflansch-Rückschlagventil*

**42.15.150 Zwischenflansch-Rückschlagventil DN 32**
Zwischenflansch-Rückschlagventil DN 32

Zwischenflanscharmatur in Kurzbaulänge nach EN 558-1,
Grundreihe 49.
Passend zwischen Rohrleitungsflansche nach DIN / EN,
und BS.  Abschluss metallisch.  Ausgeführt nach der DGRL
97/23EG mit CE- Kennzeichnung.
Angaben über Nenndruck, Nennweite, Gehäusewerkstoff gemäß EN 19.
Menge: 2,000 St

**42.15.160 Zwischenflansch-Rückschlagventil DN 40**
Zwischenflansch-Rückschlagventil DN 40

sonst wie vor beschrieben
Menge: 2,000 St

**42.15.170 Zwischenflansch-Rückschlagventil DN 50**
Zwischenflansch-Rückschlagventil DN 50

sonst wie vor beschrieben
Menge: 2,000 St

**42.15.180 Zwischenflansch-Rückschlagventil DN 65**
Zwischenflansch-Rückschlagventil DN 65

sonst wie vor beschrieben
Menge: 1,000 St

**42.15.190 Zwischenflansch-Rückschlagventil DN 80**
Zwischenflansch-Rückschlagventil DN 80

sonst wie vor beschrieben
Menge: 1,000 St

**42.15.200 Zwischenflansch-Rückschlagventil DN 100**
Zwischenflansch-Rückschlagventil DN 100

sonst wie vor beschrieben
Menge: 5,000 St

**42.15.210 Zwischenflansch-Rückschlagventil DN 125**
Zwischenflansch-Rückschlagventil DN 125

sonst wie vor beschrieben
Menge: 6,000 St

**42.15.220 Zwischenflansch-Rückschlagventil DN 150**
Zwischenflansch-Rückschlagventil DN 150

sonst wie vor beschrieben
Menge: 5,000 St

*Hinweis: Schmutzfänger in Schrägsitzform*

**42.15.230 Schmutzfänger in Schrägsitzform DN 25**
Schmutzfänger in Schrägsitzform DN 25

Schmutzfänger in Schrägsitzform
mit Flanschen, Baulänge gem. EN 558, FTF-1,
Gehäuse aus Gusseisen EN-JL1040 (Kurzbezeichnung: EN-GJL-250, eh. GG-25) mit Grundanstrich,
voll isolierbar gemäß Energieeinsparverordnung - EnEV,
PCB-frei, Siebführung im Deckel und Gehäuse,
Sieb aus Edelstahl 1.4301,
DN 50 - 125: Sieb mit Verstärkung,
ab DN 150: Sieb mit Stützkorb aus
Edelstahl 1.4301, CE-Zertifizierung
nach Druckgeräterichtlinie.

Nennweite: 'DN 25'
Nenndruck PN 16.
Menge: 2,000 St

**42.15.240 Schmutzfänger in Schrägsitzform DN 32**
Schmutzfänger in Schrägsitzform DN 32

sonst wie vor beschrieben
Menge: 2,000 St

**42.15.250 Schmutzfänger in Schrägsitzform DN 40**
Schmutzfänger in Schrägsitzform DN 40

sonst wie vor beschrieben
Menge: 2,000 St

**42.15.260 Schmutzfänger in Schrägsitzform DN 50**
Schmutzfänger in Schrägsitzform DN 50

sonst wie vor beschrieben
Menge: 2,000 St

**42.15.270 Schmutzfänger in Schrägsitzform DN 65**
Schmutzfänger in Schrägsitzform DN 65

sonst wie vor beschrieben
Menge: 1,000 St

**42.15.280 Schmutzfänger in Schrägsitzform DN 80**
Schmutzfänger in Schrägsitzform DN 80

sonst wie vor beschrieben
Menge: 2,000 St

**42.15.290 Schmutzfänger in Schrägsitzform DN 100**
Schmutzfänger in Schrägsitzform DN 100

sonst wie vor beschrieben
Menge: 5,000 St

**42.15.300 Schmutzfänger in Schrägsitzform DN 125**
Schmutzfänger in Schrägsitzform DN 125

sonst wie vor beschrieben
Menge: 6,000 St

**42.15.310 Schmutzfänger in Schrägsitzform DN 150**
Schmutzfänger in Schrägsitzform DN 150

sonst wie vor beschrieben
Menge: 5,000 St

**42.15.320 Abscheider für Mikroblasen, Schmutz und Magnetit DN 150**
Abscheider für Mikroblasen, Schmutz und Magnetit DN 150

Abscheider für Mikroblasen, Schmutz und Magnetit
Ausfuehrung Omni optional für Mikroblasen oder Schlammpartikel, Bauart Industrial, Stahl,
Farbe Beryllium,
Heiz-, Solar- und Kuehlwassersysteme,
Frostschutzmittelzusatz bis 50%.
Helistill-Separator, tangentiale Dynamik beim Separieren, rostfrei in strömungsberuhigter Abscheidekammer,
multifunktioneller 3-Wege-Hahn, für Betrieb, Service und Abschlammen.
Entschlammungshahn, optimierte,  tangentiale Durchspülung, Ausrüstung mit Magnet Attachment
Entschlammungshahn und Transporthaken
im Beipack zur bauseitigen Montage,
waagerechter Einbau, Flanschanschluss,
 gebaut nach PED/DEP 97/23/EC.
Max. zul. Druck 10 bar
Min. zul. Druck 0 bar
Max. zul. Temperatur 110 C
Min. zul. Temperatur -10 C

Nennweite: 'DN 150'
Nenndruck PN 16.

gewähltes Fabrikat: '.............................'

gewählter Typ: '.....................................'
Menge: 3,000 St

*Hinweis: Manuelles Strangabsperr- und Messventil, Gewinde*

**42.15.330 Manuelles Strangabsperr- und Messventil, Gewinde DN 20**
Manuelles Strangabsperr- und Messventil, Gewinde DN 20

Strangregulierventil
mit Voreinstellung in Schrägsitzbauweise für Heizungs-, Klima- und Industrieanlagen.
Gehäuse und Innengarnitur aus korrosionsbeständigem, entzinkungsresistentem AMETAL-C. Stufenlose Voreinstellung durch Hubbegrenzung und digitaler An-
zeige im Handrad, plombierbar. Selbstdichtende Meßnippel (2-fach dichtend) für Druckverlust bzw. Durchflußmessung.
Füll- und Entleerungsventil mit drehbarem Schlauchanschluß G 3/4. Alle Bedienungselemente auf der Handradseite.
Nichtsteigende Spindel mit abzugsicherem Ventilkegel und O-Ring-Abdichtung.
Sitzdichtung: Kegel mit O-Ring aus EPDM.
Anschluß Innengewinde für Gewinderohr.
Betriebstemperatur von - 20 Grd. C bis
+ 120 Grd. C. Nenndruck PN 25.
Ausführung: Innengewinde mit Entleerung

Nennweite: 'DN 20'
Nenndruck PN 25.
Menge: 2,000 St

**42.15.340 Manuelles Strangabsperr- und Messventil, Gewinde DN 25**
Manuelles Strangabsperr- und Messventil, Gewinde DN 25

sonst wie vor beschrieben
Menge: 1,000 St

**42.15.350 Manuelles Strangabsperr- und Messventil, Gewinde DN 32**
Manuelles Strangabsperr- und Messventil, Gewinde DN 32

sonst wie vor beschrieben
Menge: 1,000 St

**42.15.360 Manuelles Strangabsperr- und Messventil, Gewinde DN 40**
Manuelles Strangabsperr- und Messventil, Gewinde DN 40

sonst wie vor beschrieben
Menge: 1,000 St

**42.15.370 Manuelles Strangabsperr- und Messventil, Gewinde DN 50**
Manuelles Strangabsperr- und Messventil, Gewinde DN 50

sonst wie vor beschrieben
Menge: 2,000 St

*Hinweis: Manuelles Strangabsperr- und Messventil, Flansch*

**42.15.380 Manuelles Strangabsperr- und Messventil, Flansch DN 65**
Manuelles Strangabsperr- und Messventil, Flansch DN 65

Strangregulierventil
mit Voreinstellung in Schrägsitzbauweise für Heizungs-, Klima- und Industrieanlagen.
Gehäuse aus Grauguss EN-GJL-250
(GG 25), Innengarnitur aus korrosionsbeständigem, entzinkungsresistentem AMETAL-C.
Stufenlose Voreinstellung durch Hubbegrenzung und
digitaler Anzeige im Handrad, plombierbar. Selbstdichtende Meßnippel (2-fach dichtend) für Druckverlust bzw. Durchflussmessung. Alle Bedienungselemente auf der Handradseite. Nichtsteigende Spindel mit abzugsicherem Ventilkegel und O-Ring-Abdichtung.
Spindelverlängerung für DN 65-150 im Lieferumfang enthalten.
Betriebstemperatur von - 10 Grd. C bis + 120 Grd. C.

Nennweite: 'DN 65'
Nenndruck PN 16.
Menge: 2,000 St

**42.15.390 Manuelles Strangabsperr- und Messventil, Flansch DN 80**
Manuelles Strangabsperr- und Messventil, Flansch DN 80

sonst wie vor beschrieben
Menge: 1,000 St

*Hinweis: Druckunabhängiges Regel- und Regulierventil*

**42.15.400 druckunabhängiges Regel- und Regulierventil DN 15**
druckunabhängiges Regel- und Regulierventil DN 15

Druckunabhängiges Regel- und Regulierventil  mit integriertem Differenzdruckregler. Für den Einsatz mit stetigen M 30 x 1,5 Stellantrieben mit automatischer Huberkennung. Geeignet als Durchflussbegrenzer ohne Stellantrieb. Durchflusseinstellung und Regelung am Thermostat-Oberteil ohne Werkzeug. Stufenlose Durchflusseinstellung von 100% nach 0%. Einstellwert, Ventiltyp und Ventilgröße von Oben sichtbar. 4 mm Hub, begrenzt durch Durchflussbegrenzung. Mit 2 Messnippeln zur Messung von: Durchfluss, Temperatur, Druckverlust und verfügbarer Differenzdruck von der Pumpe. Zur Messung der anstehenden Pumpenförderhöhe kann per Messnippel der eingebaute Dp-Regler durch einen Bypass umgangen werden. Absperrfunktion mit Handrad für Durchflusseinstellung. Zugang zu Messnippeln und Durchflusseinstellung auf der Stellantrieb-Seite. Einbau in allen Montagelagen möglich. Auch mit dem Stellantrieb nach unten. Leckrate <= 0,01% des maximalen Durchlusses bei der höchsten Einstellung (Klasse IV nach EN 60534-4). Gehäuse aus entzinkungsresistentem Ametal. Außengewinde G 3/4 nach ISO 228.

Nennweite: 'DN 15'

Max. Durchfluss: '480' l/h

Max. Differenzdruck '400' kPa

Min. Differenzdruck '15' kPa
Nenndruck PN 16.
Menge: 62,000 St

**42.15.410 druckunabhängiges Regel- und Regulierventil DN 20**
druckunabhängiges Regel- und Regulierventil DN 20

sonst wie vor beschrieben, jedoch

Nennweite: 'DN 20'

Max. Durchfluss: '975' l/h

Max. Differenzdruck '400' kPa

Min. Differenzdruck '15' kPa
Nenndruck PN 16.
Menge: 34,000 St

**42.15.420 druckunabhängiges Regel- und Regulierventil DN 25**
druckunabhängiges Regel- und Regulierventil DN 25

sonst wie vor beschrieben, jedoch

Nennweite: 'DN 25'

Max. Durchfluss: '1750' l/h

Max. Differenzdruck '400' kPa

Min. Differenzdruck '15' kPa
Nenndruck PN 16.
Menge: 10,000 St

**42.15.430 druckunabhängiges Regel- und Regulierventil DN 32**
druckunabhängiges Regel- und Regulierventil DN 32

sonst wie vor beschrieben, jedoch

Nennweite: 'DN 32'

Max. Durchfluss: '3600' l/h

Max. Differenzdruck '400' kPa

Min. Differenzdruck '15' kPa
Nenndruck PN 16.
Menge: 4,000 St

**42.15.440 druckunabhängiges Regel- und Regulierventil DN 50**
druckunabhängiges Regel- und Regulierventil DN 50

sonst wie vor beschrieben, jedoch

Nennweite: 'DN 50'

Max. Durchfluss: '11200' l/h

Max. Differenzdruck '400' kPa

Min. Differenzdruck '15' kPa
Nenndruck PN 16.
Menge: 16,000 St

**42.15.450 Magnetventil DN20**
Magnetventil DN20

Technik: 2/2-Wege Sitzventil mit Tellerdichtung, direktgesteuert
Funktion: Stromlos offen
Betriebsdruck: Max. 7 bar
Gehäuse: Messing
Innenteile: Messing / Edelstahl
Dichtung: FKM
Medium:  Wasser
Mediumstemp.: -10°C bis +80°C
Umgebungstemp.: Max. +40°C
Anschlussspannung: 230 VAC
Leistungsaufnahme: 24 VA, 100% ED
Elektroanschluss: Leitungsdose EN 175301-803
Schutzart: IP65
Einbaulage: Magnet waagerecht oder senkrecht stehend
Menge: 1,000 St

**42.15.460 Magnetventil DN50**
Menge: 1,000 St

**42.15.470 Magnetventil DN65**
Menge: 2,000 St

*Hinweis: Füll - und Entleerungshahn*

**42.15.480 Füll- und Entleerungshahn 1/2"**
Füll- und Entleerungshahn 1/2"

KFE-Kugelhahn Heizung, lang DG G1/2 AG m.
SV Kugelhahn für das Füllen und Entleeren von Heizungsanlagen, selbstdichtend mit Gewindeeinschneiddichtung aus EPDM. Schwere Bauform aus vernickeltem Pressmessing. Flügelgriff (rot) entsprechend dem Einsatzzweck abnehmbar. Hartverchromte Kugel mit vollem Durchgang in Teflon gelagert. Blindkappe mit Edelstahl-Schwenkbügel auch zur Betätigung verwendbar, mit Stellungsanzeige und festem Anschlag. Fixierung der Einbaulage mittels Kontermutter. Betätigungsspindel mit doppelter O-Ring-Dichtung aus EPDM. Einsatzbereich: Warmwasser-Heizungsanlagen: max. Betriebsdruck 10 bar, max. Betriebstemperatur 110 Grad C. Dauertemperatur, 130 Grad C. kurzzeitig.
Anschluss: G1/2 AG x G3/4 AG
Ausführung: Durchgangsform, lange Ausführung, mit Schlauchverschraubung aus Kunststoff und Zinkdruckguss
Menge: 26,000 St

**42.15.490 Füll- und Entleerungshahn 3/4"**
Füll- und Entleerungshahn 3/4"

sonst wie zuvor beschrieben
Menge: 6,000 St

**42.15.500 Füll- und Entleerungshahn 1"**
Füll- und Entleerungshahn 1"

sonst wie zuvor beschrieben
Menge: 2,000 St

**42.15.510 Füllschlauch 1/2**
Füllschlauch G1/2
aus Gummi mit Textilgewebeeinlage, max.
Betriebsüberdruck 10 bar, temperaturbeständig
bis 90 GradC, mit eingebundenen Verschraubungen,
einschl. Schlauchhalter aus verz. Stahlblech.
Schlauchlänge  : 25 m
Menge: 1,000 St

**42.15.520 Füllschlauch 3/4**
Füllschlauch G3/4
aus Gummi mit Textilgewebeeinlage, max.
Betriebsüberdruck 10 bar, temperaturbeständig
bis 90 GradC, mit eingebundenen Verschraubungen,
einschl. Schlauchhalter aus verz. Stahlblech.
Schlauchlänge  : 25 m
Menge: 1,000 St

**42.15.530 Manometer, Anzeigebereich 0 bis 16 bar**
Manometer, Anzeigebereich 0 bis 16 bar

Rohrfedermanometer mit verstellbarer Markierung, Rohrfeder aus nicht rostendem Stahl, Gehäuse aus Polyamid, Übersteckring aus Messing, poliert, Messgenauigkeit 1,6 % vom Skalenendwert, Gehäusedurchmesser 100 mm, Anschlusszapfen R 1/2, radial nach unten, inkl. Schweißmuffe R 1/2 und Dichtungsmaterial. Die Schweißmuffe ist so weit zu verlängern, dass sie aus der Dämmung übersteht.

Mediumtemperatur:  bis 130 °C
Durchmesser:  110 mm
Anzeigebereich:  0  16 bar

Einschl. Manometerhahn aus Messing, mit Stopfbuchse, PN 10, maximale Betriebstemperatur 120 °C, Anschluss: Innengewinde ISO 228, DN 15 G ½“

Einschl. Wassersackrohr Stahl G 1/2" DIN 16282, U-Form, aus Stahl, Anschluss Anschweißende- Spannmuffe.

Einschl. Messnippel aus Messing 1/2" mit Schweißmuffe für  Einbau von Manometer in Rohrleitung.
Die Schweißmuffe ist so zu verlängern, dass der Messnippel außerhalb der Dämmung zugänglich ist.
Menge: 56,000 St

**42.15.540 Bimetall - Zeigerthermometer d=100mm**
Bimetall - Zeigerthermometer d=100mm

Gehäuse und Ring aus CrNi-Stahl,Zeigeranordnung
zentrisch,Ziffernblatt weiß, Skalierung schwarz,
Glasscheibe, Tauchschaft rückseitig exzentrisch
abgehend, Tauchschaftlänge je nach Erfordernis,
einschl. Schutzrohr aus St 35 mit Aussengewinde.

Tauchrohr Länge  :  160...250 mm
Tauchrohr Durchmesser  :  8 mm
Anzeigebereich  :  0..+100 GradC bzw.
  0..+120 GradC bzw.
  0..+200 GradC
Klasse  :  1
Schutzart  :  IP 43
Menge: 64,000 St

**42.15.550 Meßtasche für Tauchfühler geschweißt**
Meßtasche für Tauchfühler geschweißt

aus oben beschriebenen Stahlrohr mit dem
Durchmesser 2 x D und einer Länge von 80 mm.

Meßtasche einschl. aufgeschweißter Öffnung für Fühler
im 45° - 90° Winkel in 1/2".
Für Rohr der Nennweite bis DN 150

liefern und montieren
Menge: 36,000 St

**42.15.560 Einbau von beigestelltem Meßfühler in Stahlrohr**
Einbau von beigestelltem Meßfühler
z.B. Pt100 oder ähnlichem, Lieferung von
Stutzen und Schweißmuffen, einschweißen
und eindichten.
G'3/8" bis 3/4" '
Menge: 36,000 St

**42.15.570 Sicherheitsventil DN20**
Sicherheitsventil DN20

Membran-Sicherheitsventil 1915
DN 20, 2,5bar
Membran-Sicherheitsventil 1915, DN 20,
für geschlossene Heizungsanlagen entsprechend DIN EN 12828 und TRD 721. Ge-
häuse aus Preßmessing (DN 15 - DN 32)
bzw. aus Rotguß (DN 40 - DN 50), Metallkappe. Standardeinstellung 2,5 bar.
Bauteilprüfung: TÜV-SV-20-525. An-
sprechdruck (außerhalb der Standardeinstellungen) 0,5 - 10 bar ohne Bauteilprüfung auf Anfrage.
Betriebstemp. -10C bis 120C.
Menge: 2,000 St

**42.15.580 Sicherheitsventil DN25**
Sicherheitsventil DN25

sonst wie zuvor beschrieben
Menge: 1,000 St

**42.15.590 Kondensat-Siphon für Umluftkühlgeräte**
Kondensat-Siphon für Umluftkühlgeräte

Kondensat-Siphon zum Anschluss von Klimageräten, Brennwertanlagen, usw. Das eingebaute Schwimmventil verschließt den Siphon bei Wassermangel. Flexible Montage durch stufenlose Drehgelenke! Mit: herausziehbarem Reinigungseinsatz, Tauchrohr mit Anschluss 1 1/4" senkrecht . Material: Polypropylen, hochschlagfest.

Incl. Übergang auf die anschließende Edelstahlleitung.
Menge: 65,000 St

**42.15.600 Montage der vom Gewerk MSR beigestellten Regelventile, Nennweite DN 15**
Montage der vom Gewerk MSR beigestellten Regelventile, Nennweite DN 15

mit Flanschen-anschlüssen, Durchgangs- oder Mehrwegebauweise einschl. Stellantrieb in die Rohrleitungen einbauen.

Zum Liefer- und Leistungsumfang gehört die Hinzulieferung aller erforderlichen Gegenflansche nach DIN EN 1092-1, Schrauben und Dichtungen.

Alle Regelventile sind komplett entsprechend vorgeschriebener Grundausstattung sowie den angegebenen Anschlussarten, Nennweiten und Nenndrücken in die Rohrleitungen einzubauen.

Incl. aller zur fachgerechten Montage erforderlichen Materialien, wie  Verschraubungen, Schrauben und Dichtungen.
Menge: 4,000 St

**42.15.610 Montage der vom Gewerk MSR beigestellten Regelventile, Nennweite DN 20**
Montage der vom Gewerk MSR beigestellten Regelventile, Nennweite DN 20

sonst wie zuvor beschrieben
Menge: 24,000 St

**42.15.620 Montage der vom Gewerk MSR beigestellten Regelventile, Nennweite DN 25**
Montage der vom Gewerk MSR beigestellten Regelventile, Nennweite DN 25

sonst wie zuvor beschrieben
Menge: 2,000 St

**42.15.630 Montage der vom Gewerk MSR beigestellten Regelventile, Nennweite DN 32**
Montage der vom Gewerk MSR beigestellten Regelventile, Nennweite DN 32

sonst wie zuvor beschrieben
Menge: 2,000 St

**42.15.640 Montage der vom Gewerk MSR beigestellten Regelventile, Nennweite DN 40**
Montage der vom Gewerk MSR beigestellten Regelventile, Nennweite DN 40

sonst wie zuvor beschrieben
Menge: 2,000 St

**42.15.650 Montage der vom Gewerk MSR beigestellten Regelventile, Nennweite DN 50**
Montage der vom Gewerk MSR beigestellten Regelventile, Nennweite DN 50

sonst wie zuvor beschrieben
Menge: 2,000 St

**42.15.660 Montage der vom Gewerk MSR beigestellten Regelventile, Nennweite DN 65**
Montage der vom Gewerk MSR beigestellten Regelventile, Nennweite DN 65

sonst wie zuvor beschrieben
Menge: 3,000 St

**42.15.670 Montage der vom Gewerk MSR beigestellten Regelventile, Nennweite DN 80**
Montage der vom Gewerk MSR beigestellten Regelventile, Nennweite DN 80

sonst wie zuvor beschrieben
Menge: 2,000 St

**42.15.680 Montage der vom Gewerk MSR beigestellten Regelventile, Nennweite DN 100**
Montage der vom Gewerk MSR beigestellten Regelventile, Nennweite DN 100

sonst wie zuvor beschrieben
Menge: 3,000 St

**42.15.690 Montage der vom Gewerk MSR beigestellten Regelventile, Nennweite DN 125**
Montage der vom Gewerk MSR beigestellten Regelventile, Nennweite DN 125

sonst wie zuvor beschrieben
Menge: 8,000 St

**42.15.700 Montage der vom Gewerk MSR beigestellten Regelventile, Nennweite DN 150**
Montage der vom Gewerk MSR beigestellten Regelventile, Nennweite DN 150

sonst wie zuvor beschrieben
Menge: 3,000 St

**42.15.710 Einbau bauseits beigestellte Fühler etc.**
Einbau bauseits beigestellte Fühler etc.

Einbau von bauseits beigestellten Fühlern, Druckwächtern, Sicherheitstemperatur- / Wächtern / Begrenzern, einschl. Dichtungsmaterialien.

Incl. Messtasche in einer Länge abhängig von der Rohrdimension bis max. 20 cm. Messtasche einschl. aufgeschweißter Öffnung für Fühler im 45 °  90 ° Winkel in 1/2".

Montage in Abstimmung mit dem Gewerk MSR.
Menge: 42,000 St

#### 42.16 Rohrleitungen und Zubehör Kälte

*Hinweis: Vorbemerkungen Rohrleitungen, Formteile und Zubehör*
Vorbemerkungen
--------------
1. Im Einheitspreis der Rohrleitungen sind
  nachfolgende Arbeiten mit enthalten.
  Sie werden nicht gesondert vergütet.
2. Bei allen Fest- und Führungspunkt-Konstruktionen
  sowie allen Rohrlagern dürfen die Befestigungsmaterialien nicht an die Rohrleitungen
  angeschweißt werden, sondern sind als
  Klemmverbindungen auszuführen.
3. Alle Kosten für
  Rohrhülsen und Überschubrohre für sämtliche Decken-
  bzw. Wand- durchführungen, Schieberohre,
  Dehnungsbogen, Muffen und Gewindestutzen für
  Temperatur- fühler/Druckfühler, Stellung von Gas und
  Sauerstoff incl. sämtlicher Schweiß- und
  Dichtungsmaterialien, usw. sind in die
  Einheitspreise der Rohrleitungen einzukalkulieren.
 - Rohraufhängungen, mit körperschallisolierender
  Gummilagerung, Gummistärke mind. 8 mm
  bzw.Gewebeeinlage mind. 4 mm, Fest- und
  Führungspunkte, Gewindestangen,
  Spannschlösser, Gewindedübel und Schwerlastdübel mit Schrauben einschl. Bohren der Löcher.
  Einschweißen von Muffen und
  Eindichten von Tauchhülsen in die Rohrleitungen
  sind einzukalkulieren
4. Der Verschnitt von Rohrleitungen ist in die
  Einheitspreise der geraden Rohrleitungen
  einzukalkulieren.
5. Profilstahl und Montageschienen sind separat
  ausgeschrieben und sind somit nicht in die
  folgenden Positionen einzukalkulieren.
  Vor der Montage ist der Fachbauleitung ein
  Muster vorzulegen.
6. Eine Vergütung von Hilfskonstruktionen erfolgt
  lediglich, wenn zur Befestigung der eigentlichen
  Aufhängungen, Fest und Führungspunkte auf Grund
  der baul. Gegebenheiten Stahlkonstruktionen
  notwendig werden, d.h. wenn die Rohrleitungen
  und Apparate nicht an den Decken, Wänden,
  Stützen und Böden des Bauwerks unmittelbar
  befestigt werden können.

*Hinweis: Stahlrohr und Formteile schwarz gestrichen*
Stahlrohr und Formteile  schwarz gestrichen

Rohrleitungen nach DIN EN 10 220 und DIN EN 10 255
und Formstücke mit Rostschutzanstrich

Verbindung durch Schweißen, Ausführung durch geprüfte Schweißer, wer Schweißarbeiten
ausführt, muss mindestens die schweißtechnische
Qualitätsanforderungen nach DIN EN ISO 3834-3 erfüllen,
und/oder die Zertifizierung nach AD 2000 HPO vorweisen.
Die Fertigungs- und Prüfeinrichtungen müssen dem "Stand
der Technik" entsprechen.

Grund- und Deckanstrich in unterschiedlichen
Farbtönen

Ausführung beim Lieferanten
- Die Rohre sind sandgestrahlt sowie mit doppeltem,
  verschiedenfarbigen Rostschutzanstrich zu liefern.

Vor-Ort-Schweißnähte an kaltgehenden Systemen
aus Stahl, soweit diese wasserdampfdiffusionsdicht
gedämmt werden, sind außen ganzflächig zu entrosten,
entzundern und zu säubern, mit gegenüber Dämmung
chemisch neutraler Korrosionsschutzbeschichtung,
in 2-lagen unterschiedlicher Farbe zu versehen.

Verlegung innerhalb von Gebäuden,
Montagehöhe über Gelände/Fußboden
bis 4,5m Montagehöhe ca. 45% der Rohrleitungen
bis 7,0 m.Montagehöhe ca. 35% der Rohrleitungen
bis 12,0 m.Montagehöhe ca. 20% der Rohrleitungen

Einzukalkulieren sind, siehe auch Vorbemerkungen als Hinweis:
- Rohrbefestigungen in lösbarer Ausführung mit
  geteilten Rohrschellen oder Pendelschellen
- Befestigungsmaterial
- Schallgedämmte Auskleidung
- Schweiß-, Löt- und Dichtungsmaterial
- Verschnitt für Rohrleitungen
- Provisorischer Verschluß der Rohrenden bei
  Montageunterbrechung
- Abbürsten, Ausklopfen und Spülen der Rohrleitung

Rohrleitungen, die oberhalb der F30/F90 Decke oder
oberhalb funktionserhaltender Elektrotrassen verlegt
werden, müssen mit geeigneten Abhängungen/Konsolen
gehaltert werden. Diese werden separat vergütet.

Oberflächenschutz:
Mit 2-fachem Korrosionsschutzanstrich, Grundbeschichtung mit 2-Komp. Zinkstaubfarbe ca. 80 µm und Deckanstrich aus 2-Komp. Eisenglimmer ca. 80 µm, Farbton grau, einschl. Nachbehandlung der Schweißnähte. Beschichtungssystem gem. AGI Q 151.  Verbindungsstellen von Bögen, T-Stücken etc. müssen nachbehandelt und mit dem gleichen Schutzanstrich wie die Rohrleitungen versehen werden. Alle Flansche müssen sandgestrahlt und mit dem gleichen Schutzanstrich wie die Rohrleitungen versehen werden.'

**42.16.10 Stahlrohr schwarz DN 15 gestrichen**
Stahlrohr schwarz DN 15 gestrichen

sonst wie vor beschrieben
Menge: 20,000 m

**42.16.20 Stahlrohr schwarz DN 20 gestrichen**
Stahlrohr schwarz DN 20 gestrichen

sonst wie vor beschrieben
Menge: 20,000 m

**42.16.30 Stahlrohr schwarz DN 25 gestrichen**
Stahlrohr schwarz DN 25 gestrichen

sonst wie vor beschrieben
Menge: 20,000 m

**42.16.40 Stahlrohr schwarz DN 32 gestrichen**
Stahlrohr schwarz DN 32 gestrichen

sonst wie vor beschrieben
Menge: 20,000 m

**42.16.50 Stahlrohr schwarz DN 40 gestrichen**
Stahlrohr schwarz DN 40 gestrichen

sonst wie vor beschrieben
Menge: 20,000 m

**42.16.60 Stahlrohr schwarz DN 50 gestrichen**
Stahlrohr schwarz DN 50 gestrichen

sonst wie vor beschrieben
Menge: 50,000 m

**42.16.70 Stahlrohr schwarz DN 65 gestrichen**
Stahlrohr schwarz DN 65 gestrichen

sonst wie vor beschrieben
Menge: 650,000 m

**42.16.80 Stahlrohr schwarz DN 80 gestrichen**
Stahlrohr schwarz DN 80 gestrichen

sonst wie vor beschrieben
Menge: 760,000 m

**42.16.90 Stahlrohr schwarz DN 100 gestrichen**
Stahlrohr schwarz DN 100 gestrichen

sonst wie vor beschrieben
Menge: 460,000 m

**42.16.100 Stahlrohr schwarz DN 125 gestrichen**
Stahlrohr schwarz DN 125 gestrichen

sonst wie vor beschrieben
Menge: 560,000 m

**42.16.110 Stahlrohr schwarz DN 150 gestrichen**
Stahlrohr schwarz DN 150 gestrichen

sonst wie vor beschrieben
Menge: 140,000 m

**42.16.120 Stahlrohrbogen DN 15 gestrichen**
Stahlrohrbogen DN 15 gestrichen

Allgemein wie im Hinweistext "HeizungsleitungenStahlrohr und Formteile  schwarz gestrichen “ beschrieben.

In allen Gradstellungen Werkstoff St 37.0, nach DIN EN 10253, nahtlos gezogen, einschl. Schweiß- und Dichtungsmaterial.
Menge: 6,000 St

**42.16.130 Stahlrohrbogen DN 20 gestrichen**
Stahlrohrbogen DN 20 gestrichen

sonst wie vor beschrieben
Menge: 115,000 St

**42.16.140 Stahlrohrbogen DN 25 gestrichen**
Stahlrohrbogen DN 25 gestrichen

sonst wie vor beschrieben
Menge: 106,000 St

**42.16.150 Stahlrohrbogen DN 32 gestrichen**
Stahlrohrbogen DN 32 gestrichen

sonst wie vor beschrieben
Menge: 70,000 St

**42.16.160 Stahlrohrbogen DN 40 gestrichen**
Stahlrohrbogen DN 40 gestrichen

sonst wie vor beschrieben
Menge: 26,000 St

**42.16.170 Stahlrohrbogen DN 50 gestrichen**
Stahlrohrbogen DN 50 gestrichen

sonst wie vor beschrieben
Menge: 260,000 St

**42.16.180 Stahlrohrbogen DN 65 gestrichen**
Stahlrohrbogen DN 65 gestrichen

sonst wie vor beschrieben
Menge: 120,000 St

**42.16.190 Stahlrohrbogen DN 80 gestrichen**
Stahlrohrbogen DN 80 gestrichen

sonst wie vor beschrieben
Menge: 96,000 St

**42.16.200 Stahlrohrbogen DN 100 gestrichen**
Stahlrohrbogen DN 100 gestrichen

sonst wie vor beschrieben
Menge: 64,000 St

**42.16.210 Stahlrohrbogen DN 125 gestrichen**
Stahlrohrbogen DN 125 gestrichen

sonst wie vor beschrieben
Menge: 112,000 St

**42.16.220 Stahlrohrbogen DN 150 gestrichen**
Stahlrohrbogen DN 150 gestrichen

sonst wie vor beschrieben
Menge: 86,000 St

**42.16.230 T-Stück Stahlrohr größte Nennweite DN 15 gestrichen**
T-Stück Stahlrohr größte Nennweite DN 15 gestrichen

Allgemein wie im Hinweistext "Heizungsleitungen Stahlrohr und Formteile  schwarz gestrichen “ beschrieben.

Werkstoff St 37.0, nach DIN EN 10253, nahtlos gezogen, einschl. Schweiß- und Dichtungsmaterial.
Menge: 2,000 St

**42.16.240 T-Stück Stahlrohr größte Nennweite DN 20 gestrichen**
T-Stück Stahlrohr größte Nennweite DN 20 gestrichen

sonst wie vor beschrieben
Menge: 11,000 St

**42.16.250 T-Stück Stahlrohr größte Nennweite DN 25 gestrichen**
T-Stück Stahlrohr größte Nennweite DN 25 gestrichen

sonst wie vor beschrieben
Menge: 11,000 St

**42.16.260 T-Stück Stahlrohr größte Nennweite DN 32 gestrichen**
T-Stück Stahlrohr größte Nennweite DN 32 gestrichen

sonst wie vor beschrieben
Menge: 18,000 St

**42.16.270 T-Stück Stahlrohr größte Nennweite DN 40 gestrichen**
T-Stück Stahlrohr größte Nennweite DN 40 gestrichen

sonst wie vor beschrieben
Menge: 21,000 St

**42.16.280 T-Stück Stahlrohr größte Nennweite DN 50 gestrichen**
T-Stück Stahlrohr größte Nennweite DN 50 gestrichen

sonst wie vor beschrieben
Menge: 18,000 St

**42.16.290 T-Stück Stahlroh größte Nennweite DN 65 gestrichen**
T-Stück Stahlroh größte Nennweite  DN 65 gestrichen

sonst wie vor beschrieben
Menge: 25,000 St

**42.16.300 T-Stück Stahlrohr größte Nennweite DN 80 gestrichen**
T-Stück Stahlrohr größte Nennweite DN 80 gestrichen

sonst wie vor beschrieben
Menge: 22,000 St

**42.16.310 T-Stück Stahlrohr größte Nennweite DN 100 gestrichen**
T-Stück Stahlrohr größte Nennweite DN 100 gestrichen

sonst wie vor beschrieben
Menge: 23,000 St

**42.16.320 T-Stück Stahlrohr größte Nennweite DN 125 gestrichen**
T-Stück Stahlrohr größte Nennweite DN 125 gestrichen

sonst wie vor beschrieben
Menge: 28,000 St

**42.16.330 T-Stück Stahlrohr größte Nennweite DN 150 gestrichen**
T-Stück Stahlrohr größte Nennweite DN 150 gestrichen

sonst wie vor beschrieben
Menge: 9,000 St

**42.16.340 Reduzierungen Stahlrohr größte Nennweite DN 20 gestrichen**
Reduzierungen Stahlrohr größte Nennweite DN 20 gestrichen

Allgemein wie im Hinweistext "Heizungsleitungen Stahlrohr und Formteile  schwarz gestrichen “ beschrieben.

Werkstoff St 37.0, nach DIN EN 10253, nahtlos gezogen,  einschl. Schweiß- und Dichtungsmaterial.
Menge: 10,000 St

**42.16.350 Reduzierungen Stahlrohr größte Nennweite DN 25 gestrichen**
Reduzierungen Stahlrohr größte Nennweite DN 25 gestrichen

sonst wie vor beschrieben
Menge: 51,000 St

**42.16.360 Reduzierungen Stahlrohr größte Nennweite DN 32 gestrichen**
Reduzierungen Stahlrohr größte Nennweite DN 32 gestrichen

sonst wie vor beschrieben
Menge: 31,000 St

**42.16.370 Reduzierungen Stahlrohr größte Nennweite DN 40 gestrichen**
Reduzierungen Stahlrohr größte Nennweite DN 40 gestrichen

sonst wie vor beschrieben
Menge: 17,000 St

**42.16.380 Reduzierungen Stahlrohr größte Nennweite DN 50 gestrichen**
Reduzierungen Stahlrohr größte Nennweite DN 50 gestrichen

sonst wie vor beschrieben
Menge: 40,000 St

**42.16.390 Reduzierungen Stahlrohr größte Nennweite DN 65 gestrichen**
Reduzierungen Stahlrohr größte Nennweite DN 65 gestrichen

sonst wie vor beschrieben
Menge: 32,000 St

**42.16.400 Reduzierungen Stahlrohr größte Nennweite DN 80 gestrichen**
Reduzierungen Stahlrohr größte Nennweite DN 80 gestrichen

sonst wie vor beschrieben
Menge: 14,000 St

**42.16.410 Reduzierungen Stahlrohr größte Nennweite DN 100 gestrichen**
Reduzierungen Stahlrohr größte Nennweite DN 100 gestrichen

sonst wie vor beschrieben
Menge: 35,000 St

**42.16.420 Reduzierungen Stahlrohr größte Nennweite DN 125 gestrichen**
Reduzierungen Stahlrohr größte Nennweite DN 125 gestrichen

sonst wie vor beschrieben
Menge: 29,000 St

**42.16.430 Reduzierungen Stahlrohr größte Nennweite DN 150 gestrichen**
Reduzierungen Stahlrohr größte Nennweite DN 150 gestrichen

sonst wie vor beschrieben
Menge: 19,000 St

*Hinweis: Vorschweiß-bzw.Blindflanschen*

**42.16.440 Vorschweiß-bzw. Blindflansch für Stahlrohr DN 15**
Vorschweiß-bzw. Blindflansch für Stahlrohr DN 15

Allgemein wie im Hinweistext "Heizungsleitungen Stahlrohr und Formteile  schwarz gestrichen “ beschrieben.

Dichtleiste Form C,
DIN EN 2632/2633; PN 10/16,
Ausführung laut Leitbeschreibung,
einschl. Flanschendichtung aus EPDM mit Stahleinlage,
einschl. Schrauben, Muttern und Unterlegscheiben
aus Edelstahl oder feuerverzinkt,
Schraubenzahl, Größe und Form entsprechend der
Einbauteile,

Oberflächenschutz:
Sandgestrahlt gem. DIN 55928T4, Normeinheitsgrad SA 2,
5, Grundbeschichtung aus 2-fachem Zinkphosphatanstrich
je 20  µm, Farbtöne rotbraun/grau. Beschichtungssystem
gem. AGI Q 151.
Menge: 2,000 St

**42.16.450 Vorschweiß-bzw. Blindflansch für Stahlrohr DN 20**
Vorschweiß-bzw. Blindflansch für Stahlrohr DN 20

sonst wie vor beschrieben
Menge: 18,000 St

**42.16.460 Vorschweiß-bzw. Blindflansch für Stahlrohr DN 25**
Vorschweiß-bzw. Blindflansch für Stahlrohr DN 25

sonst wie vor beschrieben
Menge: 4,000 St

**42.16.470 Vorschweiß-bzw. Blindflansch für Stahlrohr DN 32**
Vorschweiß-bzw. Blindflansch für Stahlrohr DN 32

sonst wie vor beschrieben
Menge: 6,000 St

**42.16.480 Vorschweiß-bzw. Blindflansch für Stahlrohr DN 40**
Vorschweiß-bzw. Blindflansch für Stahlrohr DN 40

sonst wie vor beschrieben
Menge: 6,000 St

**42.16.490 Vorschweiß-bzw. Blindflansch für Stahlrohr DN 50**
Vorschweiß-bzw. Blindflansch für Stahlrohr DN 50

sonst wie vor beschrieben
Menge: 75,000 St

**42.16.500 Vorschweiß-bzw. Blindflansch für Stahlrohr DN 65**
Vorschweiß-bzw. Blindflansch für Stahlrohr DN 65

sonst wie vor beschrieben
Menge: 82,000 St

**42.16.510 Vorschweiß-bzw. Blindflansch für Stahlrohr DN 80**
Vorschweiß-bzw. Blindflansch für Stahlrohr DN 80

sonst wie vor beschrieben
Menge: 56,000 St

**42.16.520 Vorschweiß-bzw. Blindflansch für Stahlrohr DN 100**
Vorschweiß-bzw. Blindflansch für Stahlrohr DN 100

sonst wie vor beschrieben
Menge: 84,000 St

**42.16.530 Vorschweiß-bzw. Blindflansch für Stahlrohr DN 125**
Vorschweiß-bzw. Blindflansch für Stahlrohr DN 125

sonst wie vor beschrieben
Menge: 132,000 St

**42.16.540 Vorschweiß-bzw. Blindflansch für Stahlrohr DN 150**
Vorschweiß-bzw. Blindflansch für Stahlrohr DN 150

sonst wie vor beschrieben
Menge: 106,000 St

*Hinweis: Rohrverschraubung Stahlrohr*

**42.16.550 Rohrverschraubung Stahlrohr DN 15**
Rohrverschraubung Stahlrohr DN 15
Rohrverschraubung / Anschlußübergang
in Durchgangs-/ und Eckform
Anschluß Innen- oder Außengewinde

aus Messing, PN 10, flach oder konisch dichtend, inkl. Muttern, Dichtungen, Dichtungsmaterial.
Menge: 6,000 St

**42.16.560 Rohrverschraubung Stahlrohr DN 20**
Rohrverschraubung Stahlrohr DN 20

sonst wie vor beschrieben
Menge: 6,000 St

**42.16.570 Rohrverschraubung Stahlrohr DN 25**
Rohrverschraubung Stahlrohr DN 25

sonst wie vor beschrieben
Menge: 6,000 St

**42.16.580 Rohrverschraubung Stahlrohr DN 32**
Rohrverschraubung Stahlrohr DN 32

sonst wie vor beschrieben
Menge: 12,000 St

**42.16.590 Rohrverschraubung Stahlrohr DN 40**
Rohrverschraubung Stahlrohr DN 40

sonst wie vor beschrieben
Menge: 12,000 St

**42.16.600 Rohrverschraubung Stahlrohr DN 50**
Rohrverschraubung Stahlrohr DN 50

sonst wie vor beschrieben
Menge: 12,000 St

**42.16.610 Einschweißmuffe Stahlrohr DN 15**
Einschweißmuffe Stahlrohr
für den Einbau von Thermometern,
Manometern und Fühlern der MSR-Technik, in
Absprache mit der Bauleitung bzw. ausführender
Fachfirma, auch gewerkeübergreifend,
incl. zum Einbau erforderlichen Materialien.

Nennweite: 'DN 15'
Menge: 32,000 St

**42.16.620 Einschweißmuffe Stahlrohr DN 20**
Einschweißmuffe Stahlrohr DN 20

sonst wie vor beschrieben
Menge: 34,000 St

**42.16.630 Einschweißmuffe Stahlrohr DN 25**
Einschweißmuffe Stahlrohr DN 25

sonst wie vor beschrieben
Menge: 24,000 St

*Hinweis: Lufttopf zu Entlüftung der Rohrleitung*

**42.16.640 Lufttopf DN40 liegend oder stehend gestrichen**
Lufttopf DN40 liegend oder stehend gestrichen

Lufttopf zu Entlüftung der Rohrleitung mit Rostschutzanstrich Grund- und Deckanstrich in unterschiedlichen Farbtönen

best. aus Rohrstück mit ca. 250mm Länge, die Rohrnennweite ist 2 Dimensionen größer zu wählen als die anschliessenden Medium-Nennweiten, Rohrart entspr. der ausgeschriebenen Rohrart mit Entlüftungsabgang oben, Mediumeintritt unten und Mediumaustritt  seitlich oben oder beidseitig seitlich entspr. der anschliessenden Rohrnennweite
Menge: 2,000 St

**42.16.650 Lufttopf DN50 liegend oder stehend gestrichen**
Lufttopf DN50 liegend oder stehend gestrichen

sonst wie vor beschrieben
Menge: 4,000 St

**42.16.660 Lufttopf DN65 liegend oder stehend gestrichen**
Lufttopf DN65 liegend oder stehend gestrichen

sonst wie vor beschrieben
Menge: 2,000 St

**42.16.670 Lufttopf DN80 liegend oder stehend gestrichen**
Lufttopf DN80 liegend oder stehend gestrichen

sonst wie vor beschrieben
Menge: 10,000 St

**42.16.680 Lufttopf DN100 liegend oder stehend gestrichen**
Lufttopf DN100 liegend oder stehend gestrichen

sonst wie vor beschrieben
Menge: 12,000 St

**42.16.690 Lufttopf DN125 liegend oder stehend gestrichen**
Lufttopf DN125 liegend oder stehend gestrichen

sonst wie vor beschrieben
Menge: 12,000 St

**42.16.700 Lufttopf DN150 liegend oder stehend gestrichen**
Lufttopf DN150 liegend oder stehend gestrichen

sonst wie vor beschrieben
Menge: 12,000 St

**42.16.710 Lufttopf DN200 liegend oder stehend gestrichen**
Lufttopf DN200 liegend oder stehend gestrichen

sonst wie vor beschrieben
Menge: 8,000 St

**42.16.720 Lufttopf DN250 liegend oder stehend gestrichen**
Lufttopf DN250 liegend oder stehend gestrichen

sonst wie vor beschrieben
Menge: 6,000 St

**42.16.730 Lufttopf DN300 liegend oder stehend gestrichen**
Lufttopf DN300 liegend oder stehend gestrichen

sonst wie vor beschrieben
Menge: 2,000 St

**42.16.740 Lufttopf DN400 liegend oder stehend gestrichen**
Lufttopf DN400 liegend oder stehend gestrichen

sonst wie vor beschrieben
Menge: 2,000 St

*Hinweis: Edelstahl Systemrohr*
Edelstahl Systemrohr
Edelstahl Rohrleitungssystem in den Abmessungen
d = 12 bis 108 mm aus nichtrostendem Cr-Ni-Mo Stahl,
Werkstoff Nr.: 1.4301 nach DIN EN 10088.
geprüft nach DVGW Arbeitsblatt W 534: Ausgabe Mai
2004 mit dem Nachweis "undicht im unverpressten
Zustand", herstellen mit

Systemkomponenten:

Edelstahl Systemrohre 1.4301 (Cr-Ni-Mo Stahl),
d = 12 bis 108 mm geprüft nach DVGW Arbeitsblatt
GW 541 und Werksnorm, erhöhter Molybdängehalt von
mindestens 2,2%, mit zusätzlich innen geglätteter
Schweißnaht, lösungsgeglüht und blankgeglüht zur
Erhöhung der Korrosionssicherheit, frei von
lackbenetzungsstörenden Substanzen (LABS-frei bzw.
silikonfrei), biegbar, Rohrenden hygienisch
verschlossen, Rohrlänge 6 m.

Edelstahl Pressfittings d = 12 bis 54 mm,
aus Cr-Ni-Mo-Stahl, Werkstoff Nr.:1.4401 mit
Pressindikator, hygieneunterstützendem
Verschlussstopfen und Konturdichtringen aus
Butylkautschuk (CIIR), schwarz.
Der Dichtring erfüllt alle Hygieneanforderungen wie
z. B. KTW-Empfehlung BGA und DVGW W 270. Die Fittings
sind zur Verbesserung der Korrosionsbeständigkeit
lösungsgeglüht und blankgeglüht.

Edelstahl Pressfittings d = 76,1 bis 108 mm
aus Cr-Ni-Mo-Stahl, Werkstoff Nr.: 1.4401 mit
Pressindikator, hygieneunterstützendem
Verschlussstopfen und Rundschnurdichtring aus
Butylkautschuk (CIIR), schwarz.
Der Dichtring erfüllt alle Hygieneanforderungen wie
z. B. KTW-Empfehlung BGA und DVGW W 270. Die Fittings
sind zur Verbesserung der Korrosionsbeständigkeit
lösungsgeglüht und blankgeglüht.

Verlegung innerhalb von Gebäuden,
Montagehöhe über Gelände/Fußboden
bis 4,5m Montagehöhe ca. 45% der Rohrleitungen
bis 7,0 m.Montagehöhe ca. 35% der Rohrleitungen
bis 12,0 m.Montagehöhe ca. 20% der Rohrleitungen

Verlegen als Kühlwasserleitungen einschließlich
Ablängen, Ausrichten und Befestigen, unter
Berücksichtigung der temperaturabhängigen
Längenänderung.

- Rohrbefestigungen in lösbarer Ausführung mit
  geteilten Rohrschellen oder Pendelschellen
- Befestigungsmaterial
- Schallgedämmte Auskleidung
- Dichtungsmaterial
- Provisorischer Verschluß der Rohrenden bei
  Montageunterbrechung
- Abbürsten, Ausklopfen
- Verbindungselemente einschließlich aller
  Hilfsmittel
- Zuschnitt

Rohrleitungen, die oberhalb der F30/F90 Decke oder
oberhalb funktionserhaltender Elektrotrassen verlegt
werden, müssen mit geeigneten Abhängungen/Konsolen
gehaltert werden. Diese werden separat vergütet.

Die Montage der Rohrleitungen ist bei Durchdringungen
von Wänden und Decken so auszuführen, dass sich im
Durchdringungsbereich keine Rohrverbindungen befinden.

**42.16.750 Edelstahl Systemrohr DN 15**
Edelstahl Systemrohr DN 15

sonst wie vor beschrieben
Menge: 910,000 m

**42.16.760 Edelstahl Systemrohr DN 20**
Edelstahl Systemrohr DN 20

sonst wie vor beschrieben
Menge: 530,000 m

**42.16.770 Edelstahl Systemrohr DN 25**
Edelstahl Systemrohr DN 25

sonst wie vor beschrieben
Menge: 480,000 m

**42.16.780 Edelstahl Systemrohr DN 32**
Edelstahl Systemrohr DN 32

sonst wie vor beschrieben
Menge: 500,000 m

**42.16.790 Edelstahl SystemrohrDN 40**
Edelstahl SystemrohrDN 40

sonst wie vor beschrieben
Menge: 370,000 m

**42.16.800 Edelstahl Systemrohr DN 50**
Edelstahl Systemrohr DN 50

sonst wie vor beschrieben
Menge: 730,000 m

**42.16.810 Edelstahl Systemrohr DN 65**
Edelstahl Systemrohr DN 65

sonst wie vor beschrieben
Menge: 10,000 m

**42.16.820 Edelstahl Systemrohr DN 80**
Edelstahl Systemrohr DN 80

sonst wie vor beschrieben
Menge: 10,000 m

**42.16.830 Edelstahl Systemrohr DN 100**
Edelstahl Systemrohr DN 100

sonst wie vor beschrieben
Menge: 10,000 m

*Hinweis: Edelstahl Bogen*

**42.16.840 Edelstahl Bogen 15 Grad - 90 Grad DN 15**
Edelstahl Bogen 15 Grad - 90 Grad DN 15

Eigenschaften
- Unverpresst undicht
- Dichtring aus CIIR schwarz
- Pressindikator
- Pressmuffe mit transparentem Schutzstopfen

Technische Eigenschaften
- Werkstoff: CrNiMo-Stahl 1,4401 (DIN EN 10088)

sonst wie vor beschrieben
Menge: 580,000 St

**42.16.850 Edelstahl Bogen 15 Grad - 90 Grad DN 20**
Edelstahl Bogen 15 Grad - 90 Grad DN 20

sonst wie vor beschrieben
Menge: 190,000 St

**42.16.860 Edelstahl Bogen 15 Grad - 90 Grad DN 25**
Edelstahl Bogen 15 Grad - 90 Grad DN 25

sonst wie vor beschrieben
Menge: 72,000 St

**42.16.870 Edelstahl Bogen 15 Grad - 90 Grad DN 32**
Edelstahl Bogen 15 Grad - 90 Grad DN 32

sonst wie vor beschrieben
Menge: 126,000 St

**42.16.880 Edelstahl Bogen 15 Grad - 90 Grad DN 40**
Edelstahl Bogen 15 Grad - 90 Grad DN 40

sonst wie vor beschrieben
Menge: 36,000 St

**42.16.890 Edelstahl Bogen 15 Grad - 90 Grad DN 50**
Edelstahl Bogen 15 Grad - 90 Grad DN 50

sonst wie vor beschrieben
Menge: 72,000 St

**42.16.900 Edelstahl Bogen 15 Grad - 90 Grad DN 65**
Edelstahl Bogen 15 Grad - 90 Grad DN 65

sonst wie vor beschrieben
Menge: 4,000 St

**42.16.910 Edelstahl Bogen 15 Grad - 90 Grad DN 80**
Edelstahl Bogen 15 Grad - 90 Grad DN 80

sonst wie vor beschrieben
Menge: 4,000 St

**42.16.920 Edelstahl Bogen 15 Grad - 90 Grad DN 100**
Edelstahl Bogen 15 Grad - 90 Grad DN 100

sonst wie vor beschrieben
Menge: 4,000 St

*Hinweis: Edelstahl T-Stück*

**42.16.930 Edelstahl T-Stück größte Nennweite DN 15**
Edelstahl T-Stück größte Nennweite DN 15

Eigenschaften
- Unverpresst undicht
- Dichtring aus CIIR schwarz
- Pressindikator
- Pressmuffe mit transparentem Schutzstopfen

Technische Eigenschaften
- Werkstoff: CrNiMo-Stahl 1,4401 (DIN EN 10088)
- Winkel: 90 °

sonst wie vor beschrieben
Menge: 42,000 St

**42.16.940 Edelstahl T-Stück größte Nennweite DN 20**
Edelstahl T-Stück größte Nennweite DN 20

sonst wie vor beschrieben
Menge: 20,000 St

**42.16.950 Edelstahl T-Stück größte Nennweite DN 25**
Edelstahl T-Stück größte Nennweite DN 25

sonst wie vor beschrieben
Menge: 26,000 St

**42.16.960 Edelstahl T-Stück größte Nennweite DN 32**
Edelstahl T-Stück größte Nennweite DN 32

sonst wie vor beschrieben
Menge: 76,000 St

**42.16.970 Edelstahl T-Stück größte Nennweite DN 40**
Edelstahl T-Stück größte Nennweite DN 40

sonst wie vor beschrieben
Menge: 6,000 St

**42.16.980 Edelstahl T-Stück größte Nennweite DN 50**
Edelstahl T-Stück größte Nennweite DN 50

sonst wie vor beschrieben
Menge: 56,000 St

**42.16.990 Edelstahl T-Stück größte Nennweite DN 65**
Edelstahl T-Stück größte Nennweite DN 65

sonst wie vor beschrieben
Menge: 4,000 St

**42.16.1000 Edelstahl T-Stück größte Nennweite DN 80**
Edelstahl T-Stück größte Nennweite DN 80

sonst wie vor beschrieben
Menge: 6,000 St

**42.16.1010 Edelstahl T-Stück größte Nennweite DN 100**
Edelstahl T-Stück größte Nennweite DN 100

sonst wie vor beschrieben
Menge: 2,000 St

*Hinweis: Edelstahl Übergangsverschraubung IG/AG*

**42.16.1020 Edelstahl Übergangsverschraubung IG/AG DN 15**
Edelstahl Übergangsverschraubung IG/AG DN 15

Eigenschaften
- Unverpresst undicht
- Dichtring aus CIIR schwarz
- Pressindikator
- Pressmuffe mit transparentem Schutzstopfen
- Flachdichtung aus EPDM

Technische Eigenschaften
- Werkstoff: CrNiMo-Stahl 1,4401 (DIN EN 10088)
- Mediumtemperatur mit Flachdichtung EPDM: 0-100 °C

flachdichtend, Übergang von Pressfitting auf mit Innen- oder Außengewinde, Überwurfmutter aus E-Stahl

sonst wie vor beschrieben
Menge: 6,000 St

**42.16.1030 Edelstahl Übergangsverschraubung IG/AG DN 20**
Edelstahl Übergangsverschraubung IG/AG DN 20

sonst wie vor beschrieben
Menge: 6,000 St

**42.16.1040 Edelstahl Übergangsverschraubung IG/AG DN 25**
Edelstahl Übergangsverschraubung IG/AG DN 25

sonst wie vor beschrieben
Menge: 6,000 St

**42.16.1050 Edelstahl Übergangsverschraubung IG/AG DN 32**
Edelstahl Übergangsverschraubung IG/AG DN 32

sonst wie vor beschrieben
Menge: 12,000 St

**42.16.1060 Edelstahl Übergangsverschraubung IG/AG DN 40**
Edelstahl Übergangsverschraubung IG/AG DN 40
sonst wie vor beschrieben
Menge: 12,000 St

**42.16.1070 Edelstahl Übergangsverschraubung IG/AG DN 50**
Edelstahl Übergangsverschraubung IG/AG DN 50

sonst wie vor beschrieben
Menge: 12,000 St

*Hinweis: Edelstahl Übergangsstück IG/AG*

**42.16.1080 Edelstahl Übergangsstück IG/AG DN 15**
Edelstahl Übergangsstück IG/AG DN 15

Eigenschaften
- Unverpresst undicht
- Dichtring aus CIIR schwarz
- Pressindikator
- Pressmuffe mit transparentem Schutzstopfen

Technische Eigenschaften
- Werkstoff: CrNiMo-Stahl 1,4401 (DIN EN 10088)

sonst wie vor beschrieben
Menge: 12,000 St

**42.16.1090 Edelstahl Übergangsstück IG/AG DN 20**
Edelstahl Übergangsstück IG/AG DN 20

sonst wie vor beschrieben
Menge: 12,000 St

**42.16.1100 Edelstahl Übergangsstück IG/AG DN 25**
Edelstahl Übergangsstück IG/AG DN 25

sonst wie vor beschrieben
Menge: 12,000 St

*Hinweis: Edelstahl Flanschübergang*

**42.16.1110 Edelstahl Flanschübergang DN 15**
Edelstahl Flanschübergang DN 15

Eigenschaften
- Unverpresst undicht
- Dichtring aus CIIR schwarz
- Pressindikator
- Pressmuffe mit transparentem Schutzstopfen
- Form B1 (erhöhte Dichtleiste mit
 Standarddichtfläche), EN 1092-1

Technische Eigenschaften
- Werkstoff: CrNiMo-Stahl 1,4401 (DIN EN 10088)

Einschl. Schrauben, Muttern und Unterlegscheiben
aus Edelstahl oder feuerverzinkt, Schraubenzahl, Größe und Form entsprechend der Einbauteile,

sonst wie vor beschrieben
Menge: 2,000 St

**42.16.1120 Edelstahl Flanschübergang DN 20**
Edelstahl Flanschübergang DN 20

sonst wie vor beschrieben
Menge: 3,000 St

**42.16.1130 Edelstahl Flanschübergang DN 25**
Edelstahl Flanschübergang DN 25

sonst wie vor beschrieben
Menge: 24,000 St

**42.16.1140 Edelstahl Flanschübergang DN 32**
Edelstahl Flanschübergang DN 32

sonst wie vor beschrieben
Menge: 6,000 St

**42.16.1150 Edelstahl Flanschübergang DN 40**
Edelstahl Flanschübergang DN 40

sonst wie vor beschrieben
Menge: 4,000 St

**42.16.1160 Edelstahl Flanschübergang DN 50**
Edelstahl Flanschübergang DN 50

sonst wie vor beschrieben
Menge: 4,000 St

**42.16.1170 Edelstahl Flanschübergang DN 65**
Edelstahl Flanschübergang DN 65

sonst wie vor beschrieben
Menge: 2,000 St

**42.16.1180 Edelstahl Flanschübergang DN 80**
Edelstahl Flanschübergang DN 80

sonst wie vor beschrieben
Menge: 2,000 St

**42.16.1190 Edelstahl Flanschübergang DN 100**
Edelstahl Flanschübergang DN 100

sonst wie vor beschrieben
Menge: 2,000 St

*Hinweis: Edelstahl Endkappe*

**42.16.1200 Edelstahl Endkappe DN 32**
Edelstahl Endkappe DN 32

Eigenschaften
- Unverpresst undicht
- Dichtring aus CIIR schwarz
- Pressindikator
- Pressmuffe mit transparentem Schutzstopfen

Technische Eigenschaften
- Werkstoff: CrNiMo-Stahl 1,4401 (DIN EN 10088)

sonst wie zuvor beschrieben
Menge: 38,000 St

**42.16.1210 Edelstahl Endkappe DN 40**
Edelstahl Endkappe DN 40

sonst wie vor beschrieben
Menge: 5,000 St

**42.16.1220 Edelstahl Endkappe DN 50**
Edelstahl Endkappe DN 50

sonst wie vor beschrieben
Menge: 2,000 St

**42.16.1230 Edelstahl Endkappe DN 65**
Edelstahl Endkappe DN 65

sonst wie vor beschrieben
Menge: 5,000 St

*Hinweis: Lufttopf zu Entlüftung der Rohrleitung Edelstahl geschweißt*

**42.16.1240 Lufttopf DN80 liegend oder stehend Edelstahl**
Lufttopf DN80 liegend oder stehend Edelstahl geschweißt

best. aus Rohrstück mit ca. 250mm Länge, die Rohrnennweite ist 2 Dimensionen größer zu wählen als die anschliessenden Medium-Nennweiten, Rohrart entspr. der ausgeschriebenen Rohrart mit Entlüftungsabgang oben, Mediumeintritt unten und Mediumaustritt  seitlich oben oder beidseitig seitlich entspr. der anschliessenden Rohrnennweite
Menge: 6,000 St

**42.16.1250 Lufttopf DN100 liegend oder stehend Edelstahl**
Lufttopf DN100 liegend oder stehend Edelstahl

sonst wie vor beschrieben
Menge: 6,000 St

*Hinweis: Gedämmte Rohrschelle im Gebäude*
Gedämmte Rohrschelle im Gebäude

Kälterohrschelle für Kaltwasseranwendungen
Rohrträger 360° drehbar mit Sicherheits-Abziehlasche und Kompensationszone zur Sicherstellung der dampfdiffusionsdichtheit für Rohrdurchmesser 10,2 - 219,1 mm, Wärmeleitfähigkeit 0,034 W/mK, mit Doppelkopf Gewindeanschluss M8/M10 bis Rohrdurchmesser 125 mm
mit Gewindeanschluss M16 ab Rohrdurchmesser 140 mm
Baustoffklasse B2 gemäß DIN 4102, Werkstoffzusammensetzung: Geschlossenzelliger Polyurethan-Schaum (Elastomer), Außenseite dampfabweisende PVC-Folie Anwendungstemperatur +4° C bis +50° C, Geräuschminderung 22,5 dB (A),
Wärmeleitfähigkeit 0,036 W/mK

**42.16.1260 Gedämmte Rohrschelle im Gebäude DN 15**
Gedämmte Rohrschelle im Gebäude DN 15

Kälterohrschelle für Kaltwasseranwendungen
Rohrträger 360° drehbar mit Sicherheits-Abziehlasche und Kompensationszone zur Sicherstellung der dampfdiffusionsdichtheit für Rohrdurchmesser 10,2 - 219,1 mm, Wärmeleitfähigkeit 0,034 W/mK, mit Doppelkopf Gewindeanschluss M8/M10 bis Rohrdurchmesser 125 mm
mit Gewindeanschluss M16 ab Rohrdurchmesser 140 mm
Baustoffklasse B2 gemäß DIN 4102, Werkstoffzusammensetzung: Geschlossenzelliger Polyurethan-Schaum (Elastomer), Außenseite dampfabweisende PVC-Folie Anwendungstemperatur +4° C bis +50° C, Geräuschminderung 22,5 dB (A),
Wärmeleitfähigkeit 0,036 W/mK

Dämmstärke : '19' mm

Schellenbreite  : '43' mm
Menge: 620,000 St

**42.16.1270 Gedämmte Rohrschelle im Gebäude DN 20**
Gedämmte Rohrschelle im Gebäude DN 20

sonst wie zuvor beschrieben, jedoch

Dämmstärke : '19' mm

Schellenbreite  : '43' mm
Menge: 370,000 St

**42.16.1280 Gedämmte Rohrschelle im Gebäude DN 25**
Gedämmte Rohrschelle im Gebäude DN 25

sonst wie zuvor beschrieben, jedoch

Dämmstärke : '19' mm

Schellenbreite  : '43' mm
Menge: 340,000 St

**42.16.1290 Gedämmte Rohrschelle im Gebäude DN 32**
Gedämmte Rohrschelle im Gebäude DN 32

sonst wie zuvor beschrieben, jedoch

Dämmstärke : '19' mm

Schellenbreite  : '48' mm
Menge: 350,000 St

**42.16.1300 Gedämmte Rohrschelle im Gebäude DN 40**
Gedämmte Rohrschelle im Gebäude DN 40

sonst wie zuvor beschrieben, jedoch

Dämmstärke : '19' mm

Schellenbreite  : '48' mm
Menge: 260,000 St

**42.16.1310 Gedämmte Rohrschelle im Gebäude DN 50**
Gedämmte Rohrschelle im Gebäude DN 50

sonst wie zuvor beschrieben, jedoch

Dämmstärke : '19' mm

Schellenbreite  : '48' mm
Menge: 520,000 St

**42.16.1320 Gedämmte Rohrschelle im Gebäude DN 65**
Gedämmte Rohrschelle im Gebäude DN 65

sonst wie zuvor beschrieben, jedoch

Dämmstärke : '19' mm

Schellenbreite  : '53' mm
Menge: 440,000 St

**42.16.1330 Gedämmte Rohrschelle im Gebäude DN 80**
Gedämmte Rohrschelle im Gebäude DN 80

sonst wie zuvor beschrieben, jedoch

Dämmstärke : '19' mm

Schellenbreite  : '53' mm
Menge: 520,000 St

**42.16.1340 Gedämmte Rohrschelle im GebäudeDN 100**
Gedämmte Rohrschelle im Gebäude DN 100

sonst wie zuvor beschrieben, jedoch

Dämmstärke : '19' mm

Schellenbreite  : '53' mm
Menge: 310,000 St

**42.16.1350 Gedämmte Rohrschelle im Gebäude DN 125**
Gedämmte Rohrschelle im Gebäude DN 125

sonst wie zuvor beschrieben, jedoch

Dämmstärke : '19' mm

Schellenbreite  : '58' mm
Menge: 380,000 St

**42.16.1360 Gedämmte Rohrschelle im Gebäude DN 150**
Gedämmte Rohrschelle im Gebäude DN 150

sonst wie zuvor beschrieben, jedoch

Dämmstärke : '19' mm

Schellenbreite  : '58' mm
Menge: 100,000 St

*Hinweis: Gedämmte Rohrschelle Außenbereich*

**42.16.1370 Gedämmte Rohrschelle im Außenbereich DN 15**
Gedämmte Rohrschelle im Außenbereich DN 15

Kälterohrschelle für Rohrdurchmesser bis 219 mm, zweiteilig, Anschlusskopf für Gewindeanschluss M8/10/1/2' / 1/2'/M12 / 3/4"/M16,

Montage mittels Einrast-Schnellverschluß, Baustoffklasse B2 gemäß DIN 4102, Werkstoff geschlossenzelliger PUR-Schaum, mit integriertem Bügel aus Bandstahl,
Dampfdiffussionsdichtheit durch innenliegenden Elastomerkautschuk, Geräuschminderung 16 dB (A), Wärmeleitfähigkeit 0,043 W/mK
Raumgewicht 250 kg/m³, Druckfestigkeit 2,4 N/mm²
Temperaturbeständigkeit -45° C bis +105° C

Dämmstärke : '31' mm

Schellenbreite  : '40' mm
Menge: 8,000 St

**42.16.1380 Gedämmte Rohrschelle im Außenbereich DN 20**
Gedämmte Rohrschelle im Außenbereich DN 20

sonst wie zuvor beschrieben, jedoch

Dämmstärke : '30' mm

Schellenbreite  : '40' mm
Menge: 8,000 St

**42.16.1390 Gedämmte Rohrschelle im Außenbereich DN 50**
Gedämmte Rohrschelle im Außenbereich DN 50

sonst wie zuvor beschrieben, jedoch

Dämmstärke : '30' mm

Schellenbreite  : '50' mm
Menge: 4,000 St

**42.16.1400 Gedämmte Rohrschelle im Außenbereich DN 65**
Gedämmte Rohrschelle im Außenbereich DN 65

sonst wie zuvor beschrieben, jedoch

Dämmstärke : '30' mm

Schellenbreite  : '50' mm
Menge: 4,000 St

**42.16.1410 Gedämmte Rohrschelle im Außenbereich DN 80**
Gedämmte Rohrschelle im Außenbereich DN 80

sonst wie zuvor beschrieben, jedoch

Dämmstärke : '30' mm

Schellenbreite  : '50' mm
Menge: 46,000 St

**42.16.1420 Gedämmte Rohrschelle im Außenbereich DN 100**
Gedämmte Rohrschelle im Außenbereich DN 100

sonst wie zuvor beschrieben, jedoch

Dämmstärke : '43' mm

Schellenbreite  : '60' mm
Menge: 4,000 St

**42.16.1430 Gedämmte Rohrschelle im Außenbereich DN 125**
Gedämmte Rohrschelle im Außenbereich DN 125

sonst wie zuvor beschrieben, jedoch

Dämmstärke : '40' mm

Schellenbreite  : '60' mm
Menge: 100,000 St

**42.16.1440 Gedämmte Rohrschelle im Außenbereich DN 150**
Gedämmte Rohrschelle im Außenbereich DN 150

sonst wie zuvor beschrieben, jedoch

Dämmstärke : '40' mm

Schellenbreite  : '60' mm
Menge: 32,000 St

**42.16.1450 Kühlwasseranschlüsse Aggregate für Vor- und Rücklauf, Nennweite DN 15**
Kühlwasseranschlüsse Aggregate für Vor- und Rücklauf,  Nennweite DN 15

Betriebstemperatur Medium: -10 bis 120 °C
Medium: Wasser und Glykol-Wasser-Gemisch
Nenndruckstufe nach EN 1333:  PN 10
Nennweite:  DN 15

Herstellung der Anschlüsse an den Aggregaten, wie
- Lüftungs- und Klimageräte
- Wärmeübertrager
- Umluftkühlgeräte
- PIFF's oder FFU's
- Prozessanlage

Alle Anschlüsse  sind komplett entsprechend vorgeschriebener Grundausstattung sowie den angegebenen Anschlusswerten,  Nennweite und Nenndrücken herzustellen. Die Montage der Regelkomponenten erfolgt in Abstimmung mit dem Gewerk MSR .

Einschließlich der Flanschen  nach DIN EN1092-1/2, Gegenflanschen,  Schrauben, Verschraubungen und  Dichtungen.

Die Abrechnungseinheit ist der beschriebene Vor- und Rücklaufanschluss je Aggregat.
Menge: 32,000 St

**42.16.1460 Kühlwasseranschlüsse Aggregate für Vor- und Rücklauf, Nennweite DN 20**
Kühlwasseranschlüsse Aggregate für Vor- und Rücklauf, Nennweite DN 20

Sonst wie zuvor beschrieben
Menge: 28,000 St

**42.16.1470 Kühlwasseranschlüsse Aggregate für Vor- und Rücklauf, Nennweite DN 25**
Kühlwasseranschlüsse Aggregate für Vor- und Rücklauf, Nennweite DN 25

Sonst wie zuvor beschrieben
Menge: 18,000 St

**42.16.1480 Kühlwasseranschlüsse Aggregate für Vor- und Rücklauf, Nennweite DN 32**
Kühlwasseranschlüsse Aggregate für Vor- und Rücklauf, Nennweite DN 32

Sonst wie zuvor beschrieben
Menge: 14,000 St

**42.16.1490 Kühlwasseranschlüsse Aggregate für Vor- und Rücklauf, Nennweite DN 40**
Kühlwasseranschlüsse Aggregate für Vor- und Rücklauf, Nennweite DN 40

Sonst wie zuvor beschrieben
Menge: 2,000 St

**42.16.1500 Kühlwasseranschlüsse Aggregate für Vor- und Rücklauf, Nennweite DN 50**
Kühlwasseranschlüsse Aggregate für Vor- und Rücklauf, Nennweite DN 50

Sonst wie zuvor beschrieben
Menge: 2,000 St

**42.16.1510 Kühlwasseranschlüsse Aggregate für Vor- und Rücklauf, Nennweite DN 65**
Kühlwasseranschlüsse Aggregate für Vor- und Rücklauf, Nennweite DN 65

Sonst wie zuvor beschrieben
Menge: 2,000 St

**42.16.1520 Kühlwasseranschlüsse Aggregate für Vor- und Rücklauf, Nennweite DN 80**
Kühlwasseranschlüsse Aggregate für Vor- und Rücklauf, Nennweite DN 80

Sonst wie zuvor beschrieben
Menge: 3,000 St

**42.16.1530 Kühlwasseranschlüsse Aggregate für Vor- und Rücklauf, Nennweite DN 100**
Kühlwasseranschlüsse Aggregate für Vor- und Rücklauf, Nennweite DN 100

Sonst wie zuvor beschrieben
Menge: 9,000 St

**42.16.1540 Kühlwasseranschlüsse Aggregate für Vor- und Rücklauf, Nennweite DN 125**
Kühlwasseranschlüsse Aggregate für Vor- und Rücklauf, Nennweite DN 125

Sonst wie zuvor beschrieben
Menge: 10,000 St

**42.16.1550 Kühlwasseranschlüsse Aggregate für Vor- und Rücklauf, Nennweite DN 150**
Kühlwasseranschlüsse Aggregate für Vor- und Rücklauf, Nennweite DN 150

Sonst wie zuvor beschrieben
Menge: 7,000 St

*Hinweis: Kompensatoren für Druckstutzen von Blockpumpen*

**42.16.1560 Stahldraht-Gummi-Kompensator universal DN50**
Stahldraht-Gummi-Kompensator universal DN50
lateral, für Druckstutzen von Blockpumpen

formgepreßter Gummibalg mit Druckträger aus
flexiblen, korrosionsgeschütztem Stahldraht,
mit abreißsicherem, drahtverstärktem Gummi-
Flanschbund, beidseitig drehbare Stahlflansche
mit stabilisierendem Ansatz, mit Zugstangen-
Längenbegrenzer als Lateralverspannung, innen
und außen verst. verspannt, schwingungsfrei in
geräuschdämpfenden Gummibuchsen gelagert.
Flansche nach DIN EN 1092, Teil 1.

Werkstoff  : EPDM (Qualität E)
Kennzeichnung  : orange/blau
Zul. Temperaturen : 100 GradC
Zul. Betriebsdruck:  10 bar (ü)
Nenndruck  : PN 16

gewähltes Fabrikat: '.............................'

gewählter Typ: '.....................................'
Menge: 10,000 St

**42.16.1570 Stahldraht-Gummi-Kompensator universal DN 65**
Stahldraht-Gummi-Kompensator universal DN 65

Sonst wie zuvor beschrieben
Menge: 5,000 St

**42.16.1580 Stahldraht-Gummi-Kompensator universal DN 80**
Stahldraht-Gummi-Kompensator universal DN 80

Sonst wie zuvor beschrieben
Menge: 3,000 St

**42.16.1590 Stahldraht-Gummi-Kompensator universal DN 100**
Stahldraht-Gummi-Kompensator universal DN 100

Sonst wie zuvor beschrieben
Menge: 3,000 St

**42.16.1600 Stahldraht-Gummi-Kompensator universal DN 125**
Stahldraht-Gummi-Kompensator universal DN 125

Sonst wie zuvor beschrieben
Menge: 3,000 St

*Hinweis: Kopmpensatoren für Längenausdehnung von Rohrleitungen*

**42.16.1610 Axial-Stahl-Kompensator, Balgdruckstufe PN16, DN50**
Axial-Stahl-Kompensator, Balgdruckstufe PN16, DN50

Doppelbalg aus Edelstahl 1.4541
mit Führungsrohr aus Edelstahl 1.4541
beidseitiger Festflansch aus St 37-2
Flansche grundiert
Flanschlochbild PN 16 (EN1092-1)
Baulänge 340 mm
axiale Dehnungsaufnahme, unvorgespannt, bei Einbautemperatur: +/-34 mm

Beidseitig sind Gleitlager einzukalkulieren.

gewähltes Fabrikat: '.............................'

gewählter Typ: '.....................................'
Menge: 2,000 St

**42.16.1620 Axial-Stahl-Kompensator, Balgdruckstufe PN16, DN65**
Axial-Stahl-Kompensator, Balgdruckstufe PN16, DN65

wie zuvor beschrieben, jedoch:

Baulänge 380 mm
axiale Dehnungsaufnahme, unvorgespannt, bei Einbautemperatur: +/-36 mm
Menge: 2,000 St

**42.16.1630 Axial-Stahl-Kompensator, Balgdruckstufe PN16, DN80**
Axial-Stahl-Kompensator, Balgdruckstufe PN16, DN80

wie zuvor beschrieben, jedoch:

Baulänge 380 mm
axiale Dehnungsaufnahme, unvorgespannt, bei Einbautemperatur: +/-40 mm
Menge: 8,000 St

**42.16.1640 Axial-Stahl-Kompensator, Balgdruckstufe PN16, DN100**
Axial-Stahl-Kompensator, Balgdruckstufe PN16, DN100

wie zuvor beschrieben, jedoch:

Baulänge 410 mm
axiale Dehnungsaufnahme, unvorgespannt, bei Einbautemperatur: +/-40 mm
Menge: 6,000 St

**42.16.1650 Axial-Stahl-Kompensator, Balgdruckstufe PN16, DN125**
Axial-Stahl-Kompensator, Balgdruckstufe PN16, DN125

wie zuvor beschrieben, jedoch:

Baulänge 495 mm
axiale Dehnungsaufnahme, unvorgespannt, bei Einbautemperatur: +/-50 mm
Menge: 2,000 St

*Hinweis: FESTPUNKT FÜR ROHRLEITUNGEN*
.

**42.16.1660 Festpunkt für Rohr bis DN 50**
Festpunkt für Rohr bis DN 50

Zur Aufnahme von Festpunktgesamtkräften. Für Festpunkte ist ein statischer Nachweis zu erstellen und mit dem Hochbau abzustimmen.

Die Aufnahme der Festpunktkräfte ist ausschließlich durch Haftreibung zwischen Festpunktschelle und Rohr zu gewährleisten.
Menge: 34,000 St

**42.16.1670 Festpunkt für Rohr bis DN 65**
Festpunkt für Rohr bis DN 65

Sonst wie zuvor beschrieben.
Menge: 6,000 St

**42.16.1680 Festpunkt für Rohr bis DN 80**
Festpunkt für Rohr bis DN 80

Sonst wie zuvor beschrieben.
Menge: 18,000 St

**42.16.1690 Festpunkt für Rohr bis DN 100**
Festpunkt für Rohr bis DN 100

Sonst wie zuvor beschrieben.
Menge: 14,000 St

**42.16.1700 Festpunkt für Rohr bis DN 125**
Festpunkt für Rohr bis DN 125

Sonst wie zuvor beschrieben.
Menge: 6,000 St

**42.16.1710 Festpunkt für Rohr bis DN 150**
Festpunkt für Rohr bis DN 150

Sonst wie zuvor beschrieben.
Menge: 2,000 St

#### 42.17 Kühldecke

*Hinweis: METALLRASTERDECKE*
Metallrasterdecke

**42.17.10 Metallrasterdecke 625 x 625 mm, Kühlregister**
Metallrasterdecke als geschlossene Kühlstrahldecke in optisch anspruchsvoller Ausführung zur Abführung sensibler Wärmelasten zu ca.60 % über Strahlung  und ca. 40 % Konvektion, Ausführung auf Grundlage der Vorbemerkungen, bestehend aus:

- der Unterkonstruktion
nach Werksempfehlung mit bauamtlich zugelassenen Stahldübeln mindestens M6, Gewindestäben M6 oder Noniushängern mit 2 Stück Sicherungsstiften pro Hänger. Die Anzahl der Abhängepunkte richtet sich nach den statischen Erfordernissen. DP-16 Traversen als Grund oder Tragekonstruktion. Das Material ist aus sendzimier-verzinktem Stahlblech, Blechdicke mind. 1,0 mm als Grund- und Tragprofil 60*27*1,0, verbunden mit Ankerwinkeln aus sendzimier-verzinkten Stahlblech. Hängerabstand < 1000 mm. Bei Randfriesen ist die Unterkonstruktion so auszuführen, dass eine Stabilisierung mittels entsprechender Queraussteifungen erreicht wird. Unterschiedliche Abhanghöhen der Deckenunterseite müssen mit gesonderter Unterkonstruktion realisiert werden.

-  dem Doppelklemmprofil
inkl. Kleinteile, Wandanschlussschuhe und Längsverbinder- passend zum Kühldeckensystem- zur Werkzeuglosen Aufhängung der Verkleidungsplatten

-  dem Kühlregister
welches als Werkseitig vorgefertigte Einheit, passend zum Deckensystem angeliefert wird. Es besteht aus den Kupferrohrschlangen  (Kühlmäander) 10 * 0,4 mm, die in großflächig dimensionierten Wärmeleitprofilen aus Aluminium  eingebettet sind.
Es ist von einem Belegungsgrad mit Kühlregistern von 80% der in dieser Position angegebenen Rasterdeckenplatten auszugehen.

-  den Akustikplatten
Akustikplatten aus Stahlblech, Lochbild 5,5 – 2,8 mm, freier Querschnitt 16%, abklappbar und durch einfaches Abziehen leicht demontierbar, mit Mikroperforierung und auf der Rückseite mit einem akustisch wirksamen Flies beschichtet.

Technische Daten

Normkühlleistung nach DIN 14240:  78 W/ m²
(Nachweis durch neutrales Gutachten erforderlich)
Raumtemperatur:  26 °C
Kühlwasservorlauf:  16 °C
Kühlwasserrücklauf:  19 °C
Kühlleistung (Auslegung)  83 W/ m² (in Kombination mit einer turbulenten Mischlüftung bis ca. 7% Leistungserhöhung möglich)

Akustikplattengrößen  625 mm x 625 mm

Farbton der Deckenplatte:  RAL 9010

Belegungsgrad:  ca. 80  %

Daraus resultierende aktive Fläche: ca. 372 m²

Abhänger und Spannweiten nach DIN 18168
Die Verschnittmenge ist mit berücksichtigt
Abrechnungsgrundlage ist die Deckenfläche gemäß VOB Teil C und DIN 18360, sowie den Trockenbauregeln. Gütequalität nach TAIM. Abhanghöhe von UK Rohdecke bis UK Abhangdecke bis 500 mm.

Die interne Verrohrung oberhalb der Kühldecken  ist in diesem LV separat ausgeschrieben.

gewähltes Fabrikat: '.............................'

gewählter Typ: '.....................................'
Menge: 750,000 m²

**42.17.20 Einmessen der Deckenflächen**
Einmessen der gesamten Deckenfläche, auch Einzeldeckenflächen mit Hilfe eines Lasergerätes und den zulässigen Toleranzen im Hochbau nach DIN 18201 und der DIN 18202
Menge: 1300,000 m²

**42.17.30 Zulage für runde Deckenausschnitte bis D 200 mm**
runde Deckenausschnitte in den Akustikplatten bis zu einem Durchmesser von 200 mm
Menge: 90,000 St

**42.17.40 Zulage für runde Deckenausschnitte bis D 400 mm**
runde Deckenausschnitte in den Akustikplatten bis zu einem Durchmesser von 400 mm.
Menge: 45,000 St

**42.17.50 Zulage für rechteckige Deckenausschnitte bis Kantenlänge 500 mm**
rechteckige Deckenausschnitte in den Akustikplatten bis zu einer Kantenlänge  von 500 mm (ohne Aufkantung).
Menge: 125,000 St

**42.17.60 Isolierung 30 mm**
Zulage für Isolierung 30 mm, eingeschweißt in schwarzer PE-Folie, liefern und im Deckenzwischenraum auf die Kühldecke
flächig auflegen
Menge: 750,000 m²

**42.17.70 Traversen und Brücken**
aus verzinktem Stahl, die in der Unterkonstruktion eingehängt werden, damit Noniushänger an die Rohdecke befestigt werden können. Zur Überbrückung von Distanzen über 1000 mm, gebildet durch Luftkanäle, Versorgungsschächte etc. ist die Konstruktion verwindungsfrei auszuführen.
Menge: 375,000 kg

**42.17.80 Decken- und Wandanschluss**
Bestehend aus einem U-Profil, Abm. 20/36/20 mm aus sendzimirverzinktem Stahlblech, Sichtseite beschichtet wie Deckenoberfläche, an alle umfassenden Bauteile mit der Deckenfläche und Festsetzten der Anschnittplatten mit den dazugehörigen Profilfedern.
Menge: 750,000 kg

**42.17.90 Koordination**
Koordination der Montagearbeiten Kühldecken mit anderen Gewerken.
Menge: 1,000 psch

**42.17.100 Lieferung und Montage der Anschlussschläuche**
Flexible Anschlussschläuche  für den Anschluss an die gebäudeseitige interne Verrohrung durch Schnellkupplung, bestehend aus:
flexibler Schlauchleitung mit delstahlummantelung
und extrem glatter Innenoberfläche für geringe Rohrleitungswiderstände, Edelstahlumflechtung nach AISA 304
Sauerstoffdiffusionsdicht gem. DIN 4726

Anschlusswerkstoff : Messing
Länge : 1000 mm

Anschluss: 1. Seite Steckfitting 10 mm/ 2. Seite Rohranschluss 10 mm
Menge: 1450,000 St

**42.17.110 Übergangsstück**
Übergangsstück, verpresst in die interne Kühldeckenverrohrung, zum Einstecken der Verbindungsschläuche, passend zum Anschlussschlauch Krantz

1. Seite 15 mm Messingrohr zum Einpressen in Rohrleitung
2. Einsteckmuffe für 10 mm Rohrende
Menge: 1750,000 St

**42.17.120 Interne Verrohrung der Kühldecke - Kupferrohr 12 x 1 mm**
Interne Verrohrung der Kühldecke innerhalb der jeweiligen Raumregelzone bestehend aus:
Verrohrung des gesamten Kühldeckensystems innerhalb der Regelzone bis zu den Übergabepunkten an gebäudeseitigen Kugelhähne mit Regelventil mit Füll- und Entleereinrichtung. Ohne Geschoss- und Anschlussverrohrung. Die Verbindung der einzelnen Kühlregister an die Verteilrohrleitungen erfolgt mittels Kupferrohr und flexiblen Pressverbindungen. Die Deckenfelder sind hydraulisch so zu verschalten, das der Druckverlust (jedoch mind. turbulente Strömung) minimiert wird und die Gleichwertigkeit der einzelnen Kreise gewährleistet ist. (max. 25 kPa)
Als Verrohrungsmaterial ist Kupfer einzusetzen nach DIN EN 1057, einschließlich erforderlicher Bögen, Abzweige, Reduzierstücke etc. (Formstückanteil 35 %)
Die Aufhängung ist in gummigelagerten Kälterohr-Schellen auszuführen.
Abhanghöhe bis 500 mm von Rohdecke in Beton.

Rohrleitung Kupfer: 12 x 1 mm
Menge: 120,000 lfdm

**42.17.130 Interne Verrohrung der Kühldecke - Kupferrohr 15 x 1 mm**
Interne Verrohrung der Kühldecke
wie vor, jedoch:
Rohrleitung Kupfer: 15 x 1 mm
Menge: 560,000 lfdm

**42.17.140 Interne Verrohrung der Kühldecke - Kupferrohr 18 x 1 mm**
Interne Verrohrung der Kühldecke
wie vor, jedoch:
Rohrleitung Kupfer: 18 x 1 mm
Menge: 390,000 lfdm

**42.17.150 Interne Verrohrung der Kühldecke - Kupferrohr 22 x 1 mm**
Interne Verrohrung der Kühldecke
wie vor, jedoch:
Rohrleitung Kupfer: 22 x 1 mm
Menge: 120,000 lfdm

**42.17.160 Spülen, Füllen, Entlüften und Abdrücken**
Spülen, Füllen, Entlüften und Abdrücken der einzelnen Stränge einschl. Protokoll der Druckprobe über 24 h mit Luft bzw. Wasser
Druckprobe raumweise.
Menge: 45,000 St

**42.17.170 Anschluss an Regelgruppe Gebäudeinstallation**
Anschluss an Regelgruppe Gebäudeinstallation incl. Cu-Rohr, Cu-Bögen, Übergangsstücke aus Rotguss ohne Montagesprünge pro Strang
Menge: 45,000 St

**42.17.180 Einbau Regelventile**
Einbau Regelventile

Einbau der durch das Gewerk MSR beigestellten Regelventile (1x pro Raum).
Menge: 45,000 St

**42.17.190 Inbetriebnahme**
Inbetriebnahme mit dem Ersteller der bauseitigen Regelanlage und dem Ersteller der hydraulischen Anlage (Bieter).
Separate Anfahrten sind einzukalkulieren.
Menge: 1,000 psch

**42.17.200 Thermografie**
Nachweis der ordnungsgemäßen Montage der Kühldecken durch Infrarot-Thermografie. Die gesamte Kühldeckenfläche wird nach der Inbetriebnahme der Kaltwasseranlage gescannt und 10 Aufnahmen nach Wahl des AG werden dokumentiert. Zur Dokumentation sind Farbausdrucke der grafisch dargestellten Messergebnisse vorzulegen und den Revisionsunterlagen beizufügen.
Menge: 1,000 psch

**42.17.210 Erstellung der Montageplanung / Belegungspläne**
Darstellung der gesamten Kühldeckenanlage
bestehend aus:

- techn. Parameter am Übergabepunkt bauseitige Regelgruppe  (Massenstrom, erforderlicher Differenzdruck)
- Dokumentation der erreichten spez. Kühlleistung
- Dokumentation der internen Verrohrung ab gebäudeseitger Zonenregelgruppe
- Dokumentation der aktiven Belegung

Hinweis: Die Montage-/Belegungsplanung erfolgt einmalig pro gestellten, gewerkekoordinierten und somit freigegebenen CAD Deckenspiegel.
Menge: 1,000 psch

*Hinweis: Erstellung Randfries*

*Hinweis: ZTV Trockenbauarbeiten DGNB*
1. ZTV Trockenbauarbeiten - Ausführungshinweise DGNBNr.Baustoff/ProduktAnforderung anNachweis02Beschichtung mineralischer Untergründe innen wie Tapeten, Vliese, GK-Platten, etc. (dekorative Farben, Tiefengrund, Grundierungen, Betonlasuren)VOC/SVOC
2. lösemittelfrei und weichmacherfrei und konservierungsmittelfrei nach VdL-RL01 oder DE-UZ 102 (SVOC)

|  |  |  | Taxonomie: / „Blauer Engel“ gem. DE-UZ 102 |
| --- | --- | --- | --- |
| 08 | Hilfs- und Verlegewerkstoffe unter Wand und Bodenbelägen (Grundierungen, Voranstriche, Fugenmörtel, Klebstoffe) | VOC | GISCODE D1, ZP1, CP1, CP2, CP3, RU 0,5, RU 1, RE05, RE10, RE20 oder RE30 oder RS10 und EMICODE EC1PLUS oder DE-UZ 113 / QNG: Klebstoffe für Bodenbeläge: Einhaltung AgBB-Schema |
| 11 | Verklebungen/Dichtungsmassen/Dichtstoffe punkt- und linienförmiger Verklebungen von Bauteilen im Innenraum / àà Sockelleisten, Türschienen, Stützenkleber (PU-Kleber, SMP) | Emissionen | GISCODE PU10, PU20, RS10, DA20, DSE20, DSA20, DSO20 oder DH20 und EMICODE EC1PLUS / QNG: zusätzlich Chlorparaffine (LCCP + MCCP) < 0,1 % |
| 12 | Verklebungen/Dichtungsmassen/Dichtstoffe punkt- und linienförmiger Verklebungen von Bauteilen im Innenraum und Lüftungskanäle im Gebäudeinneren àà mechanisch belasteter Fugen / (z.B. Acrylat, Silikon, SMP/Hybrid) | Chlorparaffine, Lösemittel, KWS | Chlorparaffine < 0,1 % / Lösemittel < 1 % / KWS-Weichmacher < 0,1 % |
| 46 | Konstruktive PU-Kleber für Trockenestrich, Hohlboden, Trockenbauplatten | Lösemittel | GISCODE RU1 (lösemittelfrei) |
| Tax | Deckenplatten | Formaldehyd, VOC | Taxonomie: / ≤ 0,05 ppm / (entspricht 0,062 mg/m3) / zusätzlich MVV-TB-Emissionsnachweis / alternativ: DE-UZ 76 |
| Tax | Innendämmung |  | Taxonomie: / „Blauer Engel“ gem. DE-UZ 132 |
| QNG: 2.4 | Verlege- und Dämmplatten unter Bodenbelägen zum Zwecke des Wärme- und Trittschallschutzes | VOC | Einhaltung AgBB-Schema / Gummi/Kautschuk: PAK ≤ 50,0 mg/kg, BaP ≤ 5,0 mg/kg und krebserzeugende Nitrosamine ≤ 0,011 mg/kg oder ≤ 0,0002 mg/m3 |

**42.17.220 Gipskarton-Fries 25-50 cm**
Gipskarton-Fries, abgehängt, ohne Brandschutzanforderungen, als vierseitig umlaufender Fries im Randbereich von Kühldeckensystemen, außenseitig Übergang zu GK-Deckenversprüngen/Abkastungen (in gesonderter Position erfasst).

bestehend aus:

Unterkonstruktion aus einem Tragrost aus zweilagigem horizontalem CD-Grund- und Tragprofil ca. 30 mm (z.B. Knauf CD 60/27 oder glw.), an der bestehenden geraden Rohdecke aus Stahlbeton, mit Nonius-Schnellabhängern, Draht mit Öse unter der SB-Decke befestigen, Befestigungsabstand nach statischem Erfordernis sowie Beplankung mit 1 x 12,5 mm GKB Platten. Die Einstufung in die erforderliche Lastklasse sowie der statische Nachweis ist vom AN nach Herstellervorgabe vorzunehmen.

Bekleidung aus 1 x GKB-Gipskartonbauplatte; Plattenfugen und Schraubenköpfe verspachteln; als Grundlage für Malerarbeiten (Spachtelung ganzflächig Q2).

Abhanghöhe überwiegend 85 cm, Unterkante Decke ca. 3,05 m (EG bzw. 3.OG), ca. 2,69 m (1.OG) ca. 2,79 m (2.OG)..

Ausführung einschl. Kabelauslässen oder sonstigen kleineren Aussparungen bis 50 mm Durchmesser bzw. rechteckig bis 10 x 10 cm,Ausführung nach Herstellervorschrift und Zulassung, sowie aller Befestigungsmittel in nichtrostender Ausführung.

Ausführung, Aufteilung und Raumgeometrien gem. beigefügtem Übersichtsplan,

Friesbreite 25-50 cm.
Menge: 550,000 m

**42.17.230 Gipskarton-Fries über 50 -70 cm**
Gipskartonfries wie in Vorposition ausführlich beschrieben. jedoch Breite über 50 - 70 cm.
Menge: 260,000 m

**42.17.240 Gipskarton-Fries über 70 -100 cm**
Gipskartonfries wie in Vorposition ausführlich beschrieben. jedoch Breite über 70 - 100 cm.
Menge: 80,000 m

**42.17.250 Gipskarton-Fries 135 cm**
Gipskartonfries wie in Vorposition ausführlich beschrieben. jedoch Breite ca. 135 cm.
Menge: 15,000 m

**42.17.260 Wandanschluss GK Decke**
Wandanschluss zu vorbeschriebener GK-Abhangdecke/GK-Fries, als Schattenfuge ausgebildet, mit U-Wandanschlussprofil (z.B. Knauf U-Profil 28/27/48), GK-Platte nach Absprache ca. 10-15 mm zurückgesetzt nach Absprache mit der Bauleitung, Einspachteln eines rechtwinkligen Kantenschutzprofils, nichtrostend.

Wandanschluss drei- oder vierseitig umlaufend, Montage mit Trennstreifen an Stahlbeton- oder GK-Ständerwänden (überwiegend). nach Detail Knauf, Siniat oder gleichwertig, ohne Anforderungen an den Brandschutz, Ausführung einschl. Ausgleich kleinerer Toleranzen im Untergrund.
Menge: 750,000 m

**42.17.270 Ausschnitte rund SB Stützen GK**
Öffnungen bzw. Anpassungen in GK Friesen/Wandanschluss herstellen, für Anschluss an Stahlbetonrundstützen, als Sichtbetonstützen, rund, Durchmesser  35 cm, einschl. Anpassung des vorbeschriebenen Wandanschlusses an die Rundung.
Menge: 10,000 St

**42.17.280 Ausschnitte rund SB Stützen GK Kreissegment**
Anpassungen in GK Friesen/Wandanschluss herstellen an Sichtbetonstützen, rund, wie vor beschrieben, jedoch als Halb- oder Viertelkreissegment, je nach Raumgeometrie.
Menge: 60,000 St

**42.17.290 Deckenschürzen GK 30 cm**
Deckenschürzen ausbilden, als Abschluss der vorbeschriebenen GK-Deckenfriese ohne Brandschutzanforderungen, als Versprung zu dem GK-Fries an den Fensterelementen (siehe Folgeposition) Höhe ca. 30 cm, in verschiedenen Einzellängen, senkrecht, rechtwinklig zum GK-Fries, einschl. Kantenausbildung mit Kantenprofil, eingearbeitet, Oberfläche Q 2.
Menge: 160,000 m

**42.17.300 Gipskarton-Fries an Fenster 100 cm**
Gipskarton-Fries, abgehängt, ohne Brandschutzanforderungen, als Übergang der vorbeschriebenen GK-Friese bzw. Deckenschürzen zu den Aluminium- Fensterelementen, (Pfosten/Riegel System) - nach Detail.

bestehend aus:

Unterkonstruktion aus einem Tragrost aus zweilagigem horizontalem CD-Grund- und Tragprofil ca. 30 mm (z.B. Knauf CD 60/27 oder glw.), an der bestehenden geraden Rohdecke aus Stahlbeton, mit Nonius-Schnellabhängern, Draht mit Öse unter der SB-Decke befestigen, Befestigungsabstand nach statischem Erfordernis sowie Beplankung mit 1 x 12,5 mm GKB Platten. Die Einstufung in die erforderliche Lastklasse sowie der statische Nachweis ist vom AN nach Herstellervorgabe vorzunehmen.

Bekleidung aus 1 x GKB-Gipskartonbauplatte; Plattenfugen und Schraubenköpfe verspachteln; als Grundlage für Malerarbeiten (Spachtelung Q2).

Abhanghöhe überwiegend 40-45 cm, (nur im 1.OG ca. 20 cm) Unterkante Decke ca. 3,30 m -3,45 (EG, 1.OG, 3.OG). bzw. ca. 3,00 m (2.OG)..

Ausführung einschl. aller Kabelauslässe oder sonstigen kleineren Aussparungen bis 50 mm Durchmesser bzw. rechteckig bis 10 x 10 cm,Ausführung nach Herstellervorschrift und Zulassung, sowie aller Befestigungsmittel in nichtrostender Ausführung.

Ausführung, Aufteilung und Raumgeometrien gem. beigefügtem Plan, Friesbreite ca. 1,00 m.
Menge: 170,000 m

**42.17.310 Alumniumwinkel 30/30 mm**
Aluminiumwinkel, ca. 30/30 mm, Oberfläche RAL 7039 (Fensterfarbe), als Abschluss/Auflagerwinkel des vorbeschriebenen GK-Deckenfrieses am horizontalen Riegel des Aluminium-Fensterprofils montieren.
Menge: 170,000 m

**42.17.320 Fensteranschlüsse abkleben**
Fensteranschlüsse abkleben, als Schutz vor Verschmutzung im Zuge der Spachtelarbeiten, als Aluminium-Fensterrahmen, Breite nach Erfordernis für einen wirkungsvollen Schutz, mit geeigneten Maßnahmen, einschl. späterem rückstandslosen Beseitigen der Materialien.
Menge: 170,000 m

**42.17.330 Revisionsklappe 50/50 cm**
Revisionsklappe, aus eloxiertem Alu-Rahmen, weiß, Abm. 50/50, flächenbündig, mit Diamantplatte bekleidet, klappbar bzw. herausnehmbar, liefern und in vorbeschriebenen GK-Bauteilen nach vorheriger Rücksprache mit der Bauleitung einbauen, ohne Brandschutzanforderung, einschl. Herstellen des Ausschnitts sowie Anpassen der UK.
Menge: 3,000 St

**42.17.340 Futter Lichtkuppel**
Lchtkuppel innenseitig anarbeiten, als vierseitig umlaufendes Futter, aus GK-Platten einschl. Unterkonstruktion mit Metallprofilen, Größe Lichtkuppel 1,20 m x 1,20 m, Höhe des Futters ab UK GK-Fries bis OK Stahlbetondecke ca. 100 cm, beplankt mit 1 GKB-Platte 12,5 mm, Oberfläche gespachtelt Q 2.

Ausführung einschl. aller An- und Abschlüsse sowie Eckausbildung mit Eckprofil als Übergang zum GK-Fries und Anschluss an bauseitige Lichtkuppel.
Menge: 2,000 St

**42.17.350 Zulage Decken Oberfläche Q3**
Zulage zu vorbeschriebenen GK Friesen oder Deckenschürzen etc. für Oberflächenausführung mit erhöhten Anforderungen, in Qualitätsstufe Q3, als  ganzflächige Sonderverspachtelung nach Herstellervorschrift zum Porenverschluss, Grate und Absätze sind unzulässig, die Spachtelung ist abschließend ganzflächig glatt zu schleifen.
Menge: 750,000 m²

**42.17.360 Deckenluftdurchlass Metallrasterdecke BG270**
Deckenluftdurchlass Metallrasterdecke BG270

Deckenluftdurchlass für Zu- und Abluft mit horizontaler Ausblasrichtung, zum Einlegen in abgehängte Deckensysteme mit einem Rastermaß von 625 x 625, zur Erzeugung einer hochwertigen Raumluftströmung mit niedrigen Raumluftgeschwindigkeiten und gleichmäßigen Raumlufttemperaturen;
unauffällige Integration in abgehängte Deckensysteme;
starke Reduktion der Deckenverschmutzung durch sehr gleichmäßige Luftverteilung und die damit verbundene Luftpolsterbildung,
bestehend aus:
– Frontplatte mit quadratischer Sichtfläche, versehen mit einer diagonal versetzten Rundlochung, Lochdurchmesser 2,8 mm, Teilung 5,5 mm;
– Anschlusskasten mit seitlichem Anschluss-Stutzen sowie Aufhängelaschen

Werkstoff:
– Frontplatte aus verzinktem Stahlblech, beschichtet nach RAL (entsprechend der Decke)
– Luftverteilelement aus verzinktem Stahlblech.
– Anschlusskasten aus verzinktem Stahlblech.

Technische Daten:
Baugröße:  270
Max. Volumenstrom:  110 m³/h
Max. Druckverlust:  40 Pa
Max. Schalleistung:  35 dB(A)

gewähltes Fabrikat: '....................'

gewählter Typ: '....................'
Menge: 18,000 St

**42.17.370 Deckenluftdurchlass Metallrasterdecke BG330**
Deckenluftdurchlass Metallrasterdecke BG330

wie zuvor beschrieben, jedoch:.

Technische Daten:
Baugröße:  330
Max. Volumenstrom:  170 m³/h
Max. Druckverlust:  40 Pa
Max. Schalleistung:  35 dB(A)
Menge: 82,000 St

**42.17.380 Deckenluftdurchlass Metallrasterdecke BG400**
Deckenluftdurchlass Metallrasterdecke BG400

wie zuvor beschrieben, jedoch:.

Technische Daten:
Baugröße:  400
Max. Volumenstrom:  270 m³/h
Max. Druckverlust:  40 Pa
Max. Schalleistung:  35 dB(A)
Menge: 12,000 St

**42.17.390 Deckenluftdurchlass Metallrasterdecke BG500**
Deckenluftdurchlass Metallrasterdecke BG500

wie zuvor beschrieben, jedoch:.

Technische Daten:
Baugröße:  500
Max. Volumenstrom:  380 m³/h
Max. Druckverlust:  40 Pa
Max. Schalleistung:  35 dB(A)
Menge: 14,000 St

#### 42.18 Kältedämmung

*Hinweis: KÄLTEDÄMMUNG ZUR TAUWASSERVERHINDERUNG UND ENERGIEEINSPARUNG*
KÄLTEDÄMMUNG ZUR TAUWASSERVERHINDERUNG UND ENERGIEEINSPARUNG

DÄMMUNG
Die Verarbeitung hat durch zertifizierte Isolier-Fachbetriebe zu erfolgen.

Die Dämmstärke erfolgt nach aktuellen Vorgaben gemäß GEG sowie der Vermeidung von Tauwasserbildung.

Je nach den Temperaturdifferenzen zwischen Systemtemperatur und Umgebungstemperatur-/Feuchte werden folgende Dämmstoffe vorgesehen:

Es werden folgende Dämmstoffe vorgesehen:

- in Zentralen - synthetischer Kautschuk, schwer entflammbar B1, inkl Blechummantelung in Durchgangs- und stoßgefährdeten Bereichen bis 2,0 m Höhe
- in Geschossen - synthetischer Kautschuk, schwer entflammbar B1, inkl Blechummantelung in Durchgangs- und stoßgefährdeten Bereichen bis 2,0 m Höhe
- in Schächten - synthetischer Kautschuk, schwer entfalmmbar B1
- im Freien - synthetischer Kautschuk, schwer entflammbar B1 mit Ummantelung UV-beständig, wasserdicht, erhöhte Dämmstärke

Kälteleitungen, die nach der Montage nicht mehr zugänglich sind, sind bei der Rohrmontage sofort zu dämmen. Evtl. Montageunterbrechungen sind mit den Einheitspreisen abgegolten.

In stoßgefährdeten-, durchgangs- und wartungsintensiven Bereichen werden die Dämmungen bis maximal 2,0 m Höhe über OKFFB in Abstimmung mit Bauleitung und in den Technikzentralen generell durch einen Blechmantel geschützt.

Endstellen der Dämmung sowie Ausschnitte, Befestigungen, Fühler und andere Rohreinbauten sind mit Einfassungen aus verzinktem Blech zu versehen. Bei der Montage eines Blechmantels mit Blechtreibschrauben darf die Oberfläche der darunterliegenden Dämmung und der Rohrleitung nicht beschädigt werden.

Zu berücksichtigen sind Isolierung auch an Kupplungen und gekuppelten Bögen, T-Stücken etc. bei genutetem Rohr mit Bauteilen von z.B. Fabrikat Victaulic. Die Ausführung ist ähnlich wie bei Flanscharmaturen vorzusehen.

Alle Kosten für vorgenante Arbeiten sind in die Einheitspreise einzurechnen falls nicht durch gesonderte Positionen erfasst.

*Hinweis: Dämmung für Kaltwasseranlagen - Abstände / Zulagen*
Dämmung für Kaltwasseranlagen - Abstände / Zulagen

Die Abstände zwischen den Dämmungen von Rohrleitungen und Bauteilen können nicht immer gemäß der technischen Vorschriften eingehalten werden (10 cm).
Die Unterschreitung dieser Abstände ist in die Einheitspreise einzukalkulieren.

Dämmung Zulage mit / ohne Blechmantel
für Bögen, Knicke, Abzweige, Abflachungen, Deckel, Blenden, Rosetten, Passstücke, Einschnürungen, Stutzen, Tragkonstruktionen, Befestigungen, Schellen, Übergänge, Anschlüsse (an Boden, Decke, Wand) sind in die Einheitspreise einzukalkulieren.

*Hinweis: KÄLTEDÄMMUNG MIT SYNTHETISCHER KAUTSCHUK*
KÄLTEDÄMMUNG MIT SYNTHETISCHER KAUTSCHUK

Dämmmaterial
Synthetischem Kautschuk, bestehend aus einem flexiblen, geschlossenzelligem Schaumstoff auf Basis eines synthetischen Kautschuks, schwerentflammbar.

Montage
Sämtliche Klebearbeiten, vollflächig und dauerhaft, am Dämmmaterial erfolgen nach den Verarbeitungsrichtlinien des Herstellers. Die Längs- und Rundstöße sind mit einem geeigneten Kleber sorgfältig verklebt. Zusätzlich sind Abschottungsverklebungen an der Innenseite je eines Schlauchendes bzw. je einer Plattenende (ringsum mit der Rohroberfläche) anzubringen.

Die anteiligen Kosten der Wärmedämmung für Formstücke und Armaturen, sowie Flanschen sind in die Einheitspreise mit einzukalkulieren, soweit keine gesonderten Positionen dafür ausgewiesen sind.

Ummantelung
Aus verzinktem Stahlblech, Blechdicke 1,0 mm, Baustoffklasse A1 nicht brennbar. Befestigung mit Blechschrauben aus nicht rostendem Stahl. Zum Schutz der Dampfbremse ist die vorh. Dämmung zusätzlich mit Filzstreifen zu versehen. Die Stärke der zusätzlichen Filzstreifenauflage ist die 1,5fache Eindringungstiefe der Blechschrauben.

Rundstöße mindestens 50 mm überlappen lassen oder durch Sicke und Gegensicke verbinden. Überlappungen der Längsstöße mindestens nach Tabelle Nr. 13 der DIN 4140 ausführen und mit 6 Schrauben aus nicht rostendem Stahl pro lfd. Meter verbinden. Die Dampfbremse der Isolierung ist dabei zu schützen.

Ausschnitte und Einfassungen für Thermometer, Fühler, Manometer, KFE-Hähne sind vorzusehen. Isolierenden mit Manschetten und dichtschließenden Anschlussrosetten versehen

Alle Kosten für vorgenante Arbeiten sind in die Einheitspreise einzurechnen falls nicht durch gesonderte Positionen erfasst.

Rohrverbindung mit Kupplungen
Im Gebäude wird ein Teil der Rohrsysteme für Prozesskälte (siehe Titel 3 Stahlrohr Edelstahl, ca. 110m) mit genuteten Rohren und Kupplungsverbindungen (Victaulic) ausgeführt.

Die Kupplungsverbindungen sind bei den Positionen "Bogen, Übergang, Reduzierung" zusätzlich erfasst.

*Hinweis: KÄLTEDÄMMUNG OHNE UMMANTELUNG*
.Kältedämmung an Rohrleitungen ohne Ummantelung

Wie im Hinweistext "Kältedämmung zur Tauwasserverhinderung und Energieeinsparung sowie Kältedämmung mit synthetischer Kautschuk“ beschrieben, jedoch:

Ohne Ummantelung.

Dämmmaterial:  Schlauch
Wärmeleitfähigkeit
nach DIN 12667 bei 0°C:  0,035 W/mK
Wasserdampf-Diffusionswiderstand
nach DINEN 12086 und 13469:  µ=10.000
Baustoffklasse
nach DIN EN 13501 :  B-s3-d0
Anwendungstemperatur:  -  50 °C bis +110 °C
Dämmschichtdicke:  mind.19 mm

**42.18.10 Kältedämmung an Rohrleitungen DN 15 ohne Ummantelung**
Kältedämmung an Rohrleitungen DN 15 ohne Ummantelung

Sonst wie zuvor beschrieben, jedoch:

Dämmschichtdicke: '19' mm
Menge: 880,000 m

**42.18.20 Kältedämmung an Rohrleitungen DN 20 ohne Ummantelung**
Kältedämmung an Rohrleitungen DN 20 ohne Ummantelung

Sonst wie zuvor beschrieben
Menge: 490,000 m

**42.18.30 Kältedämmung an Rohrleitungen DN 25 ohne Ummantelung**
Kältedämmung an Rohrleitungen DN 25 ohne Ummantelung

Sonst wie zuvor beschrieben
Menge: 450,000 m

**42.18.40 Kältedämmung an Rohrleitungen DN 32 ohne Ummantelung**
Kältedämmung an Rohrleitungen DN 32 ohne Ummantelung

Sonst wie zuvor beschrieben
Menge: 460,000 m

**42.18.50 Kältedämmung an Rohrleitungen DN 40 ohne Ummantelung**
Kältedämmung an Rohrleitungen DN 40 ohne Ummantelung

Sonst wie zuvor beschrieben
Menge: 350,000 m

**42.18.60 Kältedämmung an Rohrleitungen DN 50 ohne Ummantelung**
Kältedämmung an Rohrleitungen DN 50 ohne Ummantelung

Sonst wie zuvor beschrieben
Menge: 700,000 m

**42.18.70 Kältedämmung an Rohrleitungen DN 65 ohne Ummantelung**
Kältedämmung an Rohrleitungen DN 65 ohne Ummantelung

Sonst wie zuvor beschrieben
Menge: 590,000 m

**42.18.80 Kältedämmung an Rohrleitungen DN 80 ohne Ummantelung**
Kältedämmung an Rohrleitungen DN 80 ohne Ummantelung

Sonst wie zuvor beschrieben
Menge: 690,000 m

**42.18.90 Kältedämmung an Rohrleitungen DN 100 ohne Ummantelung**
Kältedämmung an Rohrleitungen DN 100 ohne Ummantelung

Sonst wie zuvor beschrieben
Menge: 410,000 m

**42.18.100 Kältedämmung an Rohrleitungen DN 125 ohne Ummantelung**
Kältedämmung an Rohrleitungen DN 125 ohne Ummantelung

Sonst wie zuvor beschrieben
Menge: 500,000 m

**42.18.110 Kältedämmung an Rohrleitungen DN 150 ohne Ummantelung**
Kältedämmung an Rohrleitungen DN 150 ohne Ummantelung

Sonst wie zuvor beschrieben
Menge: 120,000 m

**42.18.120 Kältedämmung an Bogen, Übergang, Reduzierung, ohne Ummantelung DN 15**
Kältedämmung an Bogen, Übergang, Reduzierung, ohne Ummantelung DN 15

aller Grade, größer Durchmessser.

Dämmschichtdicke: wie bei Rohrleitung ohne Ummantelung.
Sonst wie zuvor beschrieben
Menge: 495,000 St

**42.18.130 Kältedämmung an Bogen, Übergang, Reduzierung, ohne Ummantelung DN 20**
Kältedämmung an Bogen, Übergang, Reduzierung, ohne Ummantelung DN 20

Sonst wie zuvor beschrieben.
Menge: 269,000 St

**42.18.140 Kältedämmung an Bogen, Übergang, Reduzierung, ohne Ummantelung DN 25**
Kältedämmung an Bogen, Übergang, Reduzierung, ohne Ummantelung DN 25

Sonst wie zuvor beschrieben.
Menge: 215,000 St

**42.18.150 Kältedämmung an Bogen, Übergang, Reduzierung, ohne Ummantelung DN 32**
Kältedämmung an Bogen, Übergang, Reduzierung, ohne Ummantelung DN 32

Sonst wie zuvor beschrieben.
Menge: 198,000 St

**42.18.160 Kältedämmung an Bogen, Übergang, Reduzierung, ohne Ummantelung DN 40**
Kältedämmung an Bogen, Übergang, Reduzierung, ohne Ummantelung DN 40

Sonst wie zuvor beschrieben.
Menge: 37,000 St

**42.18.170 Kältedämmung an Bogen, Übergang, Reduzierung, ohne Ummantelung DN 50**
Kältedämmung an Bogen, Übergang, Reduzierung, ohne Ummantelung DN 50

Sonst wie zuvor beschrieben.
Menge: 319,000 St

**42.18.180 Kältedämmung an Bogen, Übergang, Reduzierung, ohne Ummantelung DN 65**
Kältedämmung an Bogen, Übergang, Reduzierung, ohne Ummantelung DN 65

Sonst wie zuvor beschrieben.
Menge: 129,000 St

**42.18.190 Kältedämmung an Bogen, Übergang, Reduzierung, ohne Ummantelung DN 80**
Kältedämmung an Bogen, Übergang, Reduzierung, ohne Ummantelung DN 80

Sonst wie zuvor beschrieben.
Menge: 93,000 St

**42.18.200 Kältedämmung an Bogen, Übergang, Reduzierung, ohne Ummantelung DN 100**
Kältedämmung an Bogen, Übergang, Reduzierung, ohne Ummantelung DN 100

Sonst wie zuvor beschrieben.
Menge: 84,000 St

**42.18.210 Kältedämmung an Bogen, Übergang, Reduzierung, ohne Ummantelung DN 125**
Kältedämmung an Bogen, Übergang, Reduzierung, ohne Ummantelung DN 125

Sonst wie zuvor beschrieben.
Menge: 119,000 St

**42.18.220 Kältedämmung an Bogen, Übergang, Reduzierung, ohne Ummantelung DN 150**
Kältedämmung an Bogen, Übergang, Reduzierung, ohne Ummantelung DN 150

Sonst wie zuvor beschrieben.
Menge: 89,000 St

**42.18.230 Kältedämmung an T-Stücken ohne Ummantelung, DN 15**
Kältedämmung an T-Stücken ohne Ummantelung, DN 15

Sonst wie zuvor beschrieben.
Menge: 38,000 St

**42.18.240 Kältedämmung an T-Stücken ohne Ummantelung, DN 20**
Kältedämmung an T-Stücken ohne Ummantelung, DN 20

Sonst wie zuvor beschrieben.
Menge: 27,000 St

**42.18.250 Kältedämmung an T-Stücken ohne Ummantelung, DN 25**
Kältedämmung an T-Stücken ohne Ummantelung, DN 25

Sonst wie zuvor beschrieben.
Menge: 32,000 St

**42.18.260 Kältedämmung an T-Stücken ohne Ummantelung, DN 32**
Kältedämmung an T-Stücken ohne Ummantelung, DN 32

Sonst wie zuvor beschrieben.
Menge: 80,000 St

**42.18.270 Kältedämmung an T-Stücken ohne Ummantelung, DN 40**
Kältedämmung an T-Stücken ohne Ummantelung, DN 40

Sonst wie zuvor beschrieben.
Menge: 18,000 St

**42.18.280 Kältedämmung an T-Stücken ohne Ummantelung, DN 50**
Kältedämmung an T-Stücken ohne Ummantelung, DN 50

Sonst wie zuvor beschrieben.
Menge: 63,000 St

**42.18.290 Kältedämmung an T-Stücken ohne Ummantelung, DN 65**
Kältedämmung an T-Stücken ohne Ummantelung, DN 65

Sonst wie zuvor beschrieben.
Menge: 26,000 St

**42.18.300 Kältedämmung an T-Stücken ohne Ummantelung, DN 80**
Kältedämmung an T-Stücken ohne Ummantelung, DN 80

Sonst wie zuvor beschrieben.
Menge: 25,000 St

**42.18.310 Kältedämmung an T-Stücken ohne Ummantelung, DN 100**
Kältedämmung an T-Stücken ohne Ummantelung, DN 100

Sonst wie zuvor beschrieben.
Menge: 20,000 St

**42.18.320 Kältedämmung an T-Stücken ohne Ummantelung, DN 125**
Kältedämmung an T-Stücken ohne Ummantelung, DN 125

Sonst wie zuvor beschrieben.
Menge: 25,000 St

**42.18.330 Kältedämmung an T-Stücken ohne Ummantelung, DN 150**
Kältedämmung an T-Stücken ohne Ummantelung, DN 150

Sonst wie zuvor beschrieben.
Menge: 9,000 St

*Hinweis: KÄLTEDÄMMUNG AN KALTWASSERARMATUREN*
Wie im Hinweistext "Kältedämmung zur Tauwasserverhinderung und Energieeinsparung sowie Kältedämmung mit synthetischer Kautschuk“ beschrieben.

Für alle Rohrleitungsarmaturen, wie Schmutzfänger, Ventile, Schieber, Absperrklappen; Flanschen.

Dämmmaterial aus synthetischem Kautschuk, bestehend aus einem flexiblen, geschlossenzelligem Schaumstoff auf Basis eines synthetischen Kautschuks, schwerentflammbar.

Dämmmaterial:  Platten
Wärmeleitfähigkeit
nach DIN 12667 bei 0°C:  0,035 W/mK
Wasserdampf-Diffusionswiderstand
nach DINEN 12086 und 13469:  µ=7.000
Baustoffklasse
nach DIN EN 13501 :  B-s3-d0
Anwendungstemperatur:  -50 °C bis +110 °C
Dämmschichtdicke:  mind 19 mm

Bei Ventilen mit Spindelöffnung ist diese dampfdiffusionsdicht herzustellen. Bei Armaturen mit Stopfbuchsen muss diese zugänglich sein.

Bei den Schmutzfängern ist eine spätere De- und Remontage für Wartungszwecke zu ermöglichen.

Ummantelung
Aus verzinktem Stahlblech, Blechdicke 1,0 mm, Baustoffklasse A1 nicht brennbar. Befestigung mit Blechschrauben aus nicht rostendem Stahl. Zum Schutz der Dampfbremse ist die vorh. Dämmung zusätzlich mit Filzstreifen zu versehen. Die Stärke der zusätzlichen Filzstreifenauflage ist die 1,5fache Eindringungstiefe der Blechschrauben.

Rundstöße mindestens 50 mm überlappen lassen oder durch Sicke und Gegensicke verbinden. Überlappungen der Längsstöße mindestens nach Tabelle Nr. 13 der DIN 4140 ausführen und mit 6 Schrauben aus nicht rostendem Stahl pro lfd. Meter verbinden. Die Dampfbremse der Isolierung ist dabei zu schützen.

Die Ummantelung ist so auszubilden, dass Handräder und dergleichen einwandfrei zu betreiben sind. Metallteile dürfen nicht an Armatur oder Rohr anliegen. (Kontaktkorrosion).

Die Ausschnitte der Ummantelung für Stopfbuchse, Rohranschlüsse und dergl. sind an den Rändern zu sicken bzw. mit Kantenschutz zu versehen.

.

**42.18.340 Kältedämmung an Kaltwasserarmaturen DN 15 ohne Ummantelung**
Kältedämmung an Kaltwasserarmaturen DN 15 ohne Ummantelung

Wie im Hinweistext "Kältedämmung an Kaltwasserarmaturen“ beschrieben.
Menge: 68,000 St

**42.18.350 Kältedämmung an Kaltwasserarmaturen DN 20 ohne Ummantelung**
Kältedämmung an Kaltwasserarmaturen DN 20 ohne Ummantelung

Sonst wie zuvor beschrieben.
Menge: 116,000 St

**42.18.360 Kältedämmung an Kaltwasserarmaturen DN 25 ohne Ummantelung**
Kältedämmung an Kaltwasserarmaturen DN 25 ohne Ummantelung

Sonst wie zuvor beschrieben.
Menge: 34,000 St

**42.18.370 Kältedämmung an Kaltwasserarmaturen DN 32 ohne Ummantelung**
Kältedämmung an Kaltwasserarmaturen DN 32 ohne Ummantelung

Sonst wie zuvor beschrieben.
Menge: 31,000 St

**42.18.380 Kältedämmung an Kaltwasserarmaturen DN 40 ohne Ummantelung**
Kältedämmung an Kaltwasserarmaturen DN 40 ohne Ummantelung

Sonst wie zuvor beschrieben.
Menge: 2,000 St

**42.18.390 Kältedämmung an Kaltwasserarmaturen DN 50 ohne Ummantelung**
Kältedämmung an Kaltwasserarmaturen DN 50 ohne Ummantelung

Sonst wie zuvor beschrieben.
Menge: 49,000 St

**42.18.400 Kältedämmung an Kaltwasserarmaturen DN 65 ohne Ummantelung**
Kältedämmung an Kaltwasserarmaturen DN 65 ohne Ummantelung

Sonst wie zuvor beschrieben.
Menge: 19,000 St

**42.18.410 Kältedämmung an Kaltwasserarmaturen DN 80 ohne Ummantelung**
Kältedämmung an Kaltwasserarmaturen DN 80 ohne Ummantelung

Sonst wie zuvor beschrieben.
Menge: 11,000 St

**42.18.420 Kältedämmung an Kaltwasserarmaturen DN 100 ohne Ummantelung**
Kältedämmung an Kaltwasserarmaturen DN 100 ohne Ummantelung
Sonst wie zuvor beschrieben.
Menge: 17,000 St

**42.18.430 Kältedämmung an Kaltwasserarmaturen DN 125 ohne Ummantelung**
Kältedämmung an Kaltwasserarmaturen DN 125 ohne Ummantelung

Sonst wie zuvor beschrieben.
Menge: 26,000 St

**42.18.440 Kältedämmung an Kaltwasserarmaturen DN 150 ohne Ummantelung**
Kältedämmung an Kaltwasserarmaturen DN 150 ohne Ummantelung

Sonst wie zuvor beschrieben.
Menge: 21,000 St

*Hinweis: KÄLTEDÄMMUNG MIT UMMANTELUNG*
Kältedämmung an Rohrleitungen ohne Ummantelung

Wie im Hinweistext "Kältedämmung zur Tauwasserverhinderung und Energieeinsparung sowie Kältedämmung mit synthetischer Kautschuk“ beschrieben, jedoch:

Mit Ummantelung.

Dämmmaterial:  Schlauch
Wärmeleitfähigkeit
nach DIN 12667 bei 0°C:  0,035 W/mK
Wasserdampf-Diffusionswiderstand
nach DINEN 12086 und 13469:  µ=10.000
Baustoffklasse
nach DIN EN 13501 :  B-s3-d0
Anwendungstemperatur:  -  50 °C bis +110 °C
Dämmschichtdicke:  mind. 19 mm

Fabrikat der Planung: 'Armacell'

Typ der Planung: 'Armaflex AF'
oder gleichwertig

gewähltes Fabrikat: 'Kaiflex'

gewählter Typ: 'KK-Plus'

**42.18.450 Kältedämmung an Rohrleitungen DN 15 mit Ummantelung**
Kältedämmung an Rohrleitungen DN 15 mit Ummantelung

Sonst wie zuvor beschrieben
Menge: 50,000 m

**42.18.460 Kältedämmung an Rohrleitungen DN 20 mit Ummantelung**
Kältedämmung an Rohrleitungen DN 20 mit Ummantelung

Sonst wie zuvor beschrieben
Menge: 60,000 m

**42.18.470 Kältedämmung an Rohrleitungen DN 25 mit Ummantelung**
Kältedämmung an Rohrleitungen DN 25 mit Ummantelung

Sonst wie zuvor beschrieben
Menge: 50,000 m

**42.18.480 Kältedämmung an Rohrleitungen DN 32 mit Ummantelung**
Kältedämmung an Rohrleitungen DN 32 mit Ummantelung

Sonst wie zuvor beschrieben
Menge: 60,000 m

**42.18.490 Kältedämmung an Rohrleitungen DN 40 mit Ummantelung**
Kältedämmung an Rohrleitungen DN 40 mit Ummantelung

Sonst wie zuvor beschrieben
Menge: 40,000 m

**42.18.500 Kältedämmung an Rohrleitungen DN 50 mit Ummantelung**
Kältedämmung an Rohrleitungen DN 50 mit Ummantelung

Sonst wie zuvor beschrieben
Menge: 80,000 m

**42.18.510 Kältedämmung an Rohrleitungen DN 65 mit Ummantelung**
Kältedämmung an Rohrleitungen DN 65 mit Ummantelung

Sonst wie zuvor beschrieben
Menge: 70,000 m

**42.18.520 Kältedämmung an Rohrleitungen DN 80 mit Ummantelung**
Kältedämmung an Rohrleitungen DN 80 mit Ummantelung

Sonst wie zuvor beschrieben
Menge: 80,000 m

**42.18.530 Kältedämmung an Rohrleitungen DN 100 mit Ummantelung**
Kältedämmung an Rohrleitungen DN 100 mit Ummantelung

Sonst wie zuvor beschrieben
Menge: 50,000 m

**42.18.540 Kältedämmung an Rohrleitungen DN 125 mit Ummantelung**
Kältedämmung an Rohrleitungen DN 125 mit Ummantelung

Sonst wie zuvor beschrieben, jedoch

Dämmschichtdicke: '18,5' mm
Menge: 60,000 m

**42.18.550 Kältedämmung an Rohrleitungen DN 150 mit Ummantelung**
Kältedämmung an Rohrleitungen DN 150 mit Ummantelung

Sonst wie zuvor beschrieben
Menge: 20,000 m

**42.18.560 Kältedämmung an Bogen, Übergang, Reduzierung, mit Ummantelung DN 15**
Kältedämmung an Bogen, Übergang, Reduzierung, mit  Ummantelung DN 15

Sonst wie zuvor beschrieben.
Menge: 124,000 St

**42.18.570 Kältedämmung an Bogen, Übergang, Reduzierung, mit Ummantelung DN 20**
Kältedämmung an Bogen, Übergang, Reduzierung, mit  Ummantelung  DN 20

Sonst wie zuvor beschrieben.
Menge: 68,000 St

**42.18.580 Kältedämmung an Bogen, Übergang, Reduzierung, mit Ummantelung DN 25**
Kältedämmung an Bogen, Übergang, Reduzierung, mit  Ummantelung  DN 25

Sonst wie zuvor beschrieben.
Menge: 54,000 St

**42.18.590 Kältedämmung an Bogen, Übergang, Reduzierung, mit Ummantelung DN 32**
Kältedämmung an Bogen, Übergang, Reduzierung, mit  Ummantelung  DN 32

Sonst wie zuvor beschrieben.
Menge: 50,000 St

**42.18.600 Kältedämmung an Bogen, Übergang, Reduzierung, mit Ummantelung DN 40**
Kältedämmung an Bogen, Übergang, Reduzierung, mit  Ummantelung  DN 40

Sonst wie zuvor beschrieben.
Menge: 10,000 St

**42.18.610 Kältedämmung an Bogen, Übergang, Reduzierung, mit Ummantelung DN 50**
Kältedämmung an Bogen, Übergang, Reduzierung, mit  Ummantelung  DN 50

Sonst wie zuvor beschrieben.
Menge: 80,000 St

**42.18.620 Kältedämmung an Bogen, Übergang, Reduzierung, mit Ummantelung DN 65**
Kältedämmung an Bogen, Übergang, Reduzierung, mit  Ummantelung  DN 65

Sonst wie zuvor beschrieben.
Menge: 33,000 St

**42.18.630 Kältedämmung an Bogen, Übergang, Reduzierung, mit Ummantelung DN 80**
Kältedämmung an Bogen, Übergang, Reduzierung, mit  Ummantelung  DN 80

Sonst wie zuvor beschrieben.
Menge: 24,000 St

**42.18.640 Kältedämmung an Bogen, Übergang, Reduzierung, mit Ummantelung DN 100**
Kältedämmung an Bogen, Übergang, Reduzierung, mit  Ummantelung DN 100

Sonst wie zuvor beschrieben.
Menge: 21,000 St

**42.18.650 Kältedämmung an Bogen, Übergang, Reduzierung, mit Ummantelung DN 125**
Kältedämmung an Bogen, Übergang, Reduzierung, mit  Ummantelung DN 125

Sonst wie zuvor beschrieben.
Menge: 31,000 St

**42.18.660 Kältedämmung an Bogen, Übergang, Reduzierung, mit Ummantelung DN 150**
Kältedämmung an Bogen, Übergang, Reduzierung, mit  Ummantelung DN 150

Sonst wie zuvor beschrieben.
Menge: 23,000 St

**42.18.670 Kältedämmung an T-Stücken mit Ummantelung, DN 15**
Kältedämmung an T-Stücken mit Ummantelung, DN 15

Sonst wie zuvor beschrieben.
Menge: 18,000 St

**42.18.680 Kältedämmung an T-Stücken mit Ummantelung, DN 20**
Kältedämmung an T-Stücken mit Ummantelung, DN 20

Sonst wie zuvor beschrieben.
Menge: 8,000 St

**42.18.690 Kältedämmung an T-Stücken mit Ummantelung, DN 25**
Kältedämmung an T-Stücken mit Ummantelung, DN 25

Sonst wie zuvor beschrieben.
Menge: 9,000 St

**42.18.700 Kältedämmung an T-Stücken mit Ummantelung, DN 32**
Kältedämmung an T-Stücken mit Ummantelung, DN 32

Sonst wie zuvor beschrieben.
Menge: 20,000 St

**42.18.710 Kältedämmung an T-Stücken mit Ummantelung, DN 40**
Kältedämmung an T-Stücken mit Ummantelung, DN 40

Sonst wie zuvor beschrieben.
Menge: 6,000 St

**42.18.720 Kältedämmung an T-Stücken mit Ummantelung, DN 50**
Kältedämmung an T-Stücken mit Ummantelung, DN 50

Sonst wie zuvor beschrieben.
Menge: 16,000 St

**42.18.730 Kältedämmung an T-Stücken mit Ummantelung, DN 65**
Kältedämmung an T-Stücken mit Ummantelung, DN 65

Sonst wie zuvor beschrieben.
Menge: 7,000 St

**42.18.740 Kältedämmung an T-Stücken mit Ummantelung, DN 80**
Kältedämmung an T-Stücken mit Ummantelung, DN 80

Sonst wie zuvor beschrieben.
Menge: 7,000 St

**42.18.750 Kältedämmung an T-Stücken mit Ummantelung, DN 100**
Kältedämmung an T-Stücken mit Ummantelung, DN 100

Sonst wie zuvor beschrieben.
Menge: 6,000 St

**42.18.760 Kältedämmung an T-Stücken mit Ummantelung, DN 125**
Kältedämmung an T-Stücken mit Ummantelung, DN 125

Sonst wie zuvor beschrieben.
Menge: 7,000 St

**42.18.770 Kältedämmung an T-Stücken mit Ummantelung, DN 150**
Kältedämmung an T-Stücken mit Ummantelung, DN 150

Sonst wie zuvor beschrieben.
Menge: 3,000 St

*Hinweis: KÄLTEDÄMMUNG AN KALTWASSERARMATUREN*
Wie im Hinweistext "Kältedämmung zur Tauwasserverhinderung und Energieeinsparung sowie Kältedämmung mit synthetischer Kautschuk“ beschrieben.

Für alle Rohrleitungsarmaturen, wie Schmutzfänger, Ventile, Schieber, Absperrklappen; Flanschen.

Dämmmaterial aus synthetischem Kautschuk, bestehend aus einem flexiblen, geschlossenzelligem Schaumstoff auf Basis eines synthetischen Kautschuks, schwerentflammbar.

Dämmmaterial:  Platten
Wärmeleitfähigkeit
nach DIN 12667 bei 0°C:  0,035 W/mK
Wasserdampf-Diffusionswiderstand
nach DINEN 12086 und 13469:  µ=7.000
Baustoffklasse
nach DIN EN 13501 :  B-s3-d0
Anwendungstemperatur:  -50 °C bis +110 °C
Dämmschichtdicke:  mind. 19 mm

Bei Ventilen mit Spindelöffnung ist diese dampfdiffusionsdicht herzustellen. Bei Armaturen mit Stopfbuchsen muss diese zugänglich sein.

Bei den Schmutzfängern ist eine spätere De- und Remontage für Wartungszwecke zu ermöglichen.

Ummantelung
Aus verzinktem Stahlblech, Blechdicke 1,0 mm, Baustoffklasse A1 nicht brennbar. Befestigung mit Blechschrauben aus nicht rostendem Stahl. Zum Schutz der Dampfbremse ist die vorh. Dämmung zusätzlich mit Filzstreifen zu versehen. Die Stärke der zusätzlichen Filzstreifenauflage ist die 1,5fache Eindringungstiefe der Blechschrauben.

Rundstöße mindestens 50 mm überlappen lassen oder durch Sicke und Gegensicke verbinden. Überlappungen der Längsstöße mindestens nach Tabelle Nr. 13 der DIN 4140 ausführen und mit 6 Schrauben aus nicht rostendem Stahl pro lfd. Meter verbinden. Die Dampfbremse der Isolierung ist dabei zu schützen.

Die Ummantelung ist so auszubilden, dass Handräder und dergleichen einwandfrei zu betreiben sind. Metallteile dürfen nicht an Armatur oder Rohr anliegen. (Kontaktkorrosion).

Die Ausschnitte der Ummantelung für Stopfbuchse, Rohranschlüsse und dergl. sind an den Rändern zu sicken bzw. mit Kantenschutz zu versehen.

.

**42.18.780 Kältedämmung an Kaltwasserarmaturen DN 15 mit Ummantelung**
Kältedämmung an Kaltwasserarmaturen DN 15 ohne Ummantelung

Wie im Hinweistext "Kältedämmung an Kaltwasserarmaturen“ beschrieben.
Menge: 100,000 St

**42.18.790 Kältedämmung an Kaltwasserarmaturen DN 20 mit Ummantelung**
Kältedämmung an Kaltwasserarmaturen DN 20 ohne Ummantelung

Sonst wie zuvor beschrieben.
Menge: 30,000 St

**42.18.800 Kältedämmung an Kaltwasserarmaturen DN 25 mit Ummantelung**
Kältedämmung an Kaltwasserarmaturen DN 25 ohne Ummantelung

Sonst wie zuvor beschrieben.
Menge: 9,000 St

**42.18.810 Kältedämmung an Kaltwasserarmaturen DN 32 mit Ummantelung**
Kältedämmung an Kaltwasserarmaturen DN 32 ohne Ummantelung

Sonst wie zuvor beschrieben.
Menge: 9,000 St

**42.18.820 Kältedämmung an Kaltwasserarmaturen DN 40 mit Ummantelung**
Kältedämmung an Kaltwasserarmaturen DN 40 ohne Ummantelung

Sonst wie zuvor beschrieben.
Menge: 3,000 St

**42.18.830 Kältedämmung an Kaltwasserarmaturen DN 50 mit Ummantelung**
Kältedämmung an Kaltwasserarmaturen DN 50 ohne Ummantelung

Sonst wie zuvor beschrieben.
Menge: 73,000 St

**42.18.840 Kältedämmung an Kaltwasserarmaturen DN 65 mit Ummantelung**
Kältedämmung an Kaltwasserarmaturen DN 65 mit Ummantelung

Sonst wie zuvor beschrieben.
Menge: 29,000 St

**42.18.850 Kältedämmung an Kaltwasserarmaturen DN 80 mit Ummantelung**
Kältedämmung an Kaltwasserarmaturen DN 80 mit Ummantelung

Sonst wie zuvor beschrieben.
Menge: 16,000 St

**42.18.860 Kältedämmung an Kaltwasserarmaturen DN 100 mit Ummantelung**
Kältedämmung an Kaltwasserarmaturen DN 100 mit  Ummantelung
Sonst wie zuvor beschrieben.
Menge: 25,000 St

**42.18.870 Kältedämmung an Kaltwasserarmaturen DN 125 mit Ummantelung**
Kältedämmung an Kaltwasserarmaturen DN 125 mit  Ummantelung

Sonst wie zuvor beschrieben.
Menge: 38,000 St

**42.18.880 Kältedämmung an Kaltwasserarmaturen DN 150 mit Ummantelung**
Kältedämmung an Kaltwasserarmaturen DN 150 mit Ummantelung

Sonst wie zuvor beschrieben.
Menge: 31,000 St

**42.18.890 Kältedämmung an Sockelpumpen mit Ummantelung**
Kältedämmung an Sockelpumpen mit  Ummantelung

Sonst wie zuvor beschrieben.
Menge: 8,000 St

*Hinweis: Kältedämmung für Kaltwasserleitungen - im Freien auf dem Dach*
Kältedämmung für Kaltwasserleitungen - im Freien auf dem Dach

wie zuvor beschrieben, jedoch

- im Freien - Synthetischem Kautschuk, Ummantelung Edelstahl, UV-beständig, wasserdicht, erhöhte Dämmstärke (25/32mm).

Ansonsten wie im Hinweistext "Kältedämmung zur Tauwasserverhinderung und Energieeinsparung sowie Kältedämmung mit synthetischer Kautschuk“ beschrieben.

Rohrverbindung mit Kupplungen
Im Außenbereich wird das Rohrsystem mit genuteten Rohren und Kupplungsverbindungen (Victaulic) ausgeführt.

Die Kupplungsverbindungen sind bei den Positionen "Bogen, Übergang, Reduzierung" zusätzlich erfasst.

**42.18.900 Kältedämmung an Rohrleitungen DN 50 mit Ummantelung im Freien**
Kältedämmung an Rohrleitungen DN 50 mit Ummantelung im Freien

sonst wie zuvor beschrieben, jedoch

Dämmschichtstärke: 25mm
Menge: 4,000 m

**42.18.910 Kältedämmung an Rohrleitungen DN 80 mit Ummantelung im Freien**
Kältedämmung an Rohrleitungen DN 80 mit Ummantelung im Freien

sonst wie zuvor beschrieben, jedoch

Dämmschichtstärke: 32mm
Menge: 46,000 m

**42.18.920 Kältedämmung an Rohrleitungen DN 100 mit Ummantelung im Freien**
Kältedämmung an Rohrleitungen DN 100  mit Ummantelung im Freien

sonst wie zuvor beschrieben, jedoch

Dämmschichtstärke: 32mm
Menge: 4,000 m

**42.18.930 Kältedämmung an Rohrleitungen DN 125 mit Ummantelung im Freien**
Kältedämmung an Rohrleitungen DN 125  mit Ummantelung im Freien

sonst wie zuvor beschrieben, jedoch

Dämmschichtstärke: 32mm
Menge: 100,000 m

**42.18.940 Kältedämmung an Rohrleitungen DN 150 mit Ummantelung im Freien**
Kältedämmung an Rohrleitungen DN 150  mit Ummantelung im Freien

sonst wie zuvor beschrieben, jedoch

Dämmschichtstärke: 32mm
Menge: 32,000 m

**42.18.950 Kältedämmung an Bogen, Übergang, Reduzierung, mit Ummantelung DN 50 im Freien**
Kältedämmung an Bogen, Übergang, Reduzierung, mit  Ummantelung DN 50 im Freien

Sonst wie zuvor beschrieben.
Menge: 2,000 St

**42.18.960 Kältedämmung an Bogen, Übergang, Reduzierung, mit Ummantelung DN 80 im Freien**
Kältedämmung an Bogen, Übergang, Reduzierung, mit  Ummantelung DN 80 im Freien

Sonst wie zuvor beschrieben.
Menge: 12,000 St

**42.18.970 Kältedämmung an Bogen, Übergang, Reduzierung, mit Ummantelung DN 100 im Freien**
Kältedämmung an Bogen, Übergang, Reduzierung, mit  Ummantelung DN 100 im Freien

Sonst wie zuvor beschrieben.
Menge: 4,000 St

**42.18.980 Kältedämmung an Bogen, Übergang, Reduzierung, mit Ummantelung DN 125 im Freien**
Kältedämmung an Bogen, Übergang, Reduzierung, mit  Ummantelung DN 125 im Freien

Sonst wie zuvor beschrieben.
Menge: 24,000 St

**42.18.990 Kältedämmung an Bogen, Übergang, Reduzierung, mit Ummantelung DN 150 im Freien**
Kältedämmung an Bogen, Übergang, Reduzierung, mit  Ummantelung DN 150 im Freien

Sonst wie zuvor beschrieben.
Menge: 12,000 St

**42.18.1000 Kältedämmung an T-Stücken mit Ummantelung DN 100 im Freien**
Kältedämmung an T-Stücken mit Ummantelung  DN 100 im Freien

Sonst wie zuvor beschrieben.
Menge: 2,000 St

**42.18.1010 Kältedämmung an T-Stücken mit Ummantelung DN 125 im Freien**
Kältedämmung an T-Stücken mit Ummantelung  DN 125 im Freien

Sonst wie zuvor beschrieben.
Menge: 2,000 St

**42.18.1020 Kältedämmung an T-Stücken mit Ummantelung DN 150 im Freien**
Kältedämmung an T-Stücken mit Ummantelung  DN 150 im Freien

Sonst wie zuvor beschrieben.
Menge: 2,000 St

#### 42.19 Brandschutz Kälte

*Hinweis: ROHRABSCHOTTUNG, BRANDSCHOTTS*
ROHRABSCHOTTUNG, BRANDSCHOTTS

R-90 Rohrabschottung, Rohrleitung DN 15
Rohraußendurchmesser: 17,2 / 18 mm
Dämmschichtdicke: 20 mm

Technische Vorbemerkung zur Rohrabschottung und Montage in leichten Trennwänden, Massivwänden/-decken mit Brandwand-/deckendurchführung gemäß MLAR

Dämmung nach DIN 4140, "Dämmen betriebstechnischer Anlagen" Rohre (bauseits) korrosionsgeschützt nach DIN 18364 (VOB) und AGI-Arbeitsblatt Q 151.
» DIN EN 13501-1 "Klassifizierung von Bauprodukten und Bauarten zu ihrem Brandverhalten - Teil 1: Klassifizierung mit den Ergebnissen aus den Prüfungen zum Brandverhalten von Bauprodukten"
» Muster-Verwaltungsvorschrift Technische Baubestimmungen - Ausgabe 2019/1 (MVV TB 2019/1) - Teil A2: Brandschutz, Anhang 4, Tabelle 1.2

Brandwand-/deckendurchführung zur Rohrabschottung und Montage in leichten Trennwänden, Massivwänden/-decken (Dicke: < 80 mm)

Nichtbrennbare Brandwanddurchführung bestehend aus 2 Komponenten Siliciumoxid und Aluminiumoxid mit Alufolie < 0,5mm EN 13501-1, Euroklasse A1
Baustoffklasse A1 nichtbrennbar
Baulänge 330 mm
Fabrikat: ArmaProtect A1
Pz: KB-HOCH-110856-2

Die Brandwanddurchführung verhindert einen Übertrag von Feuer und Rauch. Hierzu ist die Brandwanddurchführung Brandwanddurchführung mittig in die Bauteilöffnung einzubauen. Die Fuge im Durchführungsbereich zwischen Brandwanddurchführung und Bauteil kann max. 50 mm betragen und ist vollflächig mit Mörtel (MG II, IIa oder III) zu verschließen.  Brandwanddurchführung an den Längs- und Rundstößen satt mit nichtbrennbarer Brandwanddurchführung 1-Klebepaste einstreichen.
Die Brandwanddurchführung ist mit der Aluminium- Folie dampfdiffusionsdicht zu ummanteln. Sämtliche Nähte sind mit selbstklebendem Aluminiumklebeband (A2) überlappend zu verkleben; vorher sind alle Klebestellen zu reinigen und wenn erforderlich mit geeignetem Reiniger zu entfetten.

Die Ausführung muss gemäß Montageanweisung des Herstellers erfolgen und kann durch ein Kennzeichnungsschild gekennzeichnet sein.
Rohrwerkstoff / System: nichtbrennbare Leitungen Außendurchmesser der Rohrleitung: 6 -168,3 mm

Rohrabschottung und Montage in leichten Trennwänden, Massivwänden/-decken (Dicke: < 80 mm) mit ArmaProtect A1 Brandwand-/deckendurchführung

Einschließlich:

1  Kennzeichungsschild liefern und anbringen

**42.19.10 R-90 Rohrabschottung, Rohrleitung DN 15**
R-90 Rohrabschottung, Rohrleitung DN 15
Rohraußendurchmesser: 17,2 / 18 mm
Dämmschichtdicke: 20 mm

Sonst wie zuvor beschrieben.
Menge: 4,000 St

**42.19.20 R-90 Rohrabschottung, Rohrleitung DN 20**
R-90 Rohrabschottung, Rohrleitung DN 20
Rohraußendurchmesser: 26,9 / 28 mm
Dämmschichtdicke: 20 mm

Sonst wie zuvor beschrieben.
Menge: 2,000 St

**42.19.30 R-90 Rohrabschottung, Rohrleitung DN 25**
R-90 Rohrabschottung, Rohrleitung DN 25
Rohraußendurchmesser: 33,7 / 35 mm
Dämmschichtdicke: 20 mm

Sonst wie zuvor beschrieben.
Menge: 7,000 St

**42.19.40 R-90 Rohrabschottung, Rohrleitung DN 32**
R-90 Rohrabschottung, Rohrleitung DN 32
Rohraußendurchmesser: 42,4 / 42 mm
Dämmschichtdicke: 20 mm

Sonst wie zuvor beschrieben.
Menge: 22,000 St

**42.19.50 R-90 Rohrabschottung, Rohrleitung DN 40**
R-90 Rohrabschottung, Rohrleitung DN 40
Rohraußendurchmesser: 42,4 / 42 mm
Dämmschichtdicke: 20 mm

Sonst wie zuvor beschrieben.
Menge: 2,000 St

**42.19.60 R-90 Rohrabschottung, Rohrleitung DN 50**
R-90 Rohrabschottung, Rohrleitung DN 50
Rohraußendurchmesser: 60,3
Dämmschichtdicke: 20 mm

Sonst wie zuvor beschrieben.
Menge: 16,000 St

**42.19.70 R-90 Rohrabschottung, Rohrleitung DN 65**
R-90 Rohrabschottung, Rohrleitung DN 65
Rohraußendurchmesser: 76,1 mm
Dämmschichtdicke: 20 mm

Sonst wie zuvor beschrieben.
Menge: 8,000 St

**42.19.80 R-90 Rohrabschottung, Rohrleitung DN 80**
R-90 Rohrabschottung, Rohrleitung DN 80
Rohraußendurchmesser: 88,9 mm
Dämmschichtdicke: 20 mm

Sonst wie zuvor beschrieben.
Menge: 14,000 St

**42.19.90 R-90 Rohrabschottung, Rohrleitung DN 100**
R-90 Rohrabschottung, Rohrleitung DN 100
Rohraußendurchmesser: 114,3 / 114 mm
Dämmschichtdicke: 20 mm

Sonst wie zuvor beschrieben.
Menge: 4,000 St

**42.19.100 R-90 Rohrabschottung, Rohrleitung DN 125**
R-90 Rohrabschottung, Rohrleitung DN 125
Rohraußendurchmesser: 139,7 mm
Dämmschichtdicke: 20 mm

Sonst wie zuvor beschrieben.
Menge: 4,000 St

**42.19.110 R-90 Rohrabschottung, Rohrleitung DN 150**
R-90 Rohrabschottung, Rohrleitung DN 150
Rohraußendurchmesser: 168,3 mm
Dämmschichtdicke: 20 mm

Sonst wie zuvor beschrieben.
Menge: 4,000 St

**42.19.120 R-90 Rohrabschottung, Rohrleitung DN 200**
R-90 Rohrabschottung, Rohrleitung DN 200
Rohraußendurchmesser: 219 mm
Dämmschichtdicke: 20 mm

Sonst wie zuvor beschrieben.
Menge: 2,000 St

**42.19.130 R-90 Rohrabschottung, Rohrleitung DN 250**
R-90 Rohrabschottung, Rohrleitung DN 250
Rohraußendurchmesser: 273 mm
Dämmschichtdicke: 20 mm

Sonst wie zuvor beschrieben.
Menge: 2,000 St

#### 42.20 Sonstiges Kälte

*Hinweis: Füllen, Spülen, Dichtheits- und Druckprüfung Kälte*
Füllen, Spülen, Dichtheits- und Druckprüfung Kälte

der Gesamtanlage inkl. von verlegten Rohrleitungen nach DIN EN 14336.

Falls erforderlich auch in selbst definierten Teilabschnitten, mit Wasser, einschließlich Einbauen, Vorhalten und Abbauen der Probeböden als Rohrabschluß, der Füll- und
Entleerungsleitungen, der Druckprobe, automatischem
Druckschreiber, sowie Entleerung der Leitungen nach
erfolgter Druckprobe und aller Nebenarbeiten und
Nebenleistungen, einschließlich evtl. Säubern der
Versorgungszentrale entsprechend dem angetroffenen
Zustand. Grundsätzlich werden für jeden dieser Vorgänge
jeweils 2 Monteure mit Funktelefonverbindung
erforderlich sein.

Anlage nach der Dichtheits- und Druckprobe entleeren,
mindestens dreimal durchspülen, einschließlich Reinigen
der Schmutzfänger.

Die Anlage ist mit aufbereitetem
teilentsalztem Wasser zu befüllen und zu entlüften,
gem. VdTÜV Richtlinie TCH 1466 bzw. AGFW 5/15.
Das teilentsaltze Wasser hat einen
elektrische Leitfähigkeit von
pH-Wert Einstellung 8,2 - 9,5, nach VDI 2035,
einschl. Korrosionsschutzinhibator und
Härtestabilisator,

In die Preise sind Einzukalkulieren:

- Leihgebühr für die mobile Entsalzung
- Arbeitspreis für erzeugtes entsalztes Wasser,
- Inbetriebnahme der Anlage,
- Zusatzchemikalien,

Die Erstbefüllung ist zu protokollieren.

Wiederbefüllen mit aufbereitetem Wasser, sowie Entlüften
Anlage nach VDI 2035.

Von jeder erfolgten Druckprobe ist vom Auftragnehmer
ein Abnahmeprotokoll mit dem jeweiligem
Schreibstreifen des Druckschreibers zu erstellen und
der Bauleitung zur Prüfung und Unterschrift vorzulegen.

Die Dokumentation der durchgeführten Tätigkeiten für erfolgt anhand der Formblätter im Anhang der DIN EN
14336.

Prüfdruck:
1,3-fach des Betriebdruckes, max. 10 bar

**42.20.10 Füllen, Spülen, Dichtheits- und Druckprüfung Kälte**
Füllen, Spülen, Dichtheits- und Druckprüfung  Kälte

der Kälteanlage inkl. verlegten Kälte-Rohrleitungen nach DIN EN 14336.

Anlagen Volumen Kälte ca. 29.000 Liter

Mit folgenden Kühlkreisen:

Erzeugerkreise Kälte
- 1x Wärmepumpen
- 1x Wasserkühlmaschine
- 1 x Rückkühler
- 1x Verteilerkreis inkl. Pufferspeicher 27°C / 37°C
- 1x Verteilerkreis inkl. Pufferspeicher 6°C / 12°C

Verteilerkreis 27°C/37°C:
- Einspeisung
- Dynam. Kälte Kühlwasser Halle D und Halle C, Achse C
- Dynam. Kälte Kühlwasser Halle C, Achse A
- Dynam. Kälte Kühlwasser Gießschleuderanlage

Verteilerkreis 6°C/12°C:
- Einspeisung
- Dynam. Kälte Umluftkühler Halle C
- Dynam. Kälte Anlagenkühlwasser Halle D
- Dynamische Kälte Kühler RLT-Geräte
- Dynam. Kälte Umluftkühler Halle D, Gebäude B
- Statische Kälte Kühldecke Gebäude A+B
Menge: 1,000 psch

**42.20.20 Glykol - Befüllung Kühlkreislauf Rückkühler**
Glykol - Befüllung Kühlkreisläufe Rückkühler

Befüllung der Kreislaufsysteme Rückkühler mit einem Wasser-/ Frostschutzgemisch, in der Technikzentrale E0 und auf dem Dach.

Über das Befüllen ist ein Protokoll zu erstellen, u.a.
mit Dokumentation des Anlageninhalts.

Gesamt-Anlagen-Volumen Kühlkreislauf Rückkühler ca. 3500 Liter; Ethylenglykolanteil-N 34 Vol. %

Die Mengenangabe in Liter bezieht sich auf das gesamte Volumen des Wasser/Glykolgemischs.
Menge: 3500,000 l

**42.20.30 Hydraulischer Abgleich der Kälteanlagen und Kühlkreislauf**
Hydraulischer Abgleich der Kälteanlagen und Kühlkreislauf

je Ventil und Strang nach Erfordernissen einstellen.
Anzahl der Ventile: siehe LV-Positionen.
Die gewählte Methode der Einstellung ist zu
dokumentieren. Es ist ein Messprotokoll zu erstellen,
das pro Ventil folgende Angaben enthält:
Durchflussmenge, Druckabfall im Ventil,
Einstellposition (Sinngemäss DIN 18380).
Die komplette Rohrnetzberechnung mit den errechneten
Voreinstellwerten wird dem AN zur Verfügung gestellt.
Menge: 1,000 psch

#### 42.21 Befestigungskonstruktionen

*Hinweis: Integrale Hängerplanung*
Integrale Hängerplanung

Die integrale Hängerplanung umfasst ein im Rahmen der Ausführungsplanung abgestimmtes Befestigungskonzept über alle TGA-Gewerke für bestimmte Bereiche der Hallen.

Dies bedeutet, dass zur Minimierung von Materialeinsatz und Montageaufwand gemeinsame Abhängerkonstruktionen für mehrere Gewerke gewählt wurden.

Um einen optimalen Baustellenablauf und den schnellst möglichen Baufortschritt zu gewährleisten, ist eventuell so weit wie möglich auf Vorkonfektionierung und Vormontage für standardisierte Konstruktionen der Hänger zurückzugreifen, dies ist dem AN vorbehalten..

Details (Koordination/Abfolge der Gewerke) hierzu sind in der  Werk- und Montageplanung zu erarbeiten. Entsprechende Identifikationselemente sind vorzunehmen.

gewähltes Fabrikat: '....................'

gewählter Typ: '....................'

*Hinweis: Befestigungskonstruktion*
Befestigungskonstruktion

Vorbemerkungen zur Befestigung und Abschottung
von Leitungsanlagen und besondere
Ausführungsvorgaben für Befestigungen.

Befestigungen von Leitungsanlagen wie z. B.
Trassen-, Kanal- u. Rohrbefestigungen und
Tragkonstruktionen müssen eine betriebssichere,
kontrollierte und spannungsfreie Ausdehnung der
Kanäle, Rohre u. Leitungsanlagen ermöglichen.
Konstruktionen nach statischen Erfordernissen
und mit auf Lastniveau und Untergrund
abgestimmten, ingenieurmäßig geplanten und
bauaufsichtlich zugelassenen Dübeln, Anker oder
Betonschrauben befestigt am Bauwerk. Bei
gemeinsamen Trassen sind die Befestigungen mit
den Auftragnehmern der anderen Gewerke auf ein
einheitliches, dem Lastniveau angepaßten
C-Profil-Montagesystem abzustimmen.

Vor Montagebeginn ist ein statischer Nachweis
für die Befestigungsgesamtkonstruktion in
Abstimmung mit den anderen Gewerken
durchzuführen.
Die Leitungsanlagen sind unter Berücksichtigung der
brandschutztechnischen Anforderungen nach DIN
4102, LBO/LAR, z. B. durch Eignungsnachweis und
bauaufsichtliche Zulassungen, zu befestigen und
abzuschotten.

Das Gebäude ist gemäß Brandschutzkonzept in die Gebäudeklasse GK5 eingestuft

Die auftretenden thermischen Trassen-, Kanal- u. Rohrbewegungen und Längenänderungen der Trassen, Kanäle und Rohrleitungen sind je nach örtlichen Gegebenheiten durch Dehnungsschenkel, Ausgleichsbögen oder Kompensatoren bzw. Segeltuchstutzen aufzunehmen und die Leitungen mit entsprechend geeigneten Pendelbefestigungen bzw. Schiebe- und Rollengleitern
zu montieren.
Beim Einsatz von Kompensatoren sind Führungslager entsprechend den Herstellerangaben einzubauen. Treten neben den axialen Längenänderungen zusätzlich Bewegungen in seitlicher Richtung auf, sind geeignete Kreuzgleiter zu montieren. Die thermischen Rohrausdehnungen und Kräfte sind nach rohrstatischen Berechnungen dem Stande der Technik entsprechend durch Festpunkte, bestehend aus Basispaket und Abspannpaket in den Kraftrichtungen aufzunehmen. Bauteile komplett in verzinkter Ausführung.
Alle Befestigungen sind mit schalldämmenden Einlagen nach DIN 4109 einzubauen.

Die Montageschienen-/ Befestigungssysteme, Kanal- und Rohrbefestigungen sind in Teilbereichen als erdbebensichere Befestigung für die Erdbebenzone 1 gemäß DIN 4149 auszuführen. Hierbei sind neben den Vertikalkräften auch die auftretenden Horizontalkräfte zu berücksichtigen. Die dafür notwendigen Statischen Nachweise sindvor Erstellung vorzulegen.

Die Befestigungssysteme inkl. der dazugehörigen Anker-, Betonschrauben- bzw. Dübelsysteme sind statisch den Anforderungen entsprechend zu bemessen.
Es sind in den ausgewiesenen Teilbereichen Systeme anzubieten und einzubauen, die für den Einsatzfall mit seismischen Belastungen der Erdbebenzone 3 nach DIN 4149 geeignet und zugelassen sind.

Die Befestigungskonstruktion wurde im BIM-Modell auf die einzelnen Gewerkeinstallationen abgestimmt. Das Fachmodell aus der Befestigungsplanung wird vom AG zur Verfügung gestellt.

Hierzu wurden Typicals und Einzelkonstruktionen entwickelt, die wiederkehrend erforderlich werden. Auch wird separates, einzelnes Befestigungsmaterial benötigt.

Es ist darauf zu achten, dass eine  Integration aller Gewerke, Gewichte, Abmessungen, benötigte Kleinteile etc. besteht.

gewähltes Fabrikat: '........................'

*Hinweis: Kleinteile und Anschlüsse*
Kleinteile und Anschlüsse
Bezüglich der Kleinteile und Anschlüsse ist folgendes bei der Kalkulation zu berücksichtigen:

Schnittkosten und Verbindungsmittel wie Dübel, Schrauben, Knöpfe, U-Scheiben, U-Platten, Gewindestifte, Muttern, Hammerkopfschrauben, Klammern an Stahlbau, Abdeckkappen auf Schnittkanten aller Schienenenden etc. sind einzukalkulieren.

Rohrschellen, Schellenanbindungen, Gewindestange zur Rohrschelle sind in der jeweiligen Rohr- bzw. Kanalposition kalkulatorisch zu berücksichtigen.

**42.21.10 Montageplanung Hängerkonstruktion**
Montageplanung Hängerkonstruktion

Der Planungsstand der Hängerplanung stellt in etwa die Detailtiefe einer Ausführungsplanung dar und ist im Rahmen der Montageplanung weiter zwischen den Firmen abzustimmen.

Die integralen Lösungen für dieses Paket bedürfen bei komplexen Hängern zwischen den ausführenden Firmen (Lüftung, Heizung, Kälte, Sanitär, Medienversorgung, Elektro) eine abgestimmte "Werk- + Montageplanung", welche in Verbindung mit dem Bauzeitenterminplan aufzeigt, in welcher Reihenfolge die einzelnen Komponenten des Jochs bzw. Rahmens benötigt werden.

Darüber hinaus werden Einzelbefestigungen /-konstruktionen
für alleinige Gewerkemontage erforderlich.
Hierfür muss jedes Gewerk die entsprechende
Montageplanung für Befestigungen selbst erbringen, eine
Abstimmung/Koordination unter allen beteiligten Gewerke ist
erforderlich.

Diese abschnittsweise und zeitlich versetzte Ausführung ist in der Montageplanung, der Anlieferung auf der Baustelle und der folgenden Montageschritte zu berücksichtigen.

Führend in der Koordination ist das Ausschreibungspaket  "Heizung, Kälte".
Menge: 1,000 psch

**42.21.20 Statische Nachweise**
Statische Nachweise

Für die gesamte Abhängerkonstruktion ist vor der Ausführung eine prüffähige Statik vorzulegen.

Die in den Untergrund einzuleitenden Lasten müssen darin
erkenntlich sein, damit diese dem verantwortlichen Tragwerksplaner vorgelegt werden können.

Die Tragfähigkeit ist bei der Angebotsabgabe für das angebotene Fabrikat zu belegen.

Alle Abhängungen sind geeignet für die Aufnahme von vertikalen sowie horizontalen Lasten, ruhenden und nicht ruhenden Lasten. Die Lasten sind nicht gleichmäßig auf die Gesamtfläche verteilt.

Beim statischen Nachweis sind die gängigen Normen und Vorschriften einzuhalten - Nachweisverfahren gemäß EC3/DIN 18800. Dabei ist die Erdbebenzone 3 gem. DIN4149 zu beachten.

Im Falle von Flucht- und Rettungswegen ist der EAD 280016-00-0602 anzuwenden.

Die Konformität der Befestigung der Installationen bezüglich der brandschutztechnischen Anforderungen ist zu bestätigen.
Menge: 1,000 psch

**42.21.30 Koordination aller Gewerke zur Abhängerkonstruktion**
Koordination aller Gewerke zur Abhängerkonstruktion

-Hauptverantwortlich ist die Vergabeeinheit "Heizung/Kälte"

-Einarbeitung und Berücksichtigung der Zuarbeit anderer beteiligter Gewerke wie Lüftung / ELT / Sanitär (z.B. Gewichte, Angaben im Rahmen der Montageplanung)

-Klären, Abstimmung und Berücksichtigung der Montagereihenfolge

-Planaustausch mit allen beteiligten Firmen Sanitär / Lüftung / ELT / Gase.

-Die Koordination anderen Gewerke beinhaltet auch die Abstimmung und Prüfung der Toleranzen von Hänger für Anschlussgewerke (Montagebedingungen beachten)

-Veranlassung rechtzeitige Lieferung an die Baustelle

-(Teil-) Montage der Konstruktion entsprechend der Montagereihenfolge
Menge: 1,000 psch

**42.21.40 Festpunktberechnung/Rohrstatik**
Festpunktberechnung/Rohrstatik

Im Rahmen der Montageplanung müssen für das Kälte- und Heizungsnetz die axialen Längenausdehnungsbewegungen und die dadurch entstehenden Schub- und Drucklasten berechnet und dementsprechend auf die Gleitlager und
Festpunkte, sowie die Dehnungsaufnahme des Kompensators ausgelegt werden.
Menge: 1,000 psch

*Hinweis: Befestigung integrale Planung*

**42.21.50 Hallen - Mittleres Lastniveau**
Hallen - Mittleres Lastniveau

Flexibel einstellbare Multimedienführung für u.a.
Lüftung/Kälte/Heizung/Sanitär/Elektro/Gase, als einzel und
gemeinsame Befestigungskonstruktion.
bestehend u.a. aus:

- Montageschiene System
- aus gekantetem C-Profil zur Erstellung von verschraubten Konstruktionen für die Aufnahme von Rohren, Kanälen und Kabeltrassen mit Lang- und Rundlöcher für optimierte Ankerbefestigung an Schienenunterseite
- mindestens Werkstoff S 280 GD, galvanisch verzinkt
- Werkstoffdicke 1,75 – 2 mm
- nicht beinhaltet: Rohrschellen, Gewindestange, Schellenanbindung, Dübel

- Einschl. statische Nachweisführung unter Berücksichtigung der Erdbebenzone 3

Montagehöhe über Gelände/Fußboden bis 12 m

gewähltes Fabrikat: '..............'

gewählter Typ: '.......................'
Menge: 1000,000 kg

**42.21.60 Hallen -Schweres Lastniveau**
Hallen -Schweres Lastniveau

Flexibel einstellbare Multimedienführung für u.a.
Lüftung/Kälte/Heizung/Sanitär/Elektro/Gase, als einzel und
gemeinsame Befestigungskonstruktion.
bestehend u.a. aus:

- Montageträger System
- Geschlossenes, torsionssteifes Vierkantprofil zur Erstellung von Stahltragwerken als verschraubte Konstruktion für die Aufnahme von Rohren, Kanälen, Kabeltrassen und lasttechnisch geeigneten Sonderkonstruktionen
- mindestens Werkstoff S 350, Zink-Magnesium Beschichtung
- Werkstoffdicke 2,75 - 3 mm
- nicht beinhaltet: Rohrschellen, Gewindestange, Schellenanbindung, Dübel
- Einschl. statische Nachweisführung unter Berücksichtigung der seismischen Einwirkung

- Einschl. statische Nachweisführung unter Berücksichtigung der Erdbebenzone 3

Montagehöhe über Gelände/Fußboden bis 12 m

gewähltes Fabrikat: '.............'

gewählter Typ: '..............'
Menge: 38500,000 kg

**42.21.70 Einlageband aus Silikon als Dämmeinlage**
Einlageband Silikon als Dämmeinlage

Für galvanische Trennung von Rohrleitung (Edelstahl) und Befestigungskonstruktion (Festpunkt verzinkt).

Einlageband aus Silikon als Dämmeinlage
für Rohrschellen und Rohrschuhe zur Vermeidung von
Kontaktkorrosion und zur thermischen Trennung

In Rollen einseitig selbstklebend.
Temperaturbereich: -20 bis + 210 °C Dauerbelastung
Stärke 2,0 mm
Ausführungen in den Breiten: 30 und 40 mm
Menge: 200,000 m

*Hinweis: Befestigung ohne integrale Planung*

**42.21.80 Befestigungskonstruktionen ohne integrale Planung - mittleres Lastniveau**
Befestigungskonstruktionen ohne integrale Planung - mittleres Lastniveau

wie zuvor beschrieben, jedoch

Befestigungskonstruktionen, die nicht durch die integrale Planung abgedeckt werden (z.B. Einzelpunktbefestigungen oder Trapezabhängungen), sind je nach Erfordernis (Verlegerichtlinie, geltende Norm usw.) des Mediums zu befestigen.
Befestigung an Beton / Mauerwerk / Trapezblech (Decke und Wände).
Dies betrifft vornehmlich folgende Bereiche:

Gebäude A+B
Gewerkebefestigung Heizung Kälte in Hallen über Profilstahlkonstruktionen
Menge: 10000,000 kg

**42.21.90 Durchdringungsfreies Aufstell- und Dachstützsystem**
Durchdringungsfreies Aufstell- und Dachstützsystem

Kurzbeschreibung:
Lieferung und fachgerechte Montage eines modulares, durchdringungsfreien Aufstellsystems auf Flachdächern zur Aufnahme und Lasterteilung von technischen Anlagen (z. B. HLK-Einheiten, Rohrsysteme, Lüftungskanäle oder Kabeltrassen). Das System muss eine Lagesicherung und Lastabtragung ohne Beschädigung oder Durchdringung der Dachabdichtung gewährleisten.
Technische Anforderungen:
Konstruktionsart: Modulares, erweiterbares Rahmen- bzw. Stützsystem auf Basis lastverteilender Spezialfüße.
Montage: Durchdringungsfrei (ohne Bohren oder Verankerung in der Dachhaut) zur Vermeidung von Leckagen und Erhaltung der Dachintegrität.
Dachschutz & Lastverteilung: Jeder Stützfuß ist mit einer integrierten, witterungs- und UV-beständigen Antivibrations- / Dämpfungsmatte (z. B. aus EPDM/Gummi) zur schonenden Lastausgleichsverteilung auf der Dachoberfläche auszurüsten.
Material Tragprofil / Rahmen: Stahlkonstruktion, komplett feuerverzinkt nach DIN EN ISO 1461, korrosionsbeständig und langlebig.
Flexibilität: Die Füße müssen einzeln entlastbar oder abnehmbar sein, um Revisions- und Wartungsarbeiten an der Dachhaut ohne kompletter Demontage der Aufstellkonstruktion zu ermöglichen.
Neigungsausgleich: Optionale Anpassbarkeit an leichte Dachgefälle mittels geeigneter Gefälle- oder Ausgleichsblöcke.
Statischer Nachweis: Das System muss für die jeweilige Gebäudehöhe, das Geräusch- bzw. Eigengewicht sowie die regionalen Windlasten (gemäß DIN EN 1991-1-4 / Eurocode 1) statisch ausgelegt und vom Hersteller geprüft sein.

Einheit
In dieser Position erfasste Stückzahlen umfassen jeweils ein Komplettset gemäß herstellerspezifischer Projekt-Auslegung für ein Rohrleitungspaar Vor- und Rücklauf, bis DN150.
Incl. Schienensystem mit den erforderlichen Horizontal- und Vertikalschienen und Füßen (Big Foot) angepasst für die Dachsituation und das Rohrleitungsgewicht. Es ist von einer Aufständerungshöhe Unterkante Rohrleitungsisolierung bis Oberkante Dach von 500mm auszugehen.
Incl. allem erforderlichen Befestigungsmaterial, Dichtungen, ggf. erforderlichen Gummikeilen.
Menge: 76,000 St

#### 42.22 Allgemeines Heizung / Kälte

*Hinweis: BAUVORBEREITUNG*
Bauvorbereitung

**42.22.10 Beistellen Klemmpläne und elektrische Leistungsdaten in Tabellenform**
Zum Auflegen/Anschließen der bauseits verlegten Elektroleitungen (Spannungs- und Steuerleitungen) müssen die Klemmenbelegungen an das Gewerk ELT (Spannungsversorgung) und MSR (Steuerleitungen) bereit gestellt werden.

Die erforderlichen Elektroleitungen (Art und Typ) sind im Rahmen der Montageplanung dem Gewerk Elektro bzw. MSR in Form von entsprechenden Tabellen anzugeben.

Rechtzeitig vor dem Auflegearbeiten sind die bauseits verlegten Leitungen auf Vollständigkeit und Qualität zu prüfen.

Die Auflege- und Anschlussarbeiten sind mit dem Gewerk Elektro bzw. MSR zu koordinieren.
Menge: 1,000 psch

*Hinweis: BAUSTELLENEINRICHTUNG*
Baustelleneinrichtung

**42.22.20 Baustelleneinrichtung allgemein, einrichten, vorhalten, rückbauen**
Baustelleneinrichtung allgemein, einrichten, vorhalten, rückbauen

Vollständige Baustelleneinrichtung einschl. aller
sonstigen erforderlichen Autokräne,
Baumaschinen, Gerüste und Hubbühnen (Gerüste / Hubbühnen für alle Stahlbauarbeiten für alle Einbauhöhen), Personal- und Materialcontainer,
Hilfskonstruktionen, Werkzeuge,
Abstützmaßnahmen soweit diese nicht gesondert
ausgeschrieben sind, für den Zeitraum der eigenen Leistungen.

Die Ausführungszeiten sind dem beiliegenden
Terminplan zu entnehmen.

Im Leistungsumfang des AN ist die vollständige Baustelleneinrichtung für die Durchführung der
kompletten, funktionsfähigen eigenen Vertragsleistungen.

Enthalten sind auch alle erforderlichen Maßnahmen,
auch wenn Einzelheiten in der Beschreibung der
Leistungsschwerpunkte nicht genannt sind, so dass ein
ordnungsgemäßer und reibungsloser Ablauf aller
Bauarbeiten gewährleistet wird, die dem Umfang und
der vereinbarten Ausführungsdauer der Baumaßnahme
für die gesamte Bauzeit der eigenen Leistung
angemessen sind (soweit diese nicht in den
nachfolgenden Positionen gesondert beschrieben sind).

Übernachtungsunterkünfte sind auf der Baustelle oder
umliegend am Grundstück nicht zugelassen.

Aufgrund der engen Bauverhältnisse ist eine großzügige Lagerung von Baumaterialien auf dem Baugelände nur in Abstimmung mit der Baulogistik möglich.

Während der Bauzeit zusätzliches auftretendes Wasser
im Gebäude, z. B. aus Havarien oder durch Entleeren
von wasserführenden Leitungen ist durch den AN
umgehend  und rückstandslos zu beseitigen.

Messungen für das Ausführen und Abrechnen der
Arbeiten einschließlich des Vorhaltens der Messgeräte,
Lehren, Absteckzeichen usw. sind in die Baustelleneinrichtung mit einzukalkulieren.

Kranstandorte für Mobilkräne sind gem. Baustelleneinrichtungsplan mit Rücksicht auf vorhandenen Gebäude und Anlagen in der Nachbarschaft sowie in Abstimmung mit der Baulogistik und der Objektüberwachung zu wählen.

Die Kapazität des Hebezeugs ist durch den AN eigenverantwortlich dem Bauvorhaben angemessen
festzulegen.

Der AN ist verantwortlich für den Transport zur und von
der Baustelle inkl. Einholung erforderlicher Genehmigungen. Die Kosten hierfür sind vom AN zu tragen.

Baustelleneinrichtung allgemein, einrichten, vorhalten, rückbauen

Sämtliche Maßnahmen, die der Unfallverhütung dienen
und den bauaufsichtlichen, straßenbauaufsichtlichen,
verkehrspolizeilichen sowie berufsgenossenschaftlichen
und örtlichen Angaben entsprechen, einschl. Beantragung und Gebühren sind durch den AN sicherzustellen.

Eine Abstimmung mit dem SiGeKo ist eigenverantwortlich vorzunehmen. Den Anordnungen des SiGeKo ist Folge zu leisten.

Schutz und Sicherung öffentlichen sowie privaten
Eigentums vor Beschädigung und Verschmutzung
ist Sache des AN, im Falle von Beschädigung und
Verschmutzung die kostenlose Beseitigung der
Schäden.

Alle öffentlichen Straßen und Wege sind unverzüglich
von selbst verursachten Verschmutzungen durch den
Baustellenbetrieb zu reinigen.

Anfallender Bauschutt ist täglich zu entsorgen.
Die Baustelle ist wöchentlich besenrein zu säubern,
das Gelände zu beräumen (Baustellenabfälle
umgehend abzufahren).

Sämtliche Schutzmaßnahmen sind dem Baufortschritt
entsprechend anzupassen.

Rückbau und Umbau erfolgen auf Anweisung der
Objektüberwachung AG ggf. mit Fertigstellung von Teilbereichen Zug um Zug.

Einrichten, Vorhalten und Rückbau der Baustelleneinrichtung
Vorhaltezeit: Dauer der eigenen Leistungen nach Terminplan.
Menge: 1,000 psch

*Hinweis: BAUTÄTIGKEITEN*
Bautätigkeiten

**42.22.30 Anzeichnen von Durchbrüchen**
Anzeichnen von Durchbrüchen

für Kernbohrungen und Aussparungen, die nicht durch das eigene Gewerk (AN) erstellt werden.
Menge: 40,000 St

*Hinweis: INBETRIEBNAHME*
Inbetriebnahme

**42.22.40 Inbetriebnahme**
Leistungen für die beschriebenen Anlagen für
Heizungs-, Kühlkaltwasserversorgung und Raumkühlung, beinhaltend die Arbeiten zur Inbetriebnahme und Einregulierung mit folgendem Umfang:

- äußerliche Reinigung der jeweiligen, Gewerkzugehörenden Verteiler- / Sammlerstationen, der Vor- und Rücklaufleitungen sowie aller Armaturen, Ventile und Einbauteilen für jedes Rohrleitungsnetz, bzw. für jede Regelzone.
- Einregulieren der Durchfluss- Wassermengen und Differenz-Drücke an allen zentralen Einrichtungen, Wärmeübertragern und Pumpen einschl. Drehrichtungs- und Funktions-Kontrolle.
- Einregulieren der Durchfluss- Wassermengen für jedes Kühlkaltwasser- Rohrleitungsnetz bzw. für jede Regelzone mittels Einstellen der Strangregulierventile, Regulierventile und Differenzdruckventile.
- Einstellung jeder Umwälzpumpe auf die optimalen Betriebsparameter.
- Überprüfung der Betriebsparameter Druckhaltung zur Vermeidung unnötiger Nachspeisewassermengen / unnötigem Austritt von Heizungswasser aus dem Sicherheitsventil
- Überprüfung Schnittstellen Gewerk Sanitär: Nachspeisewasseranschlüsse, Abwasseranschlüsse vorhanden und funktionsfähig
- Überprüfung der korrekten Funktion der Pendelleitung mit Gewerk Heizung
Menge: 1,000 psch

**42.22.50 Einweisung vor VOB Abnahme**
Einweisung des technischen Personals des Auftraggebers in die Bedienung der heiz- und kältetechnischen Anlagen vor VOB Abnahme.
Die Durchführung der Einweisung ist für jeweils bis zu 5 Teilnehmer zu kalkulieren.
Der Auftragnehmer hat die abgeschlossene Einweisung zu dokumentieren und sich von dem Auftraggeber, bzw. den eingewiesenen Mitarbeitern die erfolgte Einweisung bestätigen zu lassen.
Menge: 1,000 psch

**42.22.60 Teilnahme einer Fachkraft an Inbetriebnahme der Mess-, Steuer- und Regelanlage**
Teilnahme einer Fachkraft an Inbetriebnahme der Mess-, Steuer- und Regelanlage

Um die Funktionsfähigkeit der techn. Ausrüstung auch anlagen- und gewerkeübergreifend zu prüfen, werden gewerkeübergreifende Funktionsprüfungen verschiedener Anlagensysteme unter verschiedenen Betriebsbedingungen und Abhängigkeiten vom Inbetriebnahmemanagement durchgeführt und dokumentiert. Diese Funktionsprüfungen werden unter Mitwirkung der Errichter (AN) der einzelnen Gewerke vorbereitet, durchgeführt und protokoliert. Vom Errichter (AN) ist geeignetes Fachpersonal für die Vorbereitung und Durchführung der Prüfungen zur Verfügung zu stellen. Weiterhin sind durch den Errichter (AN) des jeweiligen Gewerkes die notwendigen Messgeräte (inkl. Blanko-Protokolle) bereit zu stellen, von diesem zu bedienen sowie die Prüfungen zu protokollieren. Die Kallibrierungsprotokolle der verwendeten Messgeräte sind Bestandteil der zu liefernden Dokumentation. Es sind ca. 6 Arbeitsstunden je Funktionsprüfung in Ansatz zubringen.
Die wesentlichen Funktionsprüfungen dieser Anlage betreffen:
- Betrieb der Erzeugung zuzuordnenden Regel- und Umschaltventile
- Betrieb der zentralen Mess- Regel und Steuergeräte an den Verteilern sowie der Betrieb der Umwälzpumpen
- Funktionstest der Raumtemperaturregelungen
- Betrieb der Lüftungsgeräte - Versorgung mit Heizungs- und Kühlkaltwasser
Menge: 1,000 psch

*Hinweis: DOKUMENTATION*
Dokumentation

**42.22.70 Dokumentation hydraulischer Abgleich mit Hilfe von Messgeräten und Vergleich mit rechnerisch ermittelten Einstellungen**
Dokumentation des Hydraulischen Abgleiches in Papierform und auf Datenträger, Ordner DIN A4 geheftet und auf Datenträger, Vergleich mit den rechnerisch ermittelten Einstellung gemäß DIN 18380, Ziff. 3.5.1.
Menge: 1,000 psch

**42.22.80 Herstellen von Bestands- und Revisionsunterlagen**
Herstellen von Bestands- und Revisionsunterlagen

Die Bestands- / Revisionsunterlagen sind voll umfänglich zu erstellen und zu dokumentieren.
Die Revisionsunterlagen haben mit der End-Bauausführung der installierten Anlage und den Anlagenbezeichnungen übereinzustimmen.
Die Revisionsunterlagen sind termingerecht entsprechend des Bauzeitenplans und der Vertragsunterlagen vor Abnahme komplett zu übergeben.

Die Dokumentation jedes TGA Gewerkes ist in einem gesonderten Ordner zu erstellen. Die Akte ist mit der Gewerkbezeichnung zu kennzeichnen.
Die Unterlagen sind sowohl digital als auch in Papierform zu übergeben.
Bei der digitalen Dokumentation sind sowohl die bearbeitbaren nativen Dateien als auch PDF-Dokumente zu übergeben.

Die zu erbringenden Unterlagen sind nach Vorgabe des Auftraggebers zu erstellen.
Menge: 1,000 psch

*Hinweis: FUNKTIONS-, BEZEICHNUNGS- UND HINWEISSCHILDER*
Funktions-, Bezeichnungs- und Hinweisschilder

**42.22.90 Beschilderung Geräte, Baugruppen, höhe: 50 mm,Breite: 100mm**
Beschilderung Geräte, Baugruppen, höhe: 50 mm,Breite: 100mm

Zur Bezeichnung der Heizungs- und Kälte-Baugruppen sowie separater Apparate  und  sonstigen  Einrichtungen  sind Bezeichnungsschilder  aus  mehrschitigem Resopal  nach  DIN  825,  mit gefräster schwarzer  Schrift  auf  weißen  Grund, einschließlich Schilderhalter und Befestigung.
Menge: 125,000 St

**42.22.100 Medienbezeichnung Heizungs- und Kälteleitungen**
Medienbezeichnung Heizungs- und  Kälteleitungen

Kennzeichnen der Rohrleitungen mit farbigen Richtungspfeilen und Medienbezeichnung.
Die Kennzeichnung ist auf die Dämmung mittels dauerhafter Klebeverbindung in regelmäßigen Abständen (max. 10m) gut sichtbar aufzubringen.
Menge: 300,000 St

**42.22.110 Medienbezeichnung Einstellwerte hydraulischer Abgleich**
Zur Bezeichnung der Regulierventile sind Bezeichnungs- aufkleber auf Folie, selbstklebend, nach DIN 825, mit schwarzer Schrift auf weißen Grund, inkl. der notwendigen Eintragungen aus der Rohrnetzberechnung.
Menge: 40,000 St

*Hinweis: GERÜSTE, HILFSMITTEL*
Gerüste und Hilfsmittel

**42.22.120 Hebezeuge Arbeitshöhe von 3,5m bis 4,5 m**
Hebezeuge Arbeitshöhe von 3,5m bis 4,5 m

Pauschalbetrag für Hebezeuge für die Dauer der Bauzeit vorhalten, deren Arbeitsebenen von 3,5 m bis 4,5 m über Gelände / Dachflächen oder Fußboden liegen. Ausführung der Hebezeuge entsprechend den Unfallverhütungsvorschriften.

In den Büro- und laborähnlichen Bereichen der Gebäude A und B sind lichte Rohbauhöhen bis 4,2m geplant. In dem Installationsbereich über 3,5m werden hauptsächlich Verteilleitungen und Abhänger für Heizung und Kälte installiert.

Hebezeuge einschl. Leistungen die eine Beschädigung des Bodens ausschließen
(Lastverteilung und Hilfskonstruktionen).
Menge: 1,000 Psch

**42.22.130 Fahrgerüst/Rollgerüst Arbeitshöhe bis 7 m**
Fahrgerüst/Rollgerüst Arbeitshöhe bis 7 m

Zur Montage der Heiz- und Kältetechnischen Installationen für eine Halle mit ca. 2500m² Grundfläche.Im Deckenbereich werden Umluftheiz- und -kühlgeräte sowie Verteilleitungen installiert.

Bereitstellen für die Montagezeit in der Montagehalle für vorgenannten Zu- und Abluftkanäle von ca. 12-16 Wochen.

bestehend aus:
Allen Rahmen/Ständern, 3-teiliger Seitenschutz (4-seitig), alle erforderlichen Diagonalen
und Befestigungen, leitfähige Rollen mit
Feststellbremse, Belag und Leiter.
Aufstellung im Gebäude.

Erforderliche Schutzmaßnahmen für Boden, Wand u. Decke
sind einzukalkulieren.
Menge: 1,000 psch

**42.22.140 Fahrgerüst/Rollgerüst Arbeitshöhe bis 12 m**
Fahrgerüst/Rollgerüst Arbeitshöhe bis 12 m

wie zuvor beschrieben, jedoch

zur Montage der Heiz- und Kältetechnischen Installationen für eine Montagehalle mit ca. 2250m² Grundfläche. Im Deckenbereich werden 14 Umluftkühlgeräte sowie Verteilleitungen auch für andere Gebäudeteile  installiert, da sich in der Halle die Heizungs- und Kältezentrale befindet. Außerdem ist das Gerüst zur Installation der Halterungskonstruktionen für die Rohrleitungen erforderlich..

Bereitstellen für die Montagezeit in der Montagehalle für vorgenannten Zu- und Abluftkanäle von ca. 12-16 Wochen.
Menge: 1,000 psch

**42.22.150 Mehrfaches Auf- und Abbauen der Gerüste**
Mehrfaches Auf- und Abbauen der Gerüste
auf Anordnung der Bauleitung.
(auszugehen ist von ca. 2 mal)
Menge: 1,000 psch

**42.22.160 Kranstellung/ Einbringen verschiedener Einbauteile**
Kranstellung/ Einbringen verschiedener Einbauteile

Einzukalkulieren sind:
- Koordination des Bauablaufes für die Andienung und Einbringung
- Einbringung aller zuvor im Leistungsverzeichnis
beschriebenen Bauteilen in die Ebenen/Bereiche des  Gebäudes
- Verbringen an den finalen Aufstellort
- Hebewerkzeuge
- Kranstellung zur Einbringung von Anlagenkomponenten
mittels mobilem Kranwagen. Einbringhöhe und Ausladung siehe Einbringöffnungen und Bautelleneinrichtungsplan.

Einbringwege über das Dach, mit Lastenbauaufzug, Treppen, eigener Gabelstapler und eigene Krangestellung.

Einbringöffnungsmasse von Außen:

Heizungs- und Kältezentrale Halle C
in E0
sämtliche Haupt-Verteiler, Pufferspeicher und Hauptpumpen sowie die Wasseraufbereitungen - und Druckhaltungen sind hier einzubringen
über Hallentor und Tür und Tür zur Zentrale mit Türabmessungen von mind. B x H = 2,4 x 2,4m
vom Hallentor sind es nur ca. 6m bis zur Tür der Heizungs- und Kältezentrale

Aufstellort Heizungs- und Kälteerzeuger auf Dach Halle D
Dach Halle D
die Geräte sind auf einer Gitterrostbühne aufzustellen ,deren Höhe auf ca. 8,8m liegt
aufzustellen sind dort der Rückkühler, die Wärmepumpe und die Kältemaschien
Einbringung über Kran

Zeitrahmen:
Die Einbringung erfolgt nach Baufortschritt.
Menge: 1,000 psch

*Hinweis: KERNBOHRUNGEN*

**42.22.170 Kernbohrung Beton Durchm. bis 100mm**
Kernbohrung Beton, Durchm. bis 100mm
Decken-/Wandstärke: bis  35 cm

Untergrundfläche waagerecht oder senkrecht, aus Beton,
Normalbeton, Bohrtiefe über
20 bis 35 cm, Arbeitshöhe bis 4 m,

Das anfallende Bohrwasser ist direkt im Bereich der Bohrung aufzufangen.

Aufgenommene Stoffe sammeln, Abtransport in die
Schuttmulden im Außenbereich.
Die Entsorgung erfolgt bauseits.
Menge: 20,000 St

**42.22.180 Kernbohrung Beton Durchm. bis 200mm**
Kernbohrung Beton Durchm. bis 200mm
wie zuvor beschrieben, jedoch

Kernbohrung Beton, Durchm. bis 200mm
Menge: 15,000 St

**42.22.190 Kernbohrung Beton Durchm. bis 300mm**
Kernbohrung Beton Durchm. bis 300mm
wie zuvor beschrieben, jedoch

Kernbohrung Beton, Durchm. bis 300mm
Menge: 10,000 St

**42.22.200 Kernbohrung Beton Durchm. bis 400mm**
Kernbohrung Beton Durchm. bis 400mm
wie zuvor beschrieben, jedoch

Kernbohrung Beton, Durchm. bis 400mm
Menge: 5,000 St

**42.22.210 Kernbohrung Mauerwerk Durchm. bis 100 mm**
Kernbohrung Mauerwerk, Durchm. bis 100mm

Untergrundfläche waagerecht oder senkrecht, aus
Mauerwerk, Bohrtiefe bis 30 cm, Arbeitshöhe bis 4 m,

Aufgenommene Stoffe sammeln, Abtransport in die
Schuttmulden im Außenbereich.
Die Entsorgung erfolgt bauseits.
Menge: 20,000 St

**42.22.220 Kernbohrung Mauerwerk Durchm. bis 200mm**
Kernbohrung Mauerwerk Durchm. bis 200mm
wie zuvor beschrieben, jedoch

Kernbohrung Mauerwerk, Durchm. bis 200mm
Menge: 15,000 St

**42.22.230 Kernbohrung Mauerwerk Durchm. bis 300mm**
Kernbohrung Mauerwerk Durchm. bis 300mm
wie zuvor beschrieben, jedoch

Kernbohrung Mauerwerk, Durchm. bis 300mm
Menge: 10,000 St

**42.22.240 Kernbohrung Mauerwerk Durchm. bis 400mm**
Kernbohrung Mauerwerk Durchm. bis 400mm
wie zuvor beschrieben, jedoch

Kernbohrung Mauerwerk, Durchm. bis 400mm
Menge: 5,000 St

**42.22.250 Kernbohrung Mauerwerk Durchm. bis 500mm**
Kernbohrung Mauerwerk Durchm. bis 500mm
wie zuvor beschrieben, jedoch

Kernbohrung Mauerwerk, Durchm. bis 500mm
Menge: 5,000 St

**42.22.260 Öffnungen in GK-Wänden beidseitig bis 100mm**
Öffnungen in GK-Wänden beidseitig bis 100mm

Öffnung passgenau herstellen, rund, Ausführung an Trennwand mit oder ohne Brandschutzanforderungen, Öffnung beidseitig, Bekleidung aus gipshaltigen Bauplatten, Plattenstärke 12,5 mm, 2-lagig,

Öffnung beidseitig,

Wanddicke 100 -150 mm, Wandhöhe bis zu 4,50 m

einschließlich fachgerechtes Schließen Ringspalt

Durchmesser bis zu 100mm
Menge: 20,000 St

**42.22.270 Öffnungen in GK-Wänden beidseitig bis 200mm**
Öffnungen in GK-Wänden beidseitig bis 200mm

Öffnung passgenau herstellen, rund,
wie vor beschrieben jedoch,

Nennweite: bis 200 mm
Menge: 15,000 St

**42.22.280 Öffnungen in GK-Wänden beidseitig bis 300mm**
Öffnungen in GK-Wänden beidseitig bis 300mm

Öffnung passgenau herstellen, rund,
wie vor beschrieben jedoch,

Nennweite: bis 300 mm
Menge: 10,000 St

**42.22.290 Öffnungen in GK-Wänden beidseitig bis 400mm**
Öffnungen in GK-Wänden beidseitig bis 400mm

Öffnung passgenau herstellen, rund,
wie vor beschrieben jedoch,

Nennweite: bis 400 mm
Menge: 5,000 St

**42.22.300 Öffnungen in GK-Wänden beidseitig bis 500mm**
Öffnungen in GK-Wänden beidseitig bis 500mm

Öffnung passgenau herstellen, rund,
wie vor beschrieben jedoch,

Nennweite: bis 500 mm
Menge: 5,000 St

**42.22.310 Öffnungen in GK-Wänden einseitig bis 200mm**
Öffnungen in GK-Wänden einseitig bis 200mm

Öffnung passgenau herstellen, rund, Ausführung an Trennwand mit oder ohne Brandschutzanforderungen, Öffnung beidseitig, Bekleidung aus gipshaltigen Bauplatten, Plattenstärke 12,5 mm, 2-lagig,

Öffnung einseitig,
Wanddicke 100 -150 mm, Wandhöhe bis zu 4,50 m

einschließlich fachgerechtes Schließen Ringspalt

Durchmesser bis zu 200mm
Menge: 10,000 St

*Hinweis: Hinweis Stundenlohn*
Hinweis Stundenlohn

Stundenlohnarbeiten dürfen nur auf ausdrückliche An-
weisung der Objektüberwachung und nach schriftlicher
Beauftragung durch den Auftraggeber ausgeführt werden.
Die nachstehend aufgeführten Stunden sind vorgesehen
für die Ausführung von unvorhergesehenen Arbeiten. Sie
dienen nicht zur Erfüllung von Leistungen, die bereits
mit den Einheitspreisen (EHP) der LV -Positionen abgegolten sind oder damit in Zusammenhang stehen.
Die Vergütung erfolgt nach den EHP nachstehender Position und den tatsächlich geleisteten Arbeitsstunden
auf der Baustelle.
Überstundenzuschläge werden nur anerkannt, wenn diese
ausdrücklich gefordert wurden.
Die Verrechnungssätze verstehen sich einschließlich Unternehmerzuschlag, Sozialkassenbeitrag,
Vermögensbildung und Lohnnebenkosten wie Fahrgeld, Auslösung, Zulagen  etc.
Für die Abrechnung von Materialien, die bei der Ausführung von Stundenlohnarbeiten verarbeitet werden, ist
der Materialanteil der EHP des LV zugrunde zu legen.
Stundenlohnzettel müssen sämtliche Daten, wie Namen,
Beruf, Arbeitsleistung etc. eindeutig und zweifelsfrei
erkennen lassen.
Die vom Auftragnehmer oder seinem Bevollmächtigten
unterschriebenen Stundenzettel müssen für jeden Kalendertag getrennt ausgestellt sein und sind täglich der
Bauleitung in doppelter Fertigung zur Anerkennung vorzulegen. Nachträglich eingereichte Stundenzettel werden
nicht anerkannt.

Die Stundenverrechnungssätze gelten für Wochenarbeitszeiten von bis zu 50 Stunden innerhalb der betriebsüblichen Arbeitszeiten von Montag bis Samstag 06.00 Uhr bis 22.00 Uhr.

Für Arbeiten außerhalb dieser betriebsüblichen Zeiten
bzw. für vom Auftraggeber angeordnete ( schriftlich ) Überstunden werden zusätzlich die tariflichen Zuschläge verrechnet.

Der Zuschlag für die Verrechnung von

Überstunden beträgt:

Zuschlag in % '25'

Nachtschicht beträgt:

Zuschlag in % '50'

Sonntagsarbeit beträgt:

Zuschlag in % '70'

Feiertagsarbeit beträgt:

Zuschlag in % '100'

Feiertagsarbeit am 24. Dezember ab 14 Uhr, 25. und 26. Dezember und 1. Mai beträgt:

Zuschlag in % '150'

der untenstehenden Stundenverrechnungssätze.

**42.22.350 Stundenlohnarbeiten Obermonteur**
Menge: 150,000 Std

**42.22.360 Stundenlohnarbeiten Monteur**
Menge: 250,000 Std
